# Ersatzneubau Heißener Hallenbad, Mülheim a.d. Ruhr
Angebotsaufforderung (GAEB DA XML 3.1, DA83)
Projekt: 2123
Währung: EUR
Nebenangebote zugelassen: ja
Erstellt mit: GXML Toolbox V3.3 R20230829, iTWO_64 V24.0.454, 11.12.2024

## 1.0 Beschreibung der Bauleistung
1.0 Allgemeine Regelungen der Bauarbeiten

Vor Beginn der Kalkulation sind die Vorbemerkungen dieses Leistungsverzeichnisses aufmerksam zu lesen, da ohne Kenntnis dieser Vorbemerkungen eine ordnungsgemäße Kalkulation der Einheitspreise nicht möglich ist.

1.1 Angaben zur Baustelle

1.1.1 Lage der Baustelle, Umgebungsbedingungen, Zufahrtsmöglichkeiten und Beschaffenheit der Zufahrt sowie etwaige Einschränkungen bei ihrer Benutzung
Objektadresse, Baustraße ja/nein, Beschaffenheit der Zufahrtswege, Einschränkungen bei der Benutzung der Zufahrtswege
Das Objekt befindet sich im östlichen Stadtgebiet der Stadt Mülheim an der Ruhr (Ortsteil Haufen).
Das vorhandene Grundstück liegt unmittelbar im Bereich des ehemaligen Freibades (Hallenbades), welches im nachhinein abgebrochen wird.

1.1.2 Besondere Belastungen aus Immissionen sowie besondere klimatische oder betriebliche Bedingungen
z. B. Temperaturen auf Baustelle, besonderer Geräuschpegel usw.

Keine

1.1.3 Art und Lage der baulichen Anlagen

Bei der geplanten Baumaßnahme handelt es sich um ein neu zu errichtendes Schwimmbad. Das Gebäude besteht aus einer Technikebene und einer Badeebene.

1.1.4 Verkehrsverhältnisse auf der Baustelle
Die Verkehrswege für die LKW-Fahrzeuge mit Anhängern und die Beladefächen sind während der
Bauarbeiten für den AG ständig freizuhalten. Eine evtl. unumgänglich notwendige zeitlich begrenzte Sperrung muss fristgerecht mit der Stadt abgestimmt und von dieser genehmigt werden.

1.1.5 Freizuhaltende Flächen
Gemäß Baustelleneinrichtungsplan. Die Aufstellflächen werden von der Bauleitung vor Ort zugewiesen.

1.1.6 Art, Lage, Maße und Nutzbarkeit von Transporteinrichtungen und Transportwege
Einbringöffnung:
Bereich Untergeschoss Schwimmhalle: Die Einbringung erfolgt in der Technikebene mit den Abmaßen B x H ca. 3,0 x 3,0 m.  Der Auftraggeber stellt keine Transporteinrichtungen zur Verfügung.

1.1.7 Lage, Art, Anschlusswert und Bedingungen für das Überlassen von Anschlüssen für Wasser, Energie und Abwasser
Baustrom- und Wasser ist vorhanden. Die Abrechnung ist den Vergabeunterlagen zu entnehmen.

1.1.8 Lage und Ausmaß der dem Auftragnehmer für die Ausführung seiner Leistung zur Benutzung oder Mitbenutzung überlassenen Flächen und Räumen
Der Auftragnehmer ist verpflichtet, für die Unterbringung seiner Arbeitskräfte auf der Baustelle selbst Sorge zu tragen und die notwendigen Aufenthaltsunterkünfte und Materialcontainer vorzuhalten und aufzustellen.

Für das Vorhalten von notwendigen Aufenthalts- und Materialcontainern erfolgt keine besondere Vergütung. Eigenmächtige Inanspruchnahme von Räumen ist untersagt. Das Aufstellen von Übernachtungsunterkünften auf der Baustelle ist nicht gestattet bzw. mit dem AG abzustimmen.

Die Plätze für die Aufstellung von Containern usw. sowie die Lagerung von Baustoffen und Geräten werden von der Bauleitung angewiesen. Sofern die erforderlichen Lagerflächen zu einem definierten Zeitpunkt nicht bereitgestellt werden können, ist eine "just-in-time"-Anlieferung vorzusehen.

Container müssen stapelbar verwendet und aufgestellt werden.

Abladen, Schwenkbereiche Baukran / Autokräne:
Ein Abladen oder Schwenken von Lasten außerhalb von abgesperrten oder anderweitig gesicherten
Baustellenflächen ist untersagt.

1.1.9 Bodenverhältnisse, Baugrund und seine Tragfähigkeit. Ergebnisse von Bodenuntersuchungen

1.1.9.1) Bodengutachten

Eine Baugrunduntersuchung ist vorhanden und kann eingesehen werden.

 1.1.9.2) Bodendenkmäler
 Im Bereich der geplanten Baumaßnahme ist nicht mit Bodendenkmälern zu rechnen.

1.1.10 Hydrologische Werte von Grundwasser und Gewässern
Mittelwasserspiegel = einsehbar im Bodengutachten
Bemessungsgrundwasserstand = einsehbar im Bodengutachten
Geplantes Niveau Fußboden EG: +/- 0.00 = +103,5  ü.N.H.N.

1.1.11 Besondere umweltrechtliche Vorschriften
Sind nicht bekannt.

1.1.12 Besondere Vorgaben für die Entsorgung
Das Einfüllen von zu entsorgendem Material in Arbeitsräume sowie das Eingraben auf der Baustelle ist untersagt.

Das Entsorgen von Abfällen, Abbruchmassen und Bauschutt umfasst die Verwertung entsprechend den Vorschriften bzw. die erforderlichen Maßnahmen des Einsammelns, Befördern, Behandeln und Lagern entsprechend den Vorschriften und behördlichen Auflagen.

Der Nachweis über die ordnungsgemäße Entsorgung ist zu erbringen.

1.1.13 Schutzgebiete oder Schutzzeiten im Bereich der Baustelle
Es gelten die gesetzlichen Bestimmungen. Einschränkungen liegen nicht vor.

1.1.14 Art und Umfang des Schutzes von Bäumen, Pflanzenbeständen, Vegetationsflächen, Bauteilen, Bauwerken, Grenzsteine und dergleichen im Bereich der Baustelle
Erhaltenswerte Bäume werden im Rahmen der Vorwegmaßnahme bauseitig durch Baumschutzzäune
geschützt. Diese sind während der gesamten Bauzeit zu schützen und vorzuhalten. Beeinträchtigungen durch diese Schutzmaßnahmen für Baustelleneinrichtung und Anfahrten sind einzukalkulieren. Ansonsten gelten die gesetzlichen Bestimmungen.

1.1.15 Im Bereich der Baustelle vorhandene Anlagen, insbesondere Abwasser- und Versorgungsleitungen
Bei Arbeiten im Außenbereich ist der Auftragnehmer verpflichtet, sich bei alle zuständigen Stellen vor Beginn der Arbeiten eine Netzauskunft einzuholen, wie z. B. Strom, Wasser, Abwasser, Telefon,  Fernwärme
usw. Die Kosten dafür sind in die Einheitspreise einzukalkulieren.

1.1.16 Bekannte oder vermutete Hindernisse im Bereich der Baustelle
Es sind keine bekannt.
1.1.17 Bestätigung, dass die im jeweiligen Bundesland geltenden Anforderungen zu Erkundungs- und ggf. Räumungsmaßnahmen hinsichtlich Kampfmittel erfüllt wurden

Es gibt keine Hinweise auf Kampfmittel.
1.1.18  Gegebenenfalls gemäß der Baustellenverordnung getroffene Maßnahmen

Der AN ist verpflichtet, alle am Bau beteiligten Personen nach Einweisung durch den SIGEKO, über die Unfallverhütung zu instruieren und über die Gefahrenstellen etc. zu unterrichten.

Auf der Baustelle besteht Helmpflicht und Sicherheitsschuhpflicht. Auf dem Baugelände besteht
Drogen-, Rauch- und Alkoholverbot.

Der Betrieb von Radio und Musik auf der Baustelle und im Neubau ist untersagt, in den Mannschaftscontainern ausschließlich in Zimmerlautstärke.

Weitere Punkte sind der Baustellenverordnung zu entnehmen.

1.1.19  Besondere Anordnungen, Vorschriften und Maßnahmen der Eigentümer von Leitungen, Dränen, Kanälen, Straßen, Wegen, Gewässern, Gleisen, Zäunen und dergleichen im Bereich der Baustelle.

Sind der Baustellenordnung zu entnehmen.

1.1.20  Art und Umfang von Schadstoffbelastungen

Sind nicht bekannt.

1.1.21  Art und Zeit der vom Auftraggeber veranlassten Vorarbeiten

Für den Zeitraum der Baumaßnahme (Vertragszeitraum) sind fortlaufend Bautagesberichte zu führen mit folgenden Mindestangaben:

- Firmenangabe, laufende Nummerierung, Bauteil / Geschoss / Raum
- Anzahl der Arbeiter mit namentlicher Nennung und Qualifikation
- genaue Beschreibung der ausgeführten Tätigkeit
- Einsatz von Subunternehmer mit Firmenangabe, Anzahl der Arbeiter und Qualifikation
- Angaben zur Witterung
- Angaben zu Behinderungen oder Erschwernissen
- Besondere Vorkommnisse
- Unterschrift des Bauleiters

Zeiten ohne Baustellenpräsenz sind ebenfalls zu dokumentieren. Das Original verbleibt beim Auftraggeber.

Das Bautagebuch ist der örtlichen Bauleitung wöchentlich zu übergeben.

1.1.22  Arbeiten anderer Unternehmer auf der Baustelle

Die Reihenfolge der Arbeiten bestimmt der Auftraggeber. Abstimmungen mit anderen Ausführenden, die im Zuge der Gesamtbaumaßnahme erforderlich werden, sind ggf. im Beisein der Bauüberwachung abzuhalten.

Falls erforderlich zusätzliche Hinweise auf bestimmte Abhängigkeiten.
1.2 Angaben zur Ausführung

Bei den in dieser Leistungsbeschreibung ausgeschriebenen Leistungen handelt es sich im Wesentlichen um:

- Dämmarbeiten der Sanitärleitungen (Trink- und Abwasser)
- Dämmarbeiten an Heizungsleitungen und Komponenten
- Dämmarbeiten an Lüftungskanälen und Komponenten
- Brandschutztechnische Maßnahmen

1.2.1  Vorgesehene Arbeitsabschnitte, Arbeitsunterbrechungen und -beschränkungen

Aufgrund der Größe der Maßnahme können die Arbeiten nicht zusammenhängend ausgeführt werden. Die notwendigen Unterbrechungen müssen entsprechend dem Baufortschritt einkalkuliert werden. Hierfür erfolgt keine besondere Vergütung. Die Leistungen sind in zeitlicher Reihenfolge so zu erbringen, dass die Arbeitsabläufe der Vorarbeiten und Nachfolgearbeiten nicht behindert oder gestört werden.

1.2.2  Besondere Erschwernisse während der Ausführung

In die Einheitspreise sind die Zuschläge für Schichtarbeit und Überstundenzuschläge sowie aller
Lohnnebenkosten einzukalkulieren. Nacht-, Sonntags und Feiertagsarbeit sind jedoch nicht eingerechnet.

1.2.3  Besondere Anforderungen für Arbeiten in kontaminierten Bereichen, ggf. besondere Anordnungen für
Schmutz- und Sicherheitsmaßnahmen

Bei den Montagearbeiten auf der Baustelle sind die einschlägigen Unfallverhütungsvorschriften zu beachten. Die Mitarbeiter sind nachweislich zu belehren und in die Besonderheiten der Baustelle einzuweisen. Es sind insbesondere die Vorschriften in den zusätzlichen technischen Vertragsbedingungen zu beachten.

1.2.4  Besondere Anforderungen an die Baustelleneinrichtung und Entsorgungseinrichtungen

1.2.4.1 Alle Leistungen für die Baustelleneinrichtung sind in die Einzelpositionen einzukalkulieren, falls
darüber hinaus gesonderte Positionen der Baustelleneinrichtung beschrieben sind, sind diese Leistungen in den jeweiligen Positionen anzubieten.

1.2.4.2  Bauseits wird eine allgemeine Baustellenbeleuchtung in Fluren und Treppenhäusern vorgesehen.  Die darüberhinausgehende Beleuchtung der Arbeitsplätze des AN ist Bestandteil der Baustelleneinrichtung und entsprechend einzukalkulieren.

1.2.4.3 Durch die Benutzung von Räumen als Baustofflager dürfen die Arbeiten anderer Gewerke nicht behindert werden. Die Lagerung von feuergefährlichen Stoffen im Gebäude ist untersagt.
Die Zuweisung der Räume erfolgt ausschließlich über die Bauleitung.

Nach Aufforderung durch den Auftraggeber sind benutzte Räume innerhalb von 3 Tagen zu räumen.
Der Bauleitung sind zwei Schlüssel für jede Firmenbautüre zu übergeben.

1.2.4.4 Standorte für Baumaschinen und Geräte sind mit der Bauleitung abzustimmen.

1.2.4.5 Durch Verbrennungsmotoren angetrieben Maschinen sind so aufzustellen, dass Fassaden nicht verschmutzt werden.

1.2.4.6 Für Nutzung als Tagesunterkünfte stehen im Gebäude keine Räume zur Verfügung. Hierfür hat der Auftragnehmer bei Bedarf Unterkunftscontainer zu stellen.
Der Anschluss anAri die Baustromversorgung obliegt dem AN. Der zugehörige Platz auf dem Baufeld wird von der örtlichen Bauleitung zugewiesen.

Für den Verschluss von Lager- und Arbeitsplätzen sowie ggf. bereits gestellter Räume hat der Auftragnehmer selbst zu sorgen.

1.2.4.7 Sind bei der Ausführung der Arbeiten Verschmutzungen zu erwarten, so gehören - unbeachtlich der jeweiligen Vergütungsregelung - (Nebenleistung - Besondere Leistung) die Gewerke üblichen Maßnahmen zur Vermeidung zu den Pflichten des Auftragnehmers, auch wenn diese nicht explizit ausgeschrieben sind.

Weiteres ist in der Baustellenordnung geregelt.

1.2.5  Besonderheiten der Regelung und Sicherung des Verkehrs, gegebenenfalls auch, inwieweit der
Auftraggeber die Durchführung der erforderlichen Maßnahmen übernimmt

Der AN ist von Baubeginn bis Abschluss seiner Leistungen (auch am Wochenende und während der
Feiertage) verantwortlich für ordnungsgemäße Straßenabsperrungen und Verkehrssicherungs-maßnahmen in seinem Arbeitsbereich, insbesondere der Baustellenzufahrten und Baustellenabfahrten auf die öffentlichen Verkehrswege, einschließlich der Säuberung.

Gebühren für die Sondernutzungen öffentlicher Verkehrsflächen sind einzurechnen.

1.2.6  Besondere Anforderungen an das Auf- und Abbauen sowie Vorhalten von Gerüsten

Die Montagen sind über vom Auftragnehmer zu erstellende Gerüste und Arbeitsbühnen durchzuführen. Die Anzahl der zugleich benötigten Arbeitsbühnen richtet sich nach dem erforderlichen Personaleinsatz der zur Einhaltung der Termine erforderlich ist. Die Stellung der Arbeitsgerüste ist, soweit nicht in gesonderten Positionen ausgeschrieben, in die Einheitspreise einzurechnen.

Die Montage- bzw. Ausführungshöhen sind in der jeweiligen Position beschrieben

1.2.7  Mitbenutzung fremder Gerüste, Hebezeuge, Aufzüge, Aufenthalts- und Lagerräume, Einrichtungen und dergleichen, die der AN für andere Unternehmer vorzuhalten hat

Für das Liefern und Einbringen aller Bauteile, falls nicht separat ausgeschrieben, sind die notwendigen Hebezeuge und Transportmittel innerhalb und außerhalb des Gebäudes einzukalkulieren.

Ist, wenn erforderlich, im Leistungsverzeichnis beschrieben.

1.2.8  Wie lange, für welche Arbeiten und ggf. für welche Beanspruchung der Auftragnehmer Gerüste, Hebezeuge, Aufzüge, Aufenthalts- und Lagerräume, Einrichtungen und dergl. für andere Unternehmer vorzuhalten hat.

Ist, wenn erforderlich, im Leistungsverzeichnis beschrieben.

1.2.9  Verwendung oder Mitverwendung von wiederaufbereiteten (Recycling-) Stoffen

Ist, wenn vorgesehen, im Leistungsverzeichnis beschrieben.

1.2.10 Verwendung oder Mitverwendung von wiederaufbereiteten (Recycling-) Stoffen und an nicht genormte Stoffe und Bauteile

Ist, wenn vorgesehen, im Leistungsverzeichnis beschrieben.

1.2.11 Besondere Anforderungen an Art, Güte und Umweltverträglichkeit der Stoffe und Bauteile

Werden für einzubauendes Material Gütenachweise gemäß den Rechtsvorschriften, DIN-Bestimmungen oder Vertragsunterlagen gefordert, so gelten diese auch dann als erbracht, wenn ein Überwachungsvermerk eines zugelassen Instituts oder einer amtlichen Einrichtung auf den Baustoffen, der Verpackung oder dem Lieferschein angebracht ist.

Die ggf. in eingeführten Technischen Baubestimmungen geforderten Kennzeichnungen werden davon nicht berührt. Werden für nicht genormte Erzeugnisse Gebrauchstauglichkeitsnachweise verlangt und kann für eingebaute Erzeugnisse ein solcher Nachweis nicht erbracht werden, gilt das als Fehler der Werkleistung. Referenzen können in diesem Fall den Nachweis nicht ersetzen.

Sind Zulassungsbescheide nachzuweisen, so sind sie als Ganzes mit den dazugehörigen Anlagen,
vorzulegen. Teilkopien genügen den Anforderungen nicht.

Ansonsten sind keine Einschränkungen außer den gesetzlichen bekannt.

1.2.12  Art und Umfang der vom Auftraggeber verlangten Eignungs- und Gütenachweise

CE-Kennzeichnung für jedes Produkt

Für Schweißer oder Facharbeiter

Wenn bestimmte Eignungsnachweise vorgesehen sind, sind diese im Leistungsverzeichnis beschrieben.

1.2.12.1 CE-Kennzeichnung

Die im Rahmen der CE-Kennzeichnungsvorschriften für jedes Produkt vom jeweiligen Hersteller mitzuliefernden Unterlagen sind spätestens vor Montage und zur Abnahme zwingend dem Auftraggeber auszuhändigen. Fehlen diese Unterlagen und Nachweise ist dies ein wesentlicher Mangel gem. VOB/B § 12 Nr. 3.

Für elektrische Betriebsmittel, die nicht Teil einer Maschine sind bzw. werden, hat der Auftragnehmer auf einem Formblatt "CE-Bestätigung" zu bestätigen, dass für die Montage der Anlage/des Anlagenteils ausschließlich elektrische Betriebsmittel verwendet wurden, die von ihrem Hersteller unter Beachtung der gültigen Vorschriften in den Verkehr gebracht wurden.

Der Auftragnehmer hat mit einem Formblatt "Prüfzeichen-Bestätigung" zu bestätigen, dass die Vorschriften für Produkte des Bauproduktionsgesetzes, nach Maßgabe der jeweils gültigen Bauregelliste, erfüllt wurden.

1.2.12.2 Eignungsnachweise

Neben der allgemeinen fachlichen Qualifikation zur Erbringung der Leistung sind folgende Nachweise vorzuweisen:

Für Arbeiten an der Trinkwasseranlage muss der Auftragnehmer folgende Nachweise erbringen:
- Projektleiter Schulung nach VDI/DVGW 6023 A, aktuell gültiger Stand
- leitender Monteur Schulung nach VDI/DVGW 6023 B, aktuell gültiger Stand

Für Arbeiten an der Lüftungsanlage muss der Auftragnehmer folgende Nachweise erbringen:
- Projektleiter Schulung nach VDI 6022 A
- leitender Monteur Schulung nach VDI 6022 B

Für Arbeiten an einer Brandmeldeanlage, die nach DIN 14675 errichtet werden muss, ist ein Nachweis für die Qualifikation nach Phase 6.2, 7 u.8 zu erbringen.

Für Schweißarbeiten sind die Schweißer-Zeugnisse vorzuhalten.

Die Nachweise sind zur Angebotsabgabe zu erbringen.

1.2.12.3 Bautagesberichte

Für den Zeitraum der Baumaßnahme (Vertragszeitraum) sind fortlaufend Bautagesberichte zu führen mit folgenden Mindestangaben:

- Firmenangabe, laufende Nummerierung, Bauteil/Geschoss/Raum
- Anzahl der Arbeiter mit namentlicher Nennung und Qualifikation
- genaue Beschreibung der ausgeführten Tätigkeit
- Einsatz von Subunternehmer mit Firmenangabe, Anzahl der Arbeiter und Qualifikation
- Angaben zur Witterung
- Angaben zu Behinderungen oder Erschwernissen
- Besondere Vorkommnisse
- Unterschrift des Bauleiters
- Zeiten ohne Baustellenpräsenz sind ebenfalls zu dokumentieren

Das Original verbleibt beim Auftraggeber.

1.2.13 Unter welchen Bedingungen auf der Baustelle gewonnene Stoffe verwendet werden dürfen bzw. müssen oder einer anderen Verwendung zuzuführen sind.

Mit dem Bauherrn ist festzulegen, welche auf der Baustelle gewonnenen Stoffe zur Wiederverwendung gelagert bzw. genutzt werden sollen.

Ist, wenn vorgesehen, im Leistungsverzeichnis beschrieben.

1.2.14 Art, Zusammenhang und Menge der aus dem Bereich des Auftraggeber zu entsorgenden Böden, Stoffe und Bauteile; Art der Verwertung oder bei Abfall die Entsorgungsanlage; Anforderungen an die Nachweise über Transporte, Entsorgung und die vom Auftraggeber zu tragenden Entsorgungskosten.

Nicht vorgesehn.

1.2.15 Art, Anzahl, Menge oder Masse der Stoffe und Bauteile, die vom Auftraggeber beigestellt werden, sowie Art, genaue Bezeichnung des Ortes und Zeit ihrer Übergabe

Sind im Detail im Leistungsverzeichnis aufgeführt.

1.2.16 In welchem Umfang der Auftraggeber Abladen, Lagern und Transport von Stoffen und Bauteilen übernimmt oder dafür dem Auftragnehmer Geräte und Arbeitskräfte zur Verfügung stellt.

Für das Liefern, Abladen, Einlagern und Einbringen aller Anlagenteile, Stoffe und Bauteile ist der Auftragnehmer eigenverantwortlich. Es gibt keine vom Auftraggeber eingesetzte Baustellenlogistik. Die Kosten für diese Arbeiten sind in die Einheitspreise einzukalkulieren bzw. separat ausgeschrieben.

1.2.17 Leistungen für andere Unternehmer

Sind im Detail im Leistungsverzeichnis aufgeführt. Sonst müssen keine Leistungen für andere Unternehmen erbracht werden.

1.2.18 Mitwirken beim Einstellen von Anlageteilen und bei der Inbetriebnahme von Anlagen im Zusammenwirken mit anderen Beteiligten

Die Anlagen müssen eingefahren und einreguliert werden. Hierfür ist eine Gewerke übergreifende Koordination erforderlich, die in die Einheitspreise einzurechnen ist.

1.2.19 Benutzung von Teilen der Leistung vor der Abnahme

Der vorzeitige Betrieb einer Anlage oder von Anlagenteile vor der Abnahme ist in separaten Positionen ausgeschrieben in der Form, dass die Verantwortung für den Betrieb beim AN verbleibt und keine Übernahme durch den AG erfolgt.

Der vorzeitige Betrieb der Anlage hat keine Auswirkung auf die Anlagenabnahme. Die förmliche Abnahme wird verlangt und ist rechtzeitig schriftlich zu beantragen.

1.2.20  Übertragung der Wartung während der Dauer der Verjährungsfrist für die Mängelansprüche für maschinelle und elektronische sowie elektrotechnische Anlagen oder Teile davon, bei denen die Wartung Einfluss auf die Sicherheit und die Funktionsfähigkeit hat durch einen besonderen Wartungsvertrag.

Der Bauherr behält sich vor, den Titel Wartungsarbeiten zu beauftragen.

Die Wartungsarbeiten werden nicht zusammen mit den Bauleistungen beauftragt, stellen jedoch die Grundlage für einen Wartungsvertrag mit dem Bauherrn dar.

Für die in diesem LV ausgeschriebenen Leistungen, Geräte und dergl. ist zur Aufrechterhaltung der Sicherheit und Funktion ein Wartungsvertrag für den Zeitraum von bis zu 4 Jahren zur Abnahme der Anlagen dem Auftraggeber anzubieten.

1.2.21  Abrechnung nach bestimmten Zeichnungen oder Tabellen

Aufmaße
Örtliche Aufmaße sind gemeinsam mit dem Auftraggeber oder dessen Beauftragten durchzuführen. Das Aufmaß ist so zu erstellen, dass die ermittelten Massen örtlich (räumlich) zugeordnet werden können.  Zur Abrechnung kommen nur Aufmaße, die auftraggeberseitig und vom Auftragnehmer unterschrieben sind.

Die fortgeschriebenen Montagezeichnungen bilden die Grundlage. Diese Abrechnungszeichnungen sind dem Aufmaß beizufügen. Müssen Teilaufmaße durchgeführt werden, sind die aufgemessenen Anlagenteile auf einer dem Aufmaß beigefügten Zeichnung zu kennzeichnen.

Abrechnung
Die Vorlage einer Teil- oder Schlussrechnung bedingt gemeinsam vor Ort erstellte und anerkannte Aufmaße und Stundennachweise. Nicht anerkannte Aufmaße oder Stundennachweise führen zu einer Rücksendung der Rechnung mit dem Ablehnungsvermerk "nicht prüffähig".

## 2.0 Beschreibung der Anlagen
2.0 Beschreibung der Anlagen

2.1 Heizungsrohrnetz, Luftkanalnetz und Sanitärleitungen
Die DIN 4140, Teil 1 und 2, sowie die MLAR sind der Ausführung der Leistung zu Grunde zu legen.

Die Abstände der Rohrleitungen in den Trassen entsprechen aus Platzgründen teilweise nicht der DIN sowie der MLAR. Erschwernisse, bei der Ausführung der Dämmung sind in die Einheitspreise einzurechnen.

Alle Heizung-, Sanitärleitungen sowie die Lüftungskanäle werden gemäß GEG gedämmt.

Die Kaltwasserleitungen sowie der letzte Meter von der Entlüftung Sanitär und Badewassertechnik sind gegen Schwitzwasserbildung zu dämmen. Hierbei ist auf eine dampfdiffusionsdichte Ausführung zu achten.

Alle Verteiler und Armaturen sind ebenfalls zu dämmen. Die Oberflächen der Dämmung sind gemäß den Positionstexten auszuführen und zwar:

- in sichtbaren und nicht sichtbaren sowie in nicht stoßgefährdeten Bereichen ist mit alukaschierten Halbschalen oder Matten zu dämmen

- in stoßgefährdeten Bereichen bis ca. 2,00 m Höhe wie vor, jedoch mit zusätzlichem Alu-Blechmantel

2.2 Weitere technische Vorschriften

a) Allgemeine technische Vorschriften (ATV-VOB/C)

DIN 18 379 Lüftungstechnische Anlagen
DIN 18 380 Heizungs- u. zentrale Brauchwassererwärmungsanlagen
DIN 18 382 Elektrische Kabel- u. Leitungsanlagen innerhalb von Gebäuden
DIN 18 421 Dämmarbeiten an technischen Anlagen

b) Vorschriften für Bau und Ausrüstung der Anlagen

Neben den zu beachtenden gültigen Vorschriften, Richtlinien, Regeln und DIN-Normen wird besonders hingewiesen auf:

DIN 4109 Schallschutz im Hochbau
DIN 4102 Brandschutz in Gebäuden
DIN 4140 Dämmarbeiten Teil 1 + 2

2.3 Brandschutz

Maßgebend sind die brandschutztechnischen Anforderungen der Baugenehmigung sowie die DIN 4102.

Es dürfen nur amtlich zugelassene Materialien verwendet werden. Bei Wärme- und Schallschutzdämmungen sind nichtbrennbare Stoffe zu verwenden sofern nicht andere Zulassungsbescheide oder Unbedenklichkeitsbescheinigungen bestehen. Die Schutzmäntel müssen mindestens schwer entflammbar sein. Verboten ist die Verwendung von Werkstoffen, bei deren Verbrennung Halogene, insbesondere Chlor, frei werden.

## 499 Dämmarbeiten an Technischer Gebäudeausrüstung
Datum: 11.12.2024

### Bereich 1 Dämmarbeiten Abwasser-, Wasser- und Gasanlagen

#### Abschnitt 1.1 Elastomerschaum ohne Ummantelung - Abwasser

**Ausführungsbeschreibung 1 Flex. Elastomerschaum ohne Ummantelung**
Kältedämmung aus flexiblem Elastomerschaum ohne Ummantelung. Das zu dämmende Rohrleitungssystem besteht aus muffenlosem Gussrohr.

Mediumtemperatur: '5 Grad C',

Umgebungstemperatur: '32 Grad C',

Umgebungsfeuchte: '75 %',

Für die Baumaßnahme ist nur ein Herstellersystem zu verwenden.

Längs- und Rundstöße sind  zu überkleben.

Zulagen für Verbinder/Muffen und Ausschnitte für die Rohrleitungsbefestigungen werden nicht separat vergütet und sind in die Einheitspreise der Hauptpositionen zu kalkulieren.

Zulagen für die Abstimmung mit Fremdgewerken sind in die Einheitspreise einzukalkulieren.

Dämmung vollflächig verkleben und nach Herstellerangaben verarbeiten.

Durch beengte Leitungsführung verschiedener Installationsgewerke werden die Mindestabstände gemäß
DIN 4140 in Teilbereichen unterschritten.

Dämmstoffe müssen die Mindestanforderungen an das Brandverhalten nach dem eingeführten länderspezifischen Stand der MVVTB erfüllen:

Baustoffklasse: 'C',

Rauchentwicklung: 's3',

Brennendes Abfallen/Abtropfen: 'd0',

Die in dieser Ausführungsbeschreibung beschriebenen Inhalte sind in den folgenden Einzelpositionen einzukalkulieren.

**1.1.10 Kältedämmung Rohr DN70 Gebäude flexibler Elastomerschaum D 19mm**
*** gemäß Ausführungsbeschreibung 1
STLB-Bau 2024-04 047, Katalog-Nr. 490 - Wärmedämmung/411_DÄMM/ 1. 4. 40.
Kältedämmung DIN 4140, an Rohrleitung, DN 70, im Gebäude, Dämmung aus flexiblem Elastomerschaum DIN EN 14304, Dämmschichtdicke 19 mm, Brandverhaltensklasse DIN EN 13501-1 B (schwerentflammbar), Wärmeleitfähigkeit 0,033 W/(mK) bei 0 Grad C Mitteltemperatur DIN EN 12667, Wasserdampfdiffusionswiderstandszahl 7000 DIN EN ISO 12629, DIN EN 12086.
Menge: 2,000 m
Leistungsbereichkatalog: 047
DIN276-1_08: 499
DIN276_06: 411
Kostengruppe DIN 276 2018-12: 499

**1.1.20 Kältedämmung Rohr DN80 Gebäude flexibler Elastomerschaum D 19mm**
*** gemäß Ausführungsbeschreibung 1
STLB-Bau 2024-04 047, Katalog-Nr. 490 - Wärmedämmung/411_DÄMM/ 1. 4. 50.
Kältedämmung DIN 4140, an Rohrleitung, DN 80, im Gebäude, Dämmung aus flexiblem Elastomerschaum DIN EN 14304, Dämmschichtdicke 19 mm, Brandverhaltensklasse DIN EN 13501-1 B (schwerentflammbar), Wärmeleitfähigkeit 0,033 W/(mK) bei 0 Grad C Mitteltemperatur DIN EN 12667, Wasserdampfdiffusionswiderstandszahl 7000 DIN EN ISO 12629, DIN EN 12086.
Menge: 2,000 m
Leistungsbereichkatalog: 047
DIN276-1_08: 499
DIN276_06: 411
Kostengruppe DIN 276 2018-12: 499

**1.1.30 Kältedämmung Rohr DN100 Gebäude flexibler Elastomerschaum D 19mm**
*** gemäß Ausführungsbeschreibung 1
STLB-Bau 2024-04 047, Katalog-Nr. 490 - Wärmedämmung/411_DÄMM/ 1. 4. 60.
Kältedämmung DIN 4140, an Rohrleitung, DN 100, im Gebäude, Dämmung aus flexiblem Elastomerschaum DIN EN 14304, Dämmschichtdicke 19 mm, Brandverhaltensklasse DIN EN 13501-1 B (schwerentflammbar), Wärmeleitfähigkeit 0,033 W/(mK) bei 0 Grad C Mitteltemperatur DIN EN 12667, Wasserdampfdiffusionswiderstandszahl 7000 DIN EN ISO 12629, DIN EN 12086.
Menge: 20,000 m
Leistungsbereichkatalog: 047
DIN276-1_08: 499
DIN276_06: 411
Kostengruppe DIN 276 2018-12: 499

**1.1.40 Kältedämmung Rohr DN125 Gebäude flexibler Elastomerschaum D 19mm**
*** gemäß Ausführungsbeschreibung 1
STLB-Bau 2024-04 047, Katalog-Nr. 490 - Wärmedämmung/411_DÄMM/ 1. 4. 70.
Kältedämmung DIN 4140, an Rohrleitung, DN 125, im Gebäude, Dämmung aus flexiblem Elastomerschaum DIN EN 14304, Dämmschichtdicke 19 mm, Brandverhaltensklasse DIN EN 13501-1 B (schwerentflammbar), Wärmeleitfähigkeit 0,033 W/(mK) bei 0 Grad C Mitteltemperatur DIN EN 12667, Wasserdampfdiffusionswiderstandszahl 7000 DIN EN ISO 12629, DIN EN 12086.
Menge: 2,000 m
Leistungsbereichkatalog: 047
DIN276-1_08: 499
DIN276_06: 411
Kostengruppe DIN 276 2018-12: 499

**1.1.50 Kältedämmung Rohr DN150 Gebäude flexibler Elastomerschaum D 19mm**
*** gemäß Ausführungsbeschreibung 1
STLB-Bau 2024-04 047, Katalog-Nr. 490 - Wärmedämmung/411_DÄMM/ 1. 4. 80.
Kältedämmung DIN 4140, an Rohrleitung, DN 150, im Gebäude, Dämmung aus flexiblem Elastomerschaum DIN EN 14304, Dämmschichtdicke 19 mm, Brandverhaltensklasse DIN EN 13501-1 B (schwerentflammbar), Wärmeleitfähigkeit 0,033 W/(mK) bei 0 Grad C Mitteltemperatur DIN EN 12667, Wasserdampfdiffusionswiderstandszahl 7000 DIN EN ISO 12629, DIN EN 12086.
Menge: 2,000 m
Leistungsbereichkatalog: 047
DIN276-1_08: 499
DIN276_06: 411
Kostengruppe DIN 276 2018-12: 499

**1.1.60 Passstück flexibler Elastomerschaum Wärmedämmung Rohr DN70 Gebäude 0,033W/(mK) D 19mm**
*** gemäß Ausführungsbeschreibung 1
STLB-Bau 2024-04 047, Katalog-Nr. 490 - Wärmedämmung/411_DÄMM/ 1. 4. 140.
Passstück aus flexiblem Elastomerschaum DIN EN 14304, Wärmedämmung DIN 4140 an haus- und betriebstechnischen Anlagen, an Rohrleitung, DN 70, im Gebäude, Brandverhaltensklasse DIN EN 13501-1 B (schwerentflammbar), Wärmeleitfähigkeit 0,033 W/(mK) bei 40 Grad C Mitteltemperatur DIN EN 12667, Dämmschichtdicke 19 mm.
Menge: 1,000 St
Leistungsbereichkatalog: 047
DIN276-1_08: 499
DIN276_06: 411
Kostengruppe DIN 276 2018-12: 499

**1.1.70 Passstück flexibler Elastomerschaum Wärmedämmung Rohr DN80 Gebäude 0,033W/(mK) D 19mm**
*** gemäß Ausführungsbeschreibung 1
STLB-Bau 2024-04 047, Katalog-Nr. 490 - Wärmedämmung/411_DÄMM/ 1. 4. 150.
Passstück aus flexiblem Elastomerschaum DIN EN 14304, Wärmedämmung DIN 4140 an haus- und betriebstechnischen Anlagen, an Rohrleitung, DN 80, im Gebäude, Brandverhaltensklasse DIN EN 13501-1 B (schwerentflammbar), Wärmeleitfähigkeit 0,033 W/(mK) bei 40 Grad C Mitteltemperatur DIN EN 12667, Dämmschichtdicke 19 mm.
Menge: 1,000 St
Leistungsbereichkatalog: 047
DIN276-1_08: 499
DIN276_06: 411
Kostengruppe DIN 276 2018-12: 499

**1.1.80 Passstück flexibler Elastomerschaum Wärmedämmung Rohr DN100 Gebäude 0,033W/(mK) D 19mm**
*** gemäß Ausführungsbeschreibung 1
STLB-Bau 2024-04 047, Katalog-Nr. 490 - Wärmedämmung/411_DÄMM/ 1. 4. 160.
Passstück aus flexiblem Elastomerschaum DIN EN 14304, Wärmedämmung DIN 4140 an haus- und betriebstechnischen Anlagen, an Rohrleitung, DN 100, im Gebäude, Brandverhaltensklasse DIN EN 13501-1 B (schwerentflammbar), Wärmeleitfähigkeit 0,033 W/(mK) bei 40 Grad C Mitteltemperatur DIN EN 12667, Dämmschichtdicke 19 mm.
Menge: 10,000 St
Leistungsbereichkatalog: 047
DIN276-1_08: 499
DIN276_06: 411
Kostengruppe DIN 276 2018-12: 499

**1.1.90 Passstück flexibler Elastomerschaum Wärmedämmung Rohr DN125 Gebäude 0,033W/(mK) D 19mm**
*** gemäß Ausführungsbeschreibung 1
STLB-Bau 2024-04 047, Katalog-Nr. 490 - Wärmedämmung/411_DÄMM/ 1. 4. 170.
Passstück aus flexiblem Elastomerschaum DIN EN 14304, Wärmedämmung DIN 4140 an haus- und betriebstechnischen Anlagen, an Rohrleitung, DN 125, im Gebäude, Brandverhaltensklasse DIN EN 13501-1 B (schwerentflammbar), Wärmeleitfähigkeit 0,033 W/(mK) bei 40 Grad C Mitteltemperatur DIN EN 12667, Dämmschichtdicke 19 mm.
Menge: 1,000 St
Leistungsbereichkatalog: 047
DIN276-1_08: 499
DIN276_06: 411
Kostengruppe DIN 276 2018-12: 499

**1.1.100 Passstück flexibler Elastomerschaum Wärmedämmung Rohr DN150 Gebäude 0,033W/(mK) D 19mm**
*** gemäß Ausführungsbeschreibung 1
STLB-Bau 2024-04 047, Katalog-Nr. 490 - Wärmedämmung/411_DÄMM/ 1. 4. 180.
Passstück aus flexiblem Elastomerschaum DIN EN 14304, Wärmedämmung DIN 4140 an haus- und betriebstechnischen Anlagen, an Rohrleitung, DN 150, im Gebäude, Brandverhaltensklasse DIN EN 13501-1 B (schwerentflammbar), Wärmeleitfähigkeit 0,033 W/(mK) bei 40 Grad C Mitteltemperatur DIN EN 12667, Dämmschichtdicke 19 mm.
Menge: 1,000 St
Leistungsbereichkatalog: 047
DIN276-1_08: 499
DIN276_06: 411
Kostengruppe DIN 276 2018-12: 499

**1.1.110 Bogen flexibler Elastomerschaum Wärmedämmung Rohr DN70 Gebäude 0,033W/(mK) D 19mm**
*** gemäß Ausführungsbeschreibung 1
STLB-Bau 2024-04 047, Katalog-Nr. 490 - Wärmedämmung/411_DÄMM/ 1. 4. 240.
Bogen aus flexiblem Elastomerschaum DIN EN 14304, Wärmedämmung DIN 4140 an haus- und betriebstechnischen Anlagen, an Rohrleitung, DN 70, im Gebäude, Brandverhaltensklasse DIN EN 13501-1 B (schwerentflammbar), Wärmeleitfähigkeit 0,033 W/(mK) bei 40 Grad C Mitteltemperatur DIN EN 12667, Dämmschichtdicke 19 mm.
Menge: 1,000 St
Leistungsbereichkatalog: 047
DIN276-1_08: 499
DIN276_06: 411
Kostengruppe DIN 276 2018-12: 499

**1.1.120 Bogen flexibler Elastomerschaum Wärmedämmung Rohr DN80 Gebäude 0,033W/(mK) D 19mm**
*** gemäß Ausführungsbeschreibung 1
STLB-Bau 2024-04 047, Katalog-Nr. 490 - Wärmedämmung/411_DÄMM/ 1. 4. 250.
Bogen aus flexiblem Elastomerschaum DIN EN 14304, Wärmedämmung DIN 4140 an haus- und betriebstechnischen Anlagen, an Rohrleitung, DN 80, im Gebäude, Brandverhaltensklasse DIN EN 13501-1 B (schwerentflammbar), Wärmeleitfähigkeit 0,033 W/(mK) bei 40 Grad C Mitteltemperatur DIN EN 12667, Dämmschichtdicke 19 mm.
Menge: 1,000 St
Leistungsbereichkatalog: 047
DIN276-1_08: 499
DIN276_06: 411
Kostengruppe DIN 276 2018-12: 499

**1.1.130 Bogen flexibler Elastomerschaum Wärmedämmung Rohr DN100 Gebäude 0,033W/(mK) D 19mm**
*** gemäß Ausführungsbeschreibung 1
STLB-Bau 2024-04 047, Katalog-Nr. 490 - Wärmedämmung/411_DÄMM/ 1. 4. 260.
Bogen aus flexiblem Elastomerschaum DIN EN 14304, Wärmedämmung DIN 4140 an haus- und betriebstechnischen Anlagen, an Rohrleitung, DN 100, im Gebäude, Brandverhaltensklasse DIN EN 13501-1 B (schwerentflammbar), Wärmeleitfähigkeit 0,033 W/(mK) bei 40 Grad C Mitteltemperatur DIN EN 12667, Dämmschichtdicke 19 mm.
Menge: 4,000 St
Leistungsbereichkatalog: 047
DIN276-1_08: 499
DIN276_06: 411
Kostengruppe DIN 276 2018-12: 499

**1.1.140 Bogen flexibler Elastomerschaum Wärmedämmung Rohr DN125 Gebäude 0,033W/(mK) D 19mm**
*** gemäß Ausführungsbeschreibung 1
STLB-Bau 2024-04 047, Katalog-Nr. 490 - Wärmedämmung/411_DÄMM/ 1. 4. 270.
Bogen aus flexiblem Elastomerschaum DIN EN 14304, Wärmedämmung DIN 4140 an haus- und betriebstechnischen Anlagen, an Rohrleitung, DN 125, im Gebäude, Brandverhaltensklasse DIN EN 13501-1 B (schwerentflammbar), Wärmeleitfähigkeit 0,033 W/(mK) bei 40 Grad C Mitteltemperatur DIN EN 12667, Dämmschichtdicke 19 mm.
Menge: 1,000 St
Leistungsbereichkatalog: 047
DIN276-1_08: 499
DIN276_06: 411
Kostengruppe DIN 276 2018-12: 499

**1.1.150 Bogen flexibler Elastomerschaum Wärmedämmung Rohr DN150 Gebäude 0,033W/(mK) D 19mm**
*** gemäß Ausführungsbeschreibung 1
STLB-Bau 2024-04 047, Katalog-Nr. 490 - Wärmedämmung/411_DÄMM/ 1. 4. 280.
Bogen aus flexiblem Elastomerschaum DIN EN 14304, Wärmedämmung DIN 4140 an haus- und betriebstechnischen Anlagen, an Rohrleitung, DN 150, im Gebäude, Brandverhaltensklasse DIN EN 13501-1 B (schwerentflammbar), Wärmeleitfähigkeit 0,033 W/(mK) bei 40 Grad C Mitteltemperatur DIN EN 12667, Dämmschichtdicke 19 mm.
Menge: 1,000 St
Leistungsbereichkatalog: 047
DIN276-1_08: 499
DIN276_06: 411
Kostengruppe DIN 276 2018-12: 499

**1.1.160 Stutzen flexibler Elastomerschaum Wärmedämmung Rohr DN70 Gebäude 0,033W/(mK) D 19mm**
*** gemäß Ausführungsbeschreibung 1
STLB-Bau 2024-04 047, Katalog-Nr. 490 - Wärmedämmung/411_DÄMM/ 1. 4. 340.
Stutzen aus flexiblem Elastomerschaum DIN EN 14304, Wärmedämmung DIN 4140 an haus- und betriebstechnischen Anlagen, an Rohrleitung, DN 70, im Gebäude, Brandverhaltensklasse DIN EN 13501-1 B (schwerentflammbar), Wärmeleitfähigkeit 0,033 W/(mK) bei 40 Grad C Mitteltemperatur DIN EN 12667, Dämmschichtdicke 19 mm.
Menge: 1,000 St
Leistungsbereichkatalog: 047
DIN276-1_08: 499
DIN276_06: 411
Kostengruppe DIN 276 2018-12: 499

**1.1.170 Stutzen flexibler Elastomerschaum Wärmedämmung Rohr DN80 Gebäude 0,033W/(mK) D 19mm**
*** gemäß Ausführungsbeschreibung 1
STLB-Bau 2024-04 047, Katalog-Nr. 490 - Wärmedämmung/411_DÄMM/ 1. 4. 350.
Stutzen aus flexiblem Elastomerschaum DIN EN 14304, Wärmedämmung DIN 4140 an haus- und betriebstechnischen Anlagen, an Rohrleitung, DN 80, im Gebäude, Brandverhaltensklasse DIN EN 13501-1 B (schwerentflammbar), Wärmeleitfähigkeit 0,033 W/(mK) bei 40 Grad C Mitteltemperatur DIN EN 12667, Dämmschichtdicke 19 mm.
Menge: 1,000 St
Leistungsbereichkatalog: 047
DIN276-1_08: 499
DIN276_06: 411
Kostengruppe DIN 276 2018-12: 499

**1.1.180 Stutzen flexibler Elastomerschaum Wärmedämmung Rohr DN100 Gebäude 0,033W/(mK) D 19mm**
*** gemäß Ausführungsbeschreibung 1
STLB-Bau 2024-04 047, Katalog-Nr. 490 - Wärmedämmung/411_DÄMM/ 1. 4. 360.
Stutzen aus flexiblem Elastomerschaum DIN EN 14304, Wärmedämmung DIN 4140 an haus- und betriebstechnischen Anlagen, an Rohrleitung, DN 100, im Gebäude, Brandverhaltensklasse DIN EN 13501-1 B (schwerentflammbar), Wärmeleitfähigkeit 0,033 W/(mK) bei 40 Grad C Mitteltemperatur DIN EN 12667, Dämmschichtdicke 19 mm.
Menge: 2,000 St
Leistungsbereichkatalog: 047
DIN276-1_08: 499
DIN276_06: 411
Kostengruppe DIN 276 2018-12: 499

**1.1.190 Stutzen flexibler Elastomerschaum Wärmedämmung Rohr DN125 Gebäude 0,033W/(mK) D 19mm**
*** gemäß Ausführungsbeschreibung 1
STLB-Bau 2024-04 047, Katalog-Nr. 490 - Wärmedämmung/411_DÄMM/ 1. 4. 370.
Stutzen aus flexiblem Elastomerschaum DIN EN 14304, Wärmedämmung DIN 4140 an haus- und betriebstechnischen Anlagen, an Rohrleitung, DN 125, im Gebäude, Brandverhaltensklasse DIN EN 13501-1 B (schwerentflammbar), Wärmeleitfähigkeit 0,033 W/(mK) bei 40 Grad C Mitteltemperatur DIN EN 12667, Dämmschichtdicke 19 mm.
Menge: 1,000 St
Leistungsbereichkatalog: 047
DIN276-1_08: 499
DIN276_06: 411
Kostengruppe DIN 276 2018-12: 499

**1.1.200 Stutzen flexibler Elastomerschaum Wärmedämmung Rohr DN150 Gebäude 0,033W/(mK) D 19mm**
*** gemäß Ausführungsbeschreibung 1
STLB-Bau 2024-04 047, Katalog-Nr. 490 - Wärmedämmung/411_DÄMM/ 1. 4. 380.
Stutzen aus flexiblem Elastomerschaum DIN EN 14304, Wärmedämmung DIN 4140 an haus- und betriebstechnischen Anlagen, an Rohrleitung, DN 150, im Gebäude, Brandverhaltensklasse DIN EN 13501-1 B (schwerentflammbar), Wärmeleitfähigkeit 0,033 W/(mK) bei 40 Grad C Mitteltemperatur DIN EN 12667, Dämmschichtdicke 19 mm.
Menge: 1,000 St
Leistungsbereichkatalog: 047
DIN276-1_08: 499
DIN276_06: 411
Kostengruppe DIN 276 2018-12: 499

**1.1.210 Konus flexibler Elastomerschaum Wärmedämmung Rohr DN70 Gebäude 0,033W/(mK) D 19mm**
*** gemäß Ausführungsbeschreibung 1
STLB-Bau 2024-04 047, Katalog-Nr. 490 - Wärmedämmung/411_DÄMM/ 1. 4. 440.
Konus aus flexiblem Elastomerschaum DIN EN 14304, Wärmedämmung DIN 4140 an haus- und betriebstechnischen Anlagen, an Rohrleitung, DN 70, im Gebäude, Brandverhaltensklasse DIN EN 13501-1 B (schwerentflammbar), Wärmeleitfähigkeit 0,033 W/(mK) bei 40 Grad C Mitteltemperatur DIN EN 12667, Dämmschichtdicke 19 mm.
Menge: 1,000 St
Leistungsbereichkatalog: 047
DIN276-1_08: 499
DIN276_06: 411
Kostengruppe DIN 276 2018-12: 499

**1.1.220 Konus flexibler Elastomerschaum Wärmedämmung Rohr DN80 Gebäude 0,033W/(mK) D 19mm**
*** gemäß Ausführungsbeschreibung 1
STLB-Bau 2024-04 047, Katalog-Nr. 490 - Wärmedämmung/411_DÄMM/ 1. 4. 450.
Konus aus flexiblem Elastomerschaum DIN EN 14304, Wärmedämmung DIN 4140 an haus- und betriebstechnischen Anlagen, an Rohrleitung, DN 80, im Gebäude, Brandverhaltensklasse DIN EN 13501-1 B (schwerentflammbar), Wärmeleitfähigkeit 0,033 W/(mK) bei 40 Grad C Mitteltemperatur DIN EN 12667, Dämmschichtdicke 19 mm.
Menge: 1,000 St
Leistungsbereichkatalog: 047
DIN276-1_08: 499
DIN276_06: 411
Kostengruppe DIN 276 2018-12: 499

**1.1.230 Konus flexibler Elastomerschaum Wärmedämmung Rohr DN100 Gebäude 0,033W/(mK) D 19mm**
*** gemäß Ausführungsbeschreibung 1
STLB-Bau 2024-04 047, Katalog-Nr. 490 - Wärmedämmung/411_DÄMM/ 1. 4. 460.
Konus aus flexiblem Elastomerschaum DIN EN 14304, Wärmedämmung DIN 4140 an haus- und betriebstechnischen Anlagen, an Rohrleitung, DN 100, im Gebäude, Brandverhaltensklasse DIN EN 13501-1 B (schwerentflammbar), Wärmeleitfähigkeit 0,033 W/(mK) bei 40 Grad C Mitteltemperatur DIN EN 12667, Dämmschichtdicke 19 mm.
Menge: 2,000 St
Leistungsbereichkatalog: 047
DIN276-1_08: 499
DIN276_06: 411
Kostengruppe DIN 276 2018-12: 499

**1.1.240 Konus flexibler Elastomerschaum Wärmedämmung Rohr DN125 Gebäude 0,033W/(mK) D 19mm**
*** gemäß Ausführungsbeschreibung 1
STLB-Bau 2024-04 047, Katalog-Nr. 490 - Wärmedämmung/411_DÄMM/ 1. 4. 470.
Konus aus flexiblem Elastomerschaum DIN EN 14304, Wärmedämmung DIN 4140 an haus- und betriebstechnischen Anlagen, an Rohrleitung, DN 125, im Gebäude, Brandverhaltensklasse DIN EN 13501-1 B (schwerentflammbar), Wärmeleitfähigkeit 0,033 W/(mK) bei 40 Grad C Mitteltemperatur DIN EN 12667, Dämmschichtdicke 19 mm.
Menge: 1,000 St
Leistungsbereichkatalog: 047
DIN276-1_08: 499
DIN276_06: 411
Kostengruppe DIN 276 2018-12: 499

**1.1.250 Konus flexibler Elastomerschaum Wärmedämmung Rohr DN150 Gebäude 0,033W/(mK) D 19mm**
*** gemäß Ausführungsbeschreibung 1
STLB-Bau 2024-04 047, Katalog-Nr. 490 - Wärmedämmung/411_DÄMM/ 1. 4. 480.
Konus aus flexiblem Elastomerschaum DIN EN 14304, Wärmedämmung DIN 4140 an haus- und betriebstechnischen Anlagen, an Rohrleitung, DN 150, im Gebäude, Brandverhaltensklasse DIN EN 13501-1 B (schwerentflammbar), Wärmeleitfähigkeit 0,033 W/(mK) bei 40 Grad C Mitteltemperatur DIN EN 12667, Dämmschichtdicke 19 mm.
Menge: 1,000 St
Leistungsbereichkatalog: 047
DIN276-1_08: 499
DIN276_06: 411
Kostengruppe DIN 276 2018-12: 499

**1.1.260 Ausschnitt flexibler Elastomerschaum Wärmedämmung Rohr DN70 Gebäude 0,033W/(mK) D 19mm**
*** gemäß Ausführungsbeschreibung 1
STLB-Bau 2024-04 047, Katalog-Nr. 490 - Wärmedämmung/411_DÄMM/ 1. 4. 640.
Ausschnitt für Dämmung aus flexiblem Elastomerschaum DIN EN 14304, Wärmedämmung DIN 4140 an haus- und betriebstechnischen Anlagen, an Rohrleitung, DN 70, im Gebäude, Brandverhaltensklasse DIN EN 13501-1 B (schwerentflammbar), Wärmeleitfähigkeit 0,033 W/(mK) bei 40 Grad C Mitteltemperatur DIN EN 12667, Gesamt-Dämmschichtdicke 19 mm.
Menge: 1,000 St
Leistungsbereichkatalog: 047
DIN276-1_08: 499
DIN276_06: 411
Kostengruppe DIN 276 2018-12: 499

**1.1.270 Ausschnitt flexibler Elastomerschaum Wärmedämmung Rohr DN80 Gebäude 0,033W/(mK) D 19mm**
*** gemäß Ausführungsbeschreibung 1
STLB-Bau 2024-04 047, Katalog-Nr. 490 - Wärmedämmung/411_DÄMM/ 1. 4. 650.
Ausschnitt für Dämmung aus flexiblem Elastomerschaum DIN EN 14304, Wärmedämmung DIN 4140 an haus- und betriebstechnischen Anlagen, an Rohrleitung, DN 80, im Gebäude, Brandverhaltensklasse DIN EN 13501-1 B (schwerentflammbar), Wärmeleitfähigkeit 0,033 W/(mK) bei 40 Grad C Mitteltemperatur DIN EN 12667, Gesamt-Dämmschichtdicke 19 mm.
Menge: 1,000 St
Leistungsbereichkatalog: 047
DIN276-1_08: 499
DIN276_06: 411
Kostengruppe DIN 276 2018-12: 499

**1.1.280 Ausschnitt flexibler Elastomerschaum Wärmedämmung Rohr DN100 Gebäude 0,033W/(mK) D 19mm**
*** gemäß Ausführungsbeschreibung 1
STLB-Bau 2024-04 047, Katalog-Nr. 490 - Wärmedämmung/411_DÄMM/ 1. 4. 660.
Ausschnitt für Dämmung aus flexiblem Elastomerschaum DIN EN 14304, Wärmedämmung DIN 4140 an haus- und betriebstechnischen Anlagen, an Rohrleitung, DN 100, im Gebäude, Brandverhaltensklasse DIN EN 13501-1 B (schwerentflammbar), Wärmeleitfähigkeit 0,033 W/(mK) bei 40 Grad C Mitteltemperatur DIN EN 12667, Gesamt-Dämmschichtdicke 19 mm.
Menge: 10,000 St
Leistungsbereichkatalog: 047
DIN276-1_08: 499
DIN276_06: 411
Kostengruppe DIN 276 2018-12: 499

**1.1.290 Ausschnitt flexibler Elastomerschaum Wärmedämmung Rohr DN125 Gebäude 0,033W/(mK) D 19mm**
*** gemäß Ausführungsbeschreibung 1
STLB-Bau 2024-04 047, Katalog-Nr. 490 - Wärmedämmung/411_DÄMM/ 1. 4. 670.
Ausschnitt für Dämmung aus flexiblem Elastomerschaum DIN EN 14304, Wärmedämmung DIN 4140 an haus- und betriebstechnischen Anlagen, an Rohrleitung, DN 125, im Gebäude, Brandverhaltensklasse DIN EN 13501-1 B (schwerentflammbar), Wärmeleitfähigkeit 0,033 W/(mK) bei 40 Grad C Mitteltemperatur DIN EN 12667, Gesamt-Dämmschichtdicke 19 mm.
Menge: 1,000 St
Leistungsbereichkatalog: 047
DIN276-1_08: 499
DIN276_06: 411
Kostengruppe DIN 276 2018-12: 499

**1.1.300 Ausschnitt flexibler Elastomerschaum Wärmedämmung Rohr DN150 Gebäude 0,033W/(mK) D 19mm**
*** gemäß Ausführungsbeschreibung 1
STLB-Bau 2024-04 047, Katalog-Nr. 490 - Wärmedämmung/411_DÄMM/ 1. 4. 680.
Ausschnitt für Dämmung aus flexiblem Elastomerschaum DIN EN 14304, Wärmedämmung DIN 4140 an haus- und betriebstechnischen Anlagen, an Rohrleitung, DN 150, im Gebäude, Brandverhaltensklasse DIN EN 13501-1 B (schwerentflammbar), Wärmeleitfähigkeit 0,033 W/(mK) bei 40 Grad C Mitteltemperatur DIN EN 12667, Gesamt-Dämmschichtdicke 19 mm.
Menge: 1,000 St
Leistungsbereichkatalog: 047
DIN276-1_08: 499
DIN276_06: 411
Kostengruppe DIN 276 2018-12: 499

**1.1.310 Abflachung flexibler Elastomerschaum Wärmedämmung Rohr DN70 Gebäude 0,033W/(mK) D 19mm**
*** gemäß Ausführungsbeschreibung 1
STLB-Bau 2024-04 047, Katalog-Nr. 490 - Wärmedämmung/411_DÄMM/ 1. 4. 790.
Abflachung für Dämmung aus flexiblem Elastomerschaum DIN EN 14304, Wärmedämmung DIN 4140 an haus- und betriebstechnischen Anlagen, an Rohrleitung, DN 70, im Gebäude, Brandverhaltensklasse DIN EN 13501-1 B (schwerentflammbar), Wärmeleitfähigkeit 0,033 W/(mK) bei 40 Grad C Mitteltemperatur DIN EN 12667, Gesamt-Dämmschichtdicke 19 mm.
Menge: 1,000 St
Leistungsbereichkatalog: 047
DIN276-1_08: 499
DIN276_06: 411
Kostengruppe DIN 276 2018-12: 499

**1.1.320 Abflachung flexibler Elastomerschaum Wärmedämmung Rohr DN80 Gebäude 0,033W/(mK) D 19mm**
*** gemäß Ausführungsbeschreibung 1
STLB-Bau 2024-04 047, Katalog-Nr. 490 - Wärmedämmung/411_DÄMM/ 1. 4. 800.
Abflachung für Dämmung aus flexiblem Elastomerschaum DIN EN 14304, Wärmedämmung DIN 4140 an haus- und betriebstechnischen Anlagen, an Rohrleitung, DN 80, im Gebäude, Brandverhaltensklasse DIN EN 13501-1 B (schwerentflammbar), Wärmeleitfähigkeit 0,033 W/(mK) bei 40 Grad C Mitteltemperatur DIN EN 12667, Gesamt-Dämmschichtdicke 19 mm.
Menge: 1,000 St
Leistungsbereichkatalog: 047
DIN276-1_08: 499
DIN276_06: 411
Kostengruppe DIN 276 2018-12: 499

**1.1.330 Abflachung flexibler Elastomerschaum Wärmedämmung Rohr DN100 Gebäude 0,033W/(mK) D 19mm**
*** gemäß Ausführungsbeschreibung 1
STLB-Bau 2024-04 047, Katalog-Nr. 490 - Wärmedämmung/411_DÄMM/ 1. 4. 810.
Abflachung für Dämmung aus flexiblem Elastomerschaum DIN EN 14304, Wärmedämmung DIN 4140 an haus- und betriebstechnischen Anlagen, an Rohrleitung, DN 100, im Gebäude, Brandverhaltensklasse DIN EN 13501-1 B (schwerentflammbar), Wärmeleitfähigkeit 0,033 W/(mK) bei 40 Grad C Mitteltemperatur DIN EN 12667, Gesamt-Dämmschichtdicke 19 mm.
Menge: 2,000 St
Leistungsbereichkatalog: 047
DIN276-1_08: 499
DIN276_06: 411
Kostengruppe DIN 276 2018-12: 499

**1.1.340 Abflachung flexibler Elastomerschaum Wärmedämmung Rohr DN125 Gebäude 0,033W/(mK) D 19mm**
*** gemäß Ausführungsbeschreibung 1
STLB-Bau 2024-04 047, Katalog-Nr. 490 - Wärmedämmung/411_DÄMM/ 1. 4. 820.
Abflachung für Dämmung aus flexiblem Elastomerschaum DIN EN 14304, Wärmedämmung DIN 4140 an haus- und betriebstechnischen Anlagen, an Rohrleitung, DN 125, im Gebäude, Brandverhaltensklasse DIN EN 13501-1 B (schwerentflammbar), Wärmeleitfähigkeit 0,033 W/(mK) bei 40 Grad C Mitteltemperatur DIN EN 12667, Gesamt-Dämmschichtdicke 19 mm.
Menge: 1,000 St
Leistungsbereichkatalog: 047
DIN276-1_08: 499
DIN276_06: 411
Kostengruppe DIN 276 2018-12: 499

**1.1.350 Abflachung flexibler Elastomerschaum Wärmedämmung Rohr DN150 Gebäude 0,033W/(mK) D 19mm**
*** gemäß Ausführungsbeschreibung 1
STLB-Bau 2024-04 047, Katalog-Nr. 490 - Wärmedämmung/411_DÄMM/ 1. 4. 830.
Abflachung für Dämmung aus flexiblem Elastomerschaum DIN EN 14304, Wärmedämmung DIN 4140 an haus- und betriebstechnischen Anlagen, an Rohrleitung, DN 150, im Gebäude, Brandverhaltensklasse DIN EN 13501-1 B (schwerentflammbar), Wärmeleitfähigkeit 0,033 W/(mK) bei 40 Grad C Mitteltemperatur DIN EN 12667, Gesamt-Dämmschichtdicke 19 mm.
Menge: 1,000 St
Leistungsbereichkatalog: 047
DIN276-1_08: 499
DIN276_06: 411
Kostengruppe DIN 276 2018-12: 499

**1.1.360 Zulage Montagehöhe bis '5'm DN65-DN80, Dämmung Rohrleitung**
Katalog-Nr. 400 - Gewerkeübergreifende Positionen/400-2/ 2. 2. 30.
Zulage für die Verlegung der vorstehenden Dämmung, einschl. Form- und Verbindungsstücken, DN 65 - DN 80, Montagehöhe über Gelände/Fussboden über 3,50 m bis
'5,0' m,
Gerüststellung wird gemäß den LV-Positionen vergütet.
Menge: 2,000 m

**1.1.370 Zulage Montagehöhe bis '5'm DN125, Dämmung Rohrleitung**
Katalog-Nr. 400 - Gewerkeübergreifende Positionen/400-2/ 2. 2. 50.
Zulage für die Verlegung der vorstehenden Dämmung, einschl. Form- und Verbindungsstücken, DN 125, Montagehöhe über Gelände/Fussboden über 3,50 m bis
'5,0' m,
Gerüststellung wird gemäß den LV-Positionen vergütet.
Menge: 18,000 m

**1.1.380 Zulage Montagehöhe bis '5'm DN200, Dämmung Rohrleitung**
Katalog-Nr. 400 - Gewerkeübergreifende Positionen/400-2/ 2. 2. 70.
Zulage für die Verlegung der vorstehenden Dämmung, einschl. Form- und Verbindungsstücken, DN 200, Montagehöhe über Gelände/Fussboden über 3,50 m bis
'5,0' m,
Gerüststellung wird gemäß den LV-Positionen vergütet.
Menge: 2,000 m

#### Abschnitt 1.2 Mineralwolle ohne Ummantelung - Trinkwasser

**Ausführungsbeschreibung 2 Mineralwolle ohne Ummantelung**
Die Trinkwasser- und Wärmeversorgungsleitungen sind mit Mineralwollschalen nach GEG mit einer Dämmstärke von mind. 100% zu dämmen.

Mediumtemperatur: '10-60 Grad C',

Umgebungstemperatur: '32 Grad C',

Umgebungsfeuchte: '75 %',

Für die Baumaßnahme ist nur ein Herstellersystem zu verwenden.

Die Dämmung ist gemäß DIN 4140 mit Draht zu binden (mind. 6 Umwicklungen je m). Längs und Rundstöße sind mit selbstklebender Aluminiumfolie zu überkleben.

Zulagen für Verbinder, Muffen und Ausschnitte für die Rohrleitungsbefestigungen werden nicht separat vergütet und sind in die Einheitspreise der Hauptpositionen zu kalkulieren.

Zulagen für die Abstimmung mit Fremdgewerken sind in die Einheitspreise einzukalkulieren.

Verarbeitung nach Herstellerangabe.

Durch beengte Leitungsführung verschiedener Installationsgewerke werden die Mindestabstände gemäß
DIN 4140 in Teilbereichen unterschritten.

Die in dieser Ausführungsbeschreibung beschriebenen Inhalte sind in den folgenden Einzelpositionen einzukalkulieren.

**1.2.10 Wärmedämmung Rohr DN12 Gebäude Mineralwolle AS-Qualität hydrophobiert Rohrschale D 20mm**
*** gemäß Ausführungsbeschreibung 2
STLB-Bau 2024-04 047, Katalog-Nr. 490 - Wärmedämmung/412+420_1/ 1. 1. 10.
Wärmedämmung ohne Ummantelung DIN 4140 an haus- und betriebstechnischen Anlagen, an Rohrleitung, DN 12, Mindestabstände DIN 4140 sind nicht eingehalten, im Gebäude, Dämmung aus Mineralwolle DIN EN 14303, AS-Qualität und hydrophobiert, als Rohrschale, Dämmschichtdicke 20 mm, Brandverhaltensklasse DIN EN 13501-1 A2 -s1, d0 (nichtbrennbar), Wärmeleitfähigkeit 0,035 W/(mK) bei 40 Grad C Mitteltemperatur DIN EN 12667, kaschiert mit Alufolie, Arbeitshöhe des Montageortes bis 3,5 m über der Standfläche des hierfür erforderlichen Gerüstes.
Menge: 166,000 m
Leistungsbereichkatalog: 047
DIN276-1_08: 499
DIN276_06: 422
Kostengruppe DIN 276 2018-12: 499
DIN276_81: 32300
DIN276_93: 422

**1.2.20 Wärmedämmung Rohr DN15 Gebäude Mineralwolle AS-Qualität hydrophobiert Rohrschale D 20mm**
*** gemäß Ausführungsbeschreibung 2
STLB-Bau 2024-04 047, Katalog-Nr. 490 - Wärmedämmung/412+420_1/ 1. 1. 20.
Wärmedämmung ohne Ummantelung DIN 4140 an haus- und betriebstechnischen Anlagen, an Rohrleitung, DN 15, Mindestabstände DIN 4140 sind nicht eingehalten, im Gebäude, Dämmung aus Mineralwolle DIN EN 14303, AS-Qualität und hydrophobiert, als Rohrschale, Dämmschichtdicke 20 mm, Brandverhaltensklasse DIN EN 13501-1 A2 -s1, d0 (nichtbrennbar), Wärmeleitfähigkeit 0,035 W/(mK) bei 40 Grad C Mitteltemperatur DIN EN 12667, kaschiert mit Alufolie, Arbeitshöhe des Montageortes bis 3,5 m über der Standfläche des hierfür erforderlichen Gerüstes.
Menge: 23,000 m
Leistungsbereichkatalog: 047
DIN276-1_08: 499
DIN276_06: 422
Kostengruppe DIN 276 2018-12: 499
DIN276_81: 32300
DIN276_93: 422

**1.2.30 Wärmedämmung Rohr DN20 Gebäude Mineralwolle AS-Qualität hydrophobiert Rohrschale D 20mm**
*** gemäß Ausführungsbeschreibung 2
STLB-Bau 2024-04 047, Katalog-Nr. 490 - Wärmedämmung/412+420_1/ 1. 1. 30.
Wärmedämmung ohne Ummantelung DIN 4140 an haus- und betriebstechnischen Anlagen, an Rohrleitung, DN 20, Mindestabstände DIN 4140 sind nicht eingehalten, im Gebäude, Dämmung aus Mineralwolle DIN EN 14303, AS-Qualität und hydrophobiert, als Rohrschale, Dämmschichtdicke 20 mm, Brandverhaltensklasse DIN EN 13501-1 A2 -s1, d0 (nichtbrennbar), Wärmeleitfähigkeit 0,035 W/(mK) bei 40 Grad C Mitteltemperatur DIN EN 12667, kaschiert mit Alufolie, Arbeitshöhe des Montageortes bis 3,5 m über der Standfläche des hierfür erforderlichen Gerüstes.
Menge: 56,000 m
Leistungsbereichkatalog: 047
DIN276-1_08: 499
DIN276_06: 422
Kostengruppe DIN 276 2018-12: 499
DIN276_81: 32300
DIN276_93: 422

**1.2.40 Wärmedämmung Rohr DN25 Gebäude Mineralwolle AS-Qualität hydrophobiert Rohrschale D 30mm**
*** gemäß Ausführungsbeschreibung 2
STLB-Bau 2024-04 047, Katalog-Nr. 490 - Wärmedämmung/412+420_1/ 1. 1. 40.
Wärmedämmung ohne Ummantelung DIN 4140 an haus- und betriebstechnischen Anlagen, an Rohrleitung, DN 25, Mindestabstände DIN 4140 sind nicht eingehalten, im Gebäude, Dämmung aus Mineralwolle DIN EN 14303, AS-Qualität und hydrophobiert, als Rohrschale, Dämmschichtdicke 30 mm, Brandverhaltensklasse DIN EN 13501-1 A2 -s1, d0 (nichtbrennbar), Wärmeleitfähigkeit 0,035 W/(mK) bei 40 Grad C Mitteltemperatur DIN EN 12667, kaschiert mit Alufolie, Arbeitshöhe des Montageortes bis 3,5 m über der Standfläche des hierfür erforderlichen Gerüstes.
Menge: 36,000 m
Leistungsbereichkatalog: 047
DIN276-1_08: 499
DIN276_06: 422
Kostengruppe DIN 276 2018-12: 499
DIN276_81: 32300
DIN276_93: 422

**1.2.50 Wärmedämmung Rohr DN32 Gebäude Mineralwolle AS-Qualität hydrophobiert Rohrschale D 40mm**
*** gemäß Ausführungsbeschreibung 2
STLB-Bau 2024-04 047, Katalog-Nr. 490 - Wärmedämmung/412+420_1/ 1. 1. 50.
Wärmedämmung ohne Ummantelung DIN 4140 an haus- und betriebstechnischen Anlagen, an Rohrleitung, DN 32, Mindestabstände DIN 4140 sind nicht eingehalten, im Gebäude, Dämmung aus Mineralwolle DIN EN 14303, AS-Qualität und hydrophobiert, als Rohrschale, Dämmschichtdicke 40 mm, Brandverhaltensklasse DIN EN 13501-1 A2 -s1, d0 (nichtbrennbar), Wärmeleitfähigkeit 0,035 W/(mK) bei 40 Grad C Mitteltemperatur DIN EN 12667, kaschiert mit Alufolie, Arbeitshöhe des Montageortes bis 3,5 m über der Standfläche des hierfür erforderlichen Gerüstes.
Menge: 24,000 m
Leistungsbereichkatalog: 047
DIN276-1_08: 499
DIN276_06: 422
Kostengruppe DIN 276 2018-12: 499
DIN276_81: 32300
DIN276_93: 422

**1.2.60 Wärmedämmung Rohr DN40 Gebäude Mineralwolle AS-Qualität hydrophobiert Rohrschale D 50mm**
*** gemäß Ausführungsbeschreibung 2
STLB-Bau 2024-04 047, Katalog-Nr. 490 - Wärmedämmung/412+420_1/ 1. 1. 60.
Wärmedämmung ohne Ummantelung DIN 4140 an haus- und betriebstechnischen Anlagen, an Rohrleitung, DN 40, Mindestabstände DIN 4140 sind nicht eingehalten, im Gebäude, Dämmung aus Mineralwolle DIN EN 14303, AS-Qualität und hydrophobiert, als Rohrschale, Dämmschichtdicke 50 mm, Brandverhaltensklasse DIN EN 13501-1 A2 -s1, d0 (nichtbrennbar), Wärmeleitfähigkeit 0,035 W/(mK) bei 40 Grad C Mitteltemperatur DIN EN 12667, kaschiert mit Alufolie, Arbeitshöhe des Montageortes bis 3,5 m über der Standfläche des hierfür erforderlichen Gerüstes.
Menge: 14,000 m
Leistungsbereichkatalog: 047
DIN276-1_08: 499
DIN276_06: 422
Kostengruppe DIN 276 2018-12: 499
DIN276_81: 32300
DIN276_93: 422

**1.2.70 Wärmedämmung Rohr DN50 Gebäude Mineralwolle AS-Qualität hydrophobiert Rohrschale D 60mm**
*** gemäß Ausführungsbeschreibung 2
STLB-Bau 2024-04 047, Katalog-Nr. 490 - Wärmedämmung/412+420_1/ 1. 1. 70.
Wärmedämmung ohne Ummantelung DIN 4140 an haus- und betriebstechnischen Anlagen, an Rohrleitung, DN 50, Mindestabstände DIN 4140 sind nicht eingehalten, im Gebäude, Dämmung aus Mineralwolle DIN EN 14303, AS-Qualität und hydrophobiert, als Rohrschale, Dämmschichtdicke 60 mm, Brandverhaltensklasse DIN EN 13501-1 A2 -s1, d0 (nichtbrennbar), Wärmeleitfähigkeit 0,035 W/(mK) bei 40 Grad C Mitteltemperatur DIN EN 12667, kaschiert mit Alufolie, Arbeitshöhe des Montageortes bis 3,5 m über der Standfläche des hierfür erforderlichen Gerüstes.
Menge: 10,000 m
Leistungsbereichkatalog: 047
DIN276-1_08: 499
DIN276_06: 422
Kostengruppe DIN 276 2018-12: 499
DIN276_81: 32300
DIN276_93: 422

**1.2.80 Passstück Mineralwolle AS-Qualität hydrophobiert Wärmedämmung Rohr DN12 Gebäude 0,035W/(mK) D 20mm kaschiert Alu-Folie**
*** gemäß Ausführungsbeschreibung 2
STLB-Bau 2024-04 047, Katalog-Nr. 490 - Wärmedämmung/412+420_1/ 1. 1. 170.
Passstück aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 997,000 St
Leistungsbereichkatalog: 047
DIN276-1_08: 499
DIN276_06: 422
Kostengruppe DIN 276 2018-12: 499
DIN276_81: 32300
DIN276_93: 422

**1.2.90 Passstück Mineralwolle AS-Qualität hydrophobiert Wärmedämmung Rohr DN15 Gebäude 0,035W/(mK) D 20mm kaschiert Alu-Folie**
*** gemäß Ausführungsbeschreibung 2
STLB-Bau 2024-04 047, Katalog-Nr. 490 - Wärmedämmung/412+420_1/ 1. 1. 180.
Passstück aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 148,000 St
Leistungsbereichkatalog: 047
DIN276-1_08: 499
DIN276_06: 422
Kostengruppe DIN 276 2018-12: 499
DIN276_81: 32300
DIN276_93: 422

**1.2.100 Passstück Mineralwolle AS-Qualität hydrophobiert Wärmedämmung Rohr DN20 Gebäude 0,035W/(mK) D 20mm kaschiert Alu-Folie**
*** gemäß Ausführungsbeschreibung 2
STLB-Bau 2024-04 047, Katalog-Nr. 490 - Wärmedämmung/412+420_1/ 1. 1. 190.
Passstück aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 292,000 St
Leistungsbereichkatalog: 047
DIN276-1_08: 499
DIN276_06: 422
Kostengruppe DIN 276 2018-12: 499
DIN276_81: 32300
DIN276_93: 422

**1.2.110 Passstück Mineralwolle AS-Qualität hydrophobiert Wärmedämmung Rohr DN25 Gebäude 0,035W/(mK) D 30mm kaschiert Alu-Folie**
*** gemäß Ausführungsbeschreibung 2
STLB-Bau 2024-04 047, Katalog-Nr. 490 - Wärmedämmung/412+420_1/ 1. 1. 200.
Passstück aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 162,000 St
Leistungsbereichkatalog: 047
DIN276-1_08: 499
DIN276_06: 422
Kostengruppe DIN 276 2018-12: 499
DIN276_81: 32300
DIN276_93: 422

**1.2.120 Passstück Mineralwolle AS-Qualität hydrophobiert Wärmedämmung Rohr DN32 Gebäude 0,035W/(mK) D 40mm kaschiert Alu-Folie**
*** gemäß Ausführungsbeschreibung 2
STLB-Bau 2024-04 047, Katalog-Nr. 490 - Wärmedämmung/412+420_1/ 1. 1. 210.
Passstück aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 93,000 St
Leistungsbereichkatalog: 047
DIN276-1_08: 499
DIN276_06: 422
Kostengruppe DIN 276 2018-12: 499
DIN276_81: 32300
DIN276_93: 422

**1.2.130 Passstück Mineralwolle AS-Qualität hydrophobiert Wärmedämmung Rohr DN40 Gebäude 0,035W/(mK) D 50mm kaschiert Alu-Folie**
*** gemäß Ausführungsbeschreibung 2
STLB-Bau 2024-04 047, Katalog-Nr. 490 - Wärmedämmung/412+420_1/ 1. 1. 220.
Passstück aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 69,000 St
Leistungsbereichkatalog: 047
DIN276-1_08: 499
DIN276_06: 422
Kostengruppe DIN 276 2018-12: 499
DIN276_81: 32300
DIN276_93: 422

**1.2.140 Passstück Mineralwolle AS-Qualität hydrophobiert Wärmedämmung Rohr DN50 Gebäude 0,035W/(mK) D 60mm kaschiert Alu-Folie**
*** gemäß Ausführungsbeschreibung 2
STLB-Bau 2024-04 047, Katalog-Nr. 490 - Wärmedämmung/412+420_1/ 1. 1. 230.
Passstück aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 48,000 St
Leistungsbereichkatalog: 047
DIN276-1_08: 499
DIN276_06: 422
Kostengruppe DIN 276 2018-12: 499
DIN276_81: 32300
DIN276_93: 422

**1.2.150 Bogen Mineralwolle AS-Qualität hydrophobiert Wärmedämmung Rohr DN12 Gebäude 0,035W/(mK) D 20mm kaschiert Alu-Folie**
*** gemäß Ausführungsbeschreibung 2
STLB-Bau 2024-04 047, Katalog-Nr. 490 - Wärmedämmung/412+420_1/ 1. 1. 330.
Bogen aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 68,000 St
Leistungsbereichkatalog: 047
DIN276-1_08: 499
DIN276_06: 422
Kostengruppe DIN 276 2018-12: 499
DIN276_81: 32300
DIN276_93: 422

**1.2.160 Bogen Mineralwolle AS-Qualität hydrophobiert Wärmedämmung Rohr DN15 Gebäude 0,035W/(mK) D 20mm kaschiert Alu-Folie**
*** gemäß Ausführungsbeschreibung 2
STLB-Bau 2024-04 047, Katalog-Nr. 490 - Wärmedämmung/412+420_1/ 1. 1. 340.
Bogen aus Mineralwolle DIN EN 14303, AS-Qualität und hydrophobiert, Wärmedämmung DIN 4140 an haus- und betriebstechnischen Anlagen, an Rohrleitung, DN 15, im Gebäude, Brandverhaltensklasse DIN EN 13501-1 A2 -s1, d0 (nichtbrennbar), Wärmeleitfähigkeit 0,035 W/(mK) bei 40 Grad C Mitteltemperatur DIN EN 12667, Dämmschichtdicke 20 mm, kaschiert mit Aluminiumfolie, Arbeitshöhe des Montageortes bis 3,5 m über der Standfläche des hierfür erforderlichen Gerüstes.
Menge: 7,000 St
Leistungsbereichkatalog: 047
DIN276-1_08: 499
Kostengruppe DIN 276 2018-12: 499

**1.2.170 Bogen Mineralwolle AS-Qualität hydrophobiert Wärmedämmung Rohr DN20 Gebäude 0,035W/(mK) D 20mm kaschiert Alu-Folie**
*** gemäß Ausführungsbeschreibung 2
STLB-Bau 2024-04 047, Katalog-Nr. 490 - Wärmedämmung/412+420_1/ 1. 1. 350.
Bogen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 4,000 St
Leistungsbereichkatalog: 047
DIN276-1_08: 499
DIN276_06: 422
Kostengruppe DIN 276 2018-12: 499
DIN276_81: 32300
DIN276_93: 422

**1.2.180 Bogen Mineralwolle AS-Qualität hydrophobiert Wärmedämmung Rohr DN25 Gebäude 0,035W/(mK) D 30mm kaschiert Alu-Folie**
*** gemäß Ausführungsbeschreibung 2
STLB-Bau 2024-04 047, Katalog-Nr. 490 - Wärmedämmung/412+420_1/ 1. 1. 360.
Bogen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 14,000 St
Leistungsbereichkatalog: 047
DIN276-1_08: 499
DIN276_06: 422
Kostengruppe DIN 276 2018-12: 499
DIN276_81: 32300
DIN276_93: 422

**1.2.190 Bogen Mineralwolle AS-Qualität hydrophobiert Wärmedämmung Rohr DN32 Gebäude 0,035W/(mK) D 40mm kaschiert Alu-Folie**
*** gemäß Ausführungsbeschreibung 2
STLB-Bau 2024-04 047, Katalog-Nr. 490 - Wärmedämmung/412+420_1/ 1. 1. 370.
Bogen aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 2,000 St
Leistungsbereichkatalog: 047
DIN276-1_08: 499
DIN276_06: 422
Kostengruppe DIN 276 2018-12: 499
DIN276_81: 32300
DIN276_93: 422

**1.2.200 Bogen Mineralwolle AS-Qualität hydrophobiert Wärmedämmung Rohr DN40 Gebäude 0,035W/(mK) D 50mm kaschiert Alu-Folie**
*** gemäß Ausführungsbeschreibung 2
STLB-Bau 2024-04 047, Katalog-Nr. 490 - Wärmedämmung/412+420_1/ 1. 1. 380.
Bogen aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 7,000 St
Leistungsbereichkatalog: 047
DIN276-1_08: 499
DIN276_06: 422
Kostengruppe DIN 276 2018-12: 499
DIN276_81: 32300
DIN276_93: 422

**1.2.210 Bogen Mineralwolle AS-Qualität hydrophobiert Wärmedämmung Rohr DN50 Gebäude 0,035W/(mK) D 60mm kaschiert Alu-Folie**
*** gemäß Ausführungsbeschreibung 2
STLB-Bau 2024-04 047, Katalog-Nr. 490 - Wärmedämmung/412+420_1/ 1. 1. 390.
Bogen aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 5,000 St
Leistungsbereichkatalog: 047
DIN276-1_08: 499
DIN276_06: 422
Kostengruppe DIN 276 2018-12: 499
DIN276_81: 32300
DIN276_93: 422

**1.2.220 Stutzen Mineralwolle AS-Qualität hydrophobiert Wärmedämmung Rohr DN12 Gebäude 0,035W/(mK) D 20mm kaschiert Alu-Folie**
*** gemäß Ausführungsbeschreibung 2
STLB-Bau 2024-04 047, Katalog-Nr. 490 - Wärmedämmung/412+420_1/ 1. 1. 490.
Stutzen aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 20,000 St
Leistungsbereichkatalog: 047
DIN276-1_08: 499
DIN276_06: 422
Kostengruppe DIN 276 2018-12: 499
DIN276_81: 32300
DIN276_93: 422

**1.2.230 Stutzen Mineralwolle AS-Qualität hydrophobiert Wärmedämmung Rohr DN15 Gebäude 0,035W/(mK) D 20mm kaschiert Alu-Folie**
*** gemäß Ausführungsbeschreibung 2
STLB-Bau 2024-04 047, Katalog-Nr. 490 - Wärmedämmung/412+420_1/ 1. 1. 500.
Stutzen aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 12,000 St
Leistungsbereichkatalog: 047
DIN276-1_08: 499
DIN276_06: 422
Kostengruppe DIN 276 2018-12: 499
DIN276_81: 32300
DIN276_93: 422

**1.2.240 Stutzen Mineralwolle AS-Qualität hydrophobiert Wärmedämmung Rohr DN20 Gebäude 0,035W/(mK) D 20mm kaschiert Alu-Folie**
*** gemäß Ausführungsbeschreibung 2
STLB-Bau 2024-04 047, Katalog-Nr. 490 - Wärmedämmung/412+420_1/ 1. 1. 510.
Stutzen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 26,000 St
Leistungsbereichkatalog: 047
DIN276-1_08: 499
DIN276_06: 422
Kostengruppe DIN 276 2018-12: 499
DIN276_81: 32300
DIN276_93: 422

**1.2.250 Stutzen Mineralwolle AS-Qualität hydrophobiert Wärmedämmung Rohr DN25 Gebäude 0,035W/(mK) D 30mm kaschiert Alu-Folie**
*** gemäß Ausführungsbeschreibung 2
STLB-Bau 2024-04 047, Katalog-Nr. 490 - Wärmedämmung/412+420_1/ 1. 1. 520.
Stutzen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 7,000 St
Leistungsbereichkatalog: 047
DIN276-1_08: 499
DIN276_06: 422
Kostengruppe DIN 276 2018-12: 499
DIN276_81: 32300
DIN276_93: 422

**1.2.260 Stutzen Mineralwolle AS-Qualität hydrophobiert Wärmedämmung Rohr DN32 Gebäude 0,035W/(mK) D 40mm kaschiert Alu-Folie**
*** gemäß Ausführungsbeschreibung 2
STLB-Bau 2024-04 047, Katalog-Nr. 490 - Wärmedämmung/412+420_1/ 1. 1. 530.
Stutzen aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 4,000 St
Leistungsbereichkatalog: 047
DIN276-1_08: 499
DIN276_06: 422
Kostengruppe DIN 276 2018-12: 499
DIN276_81: 32300
DIN276_93: 422

**1.2.270 Stutzen Mineralwolle AS-Qualität hydrophobiert Wärmedämmung Rohr DN40 Gebäude 0,035W/(mK) D 50mm kaschiert Alu-Folie**
*** gemäß Ausführungsbeschreibung 2
STLB-Bau 2024-04 047, Katalog-Nr. 490 - Wärmedämmung/412+420_1/ 1. 1. 540.
Stutzen aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 8,000 St
Leistungsbereichkatalog: 047
DIN276-1_08: 499
DIN276_06: 422
Kostengruppe DIN 276 2018-12: 499
DIN276_81: 32300
DIN276_93: 422

**1.2.280 Stutzen Mineralwolle AS-Qualität hydrophobiert Wärmedämmung Rohr DN50 Gebäude 0,035W/(mK) D 60mm kaschiert Alu-Folie**
*** gemäß Ausführungsbeschreibung 2
STLB-Bau 2024-04 047, Katalog-Nr. 490 - Wärmedämmung/412+420_1/ 1. 1. 550.
Stutzen aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 4,000 St
Leistungsbereichkatalog: 047
DIN276-1_08: 499
DIN276_06: 422
Kostengruppe DIN 276 2018-12: 499
DIN276_81: 32300
DIN276_93: 422

**1.2.290 Konus Mineralwolle AS-Qualität hydrophobiert Wärmedämmung Rohr DN12 Gebäude 0,035W/(mK) D 20mm kaschiert Alu-Folie**
*** gemäß Ausführungsbeschreibung 2
STLB-Bau 2024-04 047, Katalog-Nr. 490 - Wärmedämmung/412+420_1/ 1. 1. 650.
Konus aus Mineralwolle DIN EN 14303, AS-Qualität und hydrophobiert, Wärmedämmung DIN 4140 an haus- und betriebstechnischen Anlagen, an Rohrleitung, DN 12, Mindestabstände DIN 4140 sind nicht eingehalten, im Gebäude, Brandverhaltensklasse DIN EN 13501-1 A2 -s1, d0 (nichtbrennbar), Wärmeleitfähigkeit 0,035 W/(mK) bei 40 Grad C Mitteltemperatur DIN EN 12667, Dämmschichtdicke 20 mm, kaschiert mit Aluminiumfolie, Arbeitshöhe des Montageortes bis 3,5 m über der Standfläche des hierfür erforderlichen Gerüstes.
Menge: 9,000 St
Leistungsbereichkatalog: 047
DIN276-1_08: 499
DIN276_06: 422
Kostengruppe DIN 276 2018-12: 499
DIN276_81: 32300
DIN276_93: 422

**1.2.300 Konus Mineralwolle AS-Qualität hydrophobiert Wärmedämmung Rohr DN15 Gebäude 0,035W/(mK) D 20mm kaschiert Alu-Folie**
*** gemäß Ausführungsbeschreibung 2
STLB-Bau 2024-04 047, Katalog-Nr. 490 - Wärmedämmung/412+420_1/ 1. 1. 660.
Konus aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 12,000 St
Leistungsbereichkatalog: 047
DIN276-1_08: 499
DIN276_06: 422
Kostengruppe DIN 276 2018-12: 499
DIN276_81: 32300
DIN276_93: 422

**1.2.310 Konus Mineralwolle AS-Qualität hydrophobiert Wärmedämmung Rohr DN20 Gebäude 0,035W/(mK) D 20mm kaschiert Alu-Folie**
*** gemäß Ausführungsbeschreibung 2
STLB-Bau 2024-04 047, Katalog-Nr. 490 - Wärmedämmung/412+420_1/ 1. 1. 670.
Konus aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 4,000 St
Leistungsbereichkatalog: 047
DIN276-1_08: 499
DIN276_06: 422
Kostengruppe DIN 276 2018-12: 499
DIN276_81: 32300
DIN276_93: 422

**1.2.320 Konus Mineralwolle AS-Qualität hydrophobiert Wärmedämmung Rohr DN25 Gebäude 0,035W/(mK) D 30mm kaschiert Alu-Folie**
*** gemäß Ausführungsbeschreibung 2
STLB-Bau 2024-04 047, Katalog-Nr. 490 - Wärmedämmung/412+420_1/ 1. 1. 680.
Konus aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 4,000 St
Leistungsbereichkatalog: 047
DIN276-1_08: 499
DIN276_06: 422
Kostengruppe DIN 276 2018-12: 499
DIN276_81: 32300
DIN276_93: 422

**1.2.330 Konus Mineralwolle AS-Qualität hydrophobiert Wärmedämmung Rohr DN32 Gebäude 0,035W/(mK) D 40mm kaschiert Alu-Folie**
*** gemäß Ausführungsbeschreibung 2
STLB-Bau 2024-04 047, Katalog-Nr. 490 - Wärmedämmung/412+420_1/ 1. 1. 690.
Konus aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 5,000 St
Leistungsbereichkatalog: 047
DIN276-1_08: 499
DIN276_06: 422
Kostengruppe DIN 276 2018-12: 499
DIN276_81: 32300
DIN276_93: 422

**1.2.340 Konus Mineralwolle AS-Qualität hydrophobiert Wärmedämmung Rohr DN40 Gebäude 0,035W/(mK) D 50mm kaschiert Alu-Folie**
*** gemäß Ausführungsbeschreibung 2
STLB-Bau 2024-04 047, Katalog-Nr. 490 - Wärmedämmung/412+420_1/ 1. 1. 700.
Konus aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 1,000 St
Leistungsbereichkatalog: 047
DIN276-1_08: 499
DIN276_06: 422
Kostengruppe DIN 276 2018-12: 499
DIN276_81: 32300
DIN276_93: 422

**1.2.350 Konus Mineralwolle AS-Qualität hydrophobiert Wärmedämmung Rohr DN50 Gebäude 0,035W/(mK) D 60mm kaschiert Alu-Folie**
*** gemäß Ausführungsbeschreibung 2
STLB-Bau 2024-04 047, Katalog-Nr. 490 - Wärmedämmung/412+420_1/ 1. 1. 710.
Konus aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 6,000 St
Leistungsbereichkatalog: 047
DIN276-1_08: 499
DIN276_06: 422
Kostengruppe DIN 276 2018-12: 499
DIN276_81: 32300
DIN276_93: 422

**1.2.360 Endstelle Mineralwolle AS-Qualität hydrophobiert Wärmedämmung Rohr DN12 Gebäude 0,035W/(mK) D 20mm kaschiert Alu-Folie**
*** gemäß Ausführungsbeschreibung 2
STLB-Bau 2024-04 047, Katalog-Nr. 490 - Wärmedämmung/412+420_1/ 1. 1. 810.
Endstelle für Dämmung aus Mineralwolle DIN EN 14303, AS-Qualität und hydrophobiert, Wärmedämmung DIN 4140 an haus- und betriebstechnischen Anlagen, an Rohrleitung, DN 12, im Gebäude, Brandverhaltensklasse DIN EN 13501-1 A2 -s1, d0 (nichtbrennbar), Wärmeleitfähigkeit 0,035 W/(mK) bei 40 Grad C Mitteltemperatur DIN EN 12667, Gesamt-Dämmschichtdicke 20 mm, kaschiert mit Aluminiumfolie, Arbeitshöhe des Montageortes bis 3,5 m über der Standfläche des hierfür erforderlichen Gerüstes.
Menge: 1,000 St
Leistungsbereichkatalog: 047
DIN276-1_08: 499
DIN276_06: 422
Kostengruppe DIN 276 2018-12: 499
DIN276_81: 33300
DIN276_93: 422

**1.2.370 Endstelle Mineralwolle AS-Qualität hydrophobiert Wärmedämmung Rohr DN15 Gebäude 0,035W/(mK) D 20mm kaschiert Alu-Folie**
*** gemäß Ausführungsbeschreibung 2
STLB-Bau 2024-04 047, Katalog-Nr. 490 - Wärmedämmung/412+420_1/ 1. 1. 820.
Endstelle für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 27,000 St
Leistungsbereichkatalog: 047
DIN276-1_08: 499
DIN276_06: 422
Kostengruppe DIN 276 2018-12: 499
DIN276_81: 33300
DIN276_93: 422

**1.2.380 Endstelle Mineralwolle AS-Qualität hydrophobiert Wärmedämmung Rohr DN20 Gebäude 0,035W/(mK) D 20mm kaschiert Alu-Folie**
*** gemäß Ausführungsbeschreibung 2
STLB-Bau 2024-04 047, Katalog-Nr. 490 - Wärmedämmung/412+420_1/ 1. 1. 830.
Endstelle für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 8,000 St
Leistungsbereichkatalog: 047
DIN276-1_08: 499
DIN276_06: 422
Kostengruppe DIN 276 2018-12: 499
DIN276_81: 33300
DIN276_93: 422

**1.2.390 Endstelle Mineralwolle AS-Qualität hydrophobiert Wärmedämmung Rohr DN25 Gebäude 0,035W/(mK) D 30mm kaschiert Alu-Folie**
*** gemäß Ausführungsbeschreibung 2
STLB-Bau 2024-04 047, Katalog-Nr. 490 - Wärmedämmung/412+420_1/ 1. 1. 840.
Endstelle für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 2,000 St
Leistungsbereichkatalog: 047
DIN276-1_08: 499
DIN276_06: 422
Kostengruppe DIN 276 2018-12: 499
DIN276_81: 33300
DIN276_93: 422

**1.2.400 Endstelle Mineralwolle AS-Qualität hydrophobiert Wärmedämmung Rohr DN32 Gebäude 0,035W/(mK) D 40mm kaschiert Alu-Folie**
*** gemäß Ausführungsbeschreibung 2
STLB-Bau 2024-04 047, Katalog-Nr. 490 - Wärmedämmung/412+420_1/ 1. 1. 850.
Endstelle für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 1,000 St
Leistungsbereichkatalog: 047
DIN276-1_08: 499
DIN276_06: 422
Kostengruppe DIN 276 2018-12: 499
DIN276_81: 33300
DIN276_93: 422

**1.2.410 Endstelle Mineralwolle AS-Qualität hydrophobiert Wärmedämmung Rohr DN40 Gebäude 0,035W/(mK) D 50mm kaschiert Alu-Folie**
*** gemäß Ausführungsbeschreibung 2
STLB-Bau 2024-04 047, Katalog-Nr. 490 - Wärmedämmung/412+420_1/ 1. 1. 860.
Endstelle für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 1,000 St
Leistungsbereichkatalog: 047
DIN276-1_08: 499
DIN276_06: 422
Kostengruppe DIN 276 2018-12: 499
DIN276_81: 33300
DIN276_93: 422

**1.2.420 Endstelle Mineralwolle AS-Qualität hydrophobiert Wärmedämmung Rohr DN50 Gebäude 0,035W/(mK) D 60mm kaschiert Alu-Folie**
*** gemäß Ausführungsbeschreibung 2
STLB-Bau 2024-04 047, Katalog-Nr. 490 - Wärmedämmung/412+420_1/ 1. 1. 870.
Endstelle für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 3,000 St
Leistungsbereichkatalog: 047
DIN276-1_08: 499
DIN276_06: 422
Kostengruppe DIN 276 2018-12: 499
DIN276_81: 33300
DIN276_93: 422

**1.2.430 Endstelle Mineralwolle AS-Qualität hydrophobiert Wärmedämmung Rohr DN65 Gebäude 0,035W/(mK) D 80mm kaschiert Alu-Folie**
*** gemäß Ausführungsbeschreibung 2
STLB-Bau 2024-04 047, Katalog-Nr. 490 - Wärmedämmung/412+420_1/ 1. 1. 890.
Endstelle für Dämmung aus Mineralwolle DIN EN 14303, AS-Qualität und hydrophobiert, Wärmedämmung DIN 4140 an haus- und betriebstechnischen Anlagen, an Rohrleitung, DN 65, im Gebäude, Brandverhaltensklasse DIN EN 13501-1 A2 -s1, d0 (nichtbrennbar), Wärmeleitfähigkeit 0,035 W/(mK) bei 40 Grad C Mitteltemperatur DIN EN 12667, Gesamt-Dämmschichtdicke 80 mm, kaschiert mit Aluminiumfolie, Arbeitshöhe des Montageortes bis 3,5 m über der Standfläche des hierfür erforderlichen Gerüstes.
Menge: 5,000 St
Leistungsbereichkatalog: 047
DIN276-1_08: 499
DIN276_06: 422
Kostengruppe DIN 276 2018-12: 499
DIN276_81: 33300
DIN276_93: 422

**1.2.440 Wärmedämmung Flanschenpaar DN12 Gebäude Mineralwolle AS-Qualität Lamellenmatte druckfest D 20mm**
*** gemäß Ausführungsbeschreibung 2
STLB-Bau 2024-04 047, Katalog-Nr. 490 - Wärmedämmung/412+420_1/ 1. 1. 970.
Wärmedämmung ohne Ummantelung DIN 4140 an haus- und betriebstechnischen Anlagen, an Flanschenpaar, DN 12, Mindestabstände DIN 4140 sind nicht eingehalten, im Gebäude, Dämmung aus Mineralwolle DIN EN 14303, AS-Qualität, als Lamellenmatte, druckfest, Dämmschichtdicke 20 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**1.2.450 Wärmedämmung Flanschenpaar DN15 Gebäude Mineralwolle AS-Qualität Lamellenmatte druckfest D 20mm**
*** gemäß Ausführungsbeschreibung 2
STLB-Bau 2024-04 047, Katalog-Nr. 490 - Wärmedämmung/412+420_1/ 1. 1. 980.
Wärmedämmung ohne Ummantelung DIN 4140 an haus- und betriebstechnischen Anlagen, an Flanschenpaar, DN 15, Mindestabstände DIN 4140 sind nicht eingehalten, im Gebäude, Dämmung aus Mineralwolle DIN EN 14303, AS-Qualität, als Lamellenmatte, druckfest, Dämmschichtdicke 20 mm, Brandverhaltensklasse DIN EN 13501-1 A2 -s1, d0 (nichtbrennbar), Wärmeleitfähigkeit 0,040 W/(mK) bei 40 Grad C Mitteltemperatur DIN EN 12667, kaschiert mit Alufolie, Arbeitshöhe des Montageortes bis 3,5 m über der Standfläche des hierfür erforderlichen Gerüstes.
Menge: 11,000 St
Leistungsbereichkatalog: 047
DIN276-1_08: 499
DIN276_06: 422
Kostengruppe DIN 276 2018-12: 499
DIN276_81: 32300
DIN276_93: 422

**1.2.460 Wärmedämmung Flanschenpaar DN20 Gebäude Mineralwolle AS-Qualität Lamellenmatte druckfest D 20mm**
*** gemäß Ausführungsbeschreibung 2
STLB-Bau 2024-04 047, Katalog-Nr. 490 - Wärmedämmung/412+420_1/ 1. 1. 990.
Wärmedämmung ohne Ummantelung DIN 4140 an haus- und betriebstechnischen Anlagen, an Flanschenpaar, DN 20, Mindestabstände DIN 4140 sind nicht eingehalten, im Gebäude, Dämmung aus Mineralwolle DIN EN 14303, AS-Qualität, als Lamellenmatte, druckfest, Dämmschichtdicke 20 mm, Brandverhaltensklasse DIN EN 13501-1 A2 -s1, d0 (nichtbrennbar), Wärmeleitfähigkeit 0,040 W/(mK) bei 40 Grad C Mitteltemperatur DIN EN 12667, kaschiert mit Alufolie, Arbeitshöhe des Montageortes bis 3,5 m über der Standfläche des hierfür erforderlichen Gerüstes.
Menge: 4,000 St
Leistungsbereichkatalog: 047
DIN276-1_08: 499
DIN276_06: 422
Kostengruppe DIN 276 2018-12: 499
DIN276_81: 32300
DIN276_93: 422

**1.2.470 Wärmedämmung Flanschenpaar DN25 Gebäude Mineralwolle AS-Qualität Lamellenmatte druckfest D 30mm**
*** gemäß Ausführungsbeschreibung 2
STLB-Bau 2024-04 047, Katalog-Nr. 490 - Wärmedämmung/412+420_1/ 1. 1.1000.
Wärmedämmung ohne Ummantelung DIN 4140 an haus- und betriebstechnischen Anlagen, an Flanschenpaar, DN 25, Mindestabstände DIN 4140 sind nicht eingehalten, im Gebäude, Dämmung aus Mineralwolle DIN EN 14303, AS-Qualität, als Lamellenmatte, druckfest, Dämmschichtdicke 30 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**1.2.480 Wärmedämmung Flanschenpaar DN32 Gebäude Mineralwolle AS-Qualität Lamellenmatte druckfest D 40mm**
*** gemäß Ausführungsbeschreibung 2
STLB-Bau 2024-04 047, Katalog-Nr. 490 - Wärmedämmung/412+420_1/ 1. 1.1010.
Wärmedämmung ohne Ummantelung DIN 4140 an haus- und betriebstechnischen Anlagen, an Flanschenpaar, DN 32, Mindestabstände DIN 4140 sind nicht eingehalten, im Gebäude, Dämmung aus Mineralwolle DIN EN 14303, AS-Qualität, als Lamellenmatte, druckfest, Dämmschichtdicke 40 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**1.2.490 Wärmedämmung Flanschenpaar DN40 Gebäude Mineralwolle AS-Qualität Lamellenmatte druckfest D 50mm**
*** gemäß Ausführungsbeschreibung 2
STLB-Bau 2024-04 047, Katalog-Nr. 490 - Wärmedämmung/412+420_1/ 1. 1.1020.
Wärmedämmung ohne Ummantelung DIN 4140 an haus- und betriebstechnischen Anlagen, an Flanschenpaar, DN 40, Mindestabstände DIN 4140 sind nicht eingehalten, im Gebäude, Dämmung aus Mineralwolle DIN EN 14303, AS-Qualität, als Lamellenmatte, druckfest, Dämmschichtdicke 50 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**1.2.500 Wärmedämmung Flanschenpaar DN50 Gebäude Mineralwolle AS-Qualität Lamellenmatte druckfest D 60mm**
*** gemäß Ausführungsbeschreibung 2
STLB-Bau 2024-04 047, Katalog-Nr. 490 - Wärmedämmung/412+420_1/ 1. 1.1030.
Wärmedämmung ohne Ummantelung DIN 4140 an haus- und betriebstechnischen Anlagen, an Flanschenpaar, DN 50, Mindestabstände DIN 4140 sind nicht eingehalten, im Gebäude, Dämmung aus Mineralwolle DIN EN 14303, AS-Qualität, als Lamellenmatte, druckfest, Dämmschichtdicke 60 mm, Brandverhaltensklasse DIN EN 13501-1 A2 -s1, d0 (nichtbrennbar), Wärmeleitfähigkeit 0,040 W/(mK) bei 40 Grad C Mitteltemperatur DIN EN 12667, kaschiert mit Alufolie, Arbeitshöhe des Montageortes bis 3,5 m über der Standfläche des hierfür erforderlichen Gerüstes.
Menge: 2,000 St
Leistungsbereichkatalog: 047
DIN276-1_08: 499
DIN276_06: 422
Kostengruppe DIN 276 2018-12: 499
DIN276_81: 32300
DIN276_93: 422

**1.2.510 Wärmedämmung Flanschenpaar DN65 Gebäude Mineralwolle AS-Qualität Lamellenmatte druckfest D 80mm**
*** gemäß Ausführungsbeschreibung 2
STLB-Bau 2024-04 047, Katalog-Nr. 490 - Wärmedämmung/412+420_1/ 1. 1.1050.
Wärmedämmung ohne Ummantelung DIN 4140 an haus- und betriebstechnischen Anlagen, an Flanschenpaar, DN 65, Mindestabstände DIN 4140 sind nicht eingehalten, im Gebäude, Dämmung aus Mineralwolle DIN EN 14303, AS-Qualität, als Lamellenmatte, druckfest, Dämmschichtdicke 80 mm, Brandverhaltensklasse DIN EN 13501-1 A2 -s1, d0 (nichtbrennbar), Wärmeleitfähigkeit 0,040 W/(mK) bei 40 Grad C Mitteltemperatur DIN EN 12667, kaschiert mit Alufolie, Arbeitshöhe des Montageortes bis 3,5 m über der Standfläche des hierfür erforderlichen Gerüstes.
Menge: 3,000 St
Leistungsbereichkatalog: 047
DIN276-1_08: 499
DIN276_06: 422
Kostengruppe DIN 276 2018-12: 499
DIN276_81: 32300
DIN276_93: 422

**1.2.520 Ausschnitt Mineralwolle AS-Qualität hydrophobiert Wärmedämmung Rohr DN12 Gebäude 0,035W/(mK) D 20mm kaschiert Alu-Folie**
*** gemäß Ausführungsbeschreibung 2
STLB-Bau 2024-04 047, Katalog-Nr. 490 - Wärmedämmung/412+420_1/ 1. 1.1130.
Ausschnitt für Dämmung aus Mineralwolle DIN EN 14303, AS-Qualität und hydrophobiert, Wärmedämmung DIN 4140 an haus- und betriebstechnischen Anlagen, an Rohrleitung, DN 12, im Gebäude, Brandverhaltensklasse DIN EN 13501-1 A2 -s1, d0 (nichtbrennbar), Wärmeleitfähigkeit 0,035 W/(mK) bei 40 Grad C Mitteltemperatur DIN EN 12667, Gesamt-Dämmschichtdicke 20 mm, kaschiert mit Aluminiumfolie, Arbeitshöhe des Montageortes bis 3,5 m über der Standfläche des hierfür erforderlichen Gerüstes.
Menge: 100,000 St
Leistungsbereichkatalog: 047
DIN276-1_08: 499
DIN276_06: 422
Kostengruppe DIN 276 2018-12: 499
DIN276_81: 33300
DIN276_93: 422

**1.2.530 Ausschnitt Mineralwolle AS-Qualität hydrophobiert Wärmedämmung Rohr DN15 Gebäude 0,035W/(mK) D 20mm kaschiert Alu-Folie**
*** gemäß Ausführungsbeschreibung 2
STLB-Bau 2024-04 047, Katalog-Nr. 490 - Wärmedämmung/412+420_1/ 1. 1.1140.
Ausschnitt für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 70,000 St
Leistungsbereichkatalog: 047
DIN276-1_08: 499
DIN276_06: 422
Kostengruppe DIN 276 2018-12: 499
DIN276_81: 33300
DIN276_93: 422

**1.2.540 Ausschnitt Mineralwolle AS-Qualität hydrophobiert Wärmedämmung Rohr DN20 Gebäude 0,035W/(mK) D 20mm kaschiert Alu-Folie**
*** gemäß Ausführungsbeschreibung 2
STLB-Bau 2024-04 047, Katalog-Nr. 490 - Wärmedämmung/412+420_1/ 1. 1.1150.
Ausschnitt für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 55,000 St
Leistungsbereichkatalog: 047
DIN276-1_08: 499
DIN276_06: 422
Kostengruppe DIN 276 2018-12: 499
DIN276_81: 33300
DIN276_93: 422

**1.2.550 Ausschnitt Mineralwolle AS-Qualität hydrophobiert Wärmedämmung Rohr DN25 Gebäude 0,035W/(mK) D 30mm kaschiert Alu-Folie**
*** gemäß Ausführungsbeschreibung 2
STLB-Bau 2024-04 047, Katalog-Nr. 490 - Wärmedämmung/412+420_1/ 1. 1.1160.
Ausschnitt für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 45,000 St
Leistungsbereichkatalog: 047
DIN276-1_08: 499
DIN276_06: 422
Kostengruppe DIN 276 2018-12: 499
DIN276_81: 33300
DIN276_93: 422

**1.2.560 Ausschnitt Mineralwolle AS-Qualität hydrophobiert Wärmedämmung Rohr DN32 Gebäude 0,035W/(mK) D 40mm kaschiert Alu-Folie**
*** gemäß Ausführungsbeschreibung 2
STLB-Bau 2024-04 047, Katalog-Nr. 490 - Wärmedämmung/412+420_1/ 1. 1.1170.
Ausschnitt für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 40,000 St
Leistungsbereichkatalog: 047
DIN276-1_08: 499
DIN276_06: 422
Kostengruppe DIN 276 2018-12: 499
DIN276_81: 33300
DIN276_93: 422

**1.2.570 Ausschnitt Mineralwolle AS-Qualität hydrophobiert Wärmedämmung Rohr DN40 Gebäude 0,035W/(mK) D 50mm kaschiert Alu-Folie**
*** gemäß Ausführungsbeschreibung 2
STLB-Bau 2024-04 047, Katalog-Nr. 490 - Wärmedämmung/412+420_1/ 1. 1.1180.
Ausschnitt für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 35,000 St
Leistungsbereichkatalog: 047
DIN276-1_08: 499
DIN276_06: 422
Kostengruppe DIN 276 2018-12: 499
DIN276_81: 33300
DIN276_93: 422

**1.2.580 Ausschnitt Mineralwolle AS-Qualität hydrophobiert Wärmedämmung Rohr DN50 Gebäude 0,035W/(mK) D 60mm kaschiert Alu-Folie**
*** gemäß Ausführungsbeschreibung 2
STLB-Bau 2024-04 047, Katalog-Nr. 490 - Wärmedämmung/412+420_1/ 1. 1.1190.
Ausschnitt für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 30,000 St
Leistungsbereichkatalog: 047
DIN276-1_08: 499
DIN276_06: 422
Kostengruppe DIN 276 2018-12: 499
DIN276_81: 33300
DIN276_93: 422

**1.2.590 Abflachung Mineralwolle AS-Qualität hydrophobiert Wärmedämmung Rohr DN12 Gebäude 0,035W/(mK) D 20mm kaschiert Alu-Folie**
*** gemäß Ausführungsbeschreibung 2
STLB-Bau 2024-04 047, Katalog-Nr. 490 - Wärmedämmung/412+420_1/ 1. 1.1290.
Abflachung für Dämmung aus Mineralwolle DIN EN 14303, AS-Qualität und hydrophobiert, Wärmedämmung DIN 4140 an haus- und betriebstechnischen Anlagen, an Rohrleitung, DN 12, im Gebäude, Brandverhaltensklasse DIN EN 13501-1 A2 -s1, d0 (nichtbrennbar), Wärmeleitfähigkeit 0,035 W/(mK) bei 40 Grad C Mitteltemperatur DIN EN 12667, Gesamt-Dämmschichtdicke 20 mm, kaschiert mit Aluminiumfolie, Arbeitshöhe des Montageortes bis 3,5 m über der Standfläche des hierfür erforderlichen Gerüstes.
Menge: 6,000 St
Leistungsbereichkatalog: 047
DIN276-1_08: 499
DIN276_06: 422
Kostengruppe DIN 276 2018-12: 499
DIN276_81: 33300
DIN276_93: 422

**1.2.600 Abflachung Mineralwolle AS-Qualität hydrophobiert Wärmedämmung Rohr DN15 Gebäude 0,035W/(mK) D 20mm kaschiert Alu-Folie**
*** gemäß Ausführungsbeschreibung 2
STLB-Bau 2024-04 047, Katalog-Nr. 490 - Wärmedämmung/412+420_1/ 1. 1.1300.
Abflachung für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 6,000 St
Leistungsbereichkatalog: 047
DIN276-1_08: 499
DIN276_06: 422
Kostengruppe DIN 276 2018-12: 499
DIN276_81: 33300
DIN276_93: 422

**1.2.610 Abflachung Mineralwolle AS-Qualität hydrophobiert Wärmedämmung Rohr DN20 Gebäude 0,035W/(mK) D 20mm kaschiert Alu-Folie**
*** gemäß Ausführungsbeschreibung 2
STLB-Bau 2024-04 047, Katalog-Nr. 490 - Wärmedämmung/412+420_1/ 1. 1.1310.
Abflachung für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 6,000 St
Leistungsbereichkatalog: 047
DIN276-1_08: 499
DIN276_06: 422
Kostengruppe DIN 276 2018-12: 499
DIN276_81: 33300
DIN276_93: 422

**1.2.620 Abflachung Mineralwolle AS-Qualität hydrophobiert Wärmedämmung Rohr DN25 Gebäude 0,035W/(mK) D 30mm kaschiert Alu-Folie**
*** gemäß Ausführungsbeschreibung 2
STLB-Bau 2024-04 047, Katalog-Nr. 490 - Wärmedämmung/412+420_1/ 1. 1.1320.
Abflachung für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 6,000 St
Leistungsbereichkatalog: 047
DIN276-1_08: 499
DIN276_06: 422
Kostengruppe DIN 276 2018-12: 499
DIN276_81: 33300
DIN276_93: 422

**1.2.630 Abflachung Mineralwolle AS-Qualität hydrophobiert Wärmedämmung Rohr DN32 Gebäude 0,035W/(mK) D 40mm kaschiert Alu-Folie**
*** gemäß Ausführungsbeschreibung 2
STLB-Bau 2024-04 047, Katalog-Nr. 490 - Wärmedämmung/412+420_1/ 1. 1.1330.
Abflachung für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 6,000 St
Leistungsbereichkatalog: 047
DIN276-1_08: 499
DIN276_06: 422
Kostengruppe DIN 276 2018-12: 499
DIN276_81: 33300
DIN276_93: 422

**1.2.640 Abflachung Mineralwolle AS-Qualität hydrophobiert Wärmedämmung Rohr DN40 Gebäude 0,035W/(mK) D 50mm kaschiert Alu-Folie**
*** gemäß Ausführungsbeschreibung 2
STLB-Bau 2024-04 047, Katalog-Nr. 490 - Wärmedämmung/412+420_1/ 1. 1.1340.
Abflachung für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 6,000 St
Leistungsbereichkatalog: 047
DIN276-1_08: 499
DIN276_06: 422
Kostengruppe DIN 276 2018-12: 499
DIN276_81: 33300
DIN276_93: 422

**1.2.650 Abflachung Mineralwolle AS-Qualität hydrophobiert Wärmedämmung Rohr DN50 Gebäude 0,035W/(mK) D 60mm kaschiert Alu-Folie**
*** gemäß Ausführungsbeschreibung 2
STLB-Bau 2024-04 047, Katalog-Nr. 490 - Wärmedämmung/412+420_1/ 1. 1.1350.
Abflachung für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 6,000 St
Leistungsbereichkatalog: 047
DIN276-1_08: 499
DIN276_06: 422
Kostengruppe DIN 276 2018-12: 499
DIN276_81: 33300
DIN276_93: 422

**1.2.660 Anschluss an Bestandsdämmung Mineralwolle AS-Qualität hydrophobiert Rohr DN12**
*** gemäß Ausführungsbeschreibung 2
Katalog-Nr. 490 - Wärmedämmung/412+420_1/ 1. 1.1450.
Anschluss an Bestandsdämmung für Dämmung aus Mineralwolle, AS-Qualität und hydrophobiert, Wärmedämmung DIN 4140 an haus- und betriebstechnischen Anlagen, an Rohrleitung, DN 12, im Gebäude, Brandverhaltensklasse DIN EN 13501-1 A2 -s1, d0 (nichtbrennbar), Wärmeleitfähigkeit 0,035 W/(mK) bei 40 Grad C Mitteltemperatur DIN EN 12667, Gesamt-Dämmschichtdicke 20 mm, kaschiert mit Aluminiumfolie, Bestehende Wärmedämmung aus Mineralwolle oder Steinwolle, Arbeitshöhe des Montageortes bis 3,5 m über der Standfläche des hierfür erforderlichen Gerüstes.
Menge: 120,000 St
Kostengruppe DIN 276 2018-12: 499

**1.2.670 Anschluss an Bestandsdämmung Mineralwolle AS-Qualität hydrophobiert Rohr DN15**
*** gemäß Ausführungsbeschreibung 2
Katalog-Nr. 490 - Wärmedämmung/412+420_1/ 1. 1.1460.
Anschluss an Bestandsdämmung für Dämmung aus Mineralwolle, AS-Qualität und hydrophobiert, Wärmedämmung DIN 4140 an haus- und betriebstechnischen Anlagen, an Rohrleitung, DN 15, im Gebäude, Brandverhaltensklasse DIN EN 13501-1 A2 -s1, d0 (nichtbrennbar), Wärmeleitfähigkeit 0,035 W/(mK) bei 40 Grad C Mitteltemperatur DIN EN 12667, Gesamt-Dämmschichtdicke 20 mm, kaschiert mit Aluminiumfolie, Bestehende Wärmedämmung aus Mineralwolle oder Steinwolle, Arbeitshöhe des Montageortes bis 3,5 m über der Standfläche des hierfür erforderlichen Gerüstes.
Menge: 60,000 St
Kostengruppe DIN 276 2018-12: 499

**1.2.680 Anschluss an Bestandsdämmung Mineralwolle AS-Qualität hydrophobiert Rohr DN20**
*** gemäß Ausführungsbeschreibung 2
Katalog-Nr. 490 - Wärmedämmung/412+420_1/ 1. 1.1470.
Anschluss an Bestandsdämmung für Dämmung aus Mineralwolle, AS-Qualität und hydrophobiert, Wärmedämmung DIN 4140 an haus- und betriebstechnischen Anlagen, an Rohrleitung, DN 20, im Gebäude, Brandverhaltensklasse DIN EN 13501-1 A2 -s1, d0 (nichtbrennbar), Wärmeleitfähigkeit 0,035 W/(mK) bei 40 Grad C Mitteltemperatur DIN EN 12667, Gesamt-Dämmschichtdicke 20 mm, kaschiert mit Aluminiumfolie, Bestehende Wärmedämmung aus Mineralwolle oder Steinwolle, Arbeitshöhe des Montageortes bis 3,5 m über der Standfläche des hierfür erforderlichen Gerüstes.
Menge: 60,000 St
Kostengruppe DIN 276 2018-12: 499

**1.2.690 Anschluss an Bestandsdämmung Mineralwolle AS-Qualität hydrophobiert Rohr DN25**
*** gemäß Ausführungsbeschreibung 2
Katalog-Nr. 490 - Wärmedämmung/412+420_1/ 1. 1.1480.
Anschluss an Bestandsdämmung für Dämmung aus Mineralwolle, AS-Qualität und hydrophobiert, Wärmedämmung DIN 4140 an haus- und betriebstechnischen Anlagen, an Rohrleitung, DN 25, im Gebäude, Brandverhaltensklasse DIN EN 13501-1 A2 -s1, d0 (nichtbrennbar), Wärmeleitfähigkeit 0,035 W/(mK) bei 40 Grad C Mitteltemperatur DIN EN 12667, Gesamt-Dämmschichtdicke 30 mm, kaschiert mit Aluminiumfolie, Bestehende Wärmedämmung aus Mineralwolle oder Steinwolle, Arbeitshöhe des Montageortes bis 3,5 m über der Standfläche des hierfür erforderlichen Gerüstes.
Menge: 10,000 St
Kostengruppe DIN 276 2018-12: 499

**1.2.700 Zulage Montagehöhe bis '5'm bis DN 32, Dämmung Rohrleitung**
Katalog-Nr. 400 - Gewerkeübergreifende Positionen/400-2/ 2. 2. 10.
Zulage für die Verlegung der vorstehenden Dämmung, einschl. Form- und Verbindungsstücken, bis DN 32, Montagehöhe über Gelände/Fussboden über 3,50 m bis
'5,0' m,
Gerüststellung wird gemäß den LV-Positionen vergütet.
Menge: 183,000 m

**1.2.710 Zulage Montagehöhe bis '5'm DN40-DN50, Dämmung Rohrleitung**
Katalog-Nr. 400 - Gewerkeübergreifende Positionen/400-2/ 2. 2. 20.
Zulage für die Verlegung der vorstehenden Dämmung, einschl. Form- und Verbindungsstücken, DN 40 - DN 50, Montagehöhe über Gelände/Fussboden über 3,50 m bis
'5,0' m,
Gerüststellung wird gemäß den LV-Positionen vergütet.
Menge: 15,000 m

**1.2.720 Zulage Unterschreitung der MIndestabstände DN12 bis DN100, Dämmung Rohrleitung**
Zulage für die Verlegung der vorstehenden Dämmung, einschl.
Form- und Verbindungsstücke, DN 12 bis DN 100, eingeschränkt durch Installationen verschiedener Gewerke. Montage zwischen vorhandenen oder bereits verlegten Installationen verschiedener Gewerke.
Menge: 100,000 m
Kostengruppe DIN 276 2018-12: 422

**1.2.730 Zulage Vorabdämmung von Mindermengen DN12 bis DN50, Dämmung Rohrleitung**
Zulage für die Vorabdämmung von Minderdämmung auf Anweisung der Bauüberwachung
Form- und Verbindungsstücke, DN 15 bis DN 50
Menge: 20,000 m
Kostengruppe DIN 276 2018-12: 422

#### Abschnitt 1.3 Mineralwolle mit Blechmantel feuerverzinkt - Trinkwasser

**Ausführungsbeschreibung 3 Mineralwolle mit Blechmantel feuerverzinkt**
Katalog-Nr. 490 - Wärmedämmung/412+420_1/ 1. 3.
Die Trinkwasser- und Wärmeversorgungsleitungen sind mit Mineralwollschalen, einschl. Ummantelung aus feuerverzinktem Stahlblech, nach GEG mit einer Dämmstärke von mind. 100% zu dämmen.

Mediumtemperatur: '10-60 Grad C',

Umgebungstemperatur: '32 Grad C',

Umgebungsfeuchte: '75 %',

Für die Baumaßnahme ist nur ein Herstellersystem zu verwenden.

Die Dämmung ist gemäß DIN 4140 mit Draht zu binden (mind. 6 Umwicklungen je m). Längs und Rundstöße sind mit selbstklebender Aluminiumfolie zu überkleben. Der Blechmantel ist einreihig mit 6 Blechschrauben je Meter zu verbinden.

Zulagen für Verbinder, Muffen und Ausschnitte für die Rohrleitungsbefestigungen werden nicht separat vergütet und sind in die Einheitspreise der Hauptpositionen zu kalkulieren.

Zulagen für die Abstimmung mit Fremdgewerken sind in die Einheitspreise einzukalkulieren.

Verarbeitung nach Herstellerangabe.

Durch beengte Leitungsführung verschiedener Installationsgewerke werden die Mindestabstände gemäß
DIN 4140 in Teilbereichen unterschritten.

Die in dieser Ausführungsbeschreibung beschriebenen Inhalte sind in den folgenden Einzelpositionen einzukalkulieren.

**1.3.10 Wärmedämmung Ummantelung Rohr DN12 Gebäude Mineralwolle AS-Qualität hydrophobiert Rohrschale D 20mm Mantel Blech Stahl verz**
*** gemäß Ausführungsbeschreibung 3
STLB-Bau 2024-04 047, Katalog-Nr. 490 - Wärmedämmung/412+420_1/ 1. 3. 10.
Wärmedämmung einschl. Ummantelung DIN 4140 an haus- und betriebstechnischen Anlagen, an Rohrleitung, DN 12, Mindestabstände DIN 4140 sind nicht eingehalten, im Gebäude, Dämmung aus Mineralwolle DIN EN 14303, AS-Qualität und hydrophobiert, als Rohrschale, Dämmschichtdicke 20 mm, Brandverhaltensklasse DIN EN 13501-1 A2 -s1, d0 (nichtbrennbar), Wärmeleitfähigkeit 0,035 W/(mK) bei 40 Grad C Mitteltemperatur DIN EN 12667, kaschiert mit Alufolie, Ummantelung aus nichtprofiliertem Blech, Stahl, feuerverzinkt, Blechdicke 0,5 mm, Überlappungen verschrauben, Arbeitshöhe des Montageortes bis 3,5 m über der Standfläche des hierfür erforderlichen Gerüstes.
Menge: 42,000 m
Leistungsbereichkatalog: 047
DIN276-1_08: 499
DIN276_06: 422
Kostengruppe DIN 276 2018-12: 499
DIN276_81: 32300
DIN276_93: 422

**1.3.20 Wärmedämmung Ummantelung Rohr DN15 Gebäude Mineralwolle AS-Qualität hydrophobiert Rohrschale D 20mm Mantel Blech Stahl verz**
*** gemäß Ausführungsbeschreibung 3
STLB-Bau 2024-04 047, Katalog-Nr. 490 - Wärmedämmung/412+420_1/ 1. 3. 20.
Wärmedämmung einschl. Ummantelung DIN 4140 an haus- und betriebstechnischen Anlagen, an Rohrleitung, DN 15, Mindestabstände DIN 4140 sind nicht eingehalten, im Gebäude, Dämmung aus Mineralwolle DIN EN 14303, AS-Qualität und hydrophobiert, als Rohrschale, Dämmschichtdicke 20 mm, Brandverhaltensklasse DIN EN 13501-1 A2 -s1, d0 (nichtbrennbar), Wärmeleitfähigkeit 0,035 W/(mK) bei 40 Grad C Mitteltemperatur DIN EN 12667, kaschiert mit Alufolie, Ummantelung aus nichtprofiliertem Blech, Stahl, feuerverzinkt, Blechdicke 0,5 mm, Überlappungen verschrauben, Arbeitshöhe des Montageortes bis 3,5 m über der Standfläche des hierfür erforderlichen Gerüstes.
Menge: 6,000 m
Leistungsbereichkatalog: 047
DIN276-1_08: 499
DIN276_06: 422
Kostengruppe DIN 276 2018-12: 499
DIN276_81: 32300
DIN276_93: 422

**1.3.30 Wärmedämmung Ummantelung Rohr DN20 Gebäude Mineralwolle AS-Qualität hydrophobiert Rohrschale D 20mm Mantel Blech Stahl verz**
*** gemäß Ausführungsbeschreibung 3
STLB-Bau 2024-04 047, Katalog-Nr. 490 - Wärmedämmung/412+420_1/ 1. 3. 30.
Wärmedämmung einschl. Ummantelung DIN 4140 an haus- und betriebstechnischen Anlagen, an Rohrleitung, DN 20, Mindestabstände DIN 4140 sind nicht eingehalten, im Gebäude, Dämmung aus Mineralwolle DIN EN 14303, AS-Qualität und hydrophobiert, als Rohrschale, Dämmschichtdicke 20 mm, Brandverhaltensklasse DIN EN 13501-1 A2 -s1, d0 (nichtbrennbar), Wärmeleitfähigkeit 0,035 W/(mK) bei 40 Grad C Mitteltemperatur DIN EN 12667, kaschiert mit Alufolie, Ummantelung aus nichtprofiliertem Blech, Stahl, feuerverzinkt, Blechdicke 0,5 mm, Überlappungen verschrauben, Arbeitshöhe des Montageortes bis 3,5 m über der Standfläche des hierfür erforderlichen Gerüstes.
Menge: 14,000 m
Leistungsbereichkatalog: 047
DIN276-1_08: 499
DIN276_06: 422
Kostengruppe DIN 276 2018-12: 499
DIN276_81: 32300
DIN276_93: 422

**1.3.40 Wärmedämmung Ummantelung Rohr DN25 Gebäude Mineralwolle AS-Qualität hydrophobiert Rohrschale D 30mm Mantel Blech Stahl verz**
*** gemäß Ausführungsbeschreibung 3
STLB-Bau 2024-04 047, Katalog-Nr. 490 - Wärmedämmung/412+420_1/ 1. 3. 40.
Wärmedämmung einschl. Ummantelung DIN 4140 an haus- und betriebstechnischen Anlagen, an Rohrleitung, DN 25, Mindestabstände DIN 4140 sind nicht eingehalten, im Gebäude, Dämmung aus Mineralwolle DIN EN 14303, AS-Qualität und hydrophobiert, als Rohrschale, Dämmschichtdicke 30 mm, Brandverhaltensklasse DIN EN 13501-1 A2 -s1, d0 (nichtbrennbar), Wärmeleitfähigkeit 0,035 W/(mK) bei 40 Grad C Mitteltemperatur DIN EN 12667, kaschiert mit Alufolie, Ummantelung aus nichtprofiliertem Blech, Stahl, feuerverzinkt, Blechdicke 0,5 mm, Überlappungen verschrauben, Arbeitshöhe des Montageortes bis 3,5 m über der Standfläche des hierfür erforderlichen Gerüstes.
Menge: 9,000 m
Leistungsbereichkatalog: 047
DIN276-1_08: 499
DIN276_06: 422
Kostengruppe DIN 276 2018-12: 499
DIN276_81: 32300
DIN276_93: 422

**1.3.50 Wärmedämmung Ummantelung Rohr DN32 Gebäude Mineralwolle AS-Qualität hydrophobiert Rohrschale D 40mm Mantel Blech Stahl verz**
*** gemäß Ausführungsbeschreibung 3
STLB-Bau 2024-04 047, Katalog-Nr. 490 - Wärmedämmung/412+420_1/ 1. 3. 50.
Wärmedämmung einschl. Ummantelung DIN 4140 an haus- und betriebstechnischen Anlagen, an Rohrleitung, DN 32, Mindestabstände DIN 4140 sind nicht eingehalten, im Gebäude, Dämmung aus Mineralwolle DIN EN 14303, AS-Qualität und hydrophobiert, als Rohrschale, Dämmschichtdicke 40 mm, Brandverhaltensklasse DIN EN 13501-1 A2 -s1, d0 (nichtbrennbar), Wärmeleitfähigkeit 0,035 W/(mK) bei 40 Grad C Mitteltemperatur DIN EN 12667, kaschiert mit Alufolie, Ummantelung aus nichtprofiliertem Blech, Stahl, feuerverzinkt, Blechdicke 0,5 mm, Überlappungen verschrauben, Arbeitshöhe des Montageortes bis 3,5 m über der Standfläche des hierfür erforderlichen Gerüstes.
Menge: 6,000 m
Leistungsbereichkatalog: 047
DIN276-1_08: 499
DIN276_06: 422
Kostengruppe DIN 276 2018-12: 499
DIN276_81: 32300
DIN276_93: 422

**1.3.60 Wärmedämmung Ummantelung Rohr DN40 Gebäude Mineralwolle AS-Qualität hydrophobiert Rohrschale D 50mm Mantel Blech Stahl verz**
*** gemäß Ausführungsbeschreibung 3
STLB-Bau 2024-04 047, Katalog-Nr. 490 - Wärmedämmung/412+420_1/ 1. 3. 60.
Wärmedämmung einschl. Ummantelung DIN 4140 an haus- und betriebstechnischen Anlagen, an Rohrleitung, DN 40, Mindestabstände DIN 4140 sind nicht eingehalten, im Gebäude, Dämmung aus Mineralwolle DIN EN 14303, AS-Qualität und hydrophobiert, als Rohrschale, Dämmschichtdicke 50 mm, Brandverhaltensklasse DIN EN 13501-1 A2 -s1, d0 (nichtbrennbar), Wärmeleitfähigkeit 0,035 W/(mK) bei 40 Grad C Mitteltemperatur DIN EN 12667, kaschiert mit Alufolie, Ummantelung aus nichtprofiliertem Blech, Stahl, feuerverzinkt, Blechdicke 0,6 mm, Überlappungen verschrauben, Arbeitshöhe des Montageortes bis 3,5 m über der Standfläche des hierfür erforderlichen Gerüstes.
Menge: 4,000 m
Leistungsbereichkatalog: 047
DIN276-1_08: 499
DIN276_06: 422
Kostengruppe DIN 276 2018-12: 499
DIN276_81: 32300
DIN276_93: 422

**1.3.70 Wärmedämmung Ummantelung Rohr DN50 Gebäude Mineralwolle AS-Qualität hydrophobiert Rohrschale D 60mm Mantel Blech Stahl verz**
*** gemäß Ausführungsbeschreibung 3
STLB-Bau 2024-04 047, Katalog-Nr. 490 - Wärmedämmung/412+420_1/ 1. 3. 70.
Wärmedämmung einschl. Ummantelung DIN 4140 an haus- und betriebstechnischen Anlagen, an Rohrleitung, DN 50, Mindestabstände DIN 4140 sind nicht eingehalten, im Gebäude, Dämmung aus Mineralwolle DIN EN 14303, AS-Qualität und hydrophobiert, als Rohrschale, Dämmschichtdicke 60 mm, Brandverhaltensklasse DIN EN 13501-1 A2 -s1, d0 (nichtbrennbar), Wärmeleitfähigkeit 0,035 W/(mK) bei 40 Grad C Mitteltemperatur DIN EN 12667, kaschiert mit Alufolie, Ummantelung aus nichtprofiliertem Blech, Stahl, feuerverzinkt, Blechdicke 0,6 mm, Überlappungen verschrauben, Arbeitshöhe des Montageortes bis 3,5 m über der Standfläche des hierfür erforderlichen Gerüstes.
Menge: 3,000 m
Leistungsbereichkatalog: 047
DIN276-1_08: 499
DIN276_06: 422
Kostengruppe DIN 276 2018-12: 499
DIN276_81: 32300
DIN276_93: 422

**1.3.80 Passstück Mineralwolle AS-Qualität hydrophobiert Wärmedämmung Ummantelung Rohr DN12 Gebäude 0,035W/(mK) D 20mm kaschiert Alu-Folie Mantel Blech Stahl verz D 0,5mm verschrauben**
*** gemäß Ausführungsbeschreibung 3
STLB-Bau 2024-04 047, Katalog-Nr. 490 - Wärmedämmung/412+420_1/ 1. 3. 170.
Passstück aus Mineralwolle DIN EN 14303, AS-Qualität und hydrophobiert, Wärmedämmung einschl. Ummantelung DIN 4140 an haus- und betriebstechnischen Anlagen, an Rohrleitung, DN 12, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 250,000 St
Leistungsbereichkatalog: 047
DIN276-1_08: 499
DIN276_06: 422
Kostengruppe DIN 276 2018-12: 499
DIN276_81: 32300
DIN276_93: 422

**1.3.90 Passstück Mineralwolle AS-Qualität hydrophobiert Wärmedämmung Ummantelung Rohr DN15 Gebäude 0,035W/(mK) D 20mm kaschiert Alu-Folie Mantel Blech Stahl verz D 0,5mm verschrauben**
*** gemäß Ausführungsbeschreibung 3
STLB-Bau 2024-04 047, Katalog-Nr. 490 - Wärmedämmung/412+420_1/ 1. 3. 180.
Passstück aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 37,000 St
Leistungsbereichkatalog: 047
DIN276-1_08: 499
DIN276_06: 422
Kostengruppe DIN 276 2018-12: 499
DIN276_81: 32300
DIN276_93: 422

**1.3.100 Passstück Mineralwolle AS-Qualität hydrophobiert Wärmedämmung Ummantelung Rohr DN20 Gebäude 0,035W/(mK) D 20mm kaschiert Alu-Folie Mantel Blech Stahl verz D 0,5mm verschrauben**
*** gemäß Ausführungsbeschreibung 3
STLB-Bau 2024-04 047, Katalog-Nr. 490 - Wärmedämmung/412+420_1/ 1. 3. 190.
Passstück aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 77,000 St
Leistungsbereichkatalog: 047
DIN276-1_08: 499
DIN276_06: 422
Kostengruppe DIN 276 2018-12: 499
DIN276_81: 32300
DIN276_93: 422

**1.3.110 Passstück Mineralwolle AS-Qualität hydrophobiert Wärmedämmung Ummantelung Rohr DN25 Gebäude 0,035W/(mK) D 30mm kaschiert Alu-Folie Mantel Blech Stahl verz D 0,5mm verschrauben**
*** gemäß Ausführungsbeschreibung 3
STLB-Bau 2024-04 047, Katalog-Nr. 490 - Wärmedämmung/412+420_1/ 1. 3. 200.
Passstück aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 41,000 St
Leistungsbereichkatalog: 047
DIN276-1_08: 499
DIN276_06: 422
Kostengruppe DIN 276 2018-12: 499
DIN276_81: 32300
DIN276_93: 422

**1.3.120 Passstück Mineralwolle AS-Qualität hydrophobiert Wärmedämmung Ummantelung Rohr DN32 Gebäude 0,035W/(mK) D 40mm kaschiert Alu-Folie Mantel Blech Stahl verz D 0,5mm verschrauben**
*** gemäß Ausführungsbeschreibung 3
STLB-Bau 2024-04 047, Katalog-Nr. 490 - Wärmedämmung/412+420_1/ 1. 3. 210.
Passstück aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 24,000 St
Leistungsbereichkatalog: 047
DIN276-1_08: 499
DIN276_06: 422
Kostengruppe DIN 276 2018-12: 499
DIN276_81: 32300
DIN276_93: 422

**1.3.130 Passstück Mineralwolle AS-Qualität hydrophobiert Wärmedämmung Ummantelung Rohr DN40 Gebäude 0,035W/(mK) D 50mm kaschiert Alu-Folie Mantel Blech Stahl verz D 0,6mm verschrauben**
*** gemäß Ausführungsbeschreibung 3
STLB-Bau 2024-04 047, Katalog-Nr. 490 - Wärmedämmung/412+420_1/ 1. 3. 220.
Passstück aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 18,000 St
Leistungsbereichkatalog: 047
DIN276-1_08: 499
DIN276_06: 422
Kostengruppe DIN 276 2018-12: 499
DIN276_81: 32300
DIN276_93: 422

**1.3.140 Passstück Mineralwolle AS-Qualität hydrophobiert Wärmedämmung Ummantelung Rohr DN50 Gebäude 0,035W/(mK) D 60mm kaschiert Alu-Folie Mantel Blech Stahl verz D 0,6mm verschrauben**
*** gemäß Ausführungsbeschreibung 3
STLB-Bau 2024-04 047, Katalog-Nr. 490 - Wärmedämmung/412+420_1/ 1. 3. 230.
Passstück aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 12,000 St
Leistungsbereichkatalog: 047
DIN276-1_08: 499
DIN276_06: 422
Kostengruppe DIN 276 2018-12: 499
DIN276_81: 32300
DIN276_93: 422

**1.3.150 Bogen Mineralwolle AS-Qualität hydrophobiert Wärmedämmung Ummantelung Rohr DN12 Gebäude 0,035W/(mK) D 20mm kaschiert Alu-Folie Mantel Blech Stahl verz D 0,5mm verschrauben**
*** gemäß Ausführungsbeschreibung 3
STLB-Bau 2024-04 047, Katalog-Nr. 490 - Wärmedämmung/412+420_1/ 1. 3. 330.
Bogen aus Mineralwolle DIN EN 14303, AS-Qualität und hydrophobiert, Wärmedämmung einschl. Ummantelung DIN 4140 an haus- und betriebstechnischen Anlagen, an Rohrleitung, DN 12, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 17,000 St
Leistungsbereichkatalog: 047
DIN276-1_08: 499
DIN276_06: 422
Kostengruppe DIN 276 2018-12: 499
DIN276_81: 32300
DIN276_93: 422

**1.3.160 Bogen Mineralwolle AS-Qualität hydrophobiert Wärmedämmung Ummantelung Rohr DN15 Gebäude 0,035W/(mK) D 20mm kaschiert Alu-Folie Mantel Blech Stahl verz D 0,5mm verschrauben**
*** gemäß Ausführungsbeschreibung 3
STLB-Bau 2024-04 047, Katalog-Nr. 490 - Wärmedämmung/412+420_1/ 1. 3. 340.
Bogen aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 2,000 St
Leistungsbereichkatalog: 047
DIN276-1_08: 499
DIN276_06: 422
Kostengruppe DIN 276 2018-12: 499
DIN276_81: 32300
DIN276_93: 422

**1.3.170 Bogen Mineralwolle AS-Qualität hydrophobiert Wärmedämmung Ummantelung Rohr DN20 Gebäude 0,035W/(mK) D 20mm kaschiert Alu-Folie Mantel Blech Stahl verz D 0,5mm verschrauben**
*** gemäß Ausführungsbeschreibung 3
STLB-Bau 2024-04 047, Katalog-Nr. 490 - Wärmedämmung/412+420_1/ 1. 3. 350.
Bogen aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 1,000 St
Leistungsbereichkatalog: 047
DIN276-1_08: 499
DIN276_06: 422
Kostengruppe DIN 276 2018-12: 499
DIN276_81: 32300
DIN276_93: 422

**1.3.180 Bogen Mineralwolle AS-Qualität hydrophobiert Wärmedämmung Ummantelung Rohr DN25 Gebäude 0,035W/(mK) D 30mm kaschiert Alu-Folie Mantel Blech Stahl verz D 0,5mm verschrauben**
*** gemäß Ausführungsbeschreibung 3
STLB-Bau 2024-04 047, Katalog-Nr. 490 - Wärmedämmung/412+420_1/ 1. 3. 360.
Bogen aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 4,000 St
Leistungsbereichkatalog: 047
DIN276-1_08: 499
DIN276_06: 422
Kostengruppe DIN 276 2018-12: 499
DIN276_81: 32300
DIN276_93: 422

**1.3.190 Bogen Mineralwolle AS-Qualität hydrophobiert Wärmedämmung Ummantelung Rohr DN32 Gebäude 0,035W/(mK) D 40mm kaschiert Alu-Folie Mantel Blech Stahl verz D 0,5mm verschrauben**
*** gemäß Ausführungsbeschreibung 3
STLB-Bau 2024-04 047, Katalog-Nr. 490 - Wärmedämmung/412+420_1/ 1. 3. 370.
Bogen aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 1,000 St
Leistungsbereichkatalog: 047
DIN276-1_08: 499
DIN276_06: 422
Kostengruppe DIN 276 2018-12: 499
DIN276_81: 32300
DIN276_93: 422

**1.3.200 Bogen Mineralwolle AS-Qualität hydrophobiert Wärmedämmung Ummantelung Rohr DN40 Gebäude 0,035W/(mK) D 50mm kaschiert Alu-Folie Mantel Blech Stahl verz D 0,6mm verschrauben**
*** gemäß Ausführungsbeschreibung 3
STLB-Bau 2024-04 047, Katalog-Nr. 490 - Wärmedämmung/412+420_1/ 1. 3. 380.
Bogen aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 2,000 St
Leistungsbereichkatalog: 047
DIN276-1_08: 499
DIN276_06: 422
Kostengruppe DIN 276 2018-12: 499
DIN276_81: 32300
DIN276_93: 422

**1.3.210 Bogen Mineralwolle AS-Qualität hydrophobiert Wärmedämmung Ummantelung Rohr DN50 Gebäude 0,035W/(mK) D 60mm kaschiert Alu-Folie Mantel Blech Stahl verz D 0,6mm verschrauben**
*** gemäß Ausführungsbeschreibung 3
STLB-Bau 2024-04 047, Katalog-Nr. 490 - Wärmedämmung/412+420_1/ 1. 3. 390.
Bogen aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 2,000 St
Leistungsbereichkatalog: 047
DIN276-1_08: 499
DIN276_06: 422
Kostengruppe DIN 276 2018-12: 499
DIN276_81: 32300
DIN276_93: 422

**1.3.220 Stutzen Mineralwolle AS-Qualität hydrophobiert Wärmedämmung Ummantelung Rohr DN12 Gebäude 0,035W/(mK) D 20mm kaschiert Alu-Folie Mantel Blech Stahl verz D 0,5mm verschrauben**
*** gemäß Ausführungsbeschreibung 3
STLB-Bau 2024-04 047, Katalog-Nr. 490 - Wärmedämmung/412+420_1/ 1. 3. 490.
Stutzen aus Mineralwolle DIN EN 14303, AS-Qualität und hydrophobiert, Wärmedämmung einschl. Ummantelung DIN 4140 an haus- und betriebstechnischen Anlagen, an Rohrleitung, DN 12, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 5,000 St
Leistungsbereichkatalog: 047
DIN276-1_08: 499
DIN276_06: 422
Kostengruppe DIN 276 2018-12: 499
DIN276_81: 32300
DIN276_93: 422

**1.3.230 Stutzen Mineralwolle AS-Qualität hydrophobiert Wärmedämmung Ummantelung Rohr DN15 Gebäude 0,035W/(mK) D 20mm kaschiert Alu-Folie Mantel Blech Stahl verz D 0,5mm verschrauben**
*** gemäß Ausführungsbeschreibung 3
STLB-Bau 2024-04 047, Katalog-Nr. 490 - Wärmedämmung/412+420_1/ 1. 3. 500.
Stutzen aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 3,000 St
Leistungsbereichkatalog: 047
DIN276-1_08: 499
DIN276_06: 422
Kostengruppe DIN 276 2018-12: 499
DIN276_81: 32300
DIN276_93: 422

**1.3.240 Stutzen Mineralwolle AS-Qualität hydrophobiert Wärmedämmung Ummantelung Rohr DN20 Gebäude 0,035W/(mK) D 20mm kaschiert Alu-Folie Mantel Blech Stahl verz D 0,5mm verschrauben**
*** gemäß Ausführungsbeschreibung 3
STLB-Bau 2024-04 047, Katalog-Nr. 490 - Wärmedämmung/412+420_1/ 1. 3. 510.
Stutzen aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 7,000 St
Leistungsbereichkatalog: 047
DIN276-1_08: 499
DIN276_06: 422
Kostengruppe DIN 276 2018-12: 499
DIN276_81: 32300
DIN276_93: 422

**1.3.250 Stutzen Mineralwolle AS-Qualität hydrophobiert Wärmedämmung Ummantelung Rohr DN25 Gebäude 0,035W/(mK) D 30mm kaschiert Alu-Folie Mantel Blech Stahl verz D 0,5mm verschrauben**
*** gemäß Ausführungsbeschreibung 3
STLB-Bau 2024-04 047, Katalog-Nr. 490 - Wärmedämmung/412+420_1/ 1. 3. 520.
Stutzen aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 2,000 St
Leistungsbereichkatalog: 047
DIN276-1_08: 499
DIN276_06: 422
Kostengruppe DIN 276 2018-12: 499
DIN276_81: 32300
DIN276_93: 422

**1.3.260 Stutzen Mineralwolle AS-Qualität hydrophobiert Wärmedämmung Ummantelung Rohr DN32 Gebäude 0,035W/(mK) D 40mm kaschiert Alu-Folie Mantel Blech Stahl verz D 0,5mm verschrauben**
*** gemäß Ausführungsbeschreibung 3
STLB-Bau 2024-04 047, Katalog-Nr. 490 - Wärmedämmung/412+420_1/ 1. 3. 530.
Stutzen aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 1,000 St
Leistungsbereichkatalog: 047
DIN276-1_08: 499
DIN276_06: 422
Kostengruppe DIN 276 2018-12: 499
DIN276_81: 32300
DIN276_93: 422

**1.3.270 Stutzen Mineralwolle AS-Qualität hydrophobiert Wärmedämmung Ummantelung Rohr DN40 Gebäude 0,035W/(mK) D 50mm kaschiert Alu-Folie Mantel Blech Stahl verz D 0,6mm verschrauben**
*** gemäß Ausführungsbeschreibung 3
STLB-Bau 2024-04 047, Katalog-Nr. 490 - Wärmedämmung/412+420_1/ 1. 3. 540.
Stutzen aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 2,000 St
Leistungsbereichkatalog: 047
DIN276-1_08: 499
DIN276_06: 422
Kostengruppe DIN 276 2018-12: 499
DIN276_81: 32300
DIN276_93: 422

**1.3.280 Stutzen Mineralwolle AS-Qualität hydrophobiert Wärmedämmung Ummantelung Rohr DN50 Gebäude 0,035W/(mK) D 60mm kaschiert Alu-Folie Mantel Blech Stahl verz D 0,6mm verschrauben**
*** gemäß Ausführungsbeschreibung 3
STLB-Bau 2024-04 047, Katalog-Nr. 490 - Wärmedämmung/412+420_1/ 1. 3. 550.
Stutzen aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 1,000 St
Leistungsbereichkatalog: 047
DIN276-1_08: 499
DIN276_06: 422
Kostengruppe DIN 276 2018-12: 499
DIN276_81: 32300
DIN276_93: 422

**1.3.290 Konus Mineralwolle AS-Qualität hydrophobiert Wärmedämmung Ummantelung Rohr DN12 Gebäude 0,035W/(mK) D 20mm kaschiert Alu-Folie Mantel Blech Stahl verz D 0,5mm verschrauben**
*** gemäß Ausführungsbeschreibung 3
STLB-Bau 2024-04 047, Katalog-Nr. 490 - Wärmedämmung/412+420_1/ 1. 3. 650.
Konus aus Mineralwolle DIN EN 14303, AS-Qualität und hydrophobiert, Wärmedämmung einschl. Ummantelung DIN 4140 an haus- und betriebstechnischen Anlagen, an Rohrleitung, DN 12, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 3,000 St
Leistungsbereichkatalog: 047
DIN276-1_08: 499
DIN276_06: 422
Kostengruppe DIN 276 2018-12: 499
DIN276_81: 32300
DIN276_93: 422

**1.3.300 Konus Mineralwolle AS-Qualität hydrophobiert Wärmedämmung Ummantelung Rohr DN15 Gebäude 0,035W/(mK) D 20mm kaschiert Alu-Folie Mantel Blech Stahl verz D 0,5mm verschrauben**
*** gemäß Ausführungsbeschreibung 3
STLB-Bau 2024-04 047, Katalog-Nr. 490 - Wärmedämmung/412+420_1/ 1. 3. 660.
Konus aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 3,000 St
Leistungsbereichkatalog: 047
DIN276-1_08: 499
DIN276_06: 422
Kostengruppe DIN 276 2018-12: 499
DIN276_81: 32300
DIN276_93: 422

**1.3.310 Konus Mineralwolle AS-Qualität hydrophobiert Wärmedämmung Ummantelung Rohr DN20 Gebäude 0,035W/(mK) D 20mm kaschiert Alu-Folie Mantel Blech Stahl verz D 0,5mm verschrauben**
*** gemäß Ausführungsbeschreibung 3
STLB-Bau 2024-04 047, Katalog-Nr. 490 - Wärmedämmung/412+420_1/ 1. 3. 670.
Konus aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 1,000 St
Leistungsbereichkatalog: 047
DIN276-1_08: 499
DIN276_06: 422
Kostengruppe DIN 276 2018-12: 499
DIN276_81: 32300
DIN276_93: 422

**1.3.320 Konus Mineralwolle AS-Qualität hydrophobiert Wärmedämmung Ummantelung Rohr DN25 Gebäude 0,035W/(mK) D 30mm kaschiert Alu-Folie Mantel Blech Stahl verz D 0,5mm verschrauben**
*** gemäß Ausführungsbeschreibung 3
STLB-Bau 2024-04 047, Katalog-Nr. 490 - Wärmedämmung/412+420_1/ 1. 3. 680.
Konus aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 1,000 St
Leistungsbereichkatalog: 047
DIN276-1_08: 499
DIN276_06: 422
Kostengruppe DIN 276 2018-12: 499
DIN276_81: 32300
DIN276_93: 422

**1.3.330 Konus Mineralwolle AS-Qualität hydrophobiert Wärmedämmung Ummantelung Rohr DN32 Gebäude 0,035W/(mK) D 40mm kaschiert Alu-Folie Mantel Blech Stahl verz D 0,5mm verschrauben**
*** gemäß Ausführungsbeschreibung 3
STLB-Bau 2024-04 047, Katalog-Nr. 490 - Wärmedämmung/412+420_1/ 1. 3. 690.
Konus aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 2,000 St
Leistungsbereichkatalog: 047
DIN276-1_08: 499
DIN276_06: 422
Kostengruppe DIN 276 2018-12: 499
DIN276_81: 32300
DIN276_93: 422

**1.3.340 Konus Mineralwolle AS-Qualität hydrophobiert Wärmedämmung Ummantelung Rohr DN40 Gebäude 0,035W/(mK) D 50mm kaschiert Alu-Folie Mantel Blech Stahl verz D 0,6mm verschrauben**
*** gemäß Ausführungsbeschreibung 3
STLB-Bau 2024-04 047, Katalog-Nr. 490 - Wärmedämmung/412+420_1/ 1. 3. 700.
Konus aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 1,000 St
Leistungsbereichkatalog: 047
DIN276-1_08: 499
DIN276_06: 422
Kostengruppe DIN 276 2018-12: 499
DIN276_81: 32300
DIN276_93: 422

**1.3.350 Konus Mineralwolle AS-Qualität hydrophobiert Wärmedämmung Ummantelung Rohr DN50 Gebäude 0,035W/(mK) D 60mm kaschiert Alu-Folie Mantel Blech Stahl verz D 0,6mm verschrauben**
*** gemäß Ausführungsbeschreibung 3
STLB-Bau 2024-04 047, Katalog-Nr. 490 - Wärmedämmung/412+420_1/ 1. 3. 710.
Konus aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 2,000 St
Leistungsbereichkatalog: 047
DIN276-1_08: 499
DIN276_06: 422
Kostengruppe DIN 276 2018-12: 499
DIN276_81: 32300
DIN276_93: 422

**1.3.360 Endstelle Mineralwolle AS-Qualität hydrophobiert Wärmedämmung Ummantelung Rohr DN12 Gebäude 0,035W/(mK) D 20mm kaschiert Alu-Folie Stahl verz D 0,5mm**
*** gemäß Ausführungsbeschreibung 3
STLB-Bau 2024-04 047, Katalog-Nr. 490 - Wärmedämmung/412+420_1/ 1. 3. 810.
Endstelle für Dämmung aus Mineralwolle DIN EN 14303, AS-Qualität und hydrophobiert, Wärmedämmung einschl. Ummantelung DIN 4140 an haus- und betriebstechnischen Anlagen, an Rohrleitung, DN 12, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**1.3.370 Endstelle Mineralwolle AS-Qualität hydrophobiert Wärmedämmung Ummantelung Rohr DN15 Gebäude 0,035W/(mK) D 20mm kaschiert Alu-Folie Stahl verz D 0,5mm**
*** gemäß Ausführungsbeschreibung 3
STLB-Bau 2024-04 047, Katalog-Nr. 490 - Wärmedämmung/412+420_1/ 1. 3. 820.
Endstelle für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 50,000 St
Leistungsbereichkatalog: 047
DIN276-1_08: 499
DIN276_06: 422
Kostengruppe DIN 276 2018-12: 499
DIN276_81: 33300
DIN276_93: 422

**1.3.380 Endstelle Mineralwolle AS-Qualität hydrophobiert Wärmedämmung Ummantelung Rohr DN20 Gebäude 0,035W/(mK) D 20mm kaschiert Alu-Folie Stahl verz D 0,5mm**
*** gemäß Ausführungsbeschreibung 3
STLB-Bau 2024-04 047, Katalog-Nr. 490 - Wärmedämmung/412+420_1/ 1. 3. 830.
Endstelle für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 15,000 St
Leistungsbereichkatalog: 047
DIN276-1_08: 499
DIN276_06: 422
Kostengruppe DIN 276 2018-12: 499
DIN276_81: 33300
DIN276_93: 422

**1.3.390 Endstelle Mineralwolle AS-Qualität hydrophobiert Wärmedämmung Ummantelung Rohr DN25 Gebäude 0,035W/(mK) D 30mm kaschiert Alu-Folie Stahl verz D 0,5mm**
*** gemäß Ausführungsbeschreibung 3
STLB-Bau 2024-04 047, Katalog-Nr. 490 - Wärmedämmung/412+420_1/ 1. 3. 840.
Endstelle für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 3,000 St
Leistungsbereichkatalog: 047
DIN276-1_08: 499
DIN276_06: 422
Kostengruppe DIN 276 2018-12: 499
DIN276_81: 33300
DIN276_93: 422

**1.3.400 Endstelle Mineralwolle AS-Qualität hydrophobiert Wärmedämmung Ummantelung Rohr DN32 Gebäude 0,035W/(mK) D 40mm kaschiert Alu-Folie Stahl verz D 0,5mm**
*** gemäß Ausführungsbeschreibung 3
STLB-Bau 2024-04 047, Katalog-Nr. 490 - Wärmedämmung/412+420_1/ 1. 3. 850.
Endstelle für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 2,000 St
Leistungsbereichkatalog: 047
DIN276-1_08: 499
DIN276_06: 422
Kostengruppe DIN 276 2018-12: 499
DIN276_81: 33300
DIN276_93: 422

**1.3.410 Endstelle Mineralwolle AS-Qualität hydrophobiert Wärmedämmung Ummantelung Rohr DN40 Gebäude 0,035W/(mK) D 50mm kaschiert Alu-Folie Stahl verz D 0,6mm**
*** gemäß Ausführungsbeschreibung 3
STLB-Bau 2024-04 047, Katalog-Nr. 490 - Wärmedämmung/412+420_1/ 1. 3. 860.
Endstelle für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 2,000 St
Leistungsbereichkatalog: 047
DIN276-1_08: 499
DIN276_06: 422
Kostengruppe DIN 276 2018-12: 499
DIN276_81: 33300
DIN276_93: 422

**1.3.420 Endstelle Mineralwolle AS-Qualität hydrophobiert Wärmedämmung Ummantelung Rohr DN50 Gebäude 0,035W/(mK) D 60mm kaschiert Alu-Folie Stahl verz D 0,6mm**
*** gemäß Ausführungsbeschreibung 3
STLB-Bau 2024-04 047, Katalog-Nr. 490 - Wärmedämmung/412+420_1/ 1. 3. 870.
Endstelle für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 4,000 St
Leistungsbereichkatalog: 047
DIN276-1_08: 499
DIN276_06: 422
Kostengruppe DIN 276 2018-12: 499
DIN276_81: 33300
DIN276_93: 422

**1.3.430 Endstelle Mineralwolle AS-Qualität hydrophobiert Wärmedämmung Ummantelung Rohr DN65 Gebäude 0,035W/(mK) D 80mm kaschiert Alu-Folie Stahl verz D 0,6mm**
*** gemäß Ausführungsbeschreibung 3
STLB-Bau 2024-04 047, Katalog-Nr. 490 - Wärmedämmung/412+420_1/ 1. 3. 890.
Endstelle für Dämmung aus Mineralwolle DIN EN 14303, AS-Qualität und hydrophobiert, Wärmedämmung einschl. Ummantelung DIN 4140 an haus- und betriebstechnischen Anlagen, an Rohrleitung, DN 65, im Gebäude, Brandverhaltensklasse DIN EN 13501-1 A2 -s1, d0 (nichtbrennbar), Wärmeleitfähigkeit 0,035 W/(mK) bei 40 Grad C Mitteltemperatur DIN EN 12667, Gesamt-Dämmschichtdicke 80 mm, kaschiert mit Aluminiumfolie, Ummantelung aus nichtprofiliertem Blech, Stahl, feuerverzinkt, Blechdicke 0,6 mm, verschrauben, Arbeitshöhe des Montageortes bis 3,5 m über der Standfläche des hierfür erforderlichen Gerüstes.
Menge: 8,000 St
Leistungsbereichkatalog: 047
DIN276-1_08: 499
DIN276_06: 422
Kostengruppe DIN 276 2018-12: 499
DIN276_81: 33300
DIN276_93: 422

**1.3.440 Wärmedämmung Ummantelung Flanschenpaar DN12 Gebäude Mineralwolle AS-Qualität hydrophobiert Lamellenmatte druckfest D 20mm Mantel Blech Stahl verz**
*** gemäß Ausführungsbeschreibung 3
STLB-Bau 2024-04 047, Katalog-Nr. 490 - Wärmedämmung/412+420_1/ 1. 3. 970.
Wärmedämmung einschl. Ummantelung DIN 4140 an haus- und betriebstechnischen Anlagen, an Flanschenpaar, DN 12, Mindestabstände DIN 4140 sind nicht eingehalten, im Gebäude, Dämmung aus Mineralwolle DIN EN 14303, AS-Qualität und hydrophobiert, als Lamellenmatte, druckfest, Dämmschichtdicke 20 mm, Brandverhaltensklasse DIN EN 13501-1 A2 -s1, d0 (nichtbrennbar), Wärmeleitfähigkeit 0,040 W/(mK) bei 40 Grad C Mitteltemperatur DIN EN 12667, kaschiert mit Alufolie, Ummantelung aus nichtprofiliertem Blech, Stahl, feuerverzinkt, Blechdicke 0,5 mm, Überlappungen verschrauben, Arbeitshöhe des Montageortes bis 3,5 m über der Standfläche des hierfür erforderlichen Gerüstes.
Menge: 1,000 St
Leistungsbereichkatalog: 047
DIN276-1_08: 499
DIN276_06: 422
Kostengruppe DIN 276 2018-12: 499
DIN276_81: 32300
DIN276_93: 422

**1.3.450 Wärmedämmung Ummantelung Flanschenpaar DN15 Gebäude Mineralwolle AS-Qualität hydrophobiert Lamellenmatte druckfest D 20mm Mantel Blech Stahl verz**
*** gemäß Ausführungsbeschreibung 3
STLB-Bau 2024-04 047, Katalog-Nr. 490 - Wärmedämmung/412+420_1/ 1. 3. 980.
Wärmedämmung einschl. Ummantelung DIN 4140 an haus- und betriebstechnischen Anlagen, an Flanschenpaar, DN 15, Mindestabstände DIN 4140 sind nicht eingehalten, im Gebäude, Dämmung aus Mineralwolle DIN EN 14303, AS-Qualität und hydrophobiert, als Lamellenmatte, druckfest, Dämmschichtdicke 20 mm, Brandverhaltensklasse DIN EN 13501-1 A2 -s1, d0 (nichtbrennbar), Wärmeleitfähigkeit 0,040 W/(mK) bei 40 Grad C Mitteltemperatur DIN EN 12667, kaschiert mit Alufolie, Ummantelung aus nichtprofiliertem Blech, Stahl, feuerverzinkt, Blechdicke 0,5 mm, Überlappungen verschrauben, Arbeitshöhe des Montageortes bis 3,5 m über der Standfläche des hierfür erforderlichen Gerüstes.
Menge: 21,000 St
Leistungsbereichkatalog: 047
DIN276-1_08: 499
DIN276_06: 422
Kostengruppe DIN 276 2018-12: 499
DIN276_81: 32300
DIN276_93: 422

**1.3.460 Wärmedämmung Ummantelung Flanschenpaar DN20 Gebäude Mineralwolle AS-Qualität hydrophobiert Lamellenmatte druckfest D 20mm Mantel Blech Stahl verz**
*** gemäß Ausführungsbeschreibung 3
STLB-Bau 2024-04 047, Katalog-Nr. 490 - Wärmedämmung/412+420_1/ 1. 3. 990.
Wärmedämmung einschl. Ummantelung DIN 4140 an haus- und betriebstechnischen Anlagen, an Flanschenpaar, DN 20, Mindestabstände DIN 4140 sind nicht eingehalten, im Gebäude, Dämmung aus Mineralwolle DIN EN 14303, AS-Qualität und hydrophobiert, als Lamellenmatte, druckfest, Dämmschichtdicke 20 mm, Brandverhaltensklasse DIN EN 13501-1 A2 -s1, d0 (nichtbrennbar), Wärmeleitfähigkeit 0,040 W/(mK) bei 40 Grad C Mitteltemperatur DIN EN 12667, kaschiert mit Alufolie, Ummantelung aus nichtprofiliertem Blech, Stahl, feuerverzinkt, Blechdicke 0,5 mm, Überlappungen verschrauben, Arbeitshöhe des Montageortes bis 3,5 m über der Standfläche des hierfür erforderlichen Gerüstes.
Menge: 8,000 St
Leistungsbereichkatalog: 047
DIN276-1_08: 499
DIN276_06: 422
Kostengruppe DIN 276 2018-12: 499
DIN276_81: 32300
DIN276_93: 422

**1.3.470 Wärmedämmung Ummantelung Flanschenpaar DN25 Gebäude Mineralwolle AS-Qualität hydrophobiert Lamellenmatte druckfest D 30mm Mantel Blech Stahl verz**
*** gemäß Ausführungsbeschreibung 3
STLB-Bau 2024-04 047, Katalog-Nr. 490 - Wärmedämmung/412+420_1/ 1. 3.1000.
Wärmedämmung einschl. Ummantelung DIN 4140 an haus- und betriebstechnischen Anlagen, an Flanschenpaar, DN 25, Mindestabstände DIN 4140 sind nicht eingehalten, im Gebäude, Dämmung aus Mineralwolle DIN EN 14303, AS-Qualität und hydrophobiert, als Lamellenmatte, druckfest, Dämmschichtdicke 30 mm, Brandverhaltensklasse DIN EN 13501-1 A2 -s1, d0 (nichtbrennbar), Wärmeleitfähigkeit 0,040 W/(mK) bei 40 Grad C Mitteltemperatur DIN EN 12667, kaschiert mit Alufolie, Ummantelung aus nichtprofiliertem Blech, Stahl, feuerverzinkt, Blechdicke 0,5 mm, Überlappungen verschrauben, Arbeitshöhe des Montageortes bis 3,5 m über der Standfläche des hierfür erforderlichen Gerüstes.
Menge: 2,000 St
Leistungsbereichkatalog: 047
DIN276-1_08: 499
DIN276_06: 422
Kostengruppe DIN 276 2018-12: 499
DIN276_81: 32300
DIN276_93: 422

**1.3.480 Wärmedämmung Ummantelung Flanschenpaar DN32 Gebäude Mineralwolle AS-Qualität hydrophobiert Lamellenmatte druckfest D 40mm Mantel Blech Stahl verz**
*** gemäß Ausführungsbeschreibung 3
STLB-Bau 2024-04 047, Katalog-Nr. 490 - Wärmedämmung/412+420_1/ 1. 3.1010.
Wärmedämmung einschl. Ummantelung DIN 4140 an haus- und betriebstechnischen Anlagen, an Flanschenpaar, DN 32, Mindestabstände DIN 4140 sind nicht eingehalten, im Gebäude, Dämmung aus Mineralwolle DIN EN 14303, AS-Qualität und hydrophobiert, als Lamellenmatte, druckfest, Dämmschichtdicke 40 mm, Brandverhaltensklasse DIN EN 13501-1 A2 -s1, d0 (nichtbrennbar), Wärmeleitfähigkeit 0,040 W/(mK) bei 40 Grad C Mitteltemperatur DIN EN 12667, kaschiert mit Alufolie, Ummantelung aus nichtprofiliertem Blech, Stahl, feuerverzinkt, Blechdicke 0,5 mm, Überlappungen verschrauben, Arbeitshöhe des Montageortes bis 3,5 m über der Standfläche des hierfür erforderlichen Gerüstes.
Menge: 1,000 St
Leistungsbereichkatalog: 047
DIN276-1_08: 499
DIN276_06: 422
Kostengruppe DIN 276 2018-12: 499
DIN276_81: 32300
DIN276_93: 422

**1.3.490 Wärmedämmung Ummantelung Flanschenpaar DN40 Gebäude Mineralwolle AS-Qualität hydrophobiert Lamellenmatte druckfest D 50mm Mantel Blech Stahl verz**
*** gemäß Ausführungsbeschreibung 3
STLB-Bau 2024-04 047, Katalog-Nr. 490 - Wärmedämmung/412+420_1/ 1. 3.1020.
Wärmedämmung einschl. Ummantelung DIN 4140 an haus- und betriebstechnischen Anlagen, an Flanschenpaar, DN 40, Mindestabstände DIN 4140 sind nicht eingehalten, im Gebäude, Dämmung aus Mineralwolle DIN EN 14303, AS-Qualität und hydrophobiert, als Lamellenmatte, druckfest, Dämmschichtdicke 50 mm, Brandverhaltensklasse DIN EN 13501-1 A2 -s1, d0 (nichtbrennbar), Wärmeleitfähigkeit 0,040 W/(mK) bei 40 Grad C Mitteltemperatur DIN EN 12667, kaschiert mit Alufolie, Ummantelung aus nichtprofiliertem Blech, Stahl, feuerverzinkt, Blechdicke 0,6 mm, Überlappungen verschrauben, Arbeitshöhe des Montageortes bis 3,5 m über der Standfläche des hierfür erforderlichen Gerüstes.
Menge: 1,000 St
Leistungsbereichkatalog: 047
DIN276-1_08: 499
DIN276_06: 422
Kostengruppe DIN 276 2018-12: 499
DIN276_81: 32300
DIN276_93: 422

**1.3.500 Wärmedämmung Ummantelung Flanschenpaar DN50 Gebäude Mineralwolle AS-Qualität hydrophobiert Lamellenmatte druckfest D 60mm Mantel Blech Stahl verz**
*** gemäß Ausführungsbeschreibung 3
STLB-Bau 2024-04 047, Katalog-Nr. 490 - Wärmedämmung/412+420_1/ 1. 3.1030.
Wärmedämmung einschl. Ummantelung DIN 4140 an haus- und betriebstechnischen Anlagen, an Flanschenpaar, DN 50, Mindestabstände DIN 4140 sind nicht eingehalten, im Gebäude, Dämmung aus Mineralwolle DIN EN 14303, AS-Qualität und hydrophobiert, als Lamellenmatte, druckfest, Dämmschichtdicke 60 mm, Brandverhaltensklasse DIN EN 13501-1 A2 -s1, d0 (nichtbrennbar), Wärmeleitfähigkeit 0,040 W/(mK) bei 40 Grad C Mitteltemperatur DIN EN 12667, kaschiert mit Alufolie, Ummantelung aus nichtprofiliertem Blech, Stahl, feuerverzinkt, Blechdicke 0,6 mm, Überlappungen verschrauben, Arbeitshöhe des Montageortes bis 3,5 m über der Standfläche des hierfür erforderlichen Gerüstes.
Menge: 2,000 St
Leistungsbereichkatalog: 047
DIN276-1_08: 499
DIN276_06: 422
Kostengruppe DIN 276 2018-12: 499
DIN276_81: 32300
DIN276_93: 422

**1.3.510 Wärmedämmung Ummantelung Flanschenpaar DN65 Gebäude Mineralwolle AS-Qualität hydrophobiert Lamellenmatte druckfest D 80mm Mantel Blech Stahl verz**
*** gemäß Ausführungsbeschreibung 3
STLB-Bau 2024-04 047, Katalog-Nr. 490 - Wärmedämmung/412+420_1/ 1. 3.1050.
Wärmedämmung einschl. Ummantelung DIN 4140 an haus- und betriebstechnischen Anlagen, an Flanschenpaar, DN 65, Mindestabstände DIN 4140 sind nicht eingehalten, im Gebäude, Dämmung aus Mineralwolle DIN EN 14303, AS-Qualität und hydrophobiert, als Lamellenmatte, druckfest, Dämmschichtdicke 80 mm, Brandverhaltensklasse DIN EN 13501-1 A2 -s1, d0 (nichtbrennbar), Wärmeleitfähigkeit 0,040 W/(mK) bei 40 Grad C Mitteltemperatur DIN EN 12667, kaschiert mit Alufolie, Ummantelung aus nichtprofiliertem Blech, Stahl, feuerverzinkt, Blechdicke 0,6 mm, Überlappungen verschrauben, Arbeitshöhe des Montageortes bis 3,5 m über der Standfläche des hierfür erforderlichen Gerüstes.
Menge: 4,000 St
Leistungsbereichkatalog: 047
DIN276-1_08: 499
DIN276_06: 422
Kostengruppe DIN 276 2018-12: 499
DIN276_81: 32300
DIN276_93: 422

**1.3.520 Ausschnitt Mineralwolle AS-Qualität hydrophobiert Wärmedämmung Ummantelung Rohr DN12 Gebäude 0,035W/(mK) D 20mm kaschiert Alu-Folie Stahl verz D 0,5mm**
*** gemäß Ausführungsbeschreibung 3
STLB-Bau 2024-04 047, Katalog-Nr. 490 - Wärmedämmung/412+420_1/ 1. 3.1130.
Ausschnitt für Dämmung aus Mineralwolle DIN EN 14303, AS-Qualität und hydrophobiert, Wärmedämmung einschl. Ummantelung DIN 4140 an haus- und betriebstechnischen Anlagen, an Rohrleitung, DN 12, im Gebäude, Brandverhaltensklasse DIN EN 13501-1 A2 -s1, d0 (nichtbrennbar), Wärmeleitfähigkeit 0,035 W/(mK) bei 40 Grad C Mitteltemperatur DIN EN 12667, Gesamt-Dämmschichtdicke 20 mm, kaschiert mit Aluminiumfolie, Ummantelung aus nichtprofiliertem Blech, Stahl, feuerverzinkt, Blechdicke 0,5 mm, verschrauben, Arbeitshöhe des Montageortes bis 3,5 m über der Standfläche des hierfür erforderlichen Gerüstes.
Menge: 60,000 St
Leistungsbereichkatalog: 047
DIN276-1_08: 499
DIN276_06: 422
Kostengruppe DIN 276 2018-12: 499
DIN276_81: 33300
DIN276_93: 422

**1.3.530 Ausschnitt Mineralwolle AS-Qualität hydrophobiert Wärmedämmung Ummantelung Rohr DN15 Gebäude 0,035W/(mK) D 20mm kaschiert Alu-Folie Stahl verz D 0,5mm**
*** gemäß Ausführungsbeschreibung 3
STLB-Bau 2024-04 047, Katalog-Nr. 490 - Wärmedämmung/412+420_1/ 1. 3.1140.
Ausschnitt für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 30,000 St
Leistungsbereichkatalog: 047
DIN276-1_08: 499
DIN276_06: 422
Kostengruppe DIN 276 2018-12: 499
DIN276_81: 33300
DIN276_93: 422

**1.3.540 Ausschnitt Mineralwolle AS-Qualität hydrophobiert Wärmedämmung Ummantelung Rohr DN20 Gebäude 0,035W/(mK) D 20mm kaschiert Alu-Folie Stahl verz D 0,5mm**
*** gemäß Ausführungsbeschreibung 3
STLB-Bau 2024-04 047, Katalog-Nr. 490 - Wärmedämmung/412+420_1/ 1. 3.1150.
Ausschnitt für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 20,000 St
Leistungsbereichkatalog: 047
DIN276-1_08: 499
DIN276_06: 422
Kostengruppe DIN 276 2018-12: 499
DIN276_81: 33300
DIN276_93: 422

**1.3.550 Ausschnitt Mineralwolle AS-Qualität hydrophobiert Wärmedämmung Ummantelung Rohr DN25 Gebäude 0,035W/(mK) D 30mm kaschiert Alu-Folie Stahl verz D 0,5mm**
*** gemäß Ausführungsbeschreibung 3
STLB-Bau 2024-04 047, Katalog-Nr. 490 - Wärmedämmung/412+420_1/ 1. 3.1160.
Ausschnitt für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 20,000 St
Leistungsbereichkatalog: 047
DIN276-1_08: 499
DIN276_06: 422
Kostengruppe DIN 276 2018-12: 499
DIN276_81: 33300
DIN276_93: 422

**1.3.560 Ausschnitt Mineralwolle AS-Qualität hydrophobiert Wärmedämmung Ummantelung Rohr DN32 Gebäude 0,035W/(mK) D 40mm kaschiert Alu-Folie Stahl verz D 0,5mm**
*** gemäß Ausführungsbeschreibung 3
STLB-Bau 2024-04 047, Katalog-Nr. 490 - Wärmedämmung/412+420_1/ 1. 3.1170.
Ausschnitt für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 15,000 St
Leistungsbereichkatalog: 047
DIN276-1_08: 499
DIN276_06: 422
Kostengruppe DIN 276 2018-12: 499
DIN276_81: 33300
DIN276_93: 422

**1.3.570 Ausschnitt Mineralwolle AS-Qualität hydrophobiert Wärmedämmung Ummantelung Rohr DN40 Gebäude 0,035W/(mK) D 50mm kaschiert Alu-Folie Stahl verz D 0,6mm**
*** gemäß Ausführungsbeschreibung 3
STLB-Bau 2024-04 047, Katalog-Nr. 490 - Wärmedämmung/412+420_1/ 1. 3.1180.
Ausschnitt für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 15,000 St
Leistungsbereichkatalog: 047
DIN276-1_08: 499
DIN276_06: 422
Kostengruppe DIN 276 2018-12: 499
DIN276_81: 33300
DIN276_93: 422

**1.3.580 Ausschnitt Mineralwolle AS-Qualität hydrophobiert Wärmedämmung Ummantelung Rohr DN50 Gebäude 0,035W/(mK) D 60mm kaschiert Alu-Folie Stahl verz D 0,6mm**
*** gemäß Ausführungsbeschreibung 3
STLB-Bau 2024-04 047, Katalog-Nr. 490 - Wärmedämmung/412+420_1/ 1. 3.1190.
Ausschnitt für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 15,000 St
Leistungsbereichkatalog: 047
DIN276-1_08: 499
DIN276_06: 422
Kostengruppe DIN 276 2018-12: 499
DIN276_81: 33300
DIN276_93: 422

**1.3.590 Abflachung Mineralwolle AS-Qualität hydrophobiert Wärmedämmung Ummantelung Rohr DN12 Gebäude 0,035W/(mK) D 20mm kaschiert Alu-Folie Stahl verz D 0,5mm**
*** gemäß Ausführungsbeschreibung 3
STLB-Bau 2024-04 047, Katalog-Nr. 490 - Wärmedämmung/412+420_1/ 1. 3.1290.
Abflachung für Dämmung aus Mineralwolle DIN EN 14303, AS-Qualität und hydrophobiert, Wärmedämmung einschl. Ummantelung DIN 4140 an haus- und betriebstechnischen Anlagen, an Rohrleitung, DN 12, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**1.3.600 Abflachung Mineralwolle AS-Qualität hydrophobiert Wärmedämmung Ummantelung Rohr DN15 Gebäude 0,035W/(mK) D 20mm kaschiert Alu-Folie Stahl verz D 0,5mm**
*** gemäß Ausführungsbeschreibung 3
STLB-Bau 2024-04 047, Katalog-Nr. 490 - Wärmedämmung/412+420_1/ 1. 3.1300.
Abflachung für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**1.3.610 Abflachung Mineralwolle AS-Qualität hydrophobiert Wärmedämmung Ummantelung Rohr DN20 Gebäude 0,035W/(mK) D 20mm kaschiert Alu-Folie Stahl verz D 0,5mm**
*** gemäß Ausführungsbeschreibung 3
STLB-Bau 2024-04 047, Katalog-Nr. 490 - Wärmedämmung/412+420_1/ 1. 3.1310.
Abflachung für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**1.3.620 Abflachung Mineralwolle AS-Qualität hydrophobiert Wärmedämmung Ummantelung Rohr DN25 Gebäude 0,035W/(mK) D 30mm kaschiert Alu-Folie Stahl verz D 0,5mm**
*** gemäß Ausführungsbeschreibung 3
STLB-Bau 2024-04 047, Katalog-Nr. 490 - Wärmedämmung/412+420_1/ 1. 3.1320.
Abflachung für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 2,000 St
Leistungsbereichkatalog: 047
DIN276-1_08: 499
DIN276_06: 422
Kostengruppe DIN 276 2018-12: 499
DIN276_81: 33300
DIN276_93: 422

**1.3.630 Abflachung Mineralwolle AS-Qualität hydrophobiert Wärmedämmung Ummantelung Rohr DN32 Gebäude 0,035W/(mK) D 40mm kaschiert Alu-Folie Stahl verz D 0,5mm**
*** gemäß Ausführungsbeschreibung 3
STLB-Bau 2024-04 047, Katalog-Nr. 490 - Wärmedämmung/412+420_1/ 1. 3.1330.
Abflachung für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 2,000 St
Leistungsbereichkatalog: 047
DIN276-1_08: 499
DIN276_06: 422
Kostengruppe DIN 276 2018-12: 499
DIN276_81: 33300
DIN276_93: 422

**1.3.640 Abflachung Mineralwolle AS-Qualität hydrophobiert Wärmedämmung Ummantelung Rohr DN40 Gebäude 0,035W/(mK) D 50mm kaschiert Alu-Folie Stahl verz D 0,6mm**
*** gemäß Ausführungsbeschreibung 3
STLB-Bau 2024-04 047, Katalog-Nr. 490 - Wärmedämmung/412+420_1/ 1. 3.1340.
Abflachung für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 2,000 St
Leistungsbereichkatalog: 047
DIN276-1_08: 499
DIN276_06: 422
Kostengruppe DIN 276 2018-12: 499
DIN276_81: 33300
DIN276_93: 422

**1.3.650 Abflachung Mineralwolle AS-Qualität hydrophobiert Wärmedämmung Ummantelung Rohr DN50 Gebäude 0,035W/(mK) D 60mm kaschiert Alu-Folie Stahl verz D 0,6mm**
*** gemäß Ausführungsbeschreibung 3
STLB-Bau 2024-04 047, Katalog-Nr. 490 - Wärmedämmung/412+420_1/ 1. 3.1350.
Abflachung für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 2,000 St
Leistungsbereichkatalog: 047
DIN276-1_08: 499
DIN276_06: 422
Kostengruppe DIN 276 2018-12: 499
DIN276_81: 33300
DIN276_93: 422

**1.3.660 Anschluss an Bestandsdämmung Mineralwolle AS-Qualität hydrophobiert Ummantelung Rohr DN12**
*** gemäß Ausführungsbeschreibung 3
Katalog-Nr. 490 - Wärmedämmung/412+420_1/ 1. 3.1450.
Anschluss an Bestandsdämmung für Dämmung aus Mineralwolle DIN EN 14303, AS-Qualität und hydrophobiert, Wärmedämmung einschl. Ummantelung DIN 4140 an haus- und betriebstechnischen Anlagen, an Rohrleitung, DN 12, im Gebäude, Brandverhaltensklasse DIN EN 13501-1 A2 -s1, d0 (nichtbrennbar), Wärmeleitfähigkeit 0,035 W/(mK) bei 40 Grad C Mitteltemperatur DIN EN 12667, Gesamt-Dämmschichtdicke 20 mm, kaschiert mit Aluminiumfolie, Ummantelung aus nichtprofiliertem Blech, Stahl, feuerverzinkt, Blechdicke 0,8 mm, verschrauben, Bestehende Wärmedämmung aus Mineralwolle oder Steinwolle, Arbeitshöhe des Montageortes bis 3,5 m über der Standfläche des hierfür erforderlichen Gerüstes.
Menge: 4,000 St
Kostengruppe DIN 276 2018-12: 499

**1.3.670 Anschluss an Bestandsdämmung Mineralwolle AS-Qualität hydrophobiert Ummantelung Rohr DN15**
*** gemäß Ausführungsbeschreibung 3
Katalog-Nr. 490 - Wärmedämmung/412+420_1/ 1. 3.1460.
Anschluss an Bestandsdämmung für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,8 mm, verschrauben, Bestehende Wärmedämmung aus Mineralwolle oder Steinwolle, Arbeitshöhe des Montageortes bis 3,5 m über der Standfläche des hierfür erforderlichen Gerüstes.
Menge: 4,000 St
Kostengruppe DIN 276 2018-12: 499

**1.3.680 Anschluss an Bestandsdämmung Mineralwolle AS-Qualität hydrophobiert Ummantelung Rohr DN20**
*** gemäß Ausführungsbeschreibung 3
Katalog-Nr. 490 - Wärmedämmung/412+420_1/ 1. 3.1470.
Anschluss an Bestandsdämmung für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,8 mm, verschrauben, Bestehende Wärmedämmung aus Mineralwolle oder Steinwolle, Arbeitshöhe des Montageortes bis 3,5 m über der Standfläche des hierfür erforderlichen Gerüstes.
Menge: 4,000 St
Kostengruppe DIN 276 2018-12: 499

**1.3.690 Anschluss an Bestandsdämmung Mineralwolle AS-Qualität hydrophobiert Ummantelung Rohr DN25**
*** gemäß Ausführungsbeschreibung 3
Katalog-Nr. 490 - Wärmedämmung/412+420_1/ 1. 3.1480.
Anschluss an Bestandsdämmung für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,8 mm, verschrauben, Bestehende Wärmedämmung aus Mineralwolle oder Steinwolle, Arbeitshöhe des Montageortes bis 3,5 m über der Standfläche des hierfür erforderlichen Gerüstes.
Menge: 4,000 St
Kostengruppe DIN 276 2018-12: 499

**1.3.700 Zulage Unterschreitung der MIndestabstände DN12 bis DN100, Dämmung Rohrleitung**
Zulage für die Verlegung der vorstehenden Dämmung, einschl.
Form- und Verbindungsstücke, DN 12 bis DN 100, eingeschränkt durch Installationen verschiedener Gewerke. Montage zwischen vorhandenen oder bereits verlegten Installationen verschiedener Gewerke.
Menge: 100,000 m
Kostengruppe DIN 276 2018-12: 422

**1.3.710 Zulage Vorabdämmung von Mindermengen DN12 bis DN50, Dämmung Rohrleitung**
Zulage für die Vorabdämmung von Minderdämmung auf Anweisung der Bauüberwachung
Form- und Verbindungsstücke, DN 15 bis DN 50
Menge: 20,000 m
Kostengruppe DIN 276 2018-12: 422

#### Abschnitt 1.4 Elastomerschaum ohne Ummantelung - Trinkwasser

**Ausführungsbeschreibung 4 Flex. Elastomer ohne Ummantelung DN 12 bis DN 40**
Die Trinkwasser (Kaltwasser, Betriebswasser und sind mit flexiblem Elastomerschaum zu dämmen.

Mediumtemperatur: '10 Grad C',

Umgebungstemperatur: '32 Grad C',

Umgebungsfeuchte: '75 %',

Für die Baumaßnahme ist nur ein Herstellersystem zu  verwenden.

Zulagen für Verbinder, Muffen und Ausschnitte für die Rohrleitungsbefestigungen werden nicht separat vergütet und sind in die Einheitspreise der Hauptpositionen zu kalkulieren.

Zulagen für die Abstimmung mit Fremdgewerken sind in die Einheitspreise einzukalkulieren.

Dämmung vollflächig verkleben und nach Herstellerangaben verarbeiten.

Durch beengte Leitungsführung verschiedener Installationsgewerke werden die Mindestabstände gemäß
DIN 4140 in Teilbereichen unterschritten.

Dämmstoffe müssen die Mindestanforderungen an das Brandverhalten nach dem eingeführten länderspezifischen Stand der MVVTB erfüllen:

Baustoffklasse: 'C',

Rauchentwicklung: 's3',

Brennendes Abfallen/Abtropfen: 'd0',

Die in dieser Ausführungsbeschreibung beschriebenen Inhalte sind in den folgenden Einzelpositionen einzukalkulieren.

**1.4.10 Wärmedämmung Rohr DN12 Gebäude flexibler Elastomerschaum D 10mm**
*** gemäß Ausführungsbeschreibung 4
STLB-Bau 2024-04 047
Wärmedämmung ohne Ummantelung DIN 4140 an haus- und betriebstechnischen Anlagen, an Rohrleitung, DN 12, Mindestabstände DIN 4140 sind nicht eingehalten, im Gebäude, Dämmung aus flexiblem Elastomerschaum DIN EN 14304, Dämmschichtdicke 10 mm, Brandverhaltensklasse DIN EN 13501-1 B (schwerentflammbar), Wärmeleitfähigkeit 0,036 W/(mK) bei 40 Grad C Mitteltemperatur DIN EN 12667, Arbeitshöhe des Montageortes bis 3,5 m über der Standfläche des hierfür erforderlichen Gerüstes.
Menge: 133,000 m
Leistungsbereichkatalog: 047
DIN276-1_08: 499
Kostengruppe DIN 276 2018-12: 499
DIN276_81: 32300
DIN276_93: 422

**1.4.20 Wärmedämmung Rohr DN15 Gebäude flexibler Elastomerschaum D 10mm**
*** gemäß Ausführungsbeschreibung 4
STLB-Bau 2024-04 047
Wärmedämmung ohne Ummantelung DIN 4140 an haus- und betriebstechnischen Anlagen, an Rohrleitung, DN 15, Mindestabstände DIN 4140 sind nicht eingehalten, im Gebäude, Dämmung aus flexiblem Elastomerschaum DIN EN 14304, Dämmschichtdicke 10 mm, Brandverhaltensklasse DIN EN 13501-1 B (schwerentflammbar), Wärmeleitfähigkeit 0,036 W/(mK) bei 40 Grad C Mitteltemperatur DIN EN 12667, Arbeitshöhe des Montageortes bis 3,5 m über der Standfläche des hierfür erforderlichen Gerüstes.
Menge: 173,000 m
Leistungsbereichkatalog: 047
DIN276-1_08: 499
Kostengruppe DIN 276 2018-12: 499
DIN276_81: 32300
DIN276_93: 422

**1.4.30 Wärmedämmung Rohr DN20 Gebäude flexibler Elastomerschaum D 10mm**
*** gemäß Ausführungsbeschreibung 4
STLB-Bau 2024-04 047
Wärmedämmung ohne Ummantelung DIN 4140 an haus- und betriebstechnischen Anlagen, an Rohrleitung, DN 20, Mindestabstände DIN 4140 sind nicht eingehalten, im Gebäude, Dämmung aus flexiblem Elastomerschaum DIN EN 14304, Dämmschichtdicke 10 mm, Brandverhaltensklasse DIN EN 13501-1 B (schwerentflammbar), Wärmeleitfähigkeit 0,036 W/(mK) bei 40 Grad C Mitteltemperatur DIN EN 12667, Arbeitshöhe des Montageortes bis 3,5 m über der Standfläche des hierfür erforderlichen Gerüstes.
Menge: 84,000 m
Leistungsbereichkatalog: 047
DIN276-1_08: 499
Kostengruppe DIN 276 2018-12: 499
DIN276_81: 32300
DIN276_93: 422

**1.4.40 Wärmedämmung Rohr DN25 Gebäude flexibler Elastomerschaum D 10mm**
*** gemäß Ausführungsbeschreibung 4
STLB-Bau 2024-04 047
Wärmedämmung ohne Ummantelung DIN 4140 an haus- und betriebstechnischen Anlagen, an Rohrleitung, DN 25, Mindestabstände DIN 4140 sind nicht eingehalten, im Gebäude, Dämmung aus flexiblem Elastomerschaum DIN EN 14304, Dämmschichtdicke 10 mm, Brandverhaltensklasse DIN EN 13501-1 B (schwerentflammbar), Wärmeleitfähigkeit 0,036 W/(mK) bei 40 Grad C Mitteltemperatur DIN EN 12667, Arbeitshöhe des Montageortes bis 3,5 m über der Standfläche des hierfür erforderlichen Gerüstes.
Menge: 91,000 m
Leistungsbereichkatalog: 047
DIN276-1_08: 499
Kostengruppe DIN 276 2018-12: 499
DIN276_81: 32300
DIN276_93: 422

**1.4.50 Wärmedämmung Rohr DN32 Gebäude flexibler Elastomerschaum D 19mm**
*** gemäß Ausführungsbeschreibung 4
STLB-Bau 2024-04 047
Wärmedämmung ohne Ummantelung DIN 4140 an haus- und betriebstechnischen Anlagen, an Rohrleitung, DN 32, Mindestabstände DIN 4140 sind nicht eingehalten, im Gebäude, Dämmung aus flexiblem Elastomerschaum DIN EN 14304, Dämmschichtdicke 19 mm, Brandverhaltensklasse DIN EN 13501-1 B (schwerentflammbar), Wärmeleitfähigkeit 0,038 W/(mK) bei 40 Grad C Mitteltemperatur DIN EN 12667, Arbeitshöhe des Montageortes bis 3,5 m über der Standfläche des hierfür erforderlichen Gerüstes.
Menge: 65,000 m
Leistungsbereichkatalog: 047
DIN276-1_08: 499
Kostengruppe DIN 276 2018-12: 499
DIN276_81: 32300
DIN276_93: 422

**1.4.60 Wärmedämmung Rohr DN40 Gebäude flexibler Elastomerschaum D 19mm**
*** gemäß Ausführungsbeschreibung 4
Wärmedämmung ohne Ummantelung DIN 4140 an haus- und betriebstechnischen Anlagen, an Rohrleitung, DN 40, Mindestabstände DIN 4140 sind nicht eingehalten, im Gebäude, Dämmung aus flexiblem Elastomerschaum DIN EN 14304, Dämmschichtdicke 19 mm, Brandverhaltensklasse DIN EN 13501-1 B (schwerentflammbar), Wärmeleitfähigkeit 0,038 W/(mK) bei 40 Grad C Mitteltemperatur DIN EN 12667, Arbeitshöhe des Montageortes bis 3,5 m über der Standfläche des hierfür erforderlichen Gerüstes.
Menge: 11,000 m
Leistungsbereichkatalog: 047
DIN276-1_08: 499
Kostengruppe DIN 276 2018-12: 422
DIN276_81: 32300
DIN276_93: 422

**1.4.70 Passstück flexibler Elastomerschaum Wärmedämmung Rohr DN12 Gebäude 0,036W/(mK) D 10mm**
*** gemäß Ausführungsbeschreibung 4
STLB-Bau 2024-04 047
Passstück aus flexiblem Elastomerschaum DIN EN 14304, Wärmedämmung DIN 4140 an haus- und betriebstechnischen Anlagen, an Rohrleitung, DN 12, Mindestabstände DIN 4140 sind nicht eingehalten, im Gebäude, Brandverhaltensklasse DIN EN 13501-1 B (schwerentflammbar), Wärmeleitfähigkeit 0,036 W/(mK) bei 40 Grad C Mitteltemperatur DIN EN 12667, Dämmschichtdicke 10 mm, Arbeitshöhe des Montageortes bis 3,5 m über der Standfläche des hierfür erforderlichen Gerüstes.
Menge: 616,000 St
Leistungsbereichkatalog: 047
DIN276-1_08: 499
Kostengruppe DIN 276 2018-12: 499
DIN276_81: 32300
DIN276_93: 422

**1.4.80 Passstück flexibler Elastomerschaum Wärmedämmung Rohr DN15 Gebäude 0,036W/(mK) D 10mm**
*** gemäß Ausführungsbeschreibung 4
STLB-Bau 2024-04 047
Passstück aus flexiblem Elastomerschaum DIN EN 14304, Wärmedämmung DIN 4140 an haus- und betriebstechnischen Anlagen, an Rohrleitung, DN 15, Mindestabstände DIN 4140 sind nicht eingehalten, im Gebäude, Brandverhaltensklasse DIN EN 13501-1 B (schwerentflammbar), Wärmeleitfähigkeit 0,036 W/(mK) bei 40 Grad C Mitteltemperatur DIN EN 12667, Dämmschichtdicke 10 mm, Arbeitshöhe des Montageortes bis 3,5 m über der Standfläche des hierfür erforderlichen Gerüstes.
Menge: 778,000 St
Leistungsbereichkatalog: 047
DIN276-1_08: 499
Kostengruppe DIN 276 2018-12: 499
DIN276_81: 32300
DIN276_93: 422

**1.4.90 Passstück flexibler Elastomerschaum Wärmedämmung Rohr DN20 Gebäude 0,036W/(mK) D 10mm**
*** gemäß Ausführungsbeschreibung 4
STLB-Bau 2024-04 047
Passstück aus flexiblem Elastomerschaum DIN EN 14304, Wärmedämmung DIN 4140 an haus- und betriebstechnischen Anlagen, an Rohrleitung, DN 20, Mindestabstände DIN 4140 sind nicht eingehalten, im Gebäude, Brandverhaltensklasse DIN EN 13501-1 B (schwerentflammbar), Wärmeleitfähigkeit 0,036 W/(mK) bei 40 Grad C Mitteltemperatur DIN EN 12667, Dämmschichtdicke 10 mm, Arbeitshöhe des Montageortes bis 3,5 m über der Standfläche des hierfür erforderlichen Gerüstes.
Menge: 413,000 St
Leistungsbereichkatalog: 047
DIN276-1_08: 499
Kostengruppe DIN 276 2018-12: 499
DIN276_81: 32300
DIN276_93: 422

**1.4.100 Passstück flexibler Elastomerschaum Wärmedämmung Rohr DN25 Gebäude 0,036W/(mK) D 10mm**
*** gemäß Ausführungsbeschreibung 4
STLB-Bau 2024-04 047
Passstück aus flexiblem Elastomerschaum DIN EN 14304, Wärmedämmung DIN 4140 an haus- und betriebstechnischen Anlagen, an Rohrleitung, DN 25, Mindestabstände DIN 4140 sind nicht eingehalten, im Gebäude, Brandverhaltensklasse DIN EN 13501-1 B (schwerentflammbar), Wärmeleitfähigkeit 0,036 W/(mK) bei 40 Grad C Mitteltemperatur DIN EN 12667, Dämmschichtdicke 10 mm, Arbeitshöhe des Montageortes bis 3,5 m über der Standfläche des hierfür erforderlichen Gerüstes.
Menge: 389,000 St
Leistungsbereichkatalog: 047
DIN276-1_08: 499
Kostengruppe DIN 276 2018-12: 499
DIN276_81: 32300
DIN276_93: 422

**1.4.110 Passstück flexibler Elastomerschaum Wärmedämmung Rohr DN32 Gebäude 0,038W/(mK) D 19mm**
*** gemäß Ausführungsbeschreibung 4
Passstück aus flexiblem Elastomerschaum DIN EN 14304, Wärmedämmung DIN 4140 an haus- und betriebstechnischen Anlagen, an Rohrleitung, DN 32, Mindestabstände DIN 4140 sind nicht eingehalten, im Gebäude, Brandverhaltensklasse DIN EN 13501-1 B (schwerentflammbar), Wärmeleitfähigkeit 0,038 W/(mK) bei 40 Grad C Mitteltemperatur DIN EN 12667, Dämmschichtdicke 19 mm, Arbeitshöhe des Montageortes bis 3,5 m über der Standfläche des hierfür erforderlichen Gerüstes.
Menge: 276,000 St
Leistungsbereichkatalog: 047
DIN276-1_08: 499
Kostengruppe DIN 276 2018-12: 422
DIN276_81: 32300
DIN276_93: 422

**1.4.120 Passstück flexibler Elastomerschaum Wärmedämmung Rohr DN40 Gebäude 0,038W/(mK) D 19mm**
*** gemäß Ausführungsbeschreibung 4
STLB-Bau 2024-04 047
Passstück aus flexiblem Elastomerschaum DIN EN 14304, Wärmedämmung DIN 4140 an haus- und betriebstechnischen Anlagen, an Rohrleitung, DN 40, Mindestabstände DIN 4140 sind nicht eingehalten, im Gebäude, Brandverhaltensklasse DIN EN 13501-1 B (schwerentflammbar), Wärmeleitfähigkeit 0,038 W/(mK) bei 40 Grad C Mitteltemperatur DIN EN 12667, Dämmschichtdicke 19 mm, Arbeitshöhe des Montageortes bis 3,5 m über der Standfläche des hierfür erforderlichen Gerüstes.
Menge: 48,000 St
Leistungsbereichkatalog: 047
DIN276-1_08: 499
Kostengruppe DIN 276 2018-12: 499
DIN276_81: 32300
DIN276_93: 422

**1.4.130 Bogen flexibler Elastomerschaum Wärmedämmung Rohr DN12 Gebäude 0,036W/(mK) D 10mm**
*** gemäß Ausführungsbeschreibung 4
STLB-Bau 2024-04 047
Bogen aus flexiblem Elastomerschaum DIN EN 14304, Wärmedämmung DIN 4140 an haus- und betriebstechnischen Anlagen, an Rohrleitung, DN 12, Mindestabstände DIN 4140 sind nicht eingehalten, im Gebäude, Brandverhaltensklasse DIN EN 13501-1 B (schwerentflammbar), Wärmeleitfähigkeit 0,036 W/(mK) bei 40 Grad C Mitteltemperatur DIN EN 12667, Dämmschichtdicke 10 mm, Arbeitshöhe des Montageortes bis 3,5 m über der Standfläche des hierfür erforderlichen Gerüstes.
Menge: 60,000 St
Leistungsbereichkatalog: 047
DIN276-1_08: 499
Kostengruppe DIN 276 2018-12: 499
DIN276_81: 32300
DIN276_93: 422

**1.4.140 Bogen flexibler Elastomerschaum Wärmedämmung Rohr DN15 Gebäude 0,036W/(mK) D 10mm**
*** gemäß Ausführungsbeschreibung 4
STLB-Bau 2024-04 047
Bogen aus flexiblem Elastomerschaum DIN EN 14304, Wärmedämmung DIN 4140 an haus- und betriebstechnischen Anlagen, an Rohrleitung, DN 15, Mindestabstände DIN 4140 sind nicht eingehalten, im Gebäude, Brandverhaltensklasse DIN EN 13501-1 B (schwerentflammbar), Wärmeleitfähigkeit 0,036 W/(mK) bei 40 Grad C Mitteltemperatur DIN EN 12667, Dämmschichtdicke 10 mm, Arbeitshöhe des Montageortes bis 3,5 m über der Standfläche des hierfür erforderlichen Gerüstes.
Menge: 64,000 St
Leistungsbereichkatalog: 047
DIN276-1_08: 499
Kostengruppe DIN 276 2018-12: 499
DIN276_81: 32300
DIN276_93: 422

**1.4.150 Bogen flexibler Elastomerschaum Wärmedämmung Rohr DN20 Gebäude 0,036W/(mK) D 10mm**
*** gemäß Ausführungsbeschreibung 4
STLB-Bau 2024-04 047
Bogen aus flexiblem Elastomerschaum DIN EN 14304, Wärmedämmung DIN 4140 an haus- und betriebstechnischen Anlagen, an Rohrleitung, DN 20, Mindestabstände DIN 4140 sind nicht eingehalten, im Gebäude, Brandverhaltensklasse DIN EN 13501-1 B (schwerentflammbar), Wärmeleitfähigkeit 0,036 W/(mK) bei 40 Grad C Mitteltemperatur DIN EN 12667, Dämmschichtdicke 10 mm, Arbeitshöhe des Montageortes bis 3,5 m über der Standfläche des hierfür erforderlichen Gerüstes.
Menge: 37,000 St
Leistungsbereichkatalog: 047
DIN276-1_08: 499
Kostengruppe DIN 276 2018-12: 499
DIN276_81: 32300
DIN276_93: 422

**1.4.160 Bogen flexibler Elastomerschaum Wärmedämmung Rohr DN25 Gebäude 0,036W/(mK) D 10mm**
*** gemäß Ausführungsbeschreibung 4
STLB-Bau 2024-04 047
Bogen aus flexiblem Elastomerschaum DIN EN 14304, Wärmedämmung DIN 4140 an haus- und betriebstechnischen Anlagen, an Rohrleitung, DN 25, Mindestabstände DIN 4140 sind nicht eingehalten, im Gebäude, Brandverhaltensklasse DIN EN 13501-1 B (schwerentflammbar), Wärmeleitfähigkeit 0,036 W/(mK) bei 40 Grad C Mitteltemperatur DIN EN 12667, Dämmschichtdicke 10 mm, Arbeitshöhe des Montageortes bis 3,5 m über der Standfläche des hierfür erforderlichen Gerüstes.
Menge: 26,000 St
Leistungsbereichkatalog: 047
DIN276-1_08: 499
Kostengruppe DIN 276 2018-12: 499
DIN276_81: 32300
DIN276_93: 422

**1.4.170 Bogen flexibler Elastomerschaum Wärmedämmung Rohr DN32 Gebäude 0,038W/(mK) D 19mm**
*** gemäß Ausführungsbeschreibung 4
STLB-Bau 2024-04 047
Bogen aus flexiblem Elastomerschaum DIN EN 14304, Wärmedämmung DIN 4140 an haus- und betriebstechnischen Anlagen, an Rohrleitung, DN 32, Mindestabstände DIN 4140 sind nicht eingehalten, im Gebäude, Brandverhaltensklasse DIN EN 13501-1 B (schwerentflammbar), Wärmeleitfähigkeit 0,038 W/(mK) bei 40 Grad C Mitteltemperatur DIN EN 12667, Dämmschichtdicke 19 mm, Arbeitshöhe des Montageortes bis 3,5 m über der Standfläche des hierfür erforderlichen Gerüstes.
Menge: 14,000 St
Leistungsbereichkatalog: 047
DIN276-1_08: 499
Kostengruppe DIN 276 2018-12: 499
DIN276_81: 32300
DIN276_93: 422

**1.4.180 Bogen flexibler Elastomerschaum Wärmedämmung Rohr DN40 Gebäude 0,038W/(mK) D 19mm**
*** gemäß Ausführungsbeschreibung 4
STLB-Bau 2024-04 047
Bogen aus flexiblem Elastomerschaum DIN EN 14304, Wärmedämmung DIN 4140 an haus- und betriebstechnischen Anlagen, an Rohrleitung, DN 40, Mindestabstände DIN 4140 sind nicht eingehalten, im Gebäude, Brandverhaltensklasse DIN EN 13501-1 B (schwerentflammbar), Wärmeleitfähigkeit 0,038 W/(mK) bei 40 Grad C Mitteltemperatur DIN EN 12667, Dämmschichtdicke 19 mm, Arbeitshöhe des Montageortes bis 3,5 m über der Standfläche des hierfür erforderlichen Gerüstes.
Menge: 5,000 St
Leistungsbereichkatalog: 047
DIN276-1_08: 499
Kostengruppe DIN 276 2018-12: 499
DIN276_81: 32300
DIN276_93: 422

**1.4.190 Stutzen flexibler Elastomerschaum Wärmedämmung Rohr DN12 Gebäude 0,036W/(mK) D 10mm**
*** gemäß Ausführungsbeschreibung 4
STLB-Bau 2024-04 047
Stutzen aus flexiblem Elastomerschaum DIN EN 14304, Wärmedämmung DIN 4140 an haus- und betriebstechnischen Anlagen, an Rohrleitung, DN 12, Mindestabstände DIN 4140 sind nicht eingehalten, im Gebäude, Brandverhaltensklasse DIN EN 13501-1 B (schwerentflammbar), Wärmeleitfähigkeit 0,036 W/(mK) bei 40 Grad C Mitteltemperatur DIN EN 12667, Dämmschichtdicke 10 mm, Arbeitshöhe des Montageortes bis 3,5 m über der Standfläche des hierfür erforderlichen Gerüstes.
Menge: 15,000 St
Leistungsbereichkatalog: 047
DIN276-1_08: 499
Kostengruppe DIN 276 2018-12: 499
DIN276_81: 32300
DIN276_93: 422

**1.4.200 Stutzen flexibler Elastomerschaum Wärmedämmung Rohr DN15 Gebäude 0,036W/(mK) D 10mm**
*** gemäß Ausführungsbeschreibung 4
STLB-Bau 2024-04 047
Stutzen aus flexiblem Elastomerschaum DIN EN 14304, Wärmedämmung DIN 4140 an haus- und betriebstechnischen Anlagen, an Rohrleitung, DN 15, Mindestabstände DIN 4140 sind nicht eingehalten, im Gebäude, Brandverhaltensklasse DIN EN 13501-1 B (schwerentflammbar), Wärmeleitfähigkeit 0,036 W/(mK) bei 40 Grad C Mitteltemperatur DIN EN 12667, Dämmschichtdicke 10 mm, Arbeitshöhe des Montageortes bis 3,5 m über der Standfläche des hierfür erforderlichen Gerüstes.
Menge: 23,000 St
Leistungsbereichkatalog: 047
DIN276-1_08: 499
Kostengruppe DIN 276 2018-12: 499
DIN276_81: 32300
DIN276_93: 422

**1.4.210 Stutzen flexibler Elastomerschaum Wärmedämmung Rohr DN20 Gebäude 0,036W/(mK) D 10mm**
*** gemäß Ausführungsbeschreibung 4
STLB-Bau 2024-04 047
Stutzen aus flexiblem Elastomerschaum DIN EN 14304, Wärmedämmung DIN 4140 an haus- und betriebstechnischen Anlagen, an Rohrleitung, DN 20, Mindestabstände DIN 4140 sind nicht eingehalten, im Gebäude, Brandverhaltensklasse DIN EN 13501-1 B (schwerentflammbar), Wärmeleitfähigkeit 0,036 W/(mK) bei 40 Grad C Mitteltemperatur DIN EN 12667, Dämmschichtdicke 10 mm, Arbeitshöhe des Montageortes bis 3,5 m über der Standfläche des hierfür erforderlichen Gerüstes.
Menge: 36,000 St
Leistungsbereichkatalog: 047
DIN276-1_08: 499
Kostengruppe DIN 276 2018-12: 499
DIN276_81: 32300
DIN276_93: 422

**1.4.220 Stutzen flexibler Elastomerschaum Wärmedämmung Rohr DN25 Gebäude 0,036W/(mK) D 10mm**
*** gemäß Ausführungsbeschreibung 4
STLB-Bau 2024-04 047
Stutzen aus flexiblem Elastomerschaum DIN EN 14304, Wärmedämmung DIN 4140 an haus- und betriebstechnischen Anlagen, an Rohrleitung, DN 25, Mindestabstände DIN 4140 sind nicht eingehalten, im Gebäude, Brandverhaltensklasse DIN EN 13501-1 B (schwerentflammbar), Wärmeleitfähigkeit 0,036 W/(mK) bei 40 Grad C Mitteltemperatur DIN EN 12667, Dämmschichtdicke 10 mm, Arbeitshöhe des Montageortes bis 3,5 m über der Standfläche des hierfür erforderlichen Gerüstes.
Menge: 8,000 St
Leistungsbereichkatalog: 047
DIN276-1_08: 499
Kostengruppe DIN 276 2018-12: 499
DIN276_81: 32300
DIN276_93: 422

**1.4.230 Stutzen flexibler Elastomerschaum Wärmedämmung Rohr DN32 Gebäude 0,038W/(mK) D 19mm**
*** gemäß Ausführungsbeschreibung 4
STLB-Bau 2024-04 047
Stutzen aus flexiblem Elastomerschaum DIN EN 14304, Wärmedämmung DIN 4140 an haus- und betriebstechnischen Anlagen, an Rohrleitung, DN 32, Mindestabstände DIN 4140 sind nicht eingehalten, im Gebäude, Brandverhaltensklasse DIN EN 13501-1 B (schwerentflammbar), Wärmeleitfähigkeit 0,038 W/(mK) bei 40 Grad C Mitteltemperatur DIN EN 12667, Dämmschichtdicke 19 mm, Arbeitshöhe des Montageortes bis 3,5 m über der Standfläche des hierfür erforderlichen Gerüstes.
Menge: 15,000 St
Leistungsbereichkatalog: 047
DIN276-1_08: 499
Kostengruppe DIN 276 2018-12: 499
DIN276_81: 32300
DIN276_93: 422

**1.4.240 Stutzen flexibler Elastomerschaum Wärmedämmung Rohr DN40 Gebäude 0,038W/(mK) D 19mm**
*** gemäß Ausführungsbeschreibung 4
STLB-Bau 2024-04 047
Stutzen aus flexiblem Elastomerschaum DIN EN 14304, Wärmedämmung DIN 4140 an haus- und betriebstechnischen Anlagen, an Rohrleitung, DN 40, Mindestabstände DIN 4140 sind nicht eingehalten, im Gebäude, Brandverhaltensklasse DIN EN 13501-1 B (schwerentflammbar), Wärmeleitfähigkeit 0,038 W/(mK) bei 40 Grad C Mitteltemperatur DIN EN 12667, Dämmschichtdicke 19 mm, Arbeitshöhe des Montageortes bis 3,5 m über der Standfläche des hierfür erforderlichen Gerüstes.
Menge: 5,000 St
Leistungsbereichkatalog: 047
DIN276-1_08: 499
Kostengruppe DIN 276 2018-12: 499
DIN276_81: 32300
DIN276_93: 422

**1.4.250 Konus flexibler Elastomerschaum Wärmedämmung Rohr DN12 Gebäude 0,036W/(mK) D 10mm**
*** gemäß Ausführungsbeschreibung 4
STLB-Bau 2024-04 047
Konus aus flexiblem Elastomerschaum DIN EN 14304, Wärmedämmung DIN 4140 an haus- und betriebstechnischen Anlagen, an Rohrleitung, DN 12, Mindestabstände DIN 4140 sind nicht eingehalten, im Gebäude, Brandverhaltensklasse DIN EN 13501-1 B (schwerentflammbar), Wärmeleitfähigkeit 0,036 W/(mK) bei 40 Grad C Mitteltemperatur DIN EN 12667, Dämmschichtdicke 10 mm, Arbeitshöhe des Montageortes bis 3,5 m über der Standfläche des hierfür erforderlichen Gerüstes.
Menge: 8,000 St
Leistungsbereichkatalog: 047
DIN276-1_08: 499
Kostengruppe DIN 276 2018-12: 499
DIN276_81: 32300
DIN276_93: 422

**1.4.260 Konus flexibler Elastomerschaum Wärmedämmung Rohr DN15 Gebäude 0,036W/(mK) D 10mm**
*** gemäß Ausführungsbeschreibung 4
STLB-Bau 2024-04 047
Konus aus flexiblem Elastomerschaum DIN EN 14304, Wärmedämmung DIN 4140 an haus- und betriebstechnischen Anlagen, an Rohrleitung, DN 15, Mindestabstände DIN 4140 sind nicht eingehalten, im Gebäude, Brandverhaltensklasse DIN EN 13501-1 B (schwerentflammbar), Wärmeleitfähigkeit 0,036 W/(mK) bei 40 Grad C Mitteltemperatur DIN EN 12667, Dämmschichtdicke 10 mm, Arbeitshöhe des Montageortes bis 3,5 m über der Standfläche des hierfür erforderlichen Gerüstes.
Menge: 10,000 St
Leistungsbereichkatalog: 047
DIN276-1_08: 499
Kostengruppe DIN 276 2018-12: 499
DIN276_81: 32300
DIN276_93: 422

**1.4.270 Konus flexibler Elastomerschaum Wärmedämmung Rohr DN20 Gebäude 0,036W/(mK) D 10mm**
*** gemäß Ausführungsbeschreibung 4
STLB-Bau 2024-04 047
Konus aus flexiblem Elastomerschaum DIN EN 14304, Wärmedämmung DIN 4140 an haus- und betriebstechnischen Anlagen, an Rohrleitung, DN 20, Mindestabstände DIN 4140 sind nicht eingehalten, im Gebäude, Brandverhaltensklasse DIN EN 13501-1 B (schwerentflammbar), Wärmeleitfähigkeit 0,036 W/(mK) bei 40 Grad C Mitteltemperatur DIN EN 12667, Dämmschichtdicke 10 mm, Arbeitshöhe des Montageortes bis 3,5 m über der Standfläche des hierfür erforderlichen Gerüstes.
Menge: 6,000 St
Leistungsbereichkatalog: 047
DIN276-1_08: 499
Kostengruppe DIN 276 2018-12: 499
DIN276_81: 32300
DIN276_93: 422

**1.4.280 Konus flexibler Elastomerschaum Wärmedämmung Rohr DN25 Gebäude 0,036W/(mK) D 10mm**
*** gemäß Ausführungsbeschreibung 4
STLB-Bau 2024-04 047
Konus aus flexiblem Elastomerschaum DIN EN 14304, Wärmedämmung DIN 4140 an haus- und betriebstechnischen Anlagen, an Rohrleitung, DN 25, Mindestabstände DIN 4140 sind nicht eingehalten, im Gebäude, Brandverhaltensklasse DIN EN 13501-1 B (schwerentflammbar), Wärmeleitfähigkeit 0,036 W/(mK) bei 40 Grad C Mitteltemperatur DIN EN 12667, Dämmschichtdicke 10 mm, Arbeitshöhe des Montageortes bis 3,5 m über der Standfläche des hierfür erforderlichen Gerüstes.
Menge: 6,000 St
Leistungsbereichkatalog: 047
DIN276-1_08: 499
Kostengruppe DIN 276 2018-12: 499
DIN276_81: 32300
DIN276_93: 422

**1.4.290 Konus flexibler Elastomerschaum Wärmedämmung Rohr DN32 Gebäude 0,038W/(mK) D 19mm**
*** gemäß Ausführungsbeschreibung 4
STLB-Bau 2024-04 047
Konus aus flexiblem Elastomerschaum DIN EN 14304, Wärmedämmung DIN 4140 an haus- und betriebstechnischen Anlagen, an Rohrleitung, DN 32, Mindestabstände DIN 4140 sind nicht eingehalten, im Gebäude, Brandverhaltensklasse DIN EN 13501-1 B (schwerentflammbar), Wärmeleitfähigkeit 0,038 W/(mK) bei 40 Grad C Mitteltemperatur DIN EN 12667, Dämmschichtdicke 19 mm, Arbeitshöhe des Montageortes bis 3,5 m über der Standfläche des hierfür erforderlichen Gerüstes.
Menge: 6,000 St
Leistungsbereichkatalog: 047
DIN276-1_08: 499
Kostengruppe DIN 276 2018-12: 499
DIN276_81: 32300
DIN276_93: 422

**1.4.300 Konus flexibler Elastomerschaum Wärmedämmung Rohr DN40 Gebäude 0,038W/(mK) D 19mm**
*** gemäß Ausführungsbeschreibung 4
STLB-Bau 2024-04 047
Konus aus flexiblem Elastomerschaum DIN EN 14304, Wärmedämmung DIN 4140 an haus- und betriebstechnischen Anlagen, an Rohrleitung, DN 40, Mindestabstände DIN 4140 sind nicht eingehalten, im Gebäude, Brandverhaltensklasse DIN EN 13501-1 B (schwerentflammbar), Wärmeleitfähigkeit 0,038 W/(mK) bei 40 Grad C Mitteltemperatur DIN EN 12667, Dämmschichtdicke 19 mm, Arbeitshöhe des Montageortes bis 3,5 m über der Standfläche des hierfür erforderlichen Gerüstes.
Menge: 1,000 St
Leistungsbereichkatalog: 047
DIN276-1_08: 499
Kostengruppe DIN 276 2018-12: 499
DIN276_81: 32300
DIN276_93: 422

**1.4.310 Endstelle flexibler Elastomerschaum Wärmedämmung Rohr DN15 Gebäude 0,036W/(mK) D 10mm**
*** gemäß Ausführungsbeschreibung 4
STLB-Bau 2024-04 047
Endstelle für Dämmung aus flexiblem Elastomerschaum DIN EN 14304, Wärmedämmung DIN 4140 an haus- und betriebstechnischen Anlagen, an Rohrleitung, DN 15, im Gebäude, Brandverhaltensklasse DIN EN 13501-1 B (schwerentflammbar), Wärmeleitfähigkeit 0,036 W/(mK) bei 40 Grad C Mitteltemperatur DIN EN 12667, Gesamt-Dämmschichtdicke 10 mm, Arbeitshöhe des Montageortes bis 3,5 m über der Standfläche des hierfür erforderlichen Gerüstes.
Menge: 14,000 St
Leistungsbereichkatalog: 047
DIN276-1_08: 499
Kostengruppe DIN 276 2018-12: 499
DIN276_81: 33300
DIN276_93: 422

**1.4.320 Endstelle flexibler Elastomerschaum Wärmedämmung Rohr DN20 Gebäude 0,036W/(mK) D 10mm**
*** gemäß Ausführungsbeschreibung 4
STLB-Bau 2024-04 047
Endstelle für Dämmung aus flexiblem Elastomerschaum DIN EN 14304, Wärmedämmung DIN 4140 an haus- und betriebstechnischen Anlagen, an Rohrleitung, DN 20, im Gebäude, Brandverhaltensklasse DIN EN 13501-1 B (schwerentflammbar), Wärmeleitfähigkeit 0,036 W/(mK) bei 40 Grad C Mitteltemperatur DIN EN 12667, Gesamt-Dämmschichtdicke 10 mm, Arbeitshöhe des Montageortes bis 3,5 m über der Standfläche des hierfür erforderlichen Gerüstes.
Menge: 4,000 St
Leistungsbereichkatalog: 047
DIN276-1_08: 499
Kostengruppe DIN 276 2018-12: 499
DIN276_81: 33300
DIN276_93: 422

**1.4.330 Endstelle flexibler Elastomerschaum Wärmedämmung Rohr DN25 Gebäude 0,036W/(mK) D 10mm**
*** gemäß Ausführungsbeschreibung 4
STLB-Bau 2024-04 047
Endstelle für Dämmung aus flexiblem Elastomerschaum DIN EN 14304, Wärmedämmung DIN 4140 an haus- und betriebstechnischen Anlagen, an Rohrleitung, DN 25, im Gebäude, Brandverhaltensklasse DIN EN 13501-1 B (schwerentflammbar), Wärmeleitfähigkeit 0,036 W/(mK) bei 40 Grad C Mitteltemperatur DIN EN 12667, Gesamt-Dämmschichtdicke 10 mm, Arbeitshöhe des Montageortes bis 3,5 m über der Standfläche des hierfür erforderlichen Gerüstes.
Menge: 1,000 St
Leistungsbereichkatalog: 047
DIN276-1_08: 499
Kostengruppe DIN 276 2018-12: 499
DIN276_81: 33300
DIN276_93: 422

**1.4.340 Endstelle flexibler Elastomerschaum Wärmedämmung Rohr DN32 Gebäude 0,038W/(mK) D 19mm**
*** gemäß Ausführungsbeschreibung 4
STLB-Bau 2024-04 047
Endstelle für Dämmung aus flexiblem Elastomerschaum DIN EN 14304, Wärmedämmung DIN 4140 an haus- und betriebstechnischen Anlagen, an Rohrleitung, DN 32, im Gebäude, Brandverhaltensklasse DIN EN 13501-1 B (schwerentflammbar), Wärmeleitfähigkeit 0,038 W/(mK) bei 40 Grad C Mitteltemperatur DIN EN 12667, Gesamt-Dämmschichtdicke 19 mm, Arbeitshöhe des Montageortes bis 3,5 m über der Standfläche des hierfür erforderlichen Gerüstes.
Menge: 1,000 St
Leistungsbereichkatalog: 047
DIN276-1_08: 499
Kostengruppe DIN 276 2018-12: 499
DIN276_81: 33300
DIN276_93: 422

**1.4.350 Endstelle flexibler Elastomerschaum Wärmedämmung Rohr DN40 Gebäude 0,038W/(mK) D 19mm**
*** gemäß Ausführungsbeschreibung 4
STLB-Bau 2024-04 047
Endstelle für Dämmung aus flexiblem Elastomerschaum DIN EN 14304, Wärmedämmung DIN 4140 an haus- und betriebstechnischen Anlagen, an Rohrleitung, DN 40, im Gebäude, Brandverhaltensklasse DIN EN 13501-1 B (schwerentflammbar), Wärmeleitfähigkeit 0,038 W/(mK) bei 40 Grad C Mitteltemperatur DIN EN 12667, Gesamt-Dämmschichtdicke 19 mm, Arbeitshöhe des Montageortes bis 3,5 m über der Standfläche des hierfür erforderlichen Gerüstes.
Menge: 1,000 St
Leistungsbereichkatalog: 047
DIN276-1_08: 499
Kostengruppe DIN 276 2018-12: 499
DIN276_81: 33300
DIN276_93: 422

**1.4.360 Wärmedämmung Flanschenpaar DN15 Gebäude flexibler Elastomerschaum D 10mm**
*** gemäß Ausführungsbeschreibung 4
STLB-Bau 2024-04 047
Wärmedämmung ohne Ummantelung DIN 4140 an haus- und betriebstechnischen Anlagen, an Flanschenpaar, DN 15, Mindestabstände DIN 4140 sind nicht eingehalten, im Gebäude, Dämmung aus flexiblem Elastomerschaum DIN EN 14304, Dämmschichtdicke 10 mm, Brandverhaltensklasse DIN EN 13501-1 B (schwerentflammbar), Wärmeleitfähigkeit 0,036 W/(mK) bei 40 Grad C Mitteltemperatur DIN EN 12667, Arbeitshöhe des Montageortes bis 3,5 m über der Standfläche des hierfür erforderlichen Gerüstes.
Menge: 11,000 St
Leistungsbereichkatalog: 047
DIN276-1_08: 499
Kostengruppe DIN 276 2018-12: 499
DIN276_81: 32300
DIN276_93: 422

**1.4.370 Wärmedämmung Flanschenpaar DN20 Gebäude flexibler Elastomerschaum D 10mm**
*** gemäß Ausführungsbeschreibung 4
STLB-Bau 2024-04 047
Wärmedämmung ohne Ummantelung DIN 4140 an haus- und betriebstechnischen Anlagen, an Flanschenpaar, DN 20, Mindestabstände DIN 4140 sind nicht eingehalten, im Gebäude, Dämmung aus flexiblem Elastomerschaum DIN EN 14304, Dämmschichtdicke 10 mm, Brandverhaltensklasse DIN EN 13501-1 B (schwerentflammbar), Wärmeleitfähigkeit 0,036 W/(mK) bei 40 Grad C Mitteltemperatur DIN EN 12667, Arbeitshöhe des Montageortes bis 3,5 m über der Standfläche des hierfür erforderlichen Gerüstes.
Menge: 4,000 St
Leistungsbereichkatalog: 047
DIN276-1_08: 499
Kostengruppe DIN 276 2018-12: 499
DIN276_81: 32300
DIN276_93: 422

**1.4.380 Wärmedämmung Flanschenpaar DN25 Gebäude flexibler Elastomerschaum D 10mm**
*** gemäß Ausführungsbeschreibung 4
STLB-Bau 2024-04 047
Wärmedämmung ohne Ummantelung DIN 4140 an haus- und betriebstechnischen Anlagen, an Flanschenpaar, DN 25, Mindestabstände DIN 4140 sind nicht eingehalten, im Gebäude, Dämmung aus flexiblem Elastomerschaum DIN EN 14304, Dämmschichtdicke 10 mm, Brandverhaltensklasse DIN EN 13501-1 B (schwerentflammbar), Wärmeleitfähigkeit 0,036 W/(mK) bei 40 Grad C Mitteltemperatur DIN EN 12667, Arbeitshöhe des Montageortes bis 3,5 m über der Standfläche des hierfür erforderlichen Gerüstes.
Menge: 1,000 St
Leistungsbereichkatalog: 047
DIN276-1_08: 499
Kostengruppe DIN 276 2018-12: 499
DIN276_81: 32300
DIN276_93: 422

**1.4.390 Wärmedämmung Flanschenpaar DN32 Gebäude flexibler Elastomerschaum D 19mm**
*** gemäß Ausführungsbeschreibung 4
STLB-Bau 2024-04 047
Wärmedämmung ohne Ummantelung DIN 4140 an haus- und betriebstechnischen Anlagen, an Flanschenpaar, DN 32, Mindestabstände DIN 4140 sind nicht eingehalten, im Gebäude, Dämmung aus flexiblem Elastomerschaum DIN EN 14304, Dämmschichtdicke 19 mm, Brandverhaltensklasse DIN EN 13501-1 B (schwerentflammbar), Wärmeleitfähigkeit 0,038 W/(mK) bei 40 Grad C Mitteltemperatur DIN EN 12667, Arbeitshöhe des Montageortes bis 3,5 m über der Standfläche des hierfür erforderlichen Gerüstes.
Menge: 1,000 St
Leistungsbereichkatalog: 047
DIN276-1_08: 499
Kostengruppe DIN 276 2018-12: 499
DIN276_81: 32300
DIN276_93: 422

**1.4.400 Wärmedämmung Flanschenpaar DN40 Gebäude flexibler Elastomerschaum D 19mm**
*** gemäß Ausführungsbeschreibung 4
STLB-Bau 2024-04 047
Wärmedämmung ohne Ummantelung DIN 4140 an haus- und betriebstechnischen Anlagen, an Flanschenpaar, DN 40, Mindestabstände DIN 4140 sind nicht eingehalten, im Gebäude, Dämmung aus flexiblem Elastomerschaum DIN EN 14304, Dämmschichtdicke 19 mm, Brandverhaltensklasse DIN EN 13501-1 B (schwerentflammbar), Wärmeleitfähigkeit 0,038 W/(mK) bei 40 Grad C Mitteltemperatur DIN EN 12667, Arbeitshöhe des Montageortes bis 3,5 m über der Standfläche des hierfür erforderlichen Gerüstes.
Menge: 1,000 St
Leistungsbereichkatalog: 047
DIN276-1_08: 499
Kostengruppe DIN 276 2018-12: 499
DIN276_81: 32300
DIN276_93: 422

**1.4.410 Abflachung flexibler Elastomerschaum Wärmedämmung Rohr DN10 Gebäude 0,036W/(mK) D 10mm**
*** gemäß Ausführungsbeschreibung 4
STLB-Bau 2024-04 047
Abflachung für Dämmung aus flexiblem Elastomerschaum DIN EN 14304, Wärmedämmung DIN 4140 an haus- und betriebstechnischen Anlagen, an Rohrleitung, DN 10, im Gebäude, Brandverhaltensklasse DIN EN 13501-1 B (schwerentflammbar), Wärmeleitfähigkeit 0,036 W/(mK) bei 40 Grad C Mitteltemperatur DIN EN 12667, Gesamt-Dämmschichtdicke 10 mm, Arbeitshöhe des Montageortes bis 3,5 m über der Standfläche des hierfür erforderlichen Gerüstes.
Menge: 6,000 St
Leistungsbereichkatalog: 047
DIN276-1_08: 499
Kostengruppe DIN 276 2018-12: 499
DIN276_81: 33300
DIN276_93: 422

**1.4.420 Abflachung flexibler Elastomerschaum Wärmedämmung Rohr DN12 Gebäude 0,036W/(mK) D 10mm**
*** gemäß Ausführungsbeschreibung 4
STLB-Bau 2024-04 047
Abflachung für Dämmung aus flexiblem Elastomerschaum DIN EN 14304, Wärmedämmung DIN 4140 an haus- und betriebstechnischen Anlagen, an Rohrleitung, DN 12, im Gebäude, Brandverhaltensklasse DIN EN 13501-1 B (schwerentflammbar), Wärmeleitfähigkeit 0,036 W/(mK) bei 40 Grad C Mitteltemperatur DIN EN 12667, Gesamt-Dämmschichtdicke 10 mm, Arbeitshöhe des Montageortes bis 3,5 m über der Standfläche des hierfür erforderlichen Gerüstes.
Menge: 6,000 St
Leistungsbereichkatalog: 047
DIN276-1_08: 499
Kostengruppe DIN 276 2018-12: 499
DIN276_81: 33300
DIN276_93: 422

**1.4.430 Abflachung flexibler Elastomerschaum Wärmedämmung Rohr DN15 Gebäude 0,036W/(mK) D 10mm**
*** gemäß Ausführungsbeschreibung 4
STLB-Bau 2024-04 047
Abflachung für Dämmung aus flexiblem Elastomerschaum DIN EN 14304, Wärmedämmung DIN 4140 an haus- und betriebstechnischen Anlagen, an Rohrleitung, DN 15, im Gebäude, Brandverhaltensklasse DIN EN 13501-1 B (schwerentflammbar), Wärmeleitfähigkeit 0,036 W/(mK) bei 40 Grad C Mitteltemperatur DIN EN 12667, Gesamt-Dämmschichtdicke 10 mm, Arbeitshöhe des Montageortes bis 3,5 m über der Standfläche des hierfür erforderlichen Gerüstes.
Menge: 6,000 St
Leistungsbereichkatalog: 047
DIN276-1_08: 499
Kostengruppe DIN 276 2018-12: 499
DIN276_81: 33300
DIN276_93: 422

**1.4.440 Abflachung flexibler Elastomerschaum Wärmedämmung Rohr DN20 Gebäude 0,036W/(mK) D 10mm**
*** gemäß Ausführungsbeschreibung 4
STLB-Bau 2024-04 047
Abflachung für Dämmung aus flexiblem Elastomerschaum DIN EN 14304, Wärmedämmung DIN 4140 an haus- und betriebstechnischen Anlagen, an Rohrleitung, DN 20, im Gebäude, Brandverhaltensklasse DIN EN 13501-1 B (schwerentflammbar), Wärmeleitfähigkeit 0,036 W/(mK) bei 40 Grad C Mitteltemperatur DIN EN 12667, Gesamt-Dämmschichtdicke 10 mm, Arbeitshöhe des Montageortes bis 3,5 m über der Standfläche des hierfür erforderlichen Gerüstes.
Menge: 6,000 St
Leistungsbereichkatalog: 047
DIN276-1_08: 499
Kostengruppe DIN 276 2018-12: 499
DIN276_81: 33300
DIN276_93: 422

**1.4.450 Abflachung flexibler Elastomerschaum Wärmedämmung Rohr DN25 Gebäude 0,036W/(mK) D 10mm**
*** gemäß Ausführungsbeschreibung 4
STLB-Bau 2024-04 047
Abflachung für Dämmung aus flexiblem Elastomerschaum DIN EN 14304, Wärmedämmung DIN 4140 an haus- und betriebstechnischen Anlagen, an Rohrleitung, DN 25, im Gebäude, Brandverhaltensklasse DIN EN 13501-1 B (schwerentflammbar), Wärmeleitfähigkeit 0,036 W/(mK) bei 40 Grad C Mitteltemperatur DIN EN 12667, Gesamt-Dämmschichtdicke 10 mm, Arbeitshöhe des Montageortes bis 3,5 m über der Standfläche des hierfür erforderlichen Gerüstes.
Menge: 6,000 St
Leistungsbereichkatalog: 047
DIN276-1_08: 499
Kostengruppe DIN 276 2018-12: 499
DIN276_81: 33300
DIN276_93: 422

**1.4.460 Abflachung flexibler Elastomerschaum Wärmedämmung Rohr DN32 Gebäude 0,038W/(mK) D 19mm**
*** gemäß Ausführungsbeschreibung 4
STLB-Bau 2024-04 047
Abflachung für Dämmung aus flexiblem Elastomerschaum DIN EN 14304, Wärmedämmung DIN 4140 an haus- und betriebstechnischen Anlagen, an Rohrleitung, DN 32, im Gebäude, Brandverhaltensklasse DIN EN 13501-1 B (schwerentflammbar), Wärmeleitfähigkeit 0,038 W/(mK) bei 40 Grad C Mitteltemperatur DIN EN 12667, Gesamt-Dämmschichtdicke 19 mm, Arbeitshöhe des Montageortes bis 3,5 m über der Standfläche des hierfür erforderlichen Gerüstes.
Menge: 6,000 St
Leistungsbereichkatalog: 047
DIN276-1_08: 499
Kostengruppe DIN 276 2018-12: 499
DIN276_81: 33300
DIN276_93: 422

**1.4.470 Abflachung flexibler Elastomerschaum Wärmedämmung Rohr DN40 Gebäude 0,038W/(mK) D 19mm**
*** gemäß Ausführungsbeschreibung 4
STLB-Bau 2024-04 047
Abflachung für Dämmung aus flexiblem Elastomerschaum DIN EN 14304, Wärmedämmung DIN 4140 an haus- und betriebstechnischen Anlagen, an Rohrleitung, DN 40, im Gebäude, Brandverhaltensklasse DIN EN 13501-1 B (schwerentflammbar), Wärmeleitfähigkeit 0,038 W/(mK) bei 40 Grad C Mitteltemperatur DIN EN 12667, Gesamt-Dämmschichtdicke 19 mm, Arbeitshöhe des Montageortes bis 3,5 m über der Standfläche des hierfür erforderlichen Gerüstes.
Menge: 6,000 St
Leistungsbereichkatalog: 047
DIN276-1_08: 499
Kostengruppe DIN 276 2018-12: 499
DIN276_81: 33300
DIN276_93: 422

**Ausführungsbeschreibung 5 Flex. Elastomer ohne Ummantelung DN 50 bis DN 100**
Die Trinkwasser (Kaltwasser, Betriebswasser und sind mit flexiblem Elastomerschaum zu dämmen.

Mediumtemperatur: '10 Grad C',

Umgebungstemperatur: '32 Grad C',

Umgebungsfeuchte: '75 %',

Für die Baumaßnahme ist nur ein Herstellersystem zu verwenden.

Zulagen für Verbinder, Muffen und Ausschnitte für die Rohrleitungsbefestigungen werden nicht separat vergütet und sind in die Einheitspreise der Hauptpositionen zu kalkulieren.

Zulagen für die Abstimmung mit Fremdgewerken sind in die Einheitspreise einzukalkulieren.

Dämmung vollflächig verkleben und nach Herstellerangaben verarbeiten.

Durch beengte Leitungsführung verschiedener Installationsgewerke werden die Mindestabstände gemäß
DIN 4140 in Teilbereichen unterschritten.

Dämmstoffe müssen die Mindestanforderungen an das Brandverhalten nach dem eingeführten länderspezifischen Stand der MVVTB erfüllen:

Baustoffklasse: 'C',

Rauchentwicklung: 's3',

Brennendes Abfallen/Abtropfen: 'd0',

Die in dieser Ausführungsbeschreibung beschriebenen Inhalte sind in den folgenden Einzelpositionen einzukalkulieren.

**1.4.480 Wärmedämmung Rohr DN50 Gebäude flexibler Elastomerschaum D 19mm**
*** gemäß Ausführungsbeschreibung 5
STLB-Bau 2024-04 047
Wärmedämmung ohne Ummantelung DIN 4140 an haus- und betriebstechnischen Anlagen, an Rohrleitung, DN 50, Mindestabstände DIN 4140 sind nicht eingehalten, im Gebäude, Dämmung aus flexiblem Elastomerschaum DIN EN 14304, Dämmschichtdicke 19 mm, Brandverhaltensklasse DIN EN 13501-1 B (schwerentflammbar), Wärmeleitfähigkeit 0,038 W/(mK) bei 40 Grad C Mitteltemperatur DIN EN 12667, Arbeitshöhe des Montageortes bis 3,5 m über der Standfläche des hierfür erforderlichen Gerüstes.
Menge: 72,000 m
Leistungsbereichkatalog: 047
DIN276-1_08: 499
Kostengruppe DIN 276 2018-12: 499
DIN276_81: 32300
DIN276_93: 422

**1.4.490 Wärmedämmung Rohr DN65 Gebäude flexibler Elastomerschaum D 19mm**
*** gemäß Ausführungsbeschreibung 5
STLB-Bau 2024-04 047
Wärmedämmung ohne Ummantelung DIN 4140 an haus- und betriebstechnischen Anlagen, an Rohrleitung, DN 65, Mindestabstände DIN 4140 sind nicht eingehalten, im Gebäude, Dämmung aus flexiblem Elastomerschaum DIN EN 14304, Dämmschichtdicke 19 mm, Brandverhaltensklasse DIN EN 13501-1 B (schwerentflammbar), Wärmeleitfähigkeit 0,038 W/(mK) bei 40 Grad C Mitteltemperatur DIN EN 12667, Arbeitshöhe des Montageortes bis 3,5 m über der Standfläche des hierfür erforderlichen Gerüstes.
Menge: 4,000 m
Leistungsbereichkatalog: 047
DIN276-1_08: 499
Kostengruppe DIN 276 2018-12: 499
DIN276_81: 32300
DIN276_93: 422

**1.4.500 Wärmedämmung Rohr DN80 Gebäude flexibler Elastomerschaum D 20mm**
*** gemäß Ausführungsbeschreibung 5
STLB-Bau 2024-04 047
Wärmedämmung ohne Ummantelung DIN 4140 an haus- und betriebstechnischen Anlagen, an Rohrleitung, DN 80, Mindestabstände DIN 4140 sind nicht eingehalten, im Gebäude, Dämmung aus flexiblem Elastomerschaum DIN EN 14304, Dämmschichtdicke 20 mm, Brandverhaltensklasse DIN EN 13501-1 B (schwerentflammbar), Wärmeleitfähigkeit 0,038 W/(mK) bei 40 Grad C Mitteltemperatur DIN EN 12667, Arbeitshöhe des Montageortes bis 3,5 m über der Standfläche des hierfür erforderlichen Gerüstes.
Menge: 1,000 m
Leistungsbereichkatalog: 047
DIN276-1_08: 499
Kostengruppe DIN 276 2018-12: 499
DIN276_81: 32300
DIN276_93: 422

**1.4.510 Wärmedämmung Rohr DN100 Gebäude flexibler Elastomerschaum D 20mm**
*** gemäß Ausführungsbeschreibung 5
STLB-Bau 2024-04 047
Wärmedämmung ohne Ummantelung DIN 4140 an haus- und betriebstechnischen Anlagen, an Rohrleitung, DN 100, Mindestabstände DIN 4140 sind nicht eingehalten, im Gebäude, Dämmung aus flexiblem Elastomerschaum DIN EN 14304, Dämmschichtdicke 20 mm, Brandverhaltensklasse DIN EN 13501-1 B (schwerentflammbar), Wärmeleitfähigkeit 0,038 W/(mK) bei 40 Grad C Mitteltemperatur DIN EN 12667, Arbeitshöhe des Montageortes bis 3,5 m über der Standfläche des hierfür erforderlichen Gerüstes.
Menge: 2,000 m
Leistungsbereichkatalog: 047
DIN276-1_08: 499
Kostengruppe DIN 276 2018-12: 499
DIN276_81: 32300
DIN276_93: 422

**1.4.520 Passstück flexibler Elastomerschaum Wärmedämmung Rohr DN50 Gebäude 0,038W/(mK) D 19mm**
*** gemäß Ausführungsbeschreibung 5
STLB-Bau 2024-04 047
Passstück aus flexiblem Elastomerschaum DIN EN 14304, Wärmedämmung DIN 4140 an haus- und betriebstechnischen Anlagen, an Rohrleitung, DN 50, Mindestabstände DIN 4140 sind nicht eingehalten, im Gebäude, Brandverhaltensklasse DIN EN 13501-1 B (schwerentflammbar), Wärmeleitfähigkeit 0,038 W/(mK) bei 40 Grad C Mitteltemperatur DIN EN 12667, Dämmschichtdicke 19 mm, Arbeitshöhe des Montageortes bis 3,5 m über der Standfläche des hierfür erforderlichen Gerüstes.
Menge: 309,000 St
Leistungsbereichkatalog: 047
DIN276-1_08: 499
Kostengruppe DIN 276 2018-12: 499
DIN276_81: 32300
DIN276_93: 422

**1.4.530 Passstück flexibler Elastomerschaum Wärmedämmung Rohr DN65 Gebäude 0,038W/(mK) D 19mm**
*** gemäß Ausführungsbeschreibung 5
STLB-Bau 2024-04 047
Passstück aus flexiblem Elastomerschaum DIN EN 14304, Wärmedämmung DIN 4140 an haus- und betriebstechnischen Anlagen, an Rohrleitung, DN 65, Mindestabstände DIN 4140 sind nicht eingehalten, im Gebäude, Brandverhaltensklasse DIN EN 13501-1 B (schwerentflammbar), Wärmeleitfähigkeit 0,038 W/(mK) bei 40 Grad C Mitteltemperatur DIN EN 12667, Dämmschichtdicke 19 mm, Arbeitshöhe des Montageortes bis 3,5 m über der Standfläche des hierfür erforderlichen Gerüstes.
Menge: 19,000 St
Leistungsbereichkatalog: 047
DIN276-1_08: 499
Kostengruppe DIN 276 2018-12: 499
DIN276_81: 32300
DIN276_93: 422

**1.4.540 Passstück flexibler Elastomerschaum Wärmedämmung Rohr DN80 Gebäude 0,038W/(mK) D 20mm**
*** gemäß Ausführungsbeschreibung 5
STLB-Bau 2024-04 047
Passstück aus flexiblem Elastomerschaum DIN EN 14304, Wärmedämmung DIN 4140 an haus- und betriebstechnischen Anlagen, an Rohrleitung, DN 80, Mindestabstände DIN 4140 sind nicht eingehalten, im Gebäude, Brandverhaltensklasse DIN EN 13501-1 B (schwerentflammbar), Wärmeleitfähigkeit 0,038 W/(mK) bei 40 Grad C Mitteltemperatur DIN EN 12667, Dämmschichtdicke 20 mm, Arbeitshöhe des Montageortes bis 3,5 m über der Standfläche des hierfür erforderlichen Gerüstes.
Menge: 5,000 St
Leistungsbereichkatalog: 047
DIN276-1_08: 499
Kostengruppe DIN 276 2018-12: 499
DIN276_81: 32300
DIN276_93: 422

**1.4.550 Passstück flexibler Elastomerschaum Wärmedämmung Rohr DN100 Gebäude 0,038W/(mK) D 20mm**
*** gemäß Ausführungsbeschreibung 5
Passstück aus flexiblem Elastomerschaum DIN EN 14304, Wärmedämmung DIN 4140 an haus- und betriebstechnischen Anlagen, an Rohrleitung, DN 100, Mindestabstände DIN 4140 sind nicht eingehalten, im Gebäude, Brandverhaltensklasse DIN EN 13501-1 B (schwerentflammbar), Wärmeleitfähigkeit 0,038 W/(mK) bei 40 Grad C Mitteltemperatur DIN EN 12667, Dämmschichtdicke 20 mm, Arbeitshöhe des Montageortes bis 3,5 m über der Standfläche des hierfür erforderlichen Gerüstes.
Menge: 8,000 St
Leistungsbereichkatalog: 047
DIN276-1_08: 499
Kostengruppe DIN 276 2018-12: 499

**1.4.560 Bogen flexibler Elastomerschaum Wärmedämmung Rohr DN50 Gebäude 0,038W/(mK) D 19mm**
*** gemäß Ausführungsbeschreibung 5
STLB-Bau 2024-04 047
Bogen aus flexiblem Elastomerschaum DIN EN 14304, Wärmedämmung DIN 4140 an haus- und betriebstechnischen Anlagen, an Rohrleitung, DN 50, Mindestabstände DIN 4140 sind nicht eingehalten, im Gebäude, Brandverhaltensklasse DIN EN 13501-1 B (schwerentflammbar), Wärmeleitfähigkeit 0,038 W/(mK) bei 40 Grad C Mitteltemperatur DIN EN 12667, Dämmschichtdicke 19 mm, Arbeitshöhe des Montageortes bis 3,5 m über der Standfläche des hierfür erforderlichen Gerüstes.
Menge: 18,000 St
Leistungsbereichkatalog: 047
DIN276-1_08: 499
Kostengruppe DIN 276 2018-12: 499
DIN276_81: 32300
DIN276_93: 422

**1.4.570 Bogen flexibler Elastomerschaum Wärmedämmung Rohr DN65 Gebäude 0,038W/(mK) D 19mm**
*** gemäß Ausführungsbeschreibung 5
STLB-Bau 2024-04 047
Bogen aus flexiblem Elastomerschaum DIN EN 14304, Wärmedämmung DIN 4140 an haus- und betriebstechnischen Anlagen, an Rohrleitung, DN 65, Mindestabstände DIN 4140 sind nicht eingehalten, im Gebäude, Brandverhaltensklasse DIN EN 13501-1 B (schwerentflammbar), Wärmeleitfähigkeit 0,038 W/(mK) bei 40 Grad C Mitteltemperatur DIN EN 12667, Dämmschichtdicke 19 mm, Arbeitshöhe des Montageortes bis 3,5 m über der Standfläche des hierfür erforderlichen Gerüstes.
Menge: 2,000 St
Leistungsbereichkatalog: 047
DIN276-1_08: 499
Kostengruppe DIN 276 2018-12: 499
DIN276_81: 32300
DIN276_93: 422

**1.4.580 Bogen flexibler Elastomerschaum Wärmedämmung Rohr DN80 Gebäude 0,038W/(mK) D 20mm**
*** gemäß Ausführungsbeschreibung 5
STLB-Bau 2024-04 047
Bogen aus flexiblem Elastomerschaum DIN EN 14304, Wärmedämmung DIN 4140 an haus- und betriebstechnischen Anlagen, an Rohrleitung, DN 80, Mindestabstände DIN 4140 sind nicht eingehalten, im Gebäude, Brandverhaltensklasse DIN EN 13501-1 B (schwerentflammbar), Wärmeleitfähigkeit 0,038 W/(mK) bei 40 Grad C Mitteltemperatur DIN EN 12667, Dämmschichtdicke 20 mm, Arbeitshöhe des Montageortes bis 3,5 m über der Standfläche des hierfür erforderlichen Gerüstes.
Menge: 1,000 St
Leistungsbereichkatalog: 047
DIN276-1_08: 499
Kostengruppe DIN 276 2018-12: 499
DIN276_81: 32300
DIN276_93: 422

**1.4.590 Bogen flexibler Elastomerschaum Wärmedämmung Rohr DN100 Gebäude 0,038W/(mK) D 20mm**
*** gemäß Ausführungsbeschreibung 5
Bogen aus flexiblem Elastomerschaum DIN EN 14304, Wärmedämmung DIN 4140 an haus- und betriebstechnischen Anlagen, an Rohrleitung, DN 100, Mindestabstände DIN 4140 sind nicht eingehalten, im Gebäude, Brandverhaltensklasse DIN EN 13501-1 B (schwerentflammbar), Wärmeleitfähigkeit 0,038 W/(mK) bei 40 Grad C Mitteltemperatur DIN EN 12667, Dämmschichtdicke 20 mm, Arbeitshöhe des Montageortes bis 3,5 m über der Standfläche des hierfür erforderlichen Gerüstes.
Menge: 1,000 St
Leistungsbereichkatalog: 047
DIN276-1_08: 499
Kostengruppe DIN 276 2018-12: 499
DIN276_81: 32300
DIN276_93: 422

**1.4.600 Stutzen flexibler Elastomerschaum Wärmedämmung Rohr DN50 Gebäude 0,038W/(mK) D 19mm**
*** gemäß Ausführungsbeschreibung 5
STLB-Bau 2024-04 047
Stutzen aus flexiblem Elastomerschaum DIN EN 14304, Wärmedämmung DIN 4140 an haus- und betriebstechnischen Anlagen, an Rohrleitung, DN 50, Mindestabstände DIN 4140 sind nicht eingehalten, im Gebäude, Brandverhaltensklasse DIN EN 13501-1 B (schwerentflammbar), Wärmeleitfähigkeit 0,038 W/(mK) bei 40 Grad C Mitteltemperatur DIN EN 12667, Dämmschichtdicke 19 mm, Arbeitshöhe des Montageortes bis 3,5 m über der Standfläche des hierfür erforderlichen Gerüstes.
Menge: 15,000 St
Leistungsbereichkatalog: 047
DIN276-1_08: 499
Kostengruppe DIN 276 2018-12: 499
DIN276_81: 32300
DIN276_93: 422

**1.4.610 Stutzen flexibler Elastomerschaum Wärmedämmung Rohr DN65 Gebäude 0,038W/(mK) D 19mm**
*** gemäß Ausführungsbeschreibung 5
STLB-Bau 2024-04 047
Stutzen aus flexiblem Elastomerschaum DIN EN 14304, Wärmedämmung DIN 4140 an haus- und betriebstechnischen Anlagen, an Rohrleitung, DN 65, Mindestabstände DIN 4140 sind nicht eingehalten, im Gebäude, Brandverhaltensklasse DIN EN 13501-1 B (schwerentflammbar), Wärmeleitfähigkeit 0,038 W/(mK) bei 40 Grad C Mitteltemperatur DIN EN 12667, Dämmschichtdicke 19 mm, Arbeitshöhe des Montageortes bis 3,5 m über der Standfläche des hierfür erforderlichen Gerüstes.
Menge: 2,000 St
Leistungsbereichkatalog: 047
DIN276-1_08: 499
Kostengruppe DIN 276 2018-12: 499
DIN276_81: 32300
DIN276_93: 422

**1.4.620 Stutzen flexibler Elastomerschaum Wärmedämmung Rohr DN80 Gebäude 0,038W/(mK) D 20mm**
*** gemäß Ausführungsbeschreibung 5
STLB-Bau 2024-04 047
Stutzen aus flexiblem Elastomerschaum DIN EN 14304, Wärmedämmung DIN 4140 an haus- und betriebstechnischen Anlagen, an Rohrleitung, DN 80, Mindestabstände DIN 4140 sind nicht eingehalten, im Gebäude, Brandverhaltensklasse DIN EN 13501-1 B (schwerentflammbar), Wärmeleitfähigkeit 0,038 W/(mK) bei 40 Grad C Mitteltemperatur DIN EN 12667, Dämmschichtdicke 20 mm, Arbeitshöhe des Montageortes bis 3,5 m über der Standfläche des hierfür erforderlichen Gerüstes.
Menge: 2,000 St
Leistungsbereichkatalog: 047
DIN276-1_08: 499
Kostengruppe DIN 276 2018-12: 499
DIN276_81: 32300
DIN276_93: 422

**1.4.630 Stutzen flexibler Elastomerschaum Wärmedämmung Rohr DN100 Gebäude 0,038W/(mK) D 20mm**
*** gemäß Ausführungsbeschreibung 5
Stutzen aus flexiblem Elastomerschaum DIN EN 14304, Wärmedämmung DIN 4140 an haus- und betriebstechnischen Anlagen, an Rohrleitung, DN 100, Mindestabstände DIN 4140 sind nicht eingehalten, im Gebäude, Brandverhaltensklasse DIN EN 13501-1 B (schwerentflammbar), Wärmeleitfähigkeit 0,038 W/(mK) bei 40 Grad C Mitteltemperatur DIN EN 12667, Dämmschichtdicke 20 mm, Arbeitshöhe des Montageortes bis 3,5 m über der Standfläche des hierfür erforderlichen Gerüstes.
Menge: 2,000 St
Leistungsbereichkatalog: 047
DIN276-1_08: 499
Kostengruppe DIN 276 2018-12: 499
DIN276_81: 32300
DIN276_93: 422

**1.4.640 Konus flexibler Elastomerschaum Wärmedämmung Rohr DN50 Gebäude 0,038W/(mK) D 19mm**
*** gemäß Ausführungsbeschreibung 5
STLB-Bau 2024-04 047
Konus aus flexiblem Elastomerschaum DIN EN 14304, Wärmedämmung DIN 4140 an haus- und betriebstechnischen Anlagen, an Rohrleitung, DN 50, Mindestabstände DIN 4140 sind nicht eingehalten, im Gebäude, Brandverhaltensklasse DIN EN 13501-1 B (schwerentflammbar), Wärmeleitfähigkeit 0,038 W/(mK) bei 40 Grad C Mitteltemperatur DIN EN 12667, Dämmschichtdicke 19 mm, Arbeitshöhe des Montageortes bis 3,5 m über der Standfläche des hierfür erforderlichen Gerüstes.
Menge: 7,000 St
Leistungsbereichkatalog: 047
DIN276-1_08: 499
Kostengruppe DIN 276 2018-12: 499
DIN276_81: 32300
DIN276_93: 422

**1.4.650 Konus flexibler Elastomerschaum Wärmedämmung Rohr DN65 Gebäude 0,038W/(mK) D 19mm**
*** gemäß Ausführungsbeschreibung 5
STLB-Bau 2024-04 047
Konus aus flexiblem Elastomerschaum DIN EN 14304, Wärmedämmung DIN 4140 an haus- und betriebstechnischen Anlagen, an Rohrleitung, DN 65, Mindestabstände DIN 4140 sind nicht eingehalten, im Gebäude, Brandverhaltensklasse DIN EN 13501-1 B (schwerentflammbar), Wärmeleitfähigkeit 0,038 W/(mK) bei 40 Grad C Mitteltemperatur DIN EN 12667, Dämmschichtdicke 19 mm, Arbeitshöhe des Montageortes bis 3,5 m über der Standfläche des hierfür erforderlichen Gerüstes.
Menge: 2,000 St
Leistungsbereichkatalog: 047
DIN276-1_08: 499
Kostengruppe DIN 276 2018-12: 499
DIN276_81: 32300
DIN276_93: 422

**1.4.660 Konus flexibler Elastomerschaum Wärmedämmung Rohr DN80 Gebäude 0,038W/(mK) D 20mm**
*** gemäß Ausführungsbeschreibung 5
STLB-Bau 2024-04 047
Konus aus flexiblem Elastomerschaum DIN EN 14304, Wärmedämmung DIN 4140 an haus- und betriebstechnischen Anlagen, an Rohrleitung, DN 80, Mindestabstände DIN 4140 sind nicht eingehalten, im Gebäude, Brandverhaltensklasse DIN EN 13501-1 B (schwerentflammbar), Wärmeleitfähigkeit 0,038 W/(mK) bei 40 Grad C Mitteltemperatur DIN EN 12667, Dämmschichtdicke 20 mm, Arbeitshöhe des Montageortes bis 3,5 m über der Standfläche des hierfür erforderlichen Gerüstes.
Menge: 1,000 St
Leistungsbereichkatalog: 047
DIN276-1_08: 499
Kostengruppe DIN 276 2018-12: 499
DIN276_81: 32300
DIN276_93: 422

**1.4.670 Konus flexibler Elastomerschaum Wärmedämmung Rohr DN100 Gebäude 0,038W/(mK) D 20mm**
*** gemäß Ausführungsbeschreibung 5
Konus aus flexiblem Elastomerschaum DIN EN 14304, Wärmedämmung DIN 4140 an haus- und betriebstechnischen Anlagen, an Rohrleitung, DN 100, Mindestabstände DIN 4140 sind nicht eingehalten, im Gebäude, Brandverhaltensklasse DIN EN 13501-1 B (schwerentflammbar), Wärmeleitfähigkeit 0,038 W/(mK) bei 40 Grad C Mitteltemperatur DIN EN 12667, Dämmschichtdicke 20 mm, Arbeitshöhe des Montageortes bis 3,5 m über der Standfläche des hierfür erforderlichen Gerüstes.
Menge: 1,000 St
Leistungsbereichkatalog: 047
DIN276-1_08: 499
Kostengruppe DIN 276 2018-12: 499
DIN276_81: 32300
DIN276_93: 422

**1.4.680 Endstelle flexibler Elastomerschaum Wärmedämmung Rohr DN50 Gebäude 0,038W/(mK) D 19mm**
*** gemäß Ausführungsbeschreibung 5
STLB-Bau 2024-04 047
Endstelle für Dämmung aus flexiblem Elastomerschaum DIN EN 14304, Wärmedämmung DIN 4140 an haus- und betriebstechnischen Anlagen, an Rohrleitung, DN 50, im Gebäude, Brandverhaltensklasse DIN EN 13501-1 B (schwerentflammbar), Wärmeleitfähigkeit 0,038 W/(mK) bei 40 Grad C Mitteltemperatur DIN EN 12667, Gesamt-Dämmschichtdicke 19 mm, Arbeitshöhe des Montageortes bis 3,5 m über der Standfläche des hierfür erforderlichen Gerüstes.
Menge: 2,000 St
Leistungsbereichkatalog: 047
DIN276-1_08: 499
Kostengruppe DIN 276 2018-12: 499
DIN276_81: 33300
DIN276_93: 422

**1.4.690 Endstelle flexibler Elastomerschaum Wärmedämmung Rohr DN65 Gebäude 0,038W/(mK) D 19mm**
*** gemäß Ausführungsbeschreibung 5
STLB-Bau 2024-04 047
Endstelle für Dämmung aus flexiblem Elastomerschaum DIN EN 14304, Wärmedämmung DIN 4140 an haus- und betriebstechnischen Anlagen, an Rohrleitung, DN 65, im Gebäude, Brandverhaltensklasse DIN EN 13501-1 B (schwerentflammbar), Wärmeleitfähigkeit 0,038 W/(mK) bei 40 Grad C Mitteltemperatur DIN EN 12667, Gesamt-Dämmschichtdicke 19 mm, Arbeitshöhe des Montageortes bis 3,5 m über der Standfläche des hierfür erforderlichen Gerüstes.
Menge: 3,000 St
Leistungsbereichkatalog: 047
DIN276-1_08: 499
Kostengruppe DIN 276 2018-12: 499
DIN276_81: 33300
DIN276_93: 422

**1.4.700 Endstelle flexibler Elastomerschaum Wärmedämmung Rohr DN80 Gebäude 0,038W/(mK) D 20mm**
*** gemäß Ausführungsbeschreibung 5
STLB-Bau 2024-04 047
Endstelle für Dämmung aus flexiblem Elastomerschaum DIN EN 14304, Wärmedämmung DIN 4140 an haus- und betriebstechnischen Anlagen, an Rohrleitung, DN 80, im Gebäude, Brandverhaltensklasse DIN EN 13501-1 B (schwerentflammbar), Wärmeleitfähigkeit 0,038 W/(mK) bei 40 Grad C Mitteltemperatur DIN EN 12667, Gesamt-Dämmschichtdicke 20 mm, Arbeitshöhe des Montageortes bis 3,5 m über der Standfläche des hierfür erforderlichen Gerüstes.
Menge: 2,000 St
Leistungsbereichkatalog: 047
DIN276-1_08: 499
Kostengruppe DIN 276 2018-12: 499
DIN276_81: 33300
DIN276_93: 422

**1.4.710 Wärmedämmung Flanschenpaar DN50 Gebäude flexibler Elastomerschaum D 19mm**
*** gemäß Ausführungsbeschreibung 5
STLB-Bau 2024-04 047
Wärmedämmung ohne Ummantelung DIN 4140 an haus- und betriebstechnischen Anlagen, an Flanschenpaar, DN 50, Mindestabstände DIN 4140 sind nicht eingehalten, im Gebäude, Dämmung aus flexiblem Elastomerschaum DIN EN 14304, Dämmschichtdicke 19 mm, Brandverhaltensklasse DIN EN 13501-1 B (schwerentflammbar), Wärmeleitfähigkeit 0,038 W/(mK) bei 40 Grad C Mitteltemperatur DIN EN 12667, Arbeitshöhe des Montageortes bis 3,5 m über der Standfläche des hierfür erforderlichen Gerüstes.
Menge: 4,000 St
Leistungsbereichkatalog: 047
DIN276-1_08: 499
Kostengruppe DIN 276 2018-12: 499
DIN276_81: 32300
DIN276_93: 422

**1.4.720 Wärmedämmung Flanschenpaar DN65 Gebäude flexibler Elastomerschaum D 19mm**
*** gemäß Ausführungsbeschreibung 5
STLB-Bau 2024-04 047
Wärmedämmung ohne Ummantelung DIN 4140 an haus- und betriebstechnischen Anlagen, an Flanschenpaar, DN 65, Mindestabstände DIN 4140 sind nicht eingehalten, im Gebäude, Dämmung aus flexiblem Elastomerschaum DIN EN 14304, Dämmschichtdicke 19 mm, Brandverhaltensklasse DIN EN 13501-1 B (schwerentflammbar), Wärmeleitfähigkeit 0,038 W/(mK) bei 40 Grad C Mitteltemperatur DIN EN 12667, Arbeitshöhe des Montageortes bis 3,5 m über der Standfläche des hierfür erforderlichen Gerüstes.
Menge: 4,000 St
Leistungsbereichkatalog: 047
DIN276-1_08: 499
Kostengruppe DIN 276 2018-12: 499
DIN276_81: 32300
DIN276_93: 422

**1.4.730 Wärmedämmung Flanschenpaar DN80 Gebäude flexibler Elastomerschaum D 20mm**
*** gemäß Ausführungsbeschreibung 5
STLB-Bau 2024-04 047
Wärmedämmung ohne Ummantelung DIN 4140 an haus- und betriebstechnischen Anlagen, an Flanschenpaar, DN 80, Mindestabstände DIN 4140 sind nicht eingehalten, im Gebäude, Dämmung aus flexiblem Elastomerschaum DIN EN 14304, Dämmschichtdicke 20 mm, Brandverhaltensklasse DIN EN 13501-1 B (schwerentflammbar), Wärmeleitfähigkeit 0,038 W/(mK) bei 40 Grad C Mitteltemperatur DIN EN 12667, Arbeitshöhe des Montageortes bis 3,5 m über der Standfläche des hierfür erforderlichen Gerüstes.
Menge: 4,000 St
Leistungsbereichkatalog: 047
DIN276-1_08: 499
Kostengruppe DIN 276 2018-12: 499
DIN276_81: 32300
DIN276_93: 422

**1.4.740 Abflachung flexibler Elastomerschaum Wärmedämmung Rohr DN50 Gebäude 0,038W/(mK) D 19mm**
*** gemäß Ausführungsbeschreibung 5
STLB-Bau 2024-04 047
Abflachung für Dämmung aus flexiblem Elastomerschaum DIN EN 14304, Wärmedämmung DIN 4140 an haus- und betriebstechnischen Anlagen, an Rohrleitung, DN 50, im Gebäude, Brandverhaltensklasse DIN EN 13501-1 B (schwerentflammbar), Wärmeleitfähigkeit 0,038 W/(mK) bei 40 Grad C Mitteltemperatur DIN EN 12667, Gesamt-Dämmschichtdicke 19 mm, Arbeitshöhe des Montageortes bis 3,5 m über der Standfläche des hierfür erforderlichen Gerüstes.
Menge: 6,000 St
Leistungsbereichkatalog: 047
DIN276-1_08: 499
Kostengruppe DIN 276 2018-12: 499
DIN276_81: 33300
DIN276_93: 422

**1.4.750 Abflachung flexibler Elastomerschaum Wärmedämmung Rohr DN65 Gebäude 0,038W/(mK) D 20mm**
*** gemäß Ausführungsbeschreibung 5
STLB-Bau 2024-04 047
Abflachung für Dämmung aus flexiblem Elastomerschaum DIN EN 14304, Wärmedämmung DIN 4140 an haus- und betriebstechnischen Anlagen, an Rohrleitung, DN 65, im Gebäude, Brandverhaltensklasse DIN EN 13501-1 B (schwerentflammbar), Wärmeleitfähigkeit 0,038 W/(mK) bei 40 Grad C Mitteltemperatur DIN EN 12667, Gesamt-Dämmschichtdicke 20 mm, Arbeitshöhe des Montageortes bis 3,5 m über der Standfläche des hierfür erforderlichen Gerüstes.
Menge: 6,000 St
Leistungsbereichkatalog: 047
DIN276-1_08: 499
Kostengruppe DIN 276 2018-12: 499
DIN276_81: 33300
DIN276_93: 422

**1.4.760 Abflachung flexibler Elastomerschaum Wärmedämmung Rohr DN80 Gebäude 0,038W/(mK) D 20mm**
*** gemäß Ausführungsbeschreibung 5
STLB-Bau 2024-04 047
Abflachung für Dämmung aus flexiblem Elastomerschaum DIN EN 14304, Wärmedämmung DIN 4140 an haus- und betriebstechnischen Anlagen, an Rohrleitung, DN 80, im Gebäude, Brandverhaltensklasse DIN EN 13501-1 B (schwerentflammbar), Wärmeleitfähigkeit 0,038 W/(mK) bei 40 Grad C Mitteltemperatur DIN EN 12667, Gesamt-Dämmschichtdicke 20 mm, Arbeitshöhe des Montageortes bis 3,5 m über der Standfläche des hierfür erforderlichen Gerüstes.
Menge: 6,000 St
Leistungsbereichkatalog: 047
DIN276-1_08: 499
Kostengruppe DIN 276 2018-12: 499
DIN276_81: 33300
DIN276_93: 422

**1.4.770 Zulage Unterschreitung der MIndestabstände DN12 bis DN100, Dämmung Rohrleitung**
Zulage für die Verlegung der vorstehenden Dämmung, einschl.
Form- und Verbindungsstücke, DN 12 bis DN 100, eingeschränkt durch Installationen verschiedener Gewerke. Montage zwischen vorhandenen oder bereits verlegten Installationen verschiedener Gewerke.
Menge: 50,000 m
Kostengruppe DIN 276 2018-12: 499

**1.4.780 Zulage Vorabdämmung von Mindermengen DN12 bis DN100, Dämmung Rohrleitung**
Zulage für die Vorabdämmung von Minderdämmung auf Anweisung der Bauüberwachung
Form- und Verbindungsstücke, DN 15 bis DN 100."
Menge: 20,000 m
Kostengruppe DIN 276 2018-12: 499

**1.4.790 Ausschnitt flexibler Elastomerschaum Wärmedämmung Rohr DN12 Gebäude 0,036W/(mK) D 10mm**
*** gemäß Ausführungsbeschreibung 5
STLB-Bau 2024-04 047
Ausschnitt für Dämmung aus flexiblem Elastomerschaum DIN EN 14304, Wärmedämmung DIN 4140 an haus- und betriebstechnischen Anlagen, an Rohrleitung, DN 12, im Gebäude, Brandverhaltensklasse DIN EN 13501-1 B (schwerentflammbar), Wärmeleitfähigkeit 0,036 W/(mK) bei 40 Grad C Mitteltemperatur DIN EN 12667, Gesamt-Dämmschichtdicke 10 mm, Arbeitshöhe des Montageortes bis 3,5 m über der Standfläche des hierfür erforderlichen Gerüstes.
Menge: 100,000 St
Leistungsbereichkatalog: 047
DIN276-1_08: 499
Kostengruppe DIN 276 2018-12: 499
DIN276_81: 33300
DIN276_93: 422

**1.4.800 Ausschnitt flexibler Elastomerschaum Wärmedämmung Rohr DN15 Gebäude 0,036W/(mK) D 10mm**
*** gemäß Ausführungsbeschreibung 5
STLB-Bau 2024-04 047
Ausschnitt für Dämmung aus flexiblem Elastomerschaum DIN EN 14304, Wärmedämmung DIN 4140 an haus- und betriebstechnischen Anlagen, an Rohrleitung, DN 15, im Gebäude, Brandverhaltensklasse DIN EN 13501-1 B (schwerentflammbar), Wärmeleitfähigkeit 0,036 W/(mK) bei 40 Grad C Mitteltemperatur DIN EN 12667, Gesamt-Dämmschichtdicke 10 mm, Arbeitshöhe des Montageortes bis 3,5 m über der Standfläche des hierfür erforderlichen Gerüstes.
Menge: 70,000 St
Leistungsbereichkatalog: 047
DIN276-1_08: 499
Kostengruppe DIN 276 2018-12: 499
DIN276_81: 33300
DIN276_93: 422

**1.4.810 Ausschnitt flexibler Elastomerschaum Wärmedämmung Rohr DN20 Gebäude 0,036W/(mK) D 10mm**
*** gemäß Ausführungsbeschreibung 5
STLB-Bau 2024-04 047
Ausschnitt für Dämmung aus flexiblem Elastomerschaum DIN EN 14304, Wärmedämmung DIN 4140 an haus- und betriebstechnischen Anlagen, an Rohrleitung, DN 20, im Gebäude, Brandverhaltensklasse DIN EN 13501-1 B (schwerentflammbar), Wärmeleitfähigkeit 0,036 W/(mK) bei 40 Grad C Mitteltemperatur DIN EN 12667, Gesamt-Dämmschichtdicke 10 mm, Arbeitshöhe des Montageortes bis 3,5 m über der Standfläche des hierfür erforderlichen Gerüstes.
Menge: 55,000 St
Leistungsbereichkatalog: 047
DIN276-1_08: 499
Kostengruppe DIN 276 2018-12: 499
DIN276_81: 33300
DIN276_93: 422

**1.4.820 Ausschnitt flexibler Elastomerschaum Wärmedämmung Rohr DN25 Gebäude 0,036W/(mK) D 10mm**
*** gemäß Ausführungsbeschreibung 5
STLB-Bau 2024-04 047
Ausschnitt für Dämmung aus flexiblem Elastomerschaum DIN EN 14304, Wärmedämmung DIN 4140 an haus- und betriebstechnischen Anlagen, an Rohrleitung, DN 25, im Gebäude, Brandverhaltensklasse DIN EN 13501-1 B (schwerentflammbar), Wärmeleitfähigkeit 0,036 W/(mK) bei 40 Grad C Mitteltemperatur DIN EN 12667, Gesamt-Dämmschichtdicke 10 mm, Arbeitshöhe des Montageortes bis 3,5 m über der Standfläche des hierfür erforderlichen Gerüstes.
Menge: 45,000 St
Leistungsbereichkatalog: 047
DIN276-1_08: 499
Kostengruppe DIN 276 2018-12: 499
DIN276_81: 33300
DIN276_93: 422

**1.4.830 Ausschnitt flexibler Elastomerschaum Wärmedämmung Rohr DN32 Gebäude 0,038W/(mK) D 19mm**
*** gemäß Ausführungsbeschreibung 5
STLB-Bau 2024-04 047
Ausschnitt für Dämmung aus flexiblem Elastomerschaum DIN EN 14304, Wärmedämmung DIN 4140 an haus- und betriebstechnischen Anlagen, an Rohrleitung, DN 32, im Gebäude, Brandverhaltensklasse DIN EN 13501-1 B (schwerentflammbar), Wärmeleitfähigkeit 0,038 W/(mK) bei 40 Grad C Mitteltemperatur DIN EN 12667, Gesamt-Dämmschichtdicke 19 mm, Arbeitshöhe des Montageortes bis 3,5 m über der Standfläche des hierfür erforderlichen Gerüstes.
Menge: 40,000 St
Leistungsbereichkatalog: 047
DIN276-1_08: 499
Kostengruppe DIN 276 2018-12: 499
DIN276_81: 33300
DIN276_93: 422

**1.4.840 Ausschnitt flexibler Elastomerschaum Wärmedämmung Rohr DN40 Gebäude 0,038W/(mK) D 19mm**
*** gemäß Ausführungsbeschreibung 5
STLB-Bau 2024-04 047
Ausschnitt für Dämmung aus flexiblem Elastomerschaum DIN EN 14304, Wärmedämmung DIN 4140 an haus- und betriebstechnischen Anlagen, an Rohrleitung, DN 40, im Gebäude, Brandverhaltensklasse DIN EN 13501-1 B (schwerentflammbar), Wärmeleitfähigkeit 0,038 W/(mK) bei 40 Grad C Mitteltemperatur DIN EN 12667, Gesamt-Dämmschichtdicke 19 mm, Arbeitshöhe des Montageortes bis 3,5 m über der Standfläche des hierfür erforderlichen Gerüstes.
Menge: 35,000 St
Leistungsbereichkatalog: 047
DIN276-1_08: 499
Kostengruppe DIN 276 2018-12: 499
DIN276_81: 33300
DIN276_93: 422

**1.4.850 Ausschnitt flexibler Elastomerschaum Wärmedämmung Rohr DN50 Gebäude 0,038W/(mK) D 19mm**
*** gemäß Ausführungsbeschreibung 5
STLB-Bau 2024-04 047
Ausschnitt für Dämmung aus flexiblem Elastomerschaum DIN EN 14304, Wärmedämmung DIN 4140 an haus- und betriebstechnischen Anlagen, an Rohrleitung, DN 50, im Gebäude, Brandverhaltensklasse DIN EN 13501-1 B (schwerentflammbar), Wärmeleitfähigkeit 0,038 W/(mK) bei 40 Grad C Mitteltemperatur DIN EN 12667, Gesamt-Dämmschichtdicke 19 mm, Arbeitshöhe des Montageortes bis 3,5 m über der Standfläche des hierfür erforderlichen Gerüstes.
Menge: 30,000 St
Leistungsbereichkatalog: 047
DIN276-1_08: 499
Kostengruppe DIN 276 2018-12: 499
DIN276_81: 33300
DIN276_93: 422

**1.4.860 Ausschnitt flexibler Elastomerschaum Wärmedämmung Rohr DN65 Gebäude 0,038W/(mK) D 19mm**
*** gemäß Ausführungsbeschreibung 5
STLB-Bau 2024-04 047
Ausschnitt für Dämmung aus flexiblem Elastomerschaum DIN EN 14304, Wärmedämmung DIN 4140 an haus- und betriebstechnischen Anlagen, an Rohrleitung, DN 65, im Gebäude, Brandverhaltensklasse DIN EN 13501-1 B (schwerentflammbar), Wärmeleitfähigkeit 0,038 W/(mK) bei 40 Grad C Mitteltemperatur DIN EN 12667, Gesamt-Dämmschichtdicke 19 mm, Arbeitshöhe des Montageortes bis 3,5 m über der Standfläche des hierfür erforderlichen Gerüstes.
Menge: 30,000 St
Leistungsbereichkatalog: 047
DIN276-1_08: 499
Kostengruppe DIN 276 2018-12: 499
DIN276_81: 33300
DIN276_93: 422

**1.4.870 Ausschnitt flexibler Elastomerschaum Wärmedämmung Rohr DN80 Gebäude 0,038W/(mK) D 20mm**
*** gemäß Ausführungsbeschreibung 5
STLB-Bau 2024-04 047
Ausschnitt für Dämmung aus flexiblem Elastomerschaum DIN EN 14304, Wärmedämmung DIN 4140 an haus- und betriebstechnischen Anlagen, an Rohrleitung, DN 80, im Gebäude, Brandverhaltensklasse DIN EN 13501-1 B (schwerentflammbar), Wärmeleitfähigkeit 0,038 W/(mK) bei 40 Grad C Mitteltemperatur DIN EN 12667, Gesamt-Dämmschichtdicke 20 mm, Arbeitshöhe des Montageortes bis 3,5 m über der Standfläche des hierfür erforderlichen Gerüstes.
Menge: 20,000 St
Leistungsbereichkatalog: 047
DIN276-1_08: 499
Kostengruppe DIN 276 2018-12: 499
DIN276_81: 33300
DIN276_93: 422

**1.4.880 Ausschnitt flexibler Elastomerschaum Wärmedämmung Rohr DN100 Gebäude 0,038W/(mK) D 20mm**
*** gemäß Ausführungsbeschreibung 5
Ausschnitt für Dämmung aus flexiblem Elastomerschaum DIN EN 14304, Wärmedämmung DIN 4140 an haus- und betriebstechnischen Anlagen, an Rohrleitung, DN 80, im Gebäude, Brandverhaltensklasse DIN EN 13501-1 B (schwerentflammbar), Wärmeleitfähigkeit 0,038 W/(mK) bei 40 Grad C Mitteltemperatur DIN EN 12667, Gesamt-Dämmschichtdicke 20 mm, Arbeitshöhe des Montageortes bis 3,5 m über der Standfläche des hierfür erforderlichen Gerüstes.
Menge: 20,000 St
Kostengruppe DIN 276 2018-12: 499

#### Abschnitt 1.5 Elastomerschaum mit Blechmantel feuerverzinkt - Trinkwasser

**Ausführungsbeschreibung 6 Flex. Elastomer Blechmantel feuerverz. DN 12 bis DN 40**
Die Trinkwasser (Kaltwasser, Betriebswasser und sind mit flexiblem Elastomerschaum zu dämmen.

Mediumtemperatur: '10 Grad C',

Umgebungstemperatur: '32 Grad C',

Umgebungsfeuchte: '75 %',

Für die Baumaßnahme ist nur ein Herstellersystem zu verwenden.

Längs- und Rundstöße sind zu überkleben. Der Blechmantel ist einreihig mit 6 verzinkten Blechschrauben je Meter zu verbinden.

Zulagen für Verbinder, Muffen und Ausschnitte für die Rohrleitungsbefestigungen werden nicht separat vergütet und sind in die Einheitspreise der Hauptpositionen zu kalkulieren.

Zulagen für die Abstimmung mit Fremdgewerken sind in die Einheitspreise einzukalkulieren.

Dämmung vollflächig verkleben und nach Herstellerangaben verarbeiten.

Durch beengte Leitungsführung verschiedener Installationsgewerke werden die Mindestabstände gemäß
DIN 4140 in Teilbereichen unterschritten.

Dämmstoffe müssen die Mindestanforderungen an das Brandverhalten nach dem eingeführten länderspezifischen Stand der MVVTB erfüllen:

Baustoffklasse: 'C',

Rauchentwicklung: 's3',

Brennendes Abfallen/Abtropfen: 'd0',

Die in dieser Ausführungsbeschreibung beschriebenen Inhalte sind in den folgenden Einzelpositionen einzukalkulieren.

**1.5.10 Wärmedämmung Ummantelung Rohr DN12 Gebäude flexibler Elastomerschaum D 10mm Mantel Blech Stahl verz**
*** gemäß Ausführungsbeschreibung 6
STLB-Bau 2024-04 047
Wärmedämmung einschl. Ummantelung DIN 4140 an haus- und betriebstechnischen Anlagen, an Rohrleitung, DN 12, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 34,000 m
Leistungsbereichkatalog: 047
DIN276-1_08: 499
Kostengruppe DIN 276 2018-12: 499
DIN276_81: 32300
DIN276_93: 422

**1.5.20 Wärmedämmung Ummantelung Rohr DN15 Gebäude flexibler Elastomerschaum D 10mm Mantel Blech Stahl verz**
*** gemäß Ausführungsbeschreibung 6
STLB-Bau 2024-04 047
Wärmedämmung einschl. Ummantelung DIN 4140 an haus- und betriebstechnischen Anlagen, an Rohrleitung, DN 15, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 44,000 m
Leistungsbereichkatalog: 047
DIN276-1_08: 499
Kostengruppe DIN 276 2018-12: 499
DIN276_81: 32300
DIN276_93: 422

**1.5.30 Wärmedämmung Ummantelung Rohr DN20 Gebäude flexibler Elastomerschaum D 10mm Mantel Blech Stahl verz**
*** gemäß Ausführungsbeschreibung 6
STLB-Bau 2024-04 047
Wärmedämmung einschl. Ummantelung DIN 4140 an haus- und betriebstechnischen Anlagen, an Rohrleitung, DN 20, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 21,000 m
Leistungsbereichkatalog: 047
DIN276-1_08: 499
Kostengruppe DIN 276 2018-12: 499
DIN276_81: 32300
DIN276_93: 422

**1.5.40 Wärmedämmung Ummantelung Rohr DN25 Gebäude flexibler Elastomerschaum D 10mm Mantel Blech Stahl verz**
*** gemäß Ausführungsbeschreibung 6
STLB-Bau 2024-04 047
Wärmedämmung einschl. Ummantelung DIN 4140 an haus- und betriebstechnischen Anlagen, an Rohrleitung, DN 25, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 23,000 m
Leistungsbereichkatalog: 047
DIN276-1_08: 499
Kostengruppe DIN 276 2018-12: 499
DIN276_81: 32300
DIN276_93: 422

**1.5.50 Wärmedämmung Ummantelung Rohr DN32 Gebäude flexibler Elastomerschaum D 19mm Mantel Blech Stahl verz**
*** gemäß Ausführungsbeschreibung 6
STLB-Bau 2024-04 047
Wärmedämmung einschl. Ummantelung DIN 4140 an haus- und betriebstechnischen Anlagen, an Rohrleitung, DN 32, Mindestabstände DIN 4140 sind nicht eingehalten, im Gebäude, Dämmung aus flexiblem Elastomerschaum DIN EN 14304, Dämmschichtdicke 19 mm, Brandverhaltensklasse DIN EN 13501-1 B (schwerentflammbar), Wärmeleitfähigkeit 0,038 W/(mK) bei 40 Grad C Mitteltemperatur DIN EN 12667, Ummantelung aus nichtprofiliertem Blech, Stahl, feuerverzinkt, Blechdicke 0,5 mm, Überlappungen verschrauben und mit Dichtungsband abdichten, Arbeitshöhe des Montageortes bis 3,5 m über der Standfläche des hierfür erforderlichen Gerüstes.
Menge: 17,000 m
Leistungsbereichkatalog: 047
DIN276-1_08: 499
Kostengruppe DIN 276 2018-12: 499
DIN276_81: 32300
DIN276_93: 422

**1.5.60 Wärmedämmung Ummantelung Rohr DN40 Gebäude flexibler Elastomerschaum D 19mm Mantel Blech Stahl verz**
*** gemäß Ausführungsbeschreibung 6
STLB-Bau 2024-04 047
Wärmedämmung einschl. Ummantelung DIN 4140 an haus- und betriebstechnischen Anlagen, an Rohrleitung, DN 40, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 3,000 m
Leistungsbereichkatalog: 047
DIN276-1_08: 499
Kostengruppe DIN 276 2018-12: 499
DIN276_81: 32300
DIN276_93: 422

**1.5.70 Passstück flexibler Elastomerschaum Wärmedämmung Ummantelung Rohr DN12 Gebäude 0,036W/(mK) D 10mm Mantel Blech Stahl verz D 0,5mm verschrauben Dichtungsband abdichten**
*** gemäß Ausführungsbeschreibung 6
STLB-Bau 2024-04 047
Passstück aus flexiblem Elastomerschaum DIN EN 14304, Wärmedämmung einschl. Ummantelung DIN 4140 an haus- und betriebstechnischen Anlagen, an Rohrleitung, DN 12, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 154,000 St
Leistungsbereichkatalog: 047
DIN276-1_08: 499
Kostengruppe DIN 276 2018-12: 499
DIN276_81: 32300
DIN276_93: 422

**1.5.80 Passstück flexibler Elastomerschaum Wärmedämmung Ummantelung Rohr DN15 Gebäude 0,036W/(mK) D 10mm Mantel Blech Stahl verz D 0,5mm verschrauben Dichtungsband abdichten**
*** gemäß Ausführungsbeschreibung 6
STLB-Bau 2024-04 047
Passstück aus flexiblem Elastomerschaum DIN EN 14304, Wärmedämmung einschl. Ummantelung DIN 4140 an haus- und betriebstechnischen Anlagen, an Rohrleitung, DN 15, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 195,000 St
Leistungsbereichkatalog: 047
DIN276-1_08: 499
Kostengruppe DIN 276 2018-12: 499
DIN276_81: 32300
DIN276_93: 422

**1.5.90 Passstück flexibler Elastomerschaum Wärmedämmung Ummantelung Rohr DN20 Gebäude 0,036W/(mK) D 10mm Mantel Blech Stahl verz D 0,5mm verschrauben Dichtungsband abdichten**
*** gemäß Ausführungsbeschreibung 6
STLB-Bau 2024-04 047
Passstück aus flexiblem Elastomerschaum DIN EN 14304, Wärmedämmung einschl. Ummantelung DIN 4140 an haus- und betriebstechnischen Anlagen, an Rohrleitung, DN 20, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 104,000 St
Leistungsbereichkatalog: 047
DIN276-1_08: 499
Kostengruppe DIN 276 2018-12: 499
DIN276_81: 32300
DIN276_93: 422

**1.5.100 Passstück flexibler Elastomerschaum Wärmedämmung Ummantelung Rohr DN25 Gebäude 0,036W/(mK) D 10mm Mantel Blech Stahl verz D 0,5mm verschrauben Dichtungsband abdichten**
*** gemäß Ausführungsbeschreibung 6
STLB-Bau 2024-04 047
Passstück aus flexiblem Elastomerschaum DIN EN 14304, Wärmedämmung einschl. Ummantelung DIN 4140 an haus- und betriebstechnischen Anlagen, an Rohrleitung, DN 25, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 98,000 St
Leistungsbereichkatalog: 047
DIN276-1_08: 499
Kostengruppe DIN 276 2018-12: 499
DIN276_81: 32300
DIN276_93: 422

**1.5.110 Passstück flexibler Elastomerschaum Wärmedämmung Ummantelung Rohr DN32 Gebäude 0,038W/(mK) D 19mm Mantel Blech Stahl verz D 0,5mm verschrauben Dichtungsband abdichten**
*** gemäß Ausführungsbeschreibung 6
STLB-Bau 2024-04 047
Passstück aus flexiblem Elastomerschaum DIN EN 14304, Wärmedämmung einschl. Ummantelung DIN 4140 an haus- und betriebstechnischen Anlagen, an Rohrleitung, DN 32, Mindestabstände DIN 4140 sind nicht eingehalten, im Gebäude, Brandverhaltensklasse DIN EN 13501-1 B (schwerentflammbar), Wärmeleitfähigkeit 0,038 W/(mK) bei 40 Grad C Mitteltemperatur DIN EN 12667, Dämmschichtdicke 19 mm, Ummantelung aus nichtprofiliertem Blech, Stahl, feuerverzinkt, Blechdicke 0,5 mm, verschrauben, mit Dichtungsband abdichten, Arbeitshöhe des Montageortes bis 3,5 m über der Standfläche des hierfür erforderlichen Gerüstes.
Menge: 69,000 St
Leistungsbereichkatalog: 047
DIN276-1_08: 499
Kostengruppe DIN 276 2018-12: 499
DIN276_81: 32300
DIN276_93: 422

**1.5.120 Passstück flexibler Elastomerschaum Wärmedämmung Ummantelung Rohr DN40 Gebäude 0,038W/(mK) D 19mm Mantel Blech Stahl verz D 0,6mm verschrauben Dichtungsband abdichten**
*** gemäß Ausführungsbeschreibung 6
STLB-Bau 2024-04 047
Passstück aus flexiblem Elastomerschaum DIN EN 14304, Wärmedämmung einschl. Ummantelung DIN 4140 an haus- und betriebstechnischen Anlagen, an Rohrleitung, DN 40, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 12,000 St
Leistungsbereichkatalog: 047
DIN276-1_08: 499
Kostengruppe DIN 276 2018-12: 499
DIN276_81: 32300
DIN276_93: 422

**1.5.130 Bogen flexibler Elastomerschaum Wärmedämmung Ummantelung Rohr DN12 Gebäude 0,036W/(mK) D 10mm Mantel Blech Stahl verz D 0,5mm verschrauben Dichtungsband abdichten**
*** gemäß Ausführungsbeschreibung 6
STLB-Bau 2024-04 047
Bogen aus flexiblem Elastomerschaum DIN EN 14304, Wärmedämmung einschl. Ummantelung DIN 4140 an haus- und betriebstechnischen Anlagen, an Rohrleitung, DN 12, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 15,000 St
Leistungsbereichkatalog: 047
DIN276-1_08: 499
Kostengruppe DIN 276 2018-12: 499
DIN276_81: 32300
DIN276_93: 422

**1.5.140 Bogen flexibler Elastomerschaum Wärmedämmung Ummantelung Rohr DN15 Gebäude 0,036W/(mK) D 10mm Mantel Blech Stahl verz D 0,5mm verschrauben Dichtungsband abdichten**
*** gemäß Ausführungsbeschreibung 6
STLB-Bau 2024-04 047
Bogen aus flexiblem Elastomerschaum DIN EN 14304, Wärmedämmung einschl. Ummantelung DIN 4140 an haus- und betriebstechnischen Anlagen, an Rohrleitung, DN 15, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 16,000 St
Leistungsbereichkatalog: 047
DIN276-1_08: 499
Kostengruppe DIN 276 2018-12: 499
DIN276_81: 32300
DIN276_93: 422

**1.5.150 Bogen flexibler Elastomerschaum Wärmedämmung Ummantelung Rohr DN20 Gebäude 0,036W/(mK) D 10mm Mantel Blech Stahl verz D 0,5mm verschrauben Dichtungsband abdichten**
*** gemäß Ausführungsbeschreibung 6
STLB-Bau 2024-04 047
Bogen aus flexiblem Elastomerschaum DIN EN 14304, Wärmedämmung einschl. Ummantelung DIN 4140 an haus- und betriebstechnischen Anlagen, an Rohrleitung, DN 20, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 10,000 St
Leistungsbereichkatalog: 047
DIN276-1_08: 499
Kostengruppe DIN 276 2018-12: 499
DIN276_81: 32300
DIN276_93: 422

**1.5.160 Bogen flexibler Elastomerschaum Wärmedämmung Ummantelung Rohr DN25 Gebäude 0,036W/(mK) D 10mm Mantel Blech Stahl verz D 0,5mm verschrauben Dichtungsband abdichten**
*** gemäß Ausführungsbeschreibung 6
STLB-Bau 2024-04 047
Bogen aus flexiblem Elastomerschaum DIN EN 14304, Wärmedämmung einschl. Ummantelung DIN 4140 an haus- und betriebstechnischen Anlagen, an Rohrleitung, DN 25, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 7,000 St
Leistungsbereichkatalog: 047
DIN276-1_08: 499
Kostengruppe DIN 276 2018-12: 499
DIN276_81: 32300
DIN276_93: 422

**1.5.170 Bogen flexibler Elastomerschaum Wärmedämmung Ummantelung Rohr DN32 Gebäude 0,038W/(mK) D 19mm Mantel Blech Stahl verz D 0,5mm verschrauben Dichtungsband abdichten**
*** gemäß Ausführungsbeschreibung 6
STLB-Bau 2024-04 047
Bogen aus flexiblem Elastomerschaum DIN EN 14304, Wärmedämmung einschl. Ummantelung DIN 4140 an haus- und betriebstechnischen Anlagen, an Rohrleitung, DN 32, Mindestabstände DIN 4140 sind nicht eingehalten, im Gebäude, Brandverhaltensklasse DIN EN 13501-1 B (schwerentflammbar), Wärmeleitfähigkeit 0,038 W/(mK) bei 40 Grad C Mitteltemperatur DIN EN 12667, Dämmschichtdicke 19 mm, Ummantelung aus nichtprofiliertem Blech, Stahl, feuerverzinkt, Blechdicke 0,5 mm, verschrauben, mit Dichtungsband abdichten, Arbeitshöhe des Montageortes bis 3,5 m über der Standfläche des hierfür erforderlichen Gerüstes.
Menge: 4,000 St
Leistungsbereichkatalog: 047
DIN276-1_08: 499
Kostengruppe DIN 276 2018-12: 499
DIN276_81: 32300
DIN276_93: 422

**1.5.180 Bogen flexibler Elastomerschaum Wärmedämmung Ummantelung Rohr DN40 Gebäude 0,038W/(mK) D 19mm Mantel Blech Stahl verz D 0,6mm verschrauben Dichtungsband abdichten**
*** gemäß Ausführungsbeschreibung 6
STLB-Bau 2024-04 047
Bogen aus flexiblem Elastomerschaum DIN EN 14304, Wärmedämmung einschl. Ummantelung DIN 4140 an haus- und betriebstechnischen Anlagen, an Rohrleitung, DN 40, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 1,000 St
Leistungsbereichkatalog: 047
DIN276-1_08: 499
Kostengruppe DIN 276 2018-12: 499
DIN276_81: 32300
DIN276_93: 422

**1.5.190 Stutzen flexibler Elastomerschaum Wärmedämmung Ummantelung Rohr DN12 Gebäude 0,036W/(mK) D 10mm Mantel Blech Stahl verz D 0,5mm verschrauben Dichtungsband abdichten**
*** gemäß Ausführungsbeschreibung 6
STLB-Bau 2024-04 047
Stutzen aus flexiblem Elastomerschaum DIN EN 14304, Wärmedämmung einschl. Ummantelung DIN 4140 an haus- und betriebstechnischen Anlagen, an Rohrleitung, DN 12, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 4,000 St
Leistungsbereichkatalog: 047
DIN276-1_08: 499
Kostengruppe DIN 276 2018-12: 499
DIN276_81: 32300
DIN276_93: 422

**1.5.200 Stutzen flexibler Elastomerschaum Wärmedämmung Ummantelung Rohr DN15 Gebäude 0,036W/(mK) D 10mm Mantel Blech Stahl verz D 0,5mm verschrauben Dichtungsband abdichten**
*** gemäß Ausführungsbeschreibung 6
STLB-Bau 2024-04 047
Stutzen aus flexiblem Elastomerschaum DIN EN 14304, Wärmedämmung einschl. Ummantelung DIN 4140 an haus- und betriebstechnischen Anlagen, an Rohrleitung, DN 15, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 6,000 St
Leistungsbereichkatalog: 047
DIN276-1_08: 499
Kostengruppe DIN 276 2018-12: 499
DIN276_81: 32300
DIN276_93: 422

**1.5.210 Stutzen flexibler Elastomerschaum Wärmedämmung Ummantelung Rohr DN20 Gebäude 0,036W/(mK) D 10mm Mantel Blech Stahl verz D 0,5mm verschrauben Dichtungsband abdichten**
*** gemäß Ausführungsbeschreibung 6
STLB-Bau 2024-04 047
Stutzen aus flexiblem Elastomerschaum DIN EN 14304, Wärmedämmung einschl. Ummantelung DIN 4140 an haus- und betriebstechnischen Anlagen, an Rohrleitung, DN 20, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 9,000 St
Leistungsbereichkatalog: 047
DIN276-1_08: 499
Kostengruppe DIN 276 2018-12: 499
DIN276_81: 32300
DIN276_93: 422

**1.5.220 Stutzen flexibler Elastomerschaum Wärmedämmung Ummantelung Rohr DN25 Gebäude 0,036W/(mK) D 10mm Mantel Blech Stahl verz D 0,5mm verschrauben Dichtungsband abdichten**
*** gemäß Ausführungsbeschreibung 6
STLB-Bau 2024-04 047
Stutzen aus flexiblem Elastomerschaum DIN EN 14304, Wärmedämmung einschl. Ummantelung DIN 4140 an haus- und betriebstechnischen Anlagen, an Rohrleitung, DN 25, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 2,000 St
Leistungsbereichkatalog: 047
DIN276-1_08: 499
Kostengruppe DIN 276 2018-12: 499
DIN276_81: 32300
DIN276_93: 422

**1.5.230 Stutzen flexibler Elastomerschaum Wärmedämmung Ummantelung Rohr DN32 Gebäude 0,038W/(mK) D 19mm Mantel Blech Stahl verz D 0,5mm verschrauben Dichtungsband abdichten**
*** gemäß Ausführungsbeschreibung 6
STLB-Bau 2024-04 047
Stutzen aus flexiblem Elastomerschaum DIN EN 14304, Wärmedämmung einschl. Ummantelung DIN 4140 an haus- und betriebstechnischen Anlagen, an Rohrleitung, DN 32, Mindestabstände DIN 4140 sind nicht eingehalten, im Gebäude, Brandverhaltensklasse DIN EN 13501-1 B (schwerentflammbar), Wärmeleitfähigkeit 0,038 W/(mK) bei 40 Grad C Mitteltemperatur DIN EN 12667, Dämmschichtdicke 19 mm, Ummantelung aus nichtprofiliertem Blech, Stahl, feuerverzinkt, Blechdicke 0,5 mm, verschrauben, mit Dichtungsband abdichten, Arbeitshöhe des Montageortes bis 3,5 m über der Standfläche des hierfür erforderlichen Gerüstes.
Menge: 4,000 St
Leistungsbereichkatalog: 047
DIN276-1_08: 499
Kostengruppe DIN 276 2018-12: 499
DIN276_81: 32300
DIN276_93: 422

**1.5.240 Stutzen flexibler Elastomerschaum Wärmedämmung Ummantelung Rohr DN40 Gebäude 0,038W/(mK) D 19mm Mantel Blech Stahl verz D 0,6mm verschrauben Dichtungsband abdichten**
*** gemäß Ausführungsbeschreibung 6
STLB-Bau 2024-04 047
Stutzen aus flexiblem Elastomerschaum DIN EN 14304, Wärmedämmung einschl. Ummantelung DIN 4140 an haus- und betriebstechnischen Anlagen, an Rohrleitung, DN 40, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 2,000 St
Leistungsbereichkatalog: 047
DIN276-1_08: 499
Kostengruppe DIN 276 2018-12: 499
DIN276_81: 32300
DIN276_93: 422

**1.5.250 Konus flexibler Elastomerschaum Wärmedämmung Ummantelung Rohr DN12 Gebäude 0,036W/(mK) D 10mm Mantel Blech Stahl verz D 0,5mm verschrauben Dichtungsband abdichten**
*** gemäß Ausführungsbeschreibung 6
STLB-Bau 2024-04 047
Konus aus flexiblem Elastomerschaum DIN EN 14304, Wärmedämmung einschl. Ummantelung DIN 4140 an haus- und betriebstechnischen Anlagen, an Rohrleitung, DN 12, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 2,000 St
Leistungsbereichkatalog: 047
DIN276-1_08: 499
Kostengruppe DIN 276 2018-12: 499
DIN276_81: 32300
DIN276_93: 422

**1.5.260 Konus flexibler Elastomerschaum Wärmedämmung Ummantelung Rohr DN15 Gebäude 0,036W/(mK) D 10mm Mantel Blech Stahl verz D 0,5mm verschrauben Dichtungsband abdichten**
*** gemäß Ausführungsbeschreibung 6
STLB-Bau 2024-04 047
Konus aus flexiblem Elastomerschaum DIN EN 14304, Wärmedämmung einschl. Ummantelung DIN 4140 an haus- und betriebstechnischen Anlagen, an Rohrleitung, DN 15, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 3,000 St
Leistungsbereichkatalog: 047
DIN276-1_08: 499
Kostengruppe DIN 276 2018-12: 499
DIN276_81: 32300
DIN276_93: 422

**1.5.270 Konus flexibler Elastomerschaum Wärmedämmung Ummantelung Rohr DN20 Gebäude 0,036W/(mK) D 10mm Mantel Blech Stahl verz D 0,5mm verschrauben Dichtungsband abdichten**
*** gemäß Ausführungsbeschreibung 6
STLB-Bau 2024-04 047
Konus aus flexiblem Elastomerschaum DIN EN 14304, Wärmedämmung einschl. Ummantelung DIN 4140 an haus- und betriebstechnischen Anlagen, an Rohrleitung, DN 20, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 2,000 St
Leistungsbereichkatalog: 047
DIN276-1_08: 499
Kostengruppe DIN 276 2018-12: 499
DIN276_81: 32300
DIN276_93: 422

**1.5.280 Konus flexibler Elastomerschaum Wärmedämmung Ummantelung Rohr DN25 Gebäude 0,036W/(mK) D 10mm Mantel Blech Stahl verz D 0,5mm verschrauben Dichtungsband abdichten**
*** gemäß Ausführungsbeschreibung 6
STLB-Bau 2024-04 047
Konus aus flexiblem Elastomerschaum DIN EN 14304, Wärmedämmung einschl. Ummantelung DIN 4140 an haus- und betriebstechnischen Anlagen, an Rohrleitung, DN 25, Mindestabstände DIN 4140 sind nicht eingehalten, im Gebäude, Brandverhaltensklasse DIN EN 13501-1 B (schwerentflammbar), Wärmeleitfähigkeit 0,036 W/(mK) bei 40 Grad C Mitteltemperatur DIN EN 12667, Dämmschichtdicke 10 mm, Ummantelung aus nichtprofiliertem Blech, Stahl, feuerverzinkt, Blechdicke 0,5 mm, verschrauben, mit Dichtungsband abdichten, Arbeitshöhe des Montageortes bis 3,5 m über der Standfläche des hierfür erforderlichen Gerüstes.
Menge: 2,000 St
Leistungsbereichkatalog: 047
DIN276-1_08: 499
Kostengruppe DIN 276 2018-12: 499
DIN276_81: 32300
DIN276_93: 422

**1.5.290 Konus flexibler Elastomerschaum Wärmedämmung Ummantelung Rohr DN32 Gebäude 0,038W/(mK) D 19mm Mantel Blech Stahl verz D 0,5mm verschrauben Dichtungsband abdichten**
*** gemäß Ausführungsbeschreibung 6
STLB-Bau 2024-04 047
Konus aus flexiblem Elastomerschaum DIN EN 14304, Wärmedämmung einschl. Ummantelung DIN 4140 an haus- und betriebstechnischen Anlagen, an Rohrleitung, DN 32, Mindestabstände DIN 4140 sind nicht eingehalten, im Gebäude, Brandverhaltensklasse DIN EN 13501-1 B (schwerentflammbar), Wärmeleitfähigkeit 0,038 W/(mK) bei 40 Grad C Mitteltemperatur DIN EN 12667, Dämmschichtdicke 19 mm, Ummantelung aus nichtprofiliertem Blech, Stahl, feuerverzinkt, Blechdicke 0,5 mm, verschrauben, mit Dichtungsband abdichten, Arbeitshöhe des Montageortes bis 3,5 m über der Standfläche des hierfür erforderlichen Gerüstes.
Menge: 2,000 St
Leistungsbereichkatalog: 047
DIN276-1_08: 499
Kostengruppe DIN 276 2018-12: 499
DIN276_81: 32300
DIN276_93: 422

**1.5.300 Konus flexibler Elastomerschaum Wärmedämmung Ummantelung Rohr DN40 Gebäude 0,038W/(mK) D 19mm Mantel Blech Stahl verz D 0,6mm verschrauben Dichtungsband abdichten**
*** gemäß Ausführungsbeschreibung 6
STLB-Bau 2024-04 047
Konus aus flexiblem Elastomerschaum DIN EN 14304, Wärmedämmung einschl. Ummantelung DIN 4140 an haus- und betriebstechnischen Anlagen, an Rohrleitung, DN 40, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 1,000 St
Leistungsbereichkatalog: 047
DIN276-1_08: 499
Kostengruppe DIN 276 2018-12: 499
DIN276_81: 32300
DIN276_93: 422

**1.5.310 Endstelle flexibler Elastomerschaum Wärmedämmung Ummantelung Rohr DN15 Gebäude 0,036W/(mK) D 10mm Stahl verz D 0,5mm**
*** gemäß Ausführungsbeschreibung 6
STLB-Bau 2024-04 047
Endstelle für Dämmung aus flexiblem Elastomerschaum DIN EN 14304, Wärmedämmung einschl. Ummantelung DIN 4140 an haus- und betriebstechnischen Anlagen, an Rohrleitung, DN 15, im Gebäude, Brandverhaltensklasse DIN EN 13501-1 B (schwerentflammbar), Wärmeleitfähigkeit 0,036 W/(mK) bei 40 Grad C Mitteltemperatur DIN EN 12667, Gesamt-Dämmschichtdicke 10 mm, Ummantelung aus nichtprofiliertem Blech, Stahl, feuerverzinkt, Blechdicke 0,5 mm, verschrauben, mit Dichtungsband abdichten, Arbeitshöhe des Montageortes bis 3,5 m über der Standfläche des hierfür erforderlichen Gerüstes.
Menge: 25,000 St
Leistungsbereichkatalog: 047
DIN276-1_08: 499
Kostengruppe DIN 276 2018-12: 499
DIN276_81: 33300
DIN276_93: 422

**1.5.320 Endstelle flexibler Elastomerschaum Wärmedämmung Ummantelung Rohr DN20 Gebäude 0,036W/(mK) D 10mm Stahl verz D 0,5mm**
*** gemäß Ausführungsbeschreibung 6
STLB-Bau 2024-04 047
Endstelle für Dämmung aus flexiblem Elastomerschaum DIN EN 14304, Wärmedämmung einschl. Ummantelung DIN 4140 an haus- und betriebstechnischen Anlagen, an Rohrleitung, DN 20, im Gebäude, Brandverhaltensklasse DIN EN 13501-1 B (schwerentflammbar), Wärmeleitfähigkeit 0,036 W/(mK) bei 40 Grad C Mitteltemperatur DIN EN 12667, Gesamt-Dämmschichtdicke 10 mm, Ummantelung aus nichtprofiliertem Blech, Stahl, feuerverzinkt, Blechdicke 0,5 mm, verschrauben, mit Dichtungsband abdichten, Arbeitshöhe des Montageortes bis 3,5 m über der Standfläche des hierfür erforderlichen Gerüstes.
Menge: 8,000 St
Leistungsbereichkatalog: 047
DIN276-1_08: 499
Kostengruppe DIN 276 2018-12: 499
DIN276_81: 33300
DIN276_93: 422

**1.5.330 Endstelle flexibler Elastomerschaum Wärmedämmung Ummantelung Rohr DN25 Gebäude 0,036W/(mK) D 10mm Stahl verz D 0,5mm**
*** gemäß Ausführungsbeschreibung 6
STLB-Bau 2024-04 047
Endstelle für Dämmung aus flexiblem Elastomerschaum DIN EN 14304, Wärmedämmung einschl. Ummantelung DIN 4140 an haus- und betriebstechnischen Anlagen, an Rohrleitung, DN 25, im Gebäude, Brandverhaltensklasse DIN EN 13501-1 B (schwerentflammbar), Wärmeleitfähigkeit 0,036 W/(mK) bei 40 Grad C Mitteltemperatur DIN EN 12667, Gesamt-Dämmschichtdicke 10 mm, Ummantelung aus nichtprofiliertem Blech, Stahl, feuerverzinkt, Blechdicke 0,5 mm, verschrauben, mit Dichtungsband abdichten, Arbeitshöhe des Montageortes bis 3,5 m über der Standfläche des hierfür erforderlichen Gerüstes.
Menge: 2,000 St
Leistungsbereichkatalog: 047
DIN276-1_08: 499
Kostengruppe DIN 276 2018-12: 499
DIN276_81: 33300
DIN276_93: 422

**1.5.340 Endstelle flexibler Elastomerschaum Wärmedämmung Ummantelung Rohr DN32 Gebäude 0,038W/(mK) D 19mm Stahl verz D 0,5mm**
*** gemäß Ausführungsbeschreibung 6
STLB-Bau 2024-04 047
Endstelle für Dämmung aus flexiblem Elastomerschaum DIN EN 14304, Wärmedämmung einschl. Ummantelung DIN 4140 an haus- und betriebstechnischen Anlagen, an Rohrleitung, DN 32, im Gebäude, Brandverhaltensklasse DIN EN 13501-1 B (schwerentflammbar), Wärmeleitfähigkeit 0,038 W/(mK) bei 40 Grad C Mitteltemperatur DIN EN 12667, Gesamt-Dämmschichtdicke 19 mm, Ummantelung aus nichtprofiliertem Blech, Stahl, feuerverzinkt, Blechdicke 0,5 mm, verschrauben, mit Dichtungsband abdichten, Arbeitshöhe des Montageortes bis 3,5 m über der Standfläche des hierfür erforderlichen Gerüstes.
Menge: 1,000 St
Leistungsbereichkatalog: 047
DIN276-1_08: 499
Kostengruppe DIN 276 2018-12: 499
DIN276_81: 33300
DIN276_93: 422

**1.5.350 Endstelle flexibler Elastomerschaum Wärmedämmung Ummantelung Rohr DN40 Gebäude 0,038W/(mK) D 19mm Stahl verz D 0,6mm**
*** gemäß Ausführungsbeschreibung 6
STLB-Bau 2024-04 047
Endstelle für Dämmung aus flexiblem Elastomerschaum DIN EN 14304, Wärmedämmung einschl. Ummantelung DIN 4140 an haus- und betriebstechnischen Anlagen, an Rohrleitung, DN 40, im Gebäude, Brandverhaltensklasse DIN EN 13501-1 B (schwerentflammbar), Wärmeleitfähigkeit 0,038 W/(mK) bei 40 Grad C Mitteltemperatur DIN EN 12667, Gesamt-Dämmschichtdicke 19 mm, Ummantelung aus nichtprofiliertem Blech, Stahl, feuerverzinkt, Blechdicke 0,6 mm, verschrauben, mit Dichtungsband abdichten, Arbeitshöhe des Montageortes bis 3,5 m über der Standfläche des hierfür erforderlichen Gerüstes.
Menge: 1,000 St
Leistungsbereichkatalog: 047
DIN276-1_08: 499
Kostengruppe DIN 276 2018-12: 499
DIN276_81: 33300
DIN276_93: 422

**1.5.360 Wärmedämmung Ummantelung Flanschenpaar DN15 Gebäude flexibler Elastomerschaum D 10mm Mantel Blech Stahl verz**
*** gemäß Ausführungsbeschreibung 6
STLB-Bau 2024-04 047
Wärmedämmung einschl. Ummantelung DIN 4140 an haus- und betriebstechnischen Anlagen, an Flanschenpaar, DN 15, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 21,000 St
Leistungsbereichkatalog: 047
DIN276-1_08: 499
Kostengruppe DIN 276 2018-12: 499
DIN276_81: 32300
DIN276_93: 422

**1.5.370 Wärmedämmung Ummantelung Flanschenpaar DN20 Gebäude flexibler Elastomerschaum D 10mm Mantel Blech Stahl verz**
*** gemäß Ausführungsbeschreibung 6
STLB-Bau 2024-04 047
Wärmedämmung einschl. Ummantelung DIN 4140 an haus- und betriebstechnischen Anlagen, an Flanschenpaar, DN 20, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 8,000 St
Leistungsbereichkatalog: 047
DIN276-1_08: 499
Kostengruppe DIN 276 2018-12: 499
DIN276_81: 32300
DIN276_93: 422

**1.5.380 Wärmedämmung Ummantelung Flanschenpaar DN25 Gebäude flexibler Elastomerschaum D 10mm Mantel Blech Stahl verz**
*** gemäß Ausführungsbeschreibung 6
STLB-Bau 2024-04 047
Wärmedämmung einschl. Ummantelung DIN 4140 an haus- und betriebstechnischen Anlagen, an Flanschenpaar, DN 25, Mindestabstände DIN 4140 sind nicht eingehalten, im Gebäude, Dämmung aus flexiblem Elastomerschaum DIN EN 14304, Dämmschichtdicke 10 mm, Brandverhaltensklasse DIN EN 13501-1 B (schwerentflammbar), Wärmeleitfähigkeit 0,036 W/(mK) bei 40 Grad C Mitteltemperatur DIN EN 12667, Ummantelung aus nichtprofiliertem Blech, Stahl, feuerverzinkt, Blechdicke 0,5 mm, Überlappungen verschrauben und mit Dichtungsband abdichten, Arbeitshöhe des Montageortes bis 3,5 m über der Standfläche des hierfür erforderlichen Gerüstes.
Menge: 2,000 St
Leistungsbereichkatalog: 047
DIN276-1_08: 499
Kostengruppe DIN 276 2018-12: 499
DIN276_81: 32300
DIN276_93: 422

**1.5.390 Wärmedämmung Ummantelung Flanschenpaar DN32 Gebäude flexibler Elastomerschaum D 19mm Mantel Blech Stahl verz**
*** gemäß Ausführungsbeschreibung 6
STLB-Bau 2024-04 047
Wärmedämmung einschl. Ummantelung DIN 4140 an haus- und betriebstechnischen Anlagen, an Flanschenpaar, DN 32, Mindestabstände DIN 4140 sind nicht eingehalten, im Gebäude, Dämmung aus flexiblem Elastomerschaum DIN EN 14304, Dämmschichtdicke 19 mm, Brandverhaltensklasse DIN EN 13501-1 B (schwerentflammbar), Wärmeleitfähigkeit 0,038 W/(mK) bei 40 Grad C Mitteltemperatur DIN EN 12667, Ummantelung aus nichtprofiliertem Blech, Stahl, feuerverzinkt, Blechdicke 0,5 mm, Überlappungen verschrauben und mit Dichtungsband abdichten, Arbeitshöhe des Montageortes bis 3,5 m über der Standfläche des hierfür erforderlichen Gerüstes.
Menge: 1,000 St
Leistungsbereichkatalog: 047
DIN276-1_08: 499
Kostengruppe DIN 276 2018-12: 499
DIN276_81: 32300
DIN276_93: 422

**1.5.400 Wärmedämmung Ummantelung Flanschenpaar DN40 Gebäude flexibler Elastomerschaum D 19mm Mantel Blech Stahl verz**
*** gemäß Ausführungsbeschreibung 6
STLB-Bau 2024-04 047
Wärmedämmung einschl. Ummantelung DIN 4140 an haus- und betriebstechnischen Anlagen, an Flanschenpaar, DN 40, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 1,000 St
Leistungsbereichkatalog: 047
DIN276-1_08: 499
Kostengruppe DIN 276 2018-12: 499
DIN276_81: 32300
DIN276_93: 422

**1.5.410 Abflachung flexibler Elastomerschaum Wärmedämmung Ummantelung Rohr DN10 Gebäude 0,036W/(mK) D 10mm Stahl verz D 0,5mm**
*** gemäß Ausführungsbeschreibung 6
STLB-Bau 2024-04 047
Abflachung für Dämmung aus flexiblem Elastomerschaum DIN EN 14304, Wärmedämmung einschl. Ummantelung DIN 4140 an haus- und betriebstechnischen Anlagen, an Rohrleitung, DN 10, im Gebäude, Brandverhaltensklasse DIN EN 13501-1 B (schwerentflammbar), Wärmeleitfähigkeit 0,036 W/(mK) bei 40 Grad C Mitteltemperatur DIN EN 12667, Gesamt-Dämmschichtdicke 10 mm, Ummantelung aus nichtprofiliertem Blech, Stahl, feuerverzinkt, Blechdicke 0,5 mm, verschrauben, mit Dichtungsband abdichten, Arbeitshöhe des Montageortes bis 3,5 m über der Standfläche des hierfür erforderlichen Gerüstes.
Menge: 6,000 St
Leistungsbereichkatalog: 047
DIN276-1_08: 499
Kostengruppe DIN 276 2018-12: 499
DIN276_81: 33300
DIN276_93: 422

**1.5.420 Abflachung flexibler Elastomerschaum Wärmedämmung Ummantelung Rohr DN12 Gebäude 0,036W/(mK) D 10mm Stahl verz D 0,5mm**
*** gemäß Ausführungsbeschreibung 6
STLB-Bau 2024-04 047
Abflachung für Dämmung aus flexiblem Elastomerschaum DIN EN 14304, Wärmedämmung einschl. Ummantelung DIN 4140 an haus- und betriebstechnischen Anlagen, an Rohrleitung, DN 12, im Gebäude, Brandverhaltensklasse DIN EN 13501-1 B (schwerentflammbar), Wärmeleitfähigkeit 0,036 W/(mK) bei 40 Grad C Mitteltemperatur DIN EN 12667, Gesamt-Dämmschichtdicke 10 mm, Ummantelung aus nichtprofiliertem Blech, Stahl, feuerverzinkt, Blechdicke 0,5 mm, verschrauben, mit Dichtungsband abdichten, Arbeitshöhe des Montageortes bis 3,5 m über der Standfläche des hierfür erforderlichen Gerüstes.
Menge: 6,000 St
Leistungsbereichkatalog: 047
DIN276-1_08: 499
Kostengruppe DIN 276 2018-12: 499
DIN276_81: 33300
DIN276_93: 422

**1.5.430 Abflachung flexibler Elastomerschaum Wärmedämmung Ummantelung Rohr DN15 Gebäude 0,036W/(mK) D 10mm Stahl verz D 0,5mm**
*** gemäß Ausführungsbeschreibung 6
STLB-Bau 2024-04 047
Abflachung für Dämmung aus flexiblem Elastomerschaum DIN EN 14304, Wärmedämmung einschl. Ummantelung DIN 4140 an haus- und betriebstechnischen Anlagen, an Rohrleitung, DN 15, im Gebäude, Brandverhaltensklasse DIN EN 13501-1 B (schwerentflammbar), Wärmeleitfähigkeit 0,036 W/(mK) bei 40 Grad C Mitteltemperatur DIN EN 12667, Gesamt-Dämmschichtdicke 10 mm, Ummantelung aus nichtprofiliertem Blech, Stahl, feuerverzinkt, Blechdicke 0,5 mm, verschrauben, mit Dichtungsband abdichten, Arbeitshöhe des Montageortes bis 3,5 m über der Standfläche des hierfür erforderlichen Gerüstes.
Menge: 6,000 St
Leistungsbereichkatalog: 047
DIN276-1_08: 499
Kostengruppe DIN 276 2018-12: 499
DIN276_81: 33300
DIN276_93: 422

**1.5.440 Abflachung flexibler Elastomerschaum Wärmedämmung Ummantelung Rohr DN20 Gebäude 0,036W/(mK) D 10mm Stahl verz D 0,5mm**
*** gemäß Ausführungsbeschreibung 6
STLB-Bau 2024-04 047
Abflachung für Dämmung aus flexiblem Elastomerschaum DIN EN 14304, Wärmedämmung einschl. Ummantelung DIN 4140 an haus- und betriebstechnischen Anlagen, an Rohrleitung, DN 20, im Gebäude, Brandverhaltensklasse DIN EN 13501-1 B (schwerentflammbar), Wärmeleitfähigkeit 0,036 W/(mK) bei 40 Grad C Mitteltemperatur DIN EN 12667, Gesamt-Dämmschichtdicke 10 mm, Ummantelung aus nichtprofiliertem Blech, Stahl, feuerverzinkt, Blechdicke 0,5 mm, verschrauben, mit Dichtungsband abdichten, Arbeitshöhe des Montageortes bis 3,5 m über der Standfläche des hierfür erforderlichen Gerüstes.
Menge: 6,000 St
Leistungsbereichkatalog: 047
DIN276-1_08: 499
Kostengruppe DIN 276 2018-12: 499
DIN276_81: 33300
DIN276_93: 422

**1.5.450 Abflachung flexibler Elastomerschaum Wärmedämmung Ummantelung Rohr DN25 Gebäude 0,036W/(mK) D 10mm Stahl verz D 0,5mm**
*** gemäß Ausführungsbeschreibung 6
STLB-Bau 2024-04 047
Abflachung für Dämmung aus flexiblem Elastomerschaum DIN EN 14304, Wärmedämmung einschl. Ummantelung DIN 4140 an haus- und betriebstechnischen Anlagen, an Rohrleitung, DN 25, im Gebäude, Brandverhaltensklasse DIN EN 13501-1 B (schwerentflammbar), Wärmeleitfähigkeit 0,036 W/(mK) bei 40 Grad C Mitteltemperatur DIN EN 12667, Gesamt-Dämmschichtdicke 10 mm, Ummantelung aus nichtprofiliertem Blech, Stahl, feuerverzinkt, Blechdicke 0,5 mm, verschrauben, mit Dichtungsband abdichten, Arbeitshöhe des Montageortes bis 3,5 m über der Standfläche des hierfür erforderlichen Gerüstes.
Menge: 6,000 St
Leistungsbereichkatalog: 047
DIN276-1_08: 499
Kostengruppe DIN 276 2018-12: 499
DIN276_81: 33300
DIN276_93: 422

**1.5.460 Abflachung flexibler Elastomerschaum Wärmedämmung Ummantelung Rohr DN32 Gebäude 0,038W/(mK) D 19mm Stahl verz D 0,5mm**
*** gemäß Ausführungsbeschreibung 6
STLB-Bau 2024-04 047
Abflachung für Dämmung aus flexiblem Elastomerschaum DIN EN 14304, Wärmedämmung einschl. Ummantelung DIN 4140 an haus- und betriebstechnischen Anlagen, an Rohrleitung, DN 32, im Gebäude, Brandverhaltensklasse DIN EN 13501-1 B (schwerentflammbar), Wärmeleitfähigkeit 0,038 W/(mK) bei 40 Grad C Mitteltemperatur DIN EN 12667, Gesamt-Dämmschichtdicke 19 mm, Ummantelung aus nichtprofiliertem Blech, Stahl, feuerverzinkt, Blechdicke 0,5 mm, verschrauben, mit Dichtungsband abdichten, Arbeitshöhe des Montageortes bis 3,5 m über der Standfläche des hierfür erforderlichen Gerüstes.
Menge: 6,000 St
Leistungsbereichkatalog: 047
DIN276-1_08: 499
Kostengruppe DIN 276 2018-12: 499
DIN276_81: 33300
DIN276_93: 422

**1.5.470 Abflachung flexibler Elastomerschaum Wärmedämmung Ummantelung Rohr DN40 Gebäude 0,038W/(mK) D 19mm Stahl verz D 0,6mm**
*** gemäß Ausführungsbeschreibung 6
STLB-Bau 2024-04 047
Abflachung für Dämmung aus flexiblem Elastomerschaum DIN EN 14304, Wärmedämmung einschl. Ummantelung DIN 4140 an haus- und betriebstechnischen Anlagen, an Rohrleitung, DN 40, im Gebäude, Brandverhaltensklasse DIN EN 13501-1 B (schwerentflammbar), Wärmeleitfähigkeit 0,038 W/(mK) bei 40 Grad C Mitteltemperatur DIN EN 12667, Gesamt-Dämmschichtdicke 19 mm, Ummantelung aus nichtprofiliertem Blech, Stahl, feuerverzinkt, Blechdicke 0,6 mm, verschrauben, mit Dichtungsband abdichten, Arbeitshöhe des Montageortes bis 3,5 m über der Standfläche des hierfür erforderlichen Gerüstes.
Menge: 6,000 St
Leistungsbereichkatalog: 047
DIN276-1_08: 499
Kostengruppe DIN 276 2018-12: 499
DIN276_81: 33300
DIN276_93: 422

**Ausführungsbeschreibung 7 Flex. Elastomer Blechmantel feuerverz.DN 50 bis DN 100**
Die Trinkwasser (Kaltwasser, Betriebswasser und sind mit flexiblem Elastomerschaum zu dämmen.

Mediumtemperatur: '10 Grad C',

Umgebungstemperatur: '32 Grad C',

Umgebungsfeuchte: '75 %',

Für die Baumaßnahme ist nur ein Herstellersystem zu verwenden.

Längs- und Rundstöße sind zu überkleben. Der Blechmantel ist einreihig mit 6 verzinkten Blechschrauben je Meter zu verbinden.

Zulagen für Verbinder, Muffen und Ausschnitte für die Rohrleitungsbefestigungen werden nicht separat vergütet und sind in die Einheitspreise der Hauptpositionen zu kalkulieren.

Zulagen für die Abstimmung mit Fremdgewerken sind in die Einheitspreise einzukalkulieren.

Dämmung vollflächig verkleben und nach Herstellerangaben verarbeiten.

Durch beengte Leitungsführung verschiedener Installationsgewerke werden die Mindestabstände gemäß
DIN 4140 in Teilbereichen unterschritten.

Dämmstoffe müssen die Mindestanforderungen an das Brandverhalten nach dem eingeführten länderspezifischen Stand der MVVTB erfüllen:

Baustoffklasse: 'C',

Rauchentwicklung: 's3',

Brennendes Abfallen/Abtropfen: 'd0',

Die in dieser Ausführungsbeschreibung beschriebenen Inhalte sind in den folgenden Einzelpositionen einzukalkulieren.

**1.5.480 Wärmedämmung Ummantelung Rohr DN50 Gebäude flexibler Elastomerschaum D 19mm Mantel Blech Stahl verz**
*** gemäß Ausführungsbeschreibung 7
STLB-Bau 2024-04 047
Wärmedämmung einschl. Ummantelung DIN 4140 an haus- und betriebstechnischen Anlagen, an Rohrleitung, DN 50, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 18,000 m
Leistungsbereichkatalog: 047
DIN276-1_08: 499
Kostengruppe DIN 276 2018-12: 499
DIN276_81: 32300
DIN276_93: 422

**1.5.490 Wärmedämmung Ummantelung Rohr DN65 Gebäude flexibler Elastomerschaum D 19mm Mantel Blech Stahl verz**
*** gemäß Ausführungsbeschreibung 7
STLB-Bau 2024-04 047
Wärmedämmung einschl. Ummantelung DIN 4140 an haus- und betriebstechnischen Anlagen, an Rohrleitung, DN 65, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 15,000 m
Leistungsbereichkatalog: 047
DIN276-1_08: 499
Kostengruppe DIN 276 2018-12: 499
DIN276_81: 32300
DIN276_93: 422

**1.5.500 Wärmedämmung Ummantelung Rohr DN80 Gebäude flexibler Elastomerschaum D 20mm Mantel Blech Stahl verz**
*** gemäß Ausführungsbeschreibung 7
STLB-Bau 2024-04 047
Wärmedämmung einschl. Ummantelung DIN 4140 an haus- und betriebstechnischen Anlagen, an Rohrleitung, DN 80, Mindestabstände DIN 4140 sind nicht eingehalten, im Gebäude, Dämmung aus flexiblem Elastomerschaum DIN EN 14304, Dämmschichtdicke 20 mm, Brandverhaltensklasse DIN EN 13501-1 B (schwerentflammbar), Wärmeleitfähigkeit 0,038 W/(mK) bei 40 Grad C Mitteltemperatur DIN EN 12667, Ummantelung aus nichtprofiliertem Blech, Stahl, feuerverzinkt, Blechdicke 0,7 mm, Überlappungen verschrauben und mit Dichtungsband abdichten, Arbeitshöhe des Montageortes bis 3,5 m über der Standfläche des hierfür erforderlichen Gerüstes.
Menge: 3,000 m
Leistungsbereichkatalog: 047
DIN276-1_08: 499
Kostengruppe DIN 276 2018-12: 499
DIN276_81: 32300
DIN276_93: 422

**1.5.510 Wärmedämmung Ummantelung Rohr DN100 Gebäude flexibler Elastomerschaum D 20mm Mantel Blech Stahl verz**
*** gemäß Ausführungsbeschreibung 7
Wärmedämmung einschl. Ummantelung DIN 4140 an haus- und betriebstechnischen Anlagen, an Rohrleitung, DN 100, Mindestabstände DIN 4140 sind nicht eingehalten, im Gebäude, Dämmung aus flexiblem Elastomerschaum DIN EN 14304, Dämmschichtdicke 20 mm, Brandverhaltensklasse DIN EN 13501-1 B (schwerentflammbar), Wärmeleitfähigkeit 0,038 W/(mK) bei 40 Grad C Mitteltemperatur DIN EN 12667, Ummantelung aus nichtprofiliertem Blech, Stahl, feuerverzinkt, Blechdicke 0,7 mm, Überlappungen verschrauben und mit Dichtungsband abdichten, Arbeitshöhe des Montageortes bis 3,5 m über der Standfläche des hierfür erforderlichen Gerüstes.
Menge: 6,000 m
Leistungsbereichkatalog: 047
DIN276-1_08: 499
Kostengruppe DIN 276 2018-12: 499
DIN276_81: 32300
DIN276_93: 422

**1.5.520 Passstück flexibler Elastomerschaum Wärmedämmung Ummantelung Rohr DN50 Gebäude 0,038W/(mK) D 19mm Mantel Blech Stahl verz D 0,6mm verschrauben Dichtungsband abdichten**
*** gemäß Ausführungsbeschreibung 7
STLB-Bau 2024-04 047
Passstück aus flexiblem Elastomerschaum DIN EN 14304, Wärmedämmung einschl. Ummantelung DIN 4140 an haus- und betriebstechnischen Anlagen, an Rohrleitung, DN 50, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 78,000 St
Leistungsbereichkatalog: 047
DIN276-1_08: 499
Kostengruppe DIN 276 2018-12: 499
DIN276_81: 32300
DIN276_93: 422

**1.5.530 Passstück flexibler Elastomerschaum Wärmedämmung Ummantelung Rohr DN65 Gebäude 0,038W/(mK) D 19mm Mantel Blech Stahl verz D 0,6mm verschrauben Dichtungsband abdichten**
*** gemäß Ausführungsbeschreibung 7
STLB-Bau 2024-04 047
Passstück aus flexiblem Elastomerschaum DIN EN 14304, Wärmedämmung einschl. Ummantelung DIN 4140 an haus- und betriebstechnischen Anlagen, an Rohrleitung, DN 65, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 74,000 St
Leistungsbereichkatalog: 047
DIN276-1_08: 499
Kostengruppe DIN 276 2018-12: 499
DIN276_81: 32300
DIN276_93: 422

**1.5.540 Passstück flexibler Elastomerschaum Wärmedämmung Ummantelung Rohr DN80 Gebäude 0,038W/(mK) D 20mm Mantel Blech Stahl verz D 0,7mm verschrauben Dichtungsband abdichten**
*** gemäß Ausführungsbeschreibung 7
STLB-Bau 2024-04 047
Passstück aus flexiblem Elastomerschaum DIN EN 14304, Wärmedämmung einschl. Ummantelung DIN 4140 an haus- und betriebstechnischen Anlagen, an Rohrleitung, DN 80, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 20,000 St
Leistungsbereichkatalog: 047
DIN276-1_08: 499
Kostengruppe DIN 276 2018-12: 499
DIN276_81: 32300
DIN276_93: 422

**1.5.550 Passstück flexibler Elastomerschaum Wärmedämmung Ummantelung Rohr DN100 Gebäude 0,038W/(mK) D 20mm Mantel Blech Stahl verz D 0,7mm verschrauben Dichtungsband abdichten**
*** gemäß Ausführungsbeschreibung 7
Passstück aus flexiblem Elastomerschaum DIN EN 14304, Wärmedämmung einschl. Ummantelung DIN 4140 an haus- und betriebstechnischen Anlagen, an Rohrleitung, DN 100, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 29,000 St
Leistungsbereichkatalog: 047
DIN276-1_08: 499
Kostengruppe DIN 276 2018-12: 499
DIN276_81: 32300
DIN276_93: 422

**1.5.560 Bogen flexibler Elastomerschaum Wärmedämmung Ummantelung Rohr DN50 Gebäude 0,038W/(mK) D 19mm Mantel Blech Stahl verz D 0,6mm verschrauben Dichtungsband abdichten**
*** gemäß Ausführungsbeschreibung 7
STLB-Bau 2024-04 047
Bogen aus flexiblem Elastomerschaum DIN EN 14304, Wärmedämmung einschl. Ummantelung DIN 4140 an haus- und betriebstechnischen Anlagen, an Rohrleitung, DN 50, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 5,000 St
Leistungsbereichkatalog: 047
DIN276-1_08: 499
Kostengruppe DIN 276 2018-12: 499
DIN276_81: 32300
DIN276_93: 422

**1.5.570 Bogen flexibler Elastomerschaum Wärmedämmung Ummantelung Rohr DN65 Gebäude 0,038W/(mK) D 19mm Mantel Blech Stahl verz D 0,6mm verschrauben Dichtungsband abdichten**
*** gemäß Ausführungsbeschreibung 7
STLB-Bau 2024-04 047
Bogen aus flexiblem Elastomerschaum DIN EN 14304, Wärmedämmung einschl. Ummantelung DIN 4140 an haus- und betriebstechnischen Anlagen, an Rohrleitung, DN 65, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 8,000 St
Leistungsbereichkatalog: 047
DIN276-1_08: 499
Kostengruppe DIN 276 2018-12: 499
DIN276_81: 32300
DIN276_93: 422

**1.5.580 Bogen flexibler Elastomerschaum Wärmedämmung Ummantelung Rohr DN80 Gebäude 0,038W/(mK) D 20mm Mantel Blech Stahl verz D 0,7mm verschrauben Dichtungsband abdichten**
*** gemäß Ausführungsbeschreibung 7
STLB-Bau 2024-04 047
Bogen aus flexiblem Elastomerschaum DIN EN 14304, Wärmedämmung einschl. Ummantelung DIN 4140 an haus- und betriebstechnischen Anlagen, an Rohrleitung, DN 80, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 3,000 St
Leistungsbereichkatalog: 047
DIN276-1_08: 499
Kostengruppe DIN 276 2018-12: 499
DIN276_81: 32300
DIN276_93: 422

**1.5.590 Bogen flexibler Elastomerschaum Wärmedämmung Ummantelung Rohr DN100 Gebäude 0,038W/(mK) D 20mm Mantel Blech Stahl verz D 0,7mm verschrauben Dichtungsband abdichten**
*** gemäß Ausführungsbeschreibung 7
Bogen aus flexiblem Elastomerschaum DIN EN 14304, Wärmedämmung einschl. Ummantelung DIN 4140 an haus- und betriebstechnischen Anlagen, an Rohrleitung, DN 100, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 3,000 St
Leistungsbereichkatalog: 047
DIN276-1_08: 499
Kostengruppe DIN 276 2018-12: 499
DIN276_81: 32300
DIN276_93: 422

**1.5.600 Stutzen flexibler Elastomerschaum Wärmedämmung Ummantelung Rohr DN50 Gebäude 0,038W/(mK) D 19mm Mantel Blech Stahl verz D 0,6mm verschrauben Dichtungsband abdichten**
*** gemäß Ausführungsbeschreibung 7
STLB-Bau 2024-04 047
Stutzen aus flexiblem Elastomerschaum DIN EN 14304, Wärmedämmung einschl. Ummantelung DIN 4140 an haus- und betriebstechnischen Anlagen, an Rohrleitung, DN 50, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 4,000 St
Leistungsbereichkatalog: 047
DIN276-1_08: 499
Kostengruppe DIN 276 2018-12: 499
DIN276_81: 32300
DIN276_93: 422

**1.5.610 Stutzen flexibler Elastomerschaum Wärmedämmung Ummantelung Rohr DN65 Gebäude 0,038W/(mK) D 19mm Mantel Blech Stahl verz D 0,6mm verschrauben Dichtungsband abdichten**
*** gemäß Ausführungsbeschreibung 7
STLB-Bau 2024-04 047
Stutzen aus flexiblem Elastomerschaum DIN EN 14304, Wärmedämmung einschl. Ummantelung DIN 4140 an haus- und betriebstechnischen Anlagen, an Rohrleitung, DN 65, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 7,000 St
Leistungsbereichkatalog: 047
DIN276-1_08: 499
Kostengruppe DIN 276 2018-12: 499
DIN276_81: 32300
DIN276_93: 422

**1.5.620 Stutzen flexibler Elastomerschaum Wärmedämmung Ummantelung Rohr DN80 Gebäude 0,038W/(mK) D 20mm Mantel Blech Stahl verz D 0,7mm verschrauben Dichtungsband abdichten**
*** gemäß Ausführungsbeschreibung 7
STLB-Bau 2024-04 047
Stutzen aus flexiblem Elastomerschaum DIN EN 14304, Wärmedämmung einschl. Ummantelung DIN 4140 an haus- und betriebstechnischen Anlagen, an Rohrleitung, DN 80, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 5,000 St
Leistungsbereichkatalog: 047
DIN276-1_08: 499
Kostengruppe DIN 276 2018-12: 499
DIN276_81: 32300
DIN276_93: 422

**1.5.630 Stutzen flexibler Elastomerschaum Wärmedämmung Ummantelung Rohr DN100 Gebäude 0,038W/(mK) D 20mm Mantel Blech Stahl verz D 0,7mm verschrauben Dichtungsband abdichten**
*** gemäß Ausführungsbeschreibung 7
Stutzen aus flexiblem Elastomerschaum DIN EN 14304, Wärmedämmung einschl. Ummantelung DIN 4140 an haus- und betriebstechnischen Anlagen, an Rohrleitung, DN 100, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 7,000 St
Leistungsbereichkatalog: 047
DIN276-1_08: 499
Kostengruppe DIN 276 2018-12: 499
DIN276_81: 32300
DIN276_93: 422

**1.5.640 Konus flexibler Elastomerschaum Wärmedämmung Ummantelung Rohr DN50 Gebäude 0,038W/(mK) D 19mm Mantel Blech Stahl verz D 0,6mm verschrauben Dichtungsband abdichten**
*** gemäß Ausführungsbeschreibung 7
STLB-Bau 2024-04 047
Konus aus flexiblem Elastomerschaum DIN EN 14304, Wärmedämmung einschl. Ummantelung DIN 4140 an haus- und betriebstechnischen Anlagen, an Rohrleitung, DN 50, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 2,000 St
Leistungsbereichkatalog: 047
DIN276-1_08: 499
Kostengruppe DIN 276 2018-12: 499
DIN276_81: 32300
DIN276_93: 422

**1.5.650 Konus flexibler Elastomerschaum Wärmedämmung Ummantelung Rohr DN65 Gebäude 0,038W/(mK) D 19mm Mantel Blech Stahl verz D 0,6mm verschrauben Dichtungsband abdichten**
*** gemäß Ausführungsbeschreibung 7
STLB-Bau 2024-04 047
Konus aus flexiblem Elastomerschaum DIN EN 14304, Wärmedämmung einschl. Ummantelung DIN 4140 an haus- und betriebstechnischen Anlagen, an Rohrleitung, DN 65, Mindestabstände DIN 4140 sind nicht eingehalten, im Gebäude, Brandverhaltensklasse DIN EN 13501-1 B (schwerentflammbar), Wärmeleitfähigkeit 0,038 W/(mK) bei 40 Grad C Mitteltemperatur DIN EN 12667, Dämmschichtdicke 19 mm, Ummantelung aus nichtprofiliertem Blech, Stahl, feuerverzinkt, Blechdicke 0,6 mm, verschrauben, mit Dichtungsband abdichten, Arbeitshöhe des Montageortes bis 3,5 m über der Standfläche des hierfür erforderlichen Gerüstes.
Menge: 5,000 St
Leistungsbereichkatalog: 047
DIN276-1_08: 499
Kostengruppe DIN 276 2018-12: 499
DIN276_81: 32300
DIN276_93: 422

**1.5.660 Konus flexibler Elastomerschaum Wärmedämmung Ummantelung Rohr DN80 Gebäude 0,038W/(mK) D 20mm Mantel Blech Stahl verz D 0,7mm verschrauben Dichtungsband abdichten**
*** gemäß Ausführungsbeschreibung 7
STLB-Bau 2024-04 047
Konus aus flexiblem Elastomerschaum DIN EN 14304, Wärmedämmung einschl. Ummantelung DIN 4140 an haus- und betriebstechnischen Anlagen, an Rohrleitung, DN 80, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 2,000 St
Leistungsbereichkatalog: 047
DIN276-1_08: 499
Kostengruppe DIN 276 2018-12: 499
DIN276_81: 32300
DIN276_93: 422

**1.5.670 Konus flexibler Elastomerschaum Wärmedämmung Ummantelung Rohr DN100 Gebäude 0,038W/(mK) D 20mm Mantel Blech Stahl verz D 0,7mm verschrauben Dichtungsband abdichten**
*** gemäß Ausführungsbeschreibung 7
Konus aus flexiblem Elastomerschaum DIN EN 14304, Wärmedämmung einschl. Ummantelung DIN 4140 an haus- und betriebstechnischen Anlagen, an Rohrleitung, DN 100, Mindestabstände DIN 4140 sind nicht eingehalten, im Gebäude, Brandverhaltensklasse DIN EN 13501-1 B (schwerentflammbar), Wärmeleitfähigkeit 0,038 W/(mK) bei 40 Grad C Mitteltemperatur DIN EN 12667, Dämmschichtdicke 20 mm, Ummantelung aus nichtprofiliertem Blech, Stahl, feuerverzinkt, Blechdicke 0,7 mm, verschrauben, mit Dichtungsband abdichten, Arbeitshöhe des Montageortes bis 3,5 m über der Standfläche des hierfür erforderlichen Gerüstes.
Menge: 2,000 St
Leistungsbereichkatalog: 047
DIN276-1_08: 499
Kostengruppe DIN 276 2018-12: 499
DIN276_81: 32300
DIN276_93: 422

**1.5.680 Endstelle flexibler Elastomerschaum Wärmedämmung Ummantelung Rohr DN50 Gebäude 0,038W/(mK) D 19mm Stahl verz D 0,6mm**
*** gemäß Ausführungsbeschreibung 7
STLB-Bau 2024-04 047
Endstelle für Dämmung aus flexiblem Elastomerschaum DIN EN 14304, Wärmedämmung einschl. Ummantelung DIN 4140 an haus- und betriebstechnischen Anlagen, an Rohrleitung, DN 50, im Gebäude, Brandverhaltensklasse DIN EN 13501-1 B (schwerentflammbar), Wärmeleitfähigkeit 0,038 W/(mK) bei 40 Grad C Mitteltemperatur DIN EN 12667, Gesamt-Dämmschichtdicke 19 mm, Ummantelung aus nichtprofiliertem Blech, Stahl, feuerverzinkt, Blechdicke 0,6 mm, verschrauben, mit Dichtungsband abdichten, Arbeitshöhe des Montageortes bis 3,5 m über der Standfläche des hierfür erforderlichen Gerüstes.
Menge: 2,000 St
Leistungsbereichkatalog: 047
DIN276-1_08: 499
Kostengruppe DIN 276 2018-12: 499
DIN276_81: 33300
DIN276_93: 422

**1.5.690 Endstelle flexibler Elastomerschaum Wärmedämmung Ummantelung Rohr DN65 Gebäude 0,038W/(mK) D 19mm Stahl verz D 0,6mm**
*** gemäß Ausführungsbeschreibung 7
STLB-Bau 2024-04 047
Endstelle für Dämmung aus flexiblem Elastomerschaum DIN EN 14304, Wärmedämmung einschl. Ummantelung DIN 4140 an haus- und betriebstechnischen Anlagen, an Rohrleitung, DN 65, im Gebäude, Brandverhaltensklasse DIN EN 13501-1 B (schwerentflammbar), Wärmeleitfähigkeit 0,038 W/(mK) bei 40 Grad C Mitteltemperatur DIN EN 12667, Gesamt-Dämmschichtdicke 19 mm, Ummantelung aus nichtprofiliertem Blech, Stahl, feuerverzinkt, Blechdicke 0,6 mm, verschrauben, mit Dichtungsband abdichten, Arbeitshöhe des Montageortes bis 3,5 m über der Standfläche des hierfür erforderlichen Gerüstes.
Menge: 4,000 St
Leistungsbereichkatalog: 047
DIN276-1_08: 499
Kostengruppe DIN 276 2018-12: 499
DIN276_81: 33300
DIN276_93: 422

**1.5.700 Endstelle flexibler Elastomerschaum Wärmedämmung Ummantelung Rohr DN80 Gebäude 0,038W/(mK) D 20mm Stahl verz D 0,7mm**
*** gemäß Ausführungsbeschreibung 7
STLB-Bau 2024-04 047
Endstelle für Dämmung aus flexiblem Elastomerschaum DIN EN 14304, Wärmedämmung einschl. Ummantelung DIN 4140 an haus- und betriebstechnischen Anlagen, an Rohrleitung, DN 80, im Gebäude, Brandverhaltensklasse DIN EN 13501-1 B (schwerentflammbar), Wärmeleitfähigkeit 0,038 W/(mK) bei 40 Grad C Mitteltemperatur DIN EN 12667, Gesamt-Dämmschichtdicke 20 mm, Ummantelung aus nichtprofiliertem Blech, Stahl, feuerverzinkt, Blechdicke 0,7 mm, verschrauben, mit Dichtungsband abdichten, Arbeitshöhe des Montageortes bis 3,5 m über der Standfläche des hierfür erforderlichen Gerüstes.
Menge: 2,000 St
Leistungsbereichkatalog: 047
DIN276-1_08: 499
Kostengruppe DIN 276 2018-12: 499
DIN276_81: 33300
DIN276_93: 422

**1.5.710 Wärmedämmung Ummantelung Flanschenpaar DN50 Gebäude flexibler Elastomerschaum D 19mm Mantel Blech Stahl verz**
*** gemäß Ausführungsbeschreibung 7
STLB-Bau 2024-04 047
Wärmedämmung einschl. Ummantelung DIN 4140 an haus- und betriebstechnischen Anlagen, an Flanschenpaar, DN 50, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 4,000 St
Leistungsbereichkatalog: 047
DIN276-1_08: 499
Kostengruppe DIN 276 2018-12: 499
DIN276_81: 32300
DIN276_93: 422

**1.5.720 Wärmedämmung Ummantelung Flanschenpaar DN65 Gebäude flexibler Elastomerschaum D 19mm Mantel Blech Stahl verz**
*** gemäß Ausführungsbeschreibung 7
STLB-Bau 2024-04 047
Wärmedämmung einschl. Ummantelung DIN 4140 an haus- und betriebstechnischen Anlagen, an Flanschenpaar, DN 65, Mindestabstände DIN 4140 sind nicht eingehalten, im Gebäude, Dämmung aus flexiblem Elastomerschaum DIN EN 14304, Dämmschichtdicke 19 mm, Brandverhaltensklasse DIN EN 13501-1 B (schwerentflammbar), Wärmeleitfähigkeit 0,038 W/(mK) bei 40 Grad C Mitteltemperatur DIN EN 12667, Ummantelung aus nichtprofiliertem Blech, Stahl, feuerverzinkt, Blechdicke 0,6 mm, Überlappungen verschrauben und mit Dichtungsband abdichten, Arbeitshöhe des Montageortes bis 3,5 m über der Standfläche des hierfür erforderlichen Gerüstes.
Menge: 4,000 St
Leistungsbereichkatalog: 047
DIN276-1_08: 499
Kostengruppe DIN 276 2018-12: 499
DIN276_81: 32300
DIN276_93: 422

**1.5.730 Wärmedämmung Ummantelung Flanschenpaar DN80 Gebäude flexibler Elastomerschaum D 20mm Mantel Blech Stahl verz**
*** gemäß Ausführungsbeschreibung 7
STLB-Bau 2024-04 047
Wärmedämmung einschl. Ummantelung DIN 4140 an haus- und betriebstechnischen Anlagen, an Flanschenpaar, DN 80, Mindestabstände DIN 4140 sind nicht eingehalten, im Gebäude, Dämmung aus flexiblem Elastomerschaum DIN EN 14304, Dämmschichtdicke 20 mm, Brandverhaltensklasse DIN EN 13501-1 B (schwerentflammbar), Wärmeleitfähigkeit 0,038 W/(mK) bei 40 Grad C Mitteltemperatur DIN EN 12667, Ummantelung aus nichtprofiliertem Blech, Stahl, feuerverzinkt, Blechdicke 0,6 mm, Überlappungen verschrauben und mit Dichtungsband abdichten, Arbeitshöhe des Montageortes bis 3,5 m über der Standfläche des hierfür erforderlichen Gerüstes.
Menge: 4,000 St
Leistungsbereichkatalog: 047
DIN276-1_08: 499
Kostengruppe DIN 276 2018-12: 499
DIN276_81: 32300
DIN276_93: 422

**1.5.740 Abflachung flexibler Elastomerschaum Wärmedämmung Ummantelung Rohr DN50 Gebäude 0,038W/(mK) D 19mm Stahl verz D 0,6mm**
*** gemäß Ausführungsbeschreibung 7
STLB-Bau 2024-04 047
Abflachung für Dämmung aus flexiblem Elastomerschaum DIN EN 14304, Wärmedämmung einschl. Ummantelung DIN 4140 an haus- und betriebstechnischen Anlagen, an Rohrleitung, DN 50, im Gebäude, Brandverhaltensklasse DIN EN 13501-1 B (schwerentflammbar), Wärmeleitfähigkeit 0,038 W/(mK) bei 40 Grad C Mitteltemperatur DIN EN 12667, Gesamt-Dämmschichtdicke 19 mm, Ummantelung aus nichtprofiliertem Blech, Stahl, feuerverzinkt, Blechdicke 0,6 mm, verschrauben, mit Dichtungsband abdichten, Arbeitshöhe des Montageortes bis 3,5 m über der Standfläche des hierfür erforderlichen Gerüstes.
Menge: 6,000 St
Leistungsbereichkatalog: 047
DIN276-1_08: 499
Kostengruppe DIN 276 2018-12: 499
DIN276_81: 33300
DIN276_93: 422

**1.5.750 Abflachung flexibler Elastomerschaum Wärmedämmung Ummantelung Rohr DN65 Gebäude 0,038W/(mK) D 19mm Stahl verz D 0,6mm**
*** gemäß Ausführungsbeschreibung 7
STLB-Bau 2024-04 047
Abflachung für Dämmung aus flexiblem Elastomerschaum DIN EN 14304, Wärmedämmung einschl. Ummantelung DIN 4140 an haus- und betriebstechnischen Anlagen, an Rohrleitung, DN 65, im Gebäude, Brandverhaltensklasse DIN EN 13501-1 B (schwerentflammbar), Wärmeleitfähigkeit 0,038 W/(mK) bei 40 Grad C Mitteltemperatur DIN EN 12667, Gesamt-Dämmschichtdicke 19 mm, Ummantelung aus nichtprofiliertem Blech, Stahl, feuerverzinkt, Blechdicke 0,6 mm, verschrauben, mit Dichtungsband abdichten, Arbeitshöhe des Montageortes bis 3,5 m über der Standfläche des hierfür erforderlichen Gerüstes.
Menge: 6,000 St
Leistungsbereichkatalog: 047
DIN276-1_08: 499
Kostengruppe DIN 276 2018-12: 499
DIN276_81: 33300
DIN276_93: 422

**1.5.760 Abflachung flexibler Elastomerschaum Wärmedämmung Ummantelung Rohr DN80 Gebäude 0,038W/(mK) D 20mm Stahl verz D 0,7mm**
*** gemäß Ausführungsbeschreibung 7
STLB-Bau 2024-04 047
Abflachung für Dämmung aus flexiblem Elastomerschaum DIN EN 14304, Wärmedämmung einschl. Ummantelung DIN 4140 an haus- und betriebstechnischen Anlagen, an Rohrleitung, DN 80, im Gebäude, Brandverhaltensklasse DIN EN 13501-1 B (schwerentflammbar), Wärmeleitfähigkeit 0,038 W/(mK) bei 40 Grad C Mitteltemperatur DIN EN 12667, Gesamt-Dämmschichtdicke 20 mm, Ummantelung aus nichtprofiliertem Blech, Stahl, feuerverzinkt, Blechdicke 0,7 mm, verschrauben, mit Dichtungsband abdichten, Arbeitshöhe des Montageortes bis 3,5 m über der Standfläche des hierfür erforderlichen Gerüstes.
Menge: 6,000 St
Leistungsbereichkatalog: 047
DIN276-1_08: 499
Kostengruppe DIN 276 2018-12: 499
DIN276_81: 33300
DIN276_93: 422

**1.5.770 Zulage Unterschreitung der MIndestabstände DN12 bis DN100, Dämmung Rohrleitung**
Zulage für die Verlegung der vorstehenden Dämmung, einschl.
Form- und Verbindungsstücke, DN 12 bis DN 100, eingeschränkt durch Installationen verschiedener Gewerke. Montage zwischen vorhandenen oder bereits verlegten Installationen verschiedener Gewerke.
Menge: 30,000 m
Kostengruppe DIN 276 2018-12: 499

**1.5.780 Zulage Vorabdämmung von Mindermengen DN12 bis DN100, Dämmung Rohrleitung**
Zulage für die Vorabdämmung von Minderdämmung auf Anweisung der Bauüberwachung
Form- und Verbindungsstücke, DN 15 bis DN 100."
Menge: 20,000 m
Kostengruppe DIN 276 2018-12: 499

**1.5.790 Ausschnitt flexibler Elastomerschaum Wärmedämmung Ummantelung Rohr DN12 Gebäude 0,036W/(mK) D 10mm AlMg2Mn0,8 D 0,6mm**
*** gemäß Ausführungsbeschreibung 7
STLB-Bau 2024-04 047
Ausschnitt für Dämmung aus flexiblem Elastomerschaum DIN EN 14304, Wärmedämmung einschl. Ummantelung DIN 4140 an haus- und betriebstechnischen Anlagen, an Rohrleitung, DN 12, im Gebäude, Brandverhaltensklasse DIN EN 13501-1 B (schwerentflammbar), Wärmeleitfähigkeit 0,036 W/(mK) bei 40 Grad C Mitteltemperatur DIN EN 12667, Gesamt-Dämmschichtdicke 10 mm, Ummantelung aus nichtprofiliertem Blech, Aluminium, Legierung AlMg2Mn0,8, Blechdicke 0,6 mm, verschrauben, mit Dichtungsband abdichten, Arbeitshöhe des Montageortes bis 3,5 m über der Standfläche des hierfür erforderlichen Gerüstes.
Menge: 60,000 St
Leistungsbereichkatalog: 047
DIN276-1_08: 499
Kostengruppe DIN 276 2018-12: 499
DIN276_81: 33300
DIN276_93: 422

**1.5.800 Ausschnitt flexibler Elastomerschaum Wärmedämmung Ummantelung Rohr DN15 Gebäude 0,036W/(mK) D 10mm AlMg2Mn0,8 D 0,6mm**
*** gemäß Ausführungsbeschreibung 7
STLB-Bau 2024-04 047
Ausschnitt für Dämmung aus flexiblem Elastomerschaum DIN EN 14304, Wärmedämmung einschl. Ummantelung DIN 4140 an haus- und betriebstechnischen Anlagen, an Rohrleitung, DN 15, im Gebäude, Brandverhaltensklasse DIN EN 13501-1 B (schwerentflammbar), Wärmeleitfähigkeit 0,036 W/(mK) bei 40 Grad C Mitteltemperatur DIN EN 12667, Gesamt-Dämmschichtdicke 10 mm, Ummantelung aus nichtprofiliertem Blech, Aluminium, Legierung AlMg2Mn0,8, Blechdicke 0,6 mm, verschrauben, mit Dichtungsband abdichten, Arbeitshöhe des Montageortes bis 3,5 m über der Standfläche des hierfür erforderlichen Gerüstes.
Menge: 30,000 St
Leistungsbereichkatalog: 047
DIN276-1_08: 499
Kostengruppe DIN 276 2018-12: 499
DIN276_81: 33300
DIN276_93: 422

**1.5.810 Ausschnitt flexibler Elastomerschaum Wärmedämmung Ummantelung Rohr DN20 Gebäude 0,036W/(mK) D 10mm AlMg2Mn0,8 D 0,6mm**
*** gemäß Ausführungsbeschreibung 7
STLB-Bau 2024-04 047
Ausschnitt für Dämmung aus flexiblem Elastomerschaum DIN EN 14304, Wärmedämmung einschl. Ummantelung DIN 4140 an haus- und betriebstechnischen Anlagen, an Rohrleitung, DN 20, im Gebäude, Brandverhaltensklasse DIN EN 13501-1 B (schwerentflammbar), Wärmeleitfähigkeit 0,036 W/(mK) bei 40 Grad C Mitteltemperatur DIN EN 12667, Gesamt-Dämmschichtdicke 10 mm, Ummantelung aus nichtprofiliertem Blech, Aluminium, Legierung AlMg2Mn0,8, Blechdicke 0,6 mm, verschrauben, mit Dichtungsband abdichten, Arbeitshöhe des Montageortes bis 3,5 m über der Standfläche des hierfür erforderlichen Gerüstes.
Menge: 20,000 St
Leistungsbereichkatalog: 047
DIN276-1_08: 499
Kostengruppe DIN 276 2018-12: 499
DIN276_81: 33300
DIN276_93: 422

**1.5.820 Ausschnitt flexibler Elastomerschaum Wärmedämmung Ummantelung Rohr DN25 Gebäude 0,036W/(mK) D 10mm AlMg2Mn0,8 D 0,6mm**
*** gemäß Ausführungsbeschreibung 7
STLB-Bau 2024-04 047
Ausschnitt für Dämmung aus flexiblem Elastomerschaum DIN EN 14304, Wärmedämmung einschl. Ummantelung DIN 4140 an haus- und betriebstechnischen Anlagen, an Rohrleitung, DN 25, im Gebäude, Brandverhaltensklasse DIN EN 13501-1 B (schwerentflammbar), Wärmeleitfähigkeit 0,036 W/(mK) bei 40 Grad C Mitteltemperatur DIN EN 12667, Gesamt-Dämmschichtdicke 10 mm, Ummantelung aus nichtprofiliertem Blech, Aluminium, Legierung AlMg2Mn0,8, Blechdicke 0,6 mm, verschrauben, mit Dichtungsband abdichten, Arbeitshöhe des Montageortes bis 3,5 m über der Standfläche des hierfür erforderlichen Gerüstes.
Menge: 20,000 St
Leistungsbereichkatalog: 047
DIN276-1_08: 499
Kostengruppe DIN 276 2018-12: 499
DIN276_81: 33300
DIN276_93: 422

**1.5.830 Ausschnitt flexibler Elastomerschaum Wärmedämmung Ummantelung Rohr DN32 Gebäude 0,038W/(mK) D 19mm AlMg2Mn0,8 D 0,6mm**
*** gemäß Ausführungsbeschreibung 7
STLB-Bau 2024-04 047
Ausschnitt für Dämmung aus flexiblem Elastomerschaum DIN EN 14304, Wärmedämmung einschl. Ummantelung DIN 4140 an haus- und betriebstechnischen Anlagen, an Rohrleitung, DN 32, im Gebäude, Brandverhaltensklasse DIN EN 13501-1 B (schwerentflammbar), Wärmeleitfähigkeit 0,038 W/(mK) bei 40 Grad C Mitteltemperatur DIN EN 12667, Gesamt-Dämmschichtdicke 19 mm, Ummantelung aus nichtprofiliertem Blech, Aluminium, Legierung AlMg2Mn0,8, Blechdicke 0,6 mm, verschrauben, mit Dichtungsband abdichten, Arbeitshöhe des Montageortes bis 3,5 m über der Standfläche des hierfür erforderlichen Gerüstes.
Menge: 15,000 St
Leistungsbereichkatalog: 047
DIN276-1_08: 499
Kostengruppe DIN 276 2018-12: 499
DIN276_81: 33300
DIN276_93: 422

**1.5.840 Ausschnitt flexibler Elastomerschaum Wärmedämmung Ummantelung Rohr DN40 Gebäude 0,038W/(mK) D 19mm AlMg2Mn0,8 D 0,8mm**
*** gemäß Ausführungsbeschreibung 7
STLB-Bau 2024-04 047
Ausschnitt für Dämmung aus flexiblem Elastomerschaum DIN EN 14304, Wärmedämmung einschl. Ummantelung DIN 4140 an haus- und betriebstechnischen Anlagen, an Rohrleitung, DN 40, im Gebäude, Brandverhaltensklasse DIN EN 13501-1 B (schwerentflammbar), Wärmeleitfähigkeit 0,038 W/(mK) bei 40 Grad C Mitteltemperatur DIN EN 12667, Gesamt-Dämmschichtdicke 19 mm, Ummantelung aus nichtprofiliertem Blech, Aluminium, Legierung AlMg2Mn0,8, Blechdicke 0,8 mm, verschrauben, mit Dichtungsband abdichten, Arbeitshöhe des Montageortes bis 3,5 m über der Standfläche des hierfür erforderlichen Gerüstes.
Menge: 15,000 St
Leistungsbereichkatalog: 047
DIN276-1_08: 499
Kostengruppe DIN 276 2018-12: 499
DIN276_81: 33300
DIN276_93: 422

**1.5.850 Ausschnitt flexibler Elastomerschaum Wärmedämmung Ummantelung Rohr DN50 Gebäude 0,038W/(mK) D 19mm AlMg2Mn0,8 D 0,8mm**
*** gemäß Ausführungsbeschreibung 7
STLB-Bau 2024-04 047
Ausschnitt für Dämmung aus flexiblem Elastomerschaum DIN EN 14304, Wärmedämmung einschl. Ummantelung DIN 4140 an haus- und betriebstechnischen Anlagen, an Rohrleitung, DN 50, im Gebäude, Brandverhaltensklasse DIN EN 13501-1 B (schwerentflammbar), Wärmeleitfähigkeit 0,038 W/(mK) bei 40 Grad C Mitteltemperatur DIN EN 12667, Gesamt-Dämmschichtdicke 19 mm, Ummantelung aus nichtprofiliertem Blech, Aluminium, Legierung AlMg2Mn0,8, Blechdicke 0,8 mm, verschrauben, mit Dichtungsband abdichten, Arbeitshöhe des Montageortes bis 3,5 m über der Standfläche des hierfür erforderlichen Gerüstes.
Menge: 15,000 St
Leistungsbereichkatalog: 047
DIN276-1_08: 499
Kostengruppe DIN 276 2018-12: 499
DIN276_81: 33300
DIN276_93: 422

**1.5.860 Ausschnitt flexibler Elastomerschaum Wärmedämmung Ummantelung Rohr DN65 Gebäude 0,038W/(mK) D 19mm AlMg2Mn0,8 D 0,8mm**
*** gemäß Ausführungsbeschreibung 7
STLB-Bau 2024-04 047
Ausschnitt für Dämmung aus flexiblem Elastomerschaum DIN EN 14304, Wärmedämmung einschl. Ummantelung DIN 4140 an haus- und betriebstechnischen Anlagen, an Rohrleitung, DN 65, im Gebäude, Brandverhaltensklasse DIN EN 13501-1 B (schwerentflammbar), Wärmeleitfähigkeit 0,038 W/(mK) bei 40 Grad C Mitteltemperatur DIN EN 12667, Gesamt-Dämmschichtdicke 19 mm, Ummantelung aus nichtprofiliertem Blech, Aluminium, Legierung AlMg2Mn0,8, Blechdicke 0,8 mm, verschrauben, mit Dichtungsband abdichten, Arbeitshöhe des Montageortes bis 3,5 m über der Standfläche des hierfür erforderlichen Gerüstes.
Menge: 10,000 St
Leistungsbereichkatalog: 047
DIN276-1_08: 499
Kostengruppe DIN 276 2018-12: 499
DIN276_81: 33300
DIN276_93: 422

**1.5.870 Ausschnitt flexibler Elastomerschaum Wärmedämmung Ummantelung Rohr DN80 Gebäude 0,038W/(mK) D 20mm AlMg2Mn0,8 D 0,8mm**
*** gemäß Ausführungsbeschreibung 7
STLB-Bau 2024-04 047
Ausschnitt für Dämmung aus flexiblem Elastomerschaum DIN EN 14304, Wärmedämmung einschl. Ummantelung DIN 4140 an haus- und betriebstechnischen Anlagen, an Rohrleitung, DN 80, im Gebäude, Brandverhaltensklasse DIN EN 13501-1 B (schwerentflammbar), Wärmeleitfähigkeit 0,038 W/(mK) bei 40 Grad C Mitteltemperatur DIN EN 12667, Gesamt-Dämmschichtdicke 20 mm, Ummantelung aus nichtprofiliertem Blech, Aluminium, Legierung AlMg2Mn0,8, Blechdicke 0,8 mm, verschrauben, mit Dichtungsband abdichten, Arbeitshöhe des Montageortes bis 3,5 m über der Standfläche des hierfür erforderlichen Gerüstes.
Menge: 10,000 St
Leistungsbereichkatalog: 047
DIN276-1_08: 499
Kostengruppe DIN 276 2018-12: 499
DIN276_81: 33300
DIN276_93: 422

**1.5.880 Ausschnitt flexibler Elastomerschaum Wärmedämmung Ummantelung Rohr DN100 Gebäude 0,038W/(mK) D 20mm AlMg2Mn0,8 D 0,8mm**
*** gemäß Ausführungsbeschreibung 7
Ausschnitt für Dämmung aus flexiblem Elastomerschaum DIN EN 14304, Wärmedämmung einschl. Ummantelung DIN 4140 an haus- und betriebstechnischen Anlagen, an Rohrleitung, DN 80, im Gebäude, Brandverhaltensklasse DIN EN 13501-1 B (schwerentflammbar), Wärmeleitfähigkeit 0,038 W/(mK) bei 40 Grad C Mitteltemperatur DIN EN 12667, Gesamt-Dämmschichtdicke 20 mm, Ummantelung aus nichtprofiliertem Blech, Aluminium, Legierung AlMg2Mn0,8, Blechdicke 0,8 mm, verschrauben, mit Dichtungsband abdichten, Arbeitshöhe des Montageortes bis 3,5 m über der Standfläche des hierfür erforderlichen Gerüstes.
Menge: 10,000 St
Kostengruppe DIN 276 2018-12: 499

### Bereich 2 Dämmarbeiten Wärmeversorgungsanlagen

#### Abschnitt 2.1 Mineralwolle ohne Ummantelung

**Ausführungsbeschreibung 8 Mineralwolle ohne Ummantelung**
Katalog-Nr. 490 - Wärmedämmung/412+420_1/ 1. 1.
Die Trinkwasser- und Wärmeversorgungsleitungen sind mit Mineralwollschalen nach GEG mit einer Dämmstärke von mind. 100% zu dämmen.

Mediumtemperatur: '70 Grad C',

Umgebungstemperatur: '32 Grad C',

Umgebungsfeuchte: '75 %',

Für die Baumaßnahme ist nur ein Herstellersystem zu verwenden.

Die Dämmung ist gemäß DIN 4140 mit Draht zu binden (mind. 6 Umwicklungen je m). Längs und Rundstöße sind mit selbstklebender Aluminiumfolie zu überkleben.

Zulagen für Verbinder, Muffen und Ausschnitte für die Rohrleitungsbefestigungen werden nicht separat vergütet und sind in die Einheitspreise der Hauptpositionen zu kalkulieren.

Zulagen für die Abstimmung mit Fremdgewerken sind in die Einheitspreise einzukalkulieren.

Verarbeitung nach Herstellerangabe.

Durch beengte Leitungsführung verschiedener Installationsgewerke werden die Mindestabstände gemäß
DIN 4140 in Teilbereichen unterschritten.

Die in dieser Ausführungsbeschreibung beschriebenen Inhalte sind in den folgenden Einzelpositionen einzukalkulieren.

**2.1.10 Wärmedämmung Rohr DN15 Gebäude Mineralwolle AS-Qualität hydrophobiert Rohrschale D 20mm**
*** gemäß Ausführungsbeschreibung 8
STLB-Bau 2024-04 047, Katalog-Nr. 490 - Wärmedämmung/412+420_1/ 1. 1. 20.
Wärmedämmung ohne Ummantelung DIN 4140 an haus- und betriebstechnischen Anlagen, an Rohrleitung, DN 15, Mindestabstände DIN 4140 sind nicht eingehalten, im Gebäude, Dämmung aus Mineralwolle DIN EN 14303, AS-Qualität und hydrophobiert, als Rohrschale, Dämmschichtdicke 20 mm, Brandverhaltensklasse DIN EN 13501-1 A2 -s1, d0 (nichtbrennbar), Wärmeleitfähigkeit 0,035 W/(mK) bei 40 Grad C Mitteltemperatur DIN EN 12667, kaschiert mit Alufolie, Arbeitshöhe des Montageortes bis 3,5 m über der Standfläche des hierfür erforderlichen Gerüstes.
Menge: 572,000 m
Leistungsbereichkatalog: 047
DIN276-1_08: 499
DIN276_06: 422
Kostengruppe DIN 276 2018-12: 499
DIN276_81: 32300
DIN276_93: 422

**2.1.20 Wärmedämmung Rohr DN20 Gebäude Mineralwolle AS-Qualität hydrophobiert Rohrschale D 20mm**
*** gemäß Ausführungsbeschreibung 8
STLB-Bau 2024-04 047, Katalog-Nr. 490 - Wärmedämmung/412+420_1/ 1. 1. 30.
Wärmedämmung ohne Ummantelung DIN 4140 an haus- und betriebstechnischen Anlagen, an Rohrleitung, DN 20, Mindestabstände DIN 4140 sind nicht eingehalten, im Gebäude, Dämmung aus Mineralwolle DIN EN 14303, AS-Qualität und hydrophobiert, als Rohrschale, Dämmschichtdicke 20 mm, Brandverhaltensklasse DIN EN 13501-1 A2 -s1, d0 (nichtbrennbar), Wärmeleitfähigkeit 0,035 W/(mK) bei 40 Grad C Mitteltemperatur DIN EN 12667, kaschiert mit Alufolie, Arbeitshöhe des Montageortes bis 3,5 m über der Standfläche des hierfür erforderlichen Gerüstes.
Menge: 58,000 m
Leistungsbereichkatalog: 047
DIN276-1_08: 499
DIN276_06: 422
Kostengruppe DIN 276 2018-12: 499
DIN276_81: 32300
DIN276_93: 422

**2.1.30 Wärmedämmung Rohr DN25 Gebäude Mineralwolle AS-Qualität hydrophobiert Rohrschale D 30mm**
*** gemäß Ausführungsbeschreibung 8
STLB-Bau 2024-04 047, Katalog-Nr. 490 - Wärmedämmung/412+420_1/ 1. 1. 40.
Wärmedämmung ohne Ummantelung DIN 4140 an haus- und betriebstechnischen Anlagen, an Rohrleitung, DN 25, Mindestabstände DIN 4140 sind nicht eingehalten, im Gebäude, Dämmung aus Mineralwolle DIN EN 14303, AS-Qualität und hydrophobiert, als Rohrschale, Dämmschichtdicke 30 mm, Brandverhaltensklasse DIN EN 13501-1 A2 -s1, d0 (nichtbrennbar), Wärmeleitfähigkeit 0,035 W/(mK) bei 40 Grad C Mitteltemperatur DIN EN 12667, kaschiert mit Alufolie, Arbeitshöhe des Montageortes bis 3,5 m über der Standfläche des hierfür erforderlichen Gerüstes.
Menge: 67,000 m
Leistungsbereichkatalog: 047
DIN276-1_08: 499
DIN276_06: 422
Kostengruppe DIN 276 2018-12: 499
DIN276_81: 32300
DIN276_93: 422

**2.1.40 Wärmedämmung Rohr DN32 Gebäude Mineralwolle AS-Qualität hydrophobiert Rohrschale D 40mm**
*** gemäß Ausführungsbeschreibung 8
STLB-Bau 2024-04 047, Katalog-Nr. 490 - Wärmedämmung/412+420_1/ 1. 1. 50.
Wärmedämmung ohne Ummantelung DIN 4140 an haus- und betriebstechnischen Anlagen, an Rohrleitung, DN 32, Mindestabstände DIN 4140 sind nicht eingehalten, im Gebäude, Dämmung aus Mineralwolle DIN EN 14303, AS-Qualität und hydrophobiert, als Rohrschale, Dämmschichtdicke 40 mm, Brandverhaltensklasse DIN EN 13501-1 A2 -s1, d0 (nichtbrennbar), Wärmeleitfähigkeit 0,035 W/(mK) bei 40 Grad C Mitteltemperatur DIN EN 12667, kaschiert mit Alufolie, Arbeitshöhe des Montageortes bis 3,5 m über der Standfläche des hierfür erforderlichen Gerüstes.
Menge: 9,000 m
Leistungsbereichkatalog: 047
DIN276-1_08: 499
DIN276_06: 422
Kostengruppe DIN 276 2018-12: 499
DIN276_81: 32300
DIN276_93: 422

**2.1.50 Wärmedämmung Rohr DN40 Gebäude Mineralwolle AS-Qualität hydrophobiert Rohrschale D 50mm**
*** gemäß Ausführungsbeschreibung 8
STLB-Bau 2024-04 047, Katalog-Nr. 490 - Wärmedämmung/412+420_1/ 1. 1. 60.
Wärmedämmung ohne Ummantelung DIN 4140 an haus- und betriebstechnischen Anlagen, an Rohrleitung, DN 40, Mindestabstände DIN 4140 sind nicht eingehalten, im Gebäude, Dämmung aus Mineralwolle DIN EN 14303, AS-Qualität und hydrophobiert, als Rohrschale, Dämmschichtdicke 50 mm, Brandverhaltensklasse DIN EN 13501-1 A2 -s1, d0 (nichtbrennbar), Wärmeleitfähigkeit 0,035 W/(mK) bei 40 Grad C Mitteltemperatur DIN EN 12667, kaschiert mit Alufolie, Arbeitshöhe des Montageortes bis 3,5 m über der Standfläche des hierfür erforderlichen Gerüstes.
Menge: 67,000 m
Leistungsbereichkatalog: 047
DIN276-1_08: 499
DIN276_06: 422
Kostengruppe DIN 276 2018-12: 499
DIN276_81: 32300
DIN276_93: 422

**2.1.60 Wärmedämmung Rohr DN50 Gebäude Mineralwolle AS-Qualität hydrophobiert Rohrschale D 60mm**
*** gemäß Ausführungsbeschreibung 8
STLB-Bau 2024-04 047, Katalog-Nr. 490 - Wärmedämmung/412+420_1/ 1. 1. 70.
Wärmedämmung ohne Ummantelung DIN 4140 an haus- und betriebstechnischen Anlagen, an Rohrleitung, DN 50, Mindestabstände DIN 4140 sind nicht eingehalten, im Gebäude, Dämmung aus Mineralwolle DIN EN 14303, AS-Qualität und hydrophobiert, als Rohrschale, Dämmschichtdicke 60 mm, Brandverhaltensklasse DIN EN 13501-1 A2 -s1, d0 (nichtbrennbar), Wärmeleitfähigkeit 0,035 W/(mK) bei 40 Grad C Mitteltemperatur DIN EN 12667, kaschiert mit Alufolie, Arbeitshöhe des Montageortes bis 3,5 m über der Standfläche des hierfür erforderlichen Gerüstes.
Menge: 44,000 m
Leistungsbereichkatalog: 047
DIN276-1_08: 499
DIN276_06: 422
Kostengruppe DIN 276 2018-12: 499
DIN276_81: 32300
DIN276_93: 422

**2.1.70 Wärmedämmung Rohr DN65 Gebäude Mineralwolle AS-Qualität hydrophobiert Rohrschale D 80mm**
*** gemäß Ausführungsbeschreibung 8
STLB-Bau 2024-04 047, Katalog-Nr. 490 - Wärmedämmung/412+420_1/ 1. 1. 90.
Wärmedämmung ohne Ummantelung DIN 4140 an haus- und betriebstechnischen Anlagen, an Rohrleitung, DN 65, Mindestabstände DIN 4140 sind nicht eingehalten, im Gebäude, Dämmung aus Mineralwolle DIN EN 14303, AS-Qualität und hydrophobiert, als Rohrschale, Dämmschichtdicke 80 mm, Brandverhaltensklasse DIN EN 13501-1 A2 -s1, d0 (nichtbrennbar), Wärmeleitfähigkeit 0,035 W/(mK) bei 40 Grad C Mitteltemperatur DIN EN 12667, kaschiert mit Alufolie, Arbeitshöhe des Montageortes bis 3,5 m über der Standfläche des hierfür erforderlichen Gerüstes.
Menge: 97,000 m
Leistungsbereichkatalog: 047
DIN276-1_08: 499
DIN276_06: 422
Kostengruppe DIN 276 2018-12: 499
DIN276_81: 32300
DIN276_93: 422

**2.1.80 Wärmedämmung Rohr DN80 Gebäude Mineralwolle AS-Qualität hydrophobiert Rohrschale D 90mm**
*** gemäß Ausführungsbeschreibung 8
STLB-Bau 2024-04 047, Katalog-Nr. 490 - Wärmedämmung/412+420_1/ 1. 1. 100.
Wärmedämmung ohne Ummantelung DIN 4140 an haus- und betriebstechnischen Anlagen, an Rohrleitung, DN 80, Mindestabstände DIN 4140 sind nicht eingehalten, im Gebäude, Dämmung aus Mineralwolle DIN EN 14303, AS-Qualität und hydrophobiert, als Rohrschale, Dämmschichtdicke 90 mm, Brandverhaltensklasse DIN EN 13501-1 A2 -s1, d0 (nichtbrennbar), Wärmeleitfähigkeit 0,035 W/(mK) bei 40 Grad C Mitteltemperatur DIN EN 12667, kaschiert mit Alufolie, Arbeitshöhe des Montageortes bis 3,5 m über der Standfläche des hierfür erforderlichen Gerüstes.
Menge: 128,000 m
Leistungsbereichkatalog: 047
DIN276-1_08: 499
DIN276_06: 422
Kostengruppe DIN 276 2018-12: 499
DIN276_81: 32300
DIN276_93: 422

**2.1.90 Passstück Mineralwolle AS-Qualität hydrophobiert Wärmedämmung Rohr DN15 Gebäude 0,035W/(mK) D 20mm kaschiert Alu-Folie**
*** gemäß Ausführungsbeschreibung 8
STLB-Bau 2024-04 047, Katalog-Nr. 490 - Wärmedämmung/412+420_1/ 1. 1. 180.
Passstück aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 1311,000 St
Leistungsbereichkatalog: 047
DIN276-1_08: 499
DIN276_06: 422
Kostengruppe DIN 276 2018-12: 499
DIN276_81: 32300
DIN276_93: 422

**2.1.100 Passstück Mineralwolle AS-Qualität hydrophobiert Wärmedämmung Rohr DN20 Gebäude 0,035W/(mK) D 20mm kaschiert Alu-Folie**
*** gemäß Ausführungsbeschreibung 8
STLB-Bau 2024-04 047, Katalog-Nr. 490 - Wärmedämmung/412+420_1/ 1. 1. 190.
Passstück aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 148,000 St
Leistungsbereichkatalog: 047
DIN276-1_08: 499
DIN276_06: 422
Kostengruppe DIN 276 2018-12: 499
DIN276_81: 32300
DIN276_93: 422

**2.1.110 Passstück Mineralwolle AS-Qualität hydrophobiert Wärmedämmung Rohr DN25 Gebäude 0,035W/(mK) D 30mm kaschiert Alu-Folie**
*** gemäß Ausführungsbeschreibung 8
STLB-Bau 2024-04 047, Katalog-Nr. 490 - Wärmedämmung/412+420_1/ 1. 1. 200.
Passstück aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 166,000 St
Leistungsbereichkatalog: 047
DIN276-1_08: 499
DIN276_06: 422
Kostengruppe DIN 276 2018-12: 499
DIN276_81: 32300
DIN276_93: 422

**2.1.120 Passstück Mineralwolle AS-Qualität hydrophobiert Wärmedämmung Rohr DN32 Gebäude 0,035W/(mK) D 40mm kaschiert Alu-Folie**
*** gemäß Ausführungsbeschreibung 8
STLB-Bau 2024-04 047, Katalog-Nr. 490 - Wärmedämmung/412+420_1/ 1. 1. 210.
Passstück aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 45,000 St
Leistungsbereichkatalog: 047
DIN276-1_08: 499
DIN276_06: 422
Kostengruppe DIN 276 2018-12: 499
DIN276_81: 32300
DIN276_93: 422

**2.1.130 Passstück Mineralwolle AS-Qualität hydrophobiert Wärmedämmung Rohr DN40 Gebäude 0,035W/(mK) D 50mm kaschiert Alu-Folie**
*** gemäß Ausführungsbeschreibung 8
STLB-Bau 2024-04 047, Katalog-Nr. 490 - Wärmedämmung/412+420_1/ 1. 1. 220.
Passstück aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 229,000 St
Leistungsbereichkatalog: 047
DIN276-1_08: 499
DIN276_06: 422
Kostengruppe DIN 276 2018-12: 499
DIN276_81: 32300
DIN276_93: 422

**2.1.140 Passstück Mineralwolle AS-Qualität hydrophobiert Wärmedämmung Rohr DN50 Gebäude 0,035W/(mK) D 60mm kaschiert Alu-Folie**
*** gemäß Ausführungsbeschreibung 8
STLB-Bau 2024-04 047, Katalog-Nr. 490 - Wärmedämmung/412+420_1/ 1. 1. 230.
Passstück aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 138,000 St
Leistungsbereichkatalog: 047
DIN276-1_08: 499
DIN276_06: 422
Kostengruppe DIN 276 2018-12: 499
DIN276_81: 32300
DIN276_93: 422

**2.1.150 Passstück Mineralwolle AS-Qualität hydrophobiert Wärmedämmung Rohr DN65 Gebäude 0,035W/(mK) D 80mm kaschiert Alu-Folie**
*** gemäß Ausführungsbeschreibung 8
STLB-Bau 2024-04 047, Katalog-Nr. 490 - Wärmedämmung/412+420_1/ 1. 1. 250.
Passstück aus Mineralwolle DIN EN 14303, AS-Qualität und hydrophobiert, Wärmedämmung DIN 4140 an haus- und betriebstechnischen Anlagen, an Rohrleitung, DN 65, Mindestabstände DIN 4140 sind nicht eingehalten, im Gebäude, Brandverhaltensklasse DIN EN 13501-1 A2 -s1, d0 (nichtbrennbar), Wärmeleitfähigkeit 0,035 W/(mK) bei 40 Grad C Mitteltemperatur DIN EN 12667, Dämmschichtdicke 80 mm, kaschiert mit Aluminiumfolie, Arbeitshöhe des Montageortes bis 3,5 m über der Standfläche des hierfür erforderlichen Gerüstes.
Menge: 246,000 St
Leistungsbereichkatalog: 047
DIN276-1_08: 499
DIN276_06: 422
Kostengruppe DIN 276 2018-12: 499
DIN276_81: 32300
DIN276_93: 422

**2.1.160 Passstück Mineralwolle AS-Qualität hydrophobiert Wärmedämmung Rohr DN80 Gebäude 0,035W/(mK) D 100mm kaschiert Alu-Folie**
*** gemäß Ausführungsbeschreibung 8
STLB-Bau 2024-04 047, Katalog-Nr. 490 - Wärmedämmung/412+420_1/ 1. 1. 260.
Passstück aus Mineralwolle DIN EN 14303, AS-Qualität und hydrophobiert, Wärmedämmung DIN 4140 an haus- und betriebstechnischen Anlagen, an Rohrleitung, DN 80, Mindestabstände DIN 4140 sind nicht eingehalten, im Gebäude, Brandverhaltensklasse DIN EN 13501-1 A2 -s1, d0 (nichtbrennbar), Wärmeleitfähigkeit 0,035 W/(mK) bei 40 Grad C Mitteltemperatur DIN EN 12667, Dämmschichtdicke 100 mm, kaschiert mit Aluminiumfolie, Arbeitshöhe des Montageortes bis 3,5 m über der Standfläche des hierfür erforderlichen Gerüstes.
Menge: 309,000 St
Leistungsbereichkatalog: 047
DIN276-1_08: 499
DIN276_06: 422
Kostengruppe DIN 276 2018-12: 499
DIN276_81: 32300
DIN276_93: 422

**2.1.170 Bogen Mineralwolle AS-Qualität hydrophobiert Wärmedämmung Rohr DN15 Gebäude 0,035W/(mK) D 20mm kaschiert Alu-Folie**
*** gemäß Ausführungsbeschreibung 8
STLB-Bau 2024-04 047, Katalog-Nr. 490 - Wärmedämmung/412+420_1/ 1. 1. 340.
Bogen aus Mineralwolle DIN EN 14303, AS-Qualität und hydrophobiert, Wärmedämmung DIN 4140 an haus- und betriebstechnischen Anlagen, an Rohrleitung, DN 15, im Gebäude, Brandverhaltensklasse DIN EN 13501-1 A2 -s1, d0 (nichtbrennbar), Wärmeleitfähigkeit 0,035 W/(mK) bei 40 Grad C Mitteltemperatur DIN EN 12667, Dämmschichtdicke 20 mm, kaschiert mit Aluminiumfolie, Arbeitshöhe des Montageortes bis 3,5 m über der Standfläche des hierfür erforderlichen Gerüstes.
Menge: 104,000 St
Leistungsbereichkatalog: 047
DIN276-1_08: 499
Kostengruppe DIN 276 2018-12: 499

**2.1.180 Bogen Mineralwolle AS-Qualität hydrophobiert Wärmedämmung Rohr DN20 Gebäude 0,035W/(mK) D 20mm kaschiert Alu-Folie**
*** gemäß Ausführungsbeschreibung 8
STLB-Bau 2024-04 047, Katalog-Nr. 490 - Wärmedämmung/412+420_1/ 1. 1. 350.
Bogen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 12,000 St
Leistungsbereichkatalog: 047
DIN276-1_08: 499
DIN276_06: 422
Kostengruppe DIN 276 2018-12: 499
DIN276_81: 32300
DIN276_93: 422

**2.1.190 Bogen Mineralwolle AS-Qualität hydrophobiert Wärmedämmung Rohr DN25 Gebäude 0,035W/(mK) D 30mm kaschiert Alu-Folie**
*** gemäß Ausführungsbeschreibung 8
STLB-Bau 2024-04 047, Katalog-Nr. 490 - Wärmedämmung/412+420_1/ 1. 1. 360.
Bogen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 12,000 St
Leistungsbereichkatalog: 047
DIN276-1_08: 499
DIN276_06: 422
Kostengruppe DIN 276 2018-12: 499
DIN276_81: 32300
DIN276_93: 422

**2.1.200 Bogen Mineralwolle AS-Qualität hydrophobiert Wärmedämmung Rohr DN32 Gebäude 0,035W/(mK) D 40mm kaschiert Alu-Folie**
*** gemäß Ausführungsbeschreibung 8
STLB-Bau 2024-04 047, Katalog-Nr. 490 - Wärmedämmung/412+420_1/ 1. 1. 370.
Bogen aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 8,000 St
Leistungsbereichkatalog: 047
DIN276-1_08: 499
DIN276_06: 422
Kostengruppe DIN 276 2018-12: 499
DIN276_81: 32300
DIN276_93: 422

**2.1.210 Bogen Mineralwolle AS-Qualität hydrophobiert Wärmedämmung Rohr DN40 Gebäude 0,035W/(mK) D 50mm kaschiert Alu-Folie**
*** gemäß Ausführungsbeschreibung 8
STLB-Bau 2024-04 047, Katalog-Nr. 490 - Wärmedämmung/412+420_1/ 1. 1. 380.
Bogen aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 16,000 St
Leistungsbereichkatalog: 047
DIN276-1_08: 499
DIN276_06: 422
Kostengruppe DIN 276 2018-12: 499
DIN276_81: 32300
DIN276_93: 422

**2.1.220 Bogen Mineralwolle AS-Qualität hydrophobiert Wärmedämmung Rohr DN50 Gebäude 0,035W/(mK) D 60mm kaschiert Alu-Folie**
*** gemäß Ausführungsbeschreibung 8
STLB-Bau 2024-04 047, Katalog-Nr. 490 - Wärmedämmung/412+420_1/ 1. 1. 390.
Bogen aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 12,000 St
Leistungsbereichkatalog: 047
DIN276-1_08: 499
DIN276_06: 422
Kostengruppe DIN 276 2018-12: 499
DIN276_81: 32300
DIN276_93: 422

**2.1.230 Bogen Mineralwolle AS-Qualität hydrophobiert Wärmedämmung Rohr DN65 Gebäude 0,035W/(mK) D 80mm kaschiert Alu-Folie**
*** gemäß Ausführungsbeschreibung 8
STLB-Bau 2024-04 047, Katalog-Nr. 490 - Wärmedämmung/412+420_1/ 1. 1. 410.
Bogen aus Mineralwolle DIN EN 14303, AS-Qualität und hydrophobiert, Wärmedämmung DIN 4140 an haus- und betriebstechnischen Anlagen, an Rohrleitung, DN 65, Mindestabstände DIN 4140 sind nicht eingehalten, im Gebäude, Brandverhaltensklasse DIN EN 13501-1 A2 -s1, d0 (nichtbrennbar), Wärmeleitfähigkeit 0,035 W/(mK) bei 40 Grad C Mitteltemperatur DIN EN 12667, Dämmschichtdicke 80 mm, kaschiert mit Aluminiumfolie, Arbeitshöhe des Montageortes bis 3,5 m über der Standfläche des hierfür erforderlichen Gerüstes.
Menge: 24,000 St
Leistungsbereichkatalog: 047
DIN276-1_08: 499
DIN276_06: 422
Kostengruppe DIN 276 2018-12: 499
DIN276_81: 32300
DIN276_93: 422

**2.1.240 Bogen Mineralwolle AS-Qualität hydrophobiert Wärmedämmung Rohr DN80 Gebäude 0,035W/(mK) D 100mm kaschiert Alu-Folie**
*** gemäß Ausführungsbeschreibung 8
STLB-Bau 2024-04 047, Katalog-Nr. 490 - Wärmedämmung/412+420_1/ 1. 1. 420.
Bogen aus Mineralwolle DIN EN 14303, AS-Qualität und hydrophobiert, Wärmedämmung DIN 4140 an haus- und betriebstechnischen Anlagen, an Rohrleitung, DN 80, Mindestabstände DIN 4140 sind nicht eingehalten, im Gebäude, Brandverhaltensklasse DIN EN 13501-1 A2 -s1, d0 (nichtbrennbar), Wärmeleitfähigkeit 0,035 W/(mK) bei 40 Grad C Mitteltemperatur DIN EN 12667, Dämmschichtdicke 100 mm, kaschiert mit Aluminiumfolie, Arbeitshöhe des Montageortes bis 3,5 m über der Standfläche des hierfür erforderlichen Gerüstes.
Menge: 24,000 St
Leistungsbereichkatalog: 047
DIN276-1_08: 499
DIN276_06: 422
Kostengruppe DIN 276 2018-12: 499
DIN276_81: 32300
DIN276_93: 422

**2.1.250 Stutzen Mineralwolle AS-Qualität hydrophobiert Wärmedämmung Rohr DN15 Gebäude 0,035W/(mK) D 20mm kaschiert Alu-Folie**
*** gemäß Ausführungsbeschreibung 8
STLB-Bau 2024-04 047, Katalog-Nr. 490 - Wärmedämmung/412+420_1/ 1. 1. 500.
Stutzen aus Mineralwolle DIN EN 14303, AS-Qualität und hydrophobiert, Wärmedämmung DIN 4140 an haus- und betriebstechnischen Anlagen, an Rohrleitung, DN 15, Mindestabstände DIN 4140 sind nicht eingehalten, im Gebäude, Brandverhaltensklasse DIN EN 13501-1 A2 -s1, d0 (nichtbrennbar), Wärmeleitfähigkeit 0,035 W/(mK) bei 40 Grad C Mitteltemperatur DIN EN 12667, Dämmschichtdicke 20 mm, kaschiert mit Aluminiumfolie, Arbeitshöhe des Montageortes bis 3,5 m über der Standfläche des hierfür erforderlichen Gerüstes.
Menge: 13,000 St
Leistungsbereichkatalog: 047
DIN276-1_08: 499
DIN276_06: 422
Kostengruppe DIN 276 2018-12: 499
DIN276_81: 32300
DIN276_93: 422

**2.1.260 Stutzen Mineralwolle AS-Qualität hydrophobiert Wärmedämmung Rohr DN20 Gebäude 0,035W/(mK) D 20mm kaschiert Alu-Folie**
*** gemäß Ausführungsbeschreibung 8
STLB-Bau 2024-04 047, Katalog-Nr. 490 - Wärmedämmung/412+420_1/ 1. 1. 510.
Stutzen aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 5,000 St
Leistungsbereichkatalog: 047
DIN276-1_08: 499
DIN276_06: 422
Kostengruppe DIN 276 2018-12: 499
DIN276_81: 32300
DIN276_93: 422

**2.1.270 Stutzen Mineralwolle AS-Qualität hydrophobiert Wärmedämmung Rohr DN25 Gebäude 0,035W/(mK) D 30mm kaschiert Alu-Folie**
*** gemäß Ausführungsbeschreibung 8
STLB-Bau 2024-04 047, Katalog-Nr. 490 - Wärmedämmung/412+420_1/ 1. 1. 520.
Stutzen aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 5,000 St
Leistungsbereichkatalog: 047
DIN276-1_08: 499
DIN276_06: 422
Kostengruppe DIN 276 2018-12: 499
DIN276_81: 32300
DIN276_93: 422

**2.1.280 Stutzen Mineralwolle AS-Qualität hydrophobiert Wärmedämmung Rohr DN32 Gebäude 0,035W/(mK) D 40mm kaschiert Alu-Folie**
*** gemäß Ausführungsbeschreibung 8
STLB-Bau 2024-04 047, Katalog-Nr. 490 - Wärmedämmung/412+420_1/ 1. 1. 530.
Stutzen aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 5,000 St
Leistungsbereichkatalog: 047
DIN276-1_08: 499
DIN276_06: 422
Kostengruppe DIN 276 2018-12: 499
DIN276_81: 32300
DIN276_93: 422

**2.1.290 Stutzen Mineralwolle AS-Qualität hydrophobiert Wärmedämmung Rohr DN40 Gebäude 0,035W/(mK) D 50mm kaschiert Alu-Folie**
*** gemäß Ausführungsbeschreibung 8
STLB-Bau 2024-04 047, Katalog-Nr. 490 - Wärmedämmung/412+420_1/ 1. 1. 540.
Stutzen aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 4,000 St
Leistungsbereichkatalog: 047
DIN276-1_08: 499
DIN276_06: 422
Kostengruppe DIN 276 2018-12: 499
DIN276_81: 32300
DIN276_93: 422

**2.1.300 Stutzen Mineralwolle AS-Qualität hydrophobiert Wärmedämmung Rohr DN50 Gebäude 0,035W/(mK) D 60mm kaschiert Alu-Folie**
*** gemäß Ausführungsbeschreibung 8
STLB-Bau 2024-04 047, Katalog-Nr. 490 - Wärmedämmung/412+420_1/ 1. 1. 550.
Stutzen aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 7,000 St
Leistungsbereichkatalog: 047
DIN276-1_08: 499
DIN276_06: 422
Kostengruppe DIN 276 2018-12: 499
DIN276_81: 32300
DIN276_93: 422

**2.1.310 Stutzen Mineralwolle AS-Qualität hydrophobiert Wärmedämmung Rohr DN65 Gebäude 0,035W/(mK) D 80mm kaschiert Alu-Folie**
*** gemäß Ausführungsbeschreibung 8
STLB-Bau 2024-04 047, Katalog-Nr. 490 - Wärmedämmung/412+420_1/ 1. 1. 570.
Stutzen aus Mineralwolle DIN EN 14303, AS-Qualität und hydrophobiert, Wärmedämmung DIN 4140 an haus- und betriebstechnischen Anlagen, an Rohrleitung, DN 65, Mindestabstände DIN 4140 sind nicht eingehalten, im Gebäude, Brandverhaltensklasse DIN EN 13501-1 A2 -s1, d0 (nichtbrennbar), Wärmeleitfähigkeit 0,035 W/(mK) bei 40 Grad C Mitteltemperatur DIN EN 12667, Dämmschichtdicke 80 mm, kaschiert mit Aluminiumfolie, Arbeitshöhe des Montageortes bis 3,5 m über der Standfläche des hierfür erforderlichen Gerüstes.
Menge: 7,000 St
Leistungsbereichkatalog: 047
DIN276-1_08: 499
DIN276_06: 422
Kostengruppe DIN 276 2018-12: 499
DIN276_81: 32300
DIN276_93: 422

**2.1.320 Stutzen Mineralwolle AS-Qualität hydrophobiert Wärmedämmung Rohr DN80 Gebäude 0,035W/(mK) D 100mm kaschiert Alu-Folie**
*** gemäß Ausführungsbeschreibung 8
STLB-Bau 2024-04 047, Katalog-Nr. 490 - Wärmedämmung/412+420_1/ 1. 1. 580.
Stutzen aus Mineralwolle DIN EN 14303, AS-Qualität und hydrophobiert, Wärmedämmung DIN 4140 an haus- und betriebstechnischen Anlagen, an Rohrleitung, DN 80, Mindestabstände DIN 4140 sind nicht eingehalten, im Gebäude, Brandverhaltensklasse DIN EN 13501-1 A2 -s1, d0 (nichtbrennbar), Wärmeleitfähigkeit 0,035 W/(mK) bei 40 Grad C Mitteltemperatur DIN EN 12667, Dämmschichtdicke 100 mm, kaschiert mit Aluminiumfolie, Arbeitshöhe des Montageortes bis 3,5 m über der Standfläche des hierfür erforderlichen Gerüstes.
Menge: 7,000 St
Leistungsbereichkatalog: 047
DIN276-1_08: 499
DIN276_06: 422
Kostengruppe DIN 276 2018-12: 499
DIN276_81: 32300
DIN276_93: 422

**2.1.330 Konus Mineralwolle AS-Qualität hydrophobiert Wärmedämmung Rohr DN20 Gebäude 0,035W/(mK) D 20mm kaschiert Alu-Folie**
*** gemäß Ausführungsbeschreibung 8
STLB-Bau 2024-04 047, Katalog-Nr. 490 - Wärmedämmung/412+420_1/ 1. 1. 670.
Konus aus Mineralwolle DIN EN 14303, AS-Qualität und hydrophobiert, Wärmedämmung DIN 4140 an haus- und betriebstechnischen Anlagen, an Rohrleitung, DN 20, Mindestabstände DIN 4140 sind nicht eingehalten, im Gebäude, Brandverhaltensklasse DIN EN 13501-1 A2 -s1, d0 (nichtbrennbar), Wärmeleitfähigkeit 0,035 W/(mK) bei 40 Grad C Mitteltemperatur DIN EN 12667, Dämmschichtdicke 20 mm, kaschiert mit Aluminiumfolie, Arbeitshöhe des Montageortes bis 3,5 m über der Standfläche des hierfür erforderlichen Gerüstes.
Menge: 3,000 St
Leistungsbereichkatalog: 047
DIN276-1_08: 499
DIN276_06: 422
Kostengruppe DIN 276 2018-12: 499
DIN276_81: 32300
DIN276_93: 422

**2.1.340 Konus Mineralwolle AS-Qualität hydrophobiert Wärmedämmung Rohr DN25 Gebäude 0,035W/(mK) D 30mm kaschiert Alu-Folie**
*** gemäß Ausführungsbeschreibung 8
STLB-Bau 2024-04 047, Katalog-Nr. 490 - Wärmedämmung/412+420_1/ 1. 1. 680.
Konus aus Mineralwolle DIN EN 14303, AS-Qualität und hydrophobiert, Wärmedämmung DIN 4140 an haus- und betriebstechnischen Anlagen, an Rohrleitung, DN 25, Mindestabstände DIN 4140 sind nicht eingehalten, im Gebäude, Brandverhaltensklasse DIN EN 13501-1 A2 -s1, d0 (nichtbrennbar), Wärmeleitfähigkeit 0,035 W/(mK) bei 40 Grad C Mitteltemperatur DIN EN 12667, Dämmschichtdicke 30 mm, kaschiert mit Aluminiumfolie, Arbeitshöhe des Montageortes bis 3,5 m über der Standfläche des hierfür erforderlichen Gerüstes.
Menge: 3,000 St
Leistungsbereichkatalog: 047
DIN276-1_08: 499
DIN276_06: 422
Kostengruppe DIN 276 2018-12: 499
DIN276_81: 32300
DIN276_93: 422

**2.1.350 Konus Mineralwolle AS-Qualität hydrophobiert Wärmedämmung Rohr DN32 Gebäude 0,035W/(mK) D 40mm kaschiert Alu-Folie**
*** gemäß Ausführungsbeschreibung 8
STLB-Bau 2024-04 047, Katalog-Nr. 490 - Wärmedämmung/412+420_1/ 1. 1. 690.
Konus aus Mineralwolle DIN EN 14303, AS-Qualität und hydrophobiert, Wärmedämmung DIN 4140 an haus- und betriebstechnischen Anlagen, an Rohrleitung, DN 32, Mindestabstände DIN 4140 sind nicht eingehalten, im Gebäude, Brandverhaltensklasse DIN EN 13501-1 A2 -s1, d0 (nichtbrennbar), Wärmeleitfähigkeit 0,035 W/(mK) bei 40 Grad C Mitteltemperatur DIN EN 12667, Dämmschichtdicke 40 mm, kaschiert mit Aluminiumfolie, Arbeitshöhe des Montageortes bis 3,5 m über der Standfläche des hierfür erforderlichen Gerüstes.
Menge: 3,000 St
Leistungsbereichkatalog: 047
DIN276-1_08: 499
DIN276_06: 422
Kostengruppe DIN 276 2018-12: 499
DIN276_81: 32300
DIN276_93: 422

**2.1.360 Konus Mineralwolle AS-Qualität hydrophobiert Wärmedämmung Rohr DN40 Gebäude 0,035W/(mK) D 50mm kaschiert Alu-Folie**
*** gemäß Ausführungsbeschreibung 8
STLB-Bau 2024-04 047, Katalog-Nr. 490 - Wärmedämmung/412+420_1/ 1. 1. 700.
Konus aus Mineralwolle DIN EN 14303, AS-Qualität und hydrophobiert, Wärmedämmung DIN 4140 an haus- und betriebstechnischen Anlagen, an Rohrleitung, DN 40, Mindestabstände DIN 4140 sind nicht eingehalten, im Gebäude, Brandverhaltensklasse DIN EN 13501-1 A2 -s1, d0 (nichtbrennbar), Wärmeleitfähigkeit 0,035 W/(mK) bei 40 Grad C Mitteltemperatur DIN EN 12667, Dämmschichtdicke 50 mm, kaschiert mit Aluminiumfolie, Arbeitshöhe des Montageortes bis 3,5 m über der Standfläche des hierfür erforderlichen Gerüstes.
Menge: 4,000 St
Leistungsbereichkatalog: 047
DIN276-1_08: 499
DIN276_06: 422
Kostengruppe DIN 276 2018-12: 499
DIN276_81: 32300
DIN276_93: 422

**2.1.370 Konus Mineralwolle AS-Qualität hydrophobiert Wärmedämmung Rohr DN50 Gebäude 0,035W/(mK) D 60mm kaschiert Alu-Folie**
*** gemäß Ausführungsbeschreibung 8
STLB-Bau 2024-04 047, Katalog-Nr. 490 - Wärmedämmung/412+420_1/ 1. 1. 710.
Konus aus Mineralwolle DIN EN 14303, AS-Qualität und hydrophobiert, Wärmedämmung DIN 4140 an haus- und betriebstechnischen Anlagen, an Rohrleitung, DN 50, Mindestabstände DIN 4140 sind nicht eingehalten, im Gebäude, Brandverhaltensklasse DIN EN 13501-1 A2 -s1, d0 (nichtbrennbar), Wärmeleitfähigkeit 0,035 W/(mK) bei 40 Grad C Mitteltemperatur DIN EN 12667, Dämmschichtdicke 60 mm, kaschiert mit Aluminiumfolie, Arbeitshöhe des Montageortes bis 3,5 m über der Standfläche des hierfür erforderlichen Gerüstes.
Menge: 4,000 St
Leistungsbereichkatalog: 047
DIN276-1_08: 499
DIN276_06: 422
Kostengruppe DIN 276 2018-12: 499
DIN276_81: 32300
DIN276_93: 422

**2.1.380 Konus Mineralwolle AS-Qualität hydrophobiert Wärmedämmung Rohr DN65 Gebäude 0,035W/(mK) D 80mm kaschiert Alu-Folie**
*** gemäß Ausführungsbeschreibung 8
STLB-Bau 2024-04 047, Katalog-Nr. 490 - Wärmedämmung/412+420_1/ 1. 1. 730.
Konus aus Mineralwolle DIN EN 14303, AS-Qualität und hydrophobiert, Wärmedämmung DIN 4140 an haus- und betriebstechnischen Anlagen, an Rohrleitung, DN 65, Mindestabstände DIN 4140 sind nicht eingehalten, im Gebäude, Brandverhaltensklasse DIN EN 13501-1 A2 -s1, d0 (nichtbrennbar), Wärmeleitfähigkeit 0,035 W/(mK) bei 40 Grad C Mitteltemperatur DIN EN 12667, Dämmschichtdicke 80 mm, kaschiert mit Aluminiumfolie, Arbeitshöhe des Montageortes bis 3,5 m über der Standfläche des hierfür erforderlichen Gerüstes.
Menge: 4,000 St
Leistungsbereichkatalog: 047
DIN276-1_08: 499
DIN276_06: 422
Kostengruppe DIN 276 2018-12: 499
DIN276_81: 32300
DIN276_93: 422

**2.1.390 Konus Mineralwolle AS-Qualität hydrophobiert Wärmedämmung Rohr DN80 Gebäude 0,035W/(mK) D 100mm kaschiert Alu-Folie**
*** gemäß Ausführungsbeschreibung 8
STLB-Bau 2024-04 047, Katalog-Nr. 490 - Wärmedämmung/412+420_1/ 1. 1. 740.
Konus aus Mineralwolle DIN EN 14303, AS-Qualität und hydrophobiert, Wärmedämmung DIN 4140 an haus- und betriebstechnischen Anlagen, an Rohrleitung, DN 80, Mindestabstände DIN 4140 sind nicht eingehalten, im Gebäude, Brandverhaltensklasse DIN EN 13501-1 A2 -s1, d0 (nichtbrennbar), Wärmeleitfähigkeit 0,035 W/(mK) bei 40 Grad C Mitteltemperatur DIN EN 12667, Dämmschichtdicke 100 mm, kaschiert mit Aluminiumfolie, Arbeitshöhe des Montageortes bis 3,5 m über der Standfläche des hierfür erforderlichen Gerüstes.
Menge: 4,000 St
Leistungsbereichkatalog: 047
DIN276-1_08: 499
DIN276_06: 422
Kostengruppe DIN 276 2018-12: 499
DIN276_81: 32300
DIN276_93: 422

**2.1.400 Endstelle Mineralwolle AS-Qualität hydrophobiert Wärmedämmung Rohr DN15 Gebäude 0,035W/(mK) D 20mm kaschiert Alu-Folie**
*** gemäß Ausführungsbeschreibung 8
STLB-Bau 2024-04 047, Katalog-Nr. 490 - Wärmedämmung/412+420_1/ 1. 1. 820.
Endstelle für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 12,000 St
Leistungsbereichkatalog: 047
DIN276-1_08: 499
DIN276_06: 422
Kostengruppe DIN 276 2018-12: 499
DIN276_81: 33300
DIN276_93: 422

**2.1.410 Endstelle Mineralwolle AS-Qualität hydrophobiert Wärmedämmung Rohr DN20 Gebäude 0,035W/(mK) D 20mm kaschiert Alu-Folie**
*** gemäß Ausführungsbeschreibung 8
STLB-Bau 2024-04 047, Katalog-Nr. 490 - Wärmedämmung/412+420_1/ 1. 1. 830.
Endstelle für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 6,000 St
Leistungsbereichkatalog: 047
DIN276-1_08: 499
DIN276_06: 422
Kostengruppe DIN 276 2018-12: 499
DIN276_81: 33300
DIN276_93: 422

**2.1.420 Endstelle Mineralwolle AS-Qualität hydrophobiert Wärmedämmung Rohr DN25 Gebäude 0,035W/(mK) D 30mm kaschiert Alu-Folie**
*** gemäß Ausführungsbeschreibung 8
STLB-Bau 2024-04 047, Katalog-Nr. 490 - Wärmedämmung/412+420_1/ 1. 1. 840.
Endstelle für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 7,000 St
Leistungsbereichkatalog: 047
DIN276-1_08: 499
DIN276_06: 422
Kostengruppe DIN 276 2018-12: 499
DIN276_81: 33300
DIN276_93: 422

**2.1.430 Endstelle Mineralwolle AS-Qualität hydrophobiert Wärmedämmung Rohr DN32 Gebäude 0,035W/(mK) D 40mm kaschiert Alu-Folie**
*** gemäß Ausführungsbeschreibung 8
STLB-Bau 2024-04 047, Katalog-Nr. 490 - Wärmedämmung/412+420_1/ 1. 1. 850.
Endstelle für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 7,000 St
Leistungsbereichkatalog: 047
DIN276-1_08: 499
DIN276_06: 422
Kostengruppe DIN 276 2018-12: 499
DIN276_81: 33300
DIN276_93: 422

**2.1.440 Endstelle Mineralwolle AS-Qualität hydrophobiert Wärmedämmung Rohr DN40 Gebäude 0,035W/(mK) D 50mm kaschiert Alu-Folie**
*** gemäß Ausführungsbeschreibung 8
STLB-Bau 2024-04 047, Katalog-Nr. 490 - Wärmedämmung/412+420_1/ 1. 1. 860.
Endstelle für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 4,000 St
Leistungsbereichkatalog: 047
DIN276-1_08: 499
DIN276_06: 422
Kostengruppe DIN 276 2018-12: 499
DIN276_81: 33300
DIN276_93: 422

**2.1.450 Endstelle Mineralwolle AS-Qualität hydrophobiert Wärmedämmung Rohr DN50 Gebäude 0,035W/(mK) D 60mm kaschiert Alu-Folie**
*** gemäß Ausführungsbeschreibung 8
STLB-Bau 2024-04 047, Katalog-Nr. 490 - Wärmedämmung/412+420_1/ 1. 1. 870.
Endstelle für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 4,000 St
Leistungsbereichkatalog: 047
DIN276-1_08: 499
DIN276_06: 422
Kostengruppe DIN 276 2018-12: 499
DIN276_81: 33300
DIN276_93: 422

**2.1.460 Endstelle Mineralwolle AS-Qualität hydrophobiert Wärmedämmung Rohr DN65 Gebäude 0,035W/(mK) D 80mm kaschiert Alu-Folie**
*** gemäß Ausführungsbeschreibung 8
STLB-Bau 2024-04 047, Katalog-Nr. 490 - Wärmedämmung/412+420_1/ 1. 1. 890.
Endstelle für Dämmung aus Mineralwolle DIN EN 14303, AS-Qualität und hydrophobiert, Wärmedämmung DIN 4140 an haus- und betriebstechnischen Anlagen, an Rohrleitung, DN 65, im Gebäude, Brandverhaltensklasse DIN EN 13501-1 A2 -s1, d0 (nichtbrennbar), Wärmeleitfähigkeit 0,035 W/(mK) bei 40 Grad C Mitteltemperatur DIN EN 12667, Gesamt-Dämmschichtdicke 80 mm, kaschiert mit Aluminiumfolie, Arbeitshöhe des Montageortes bis 3,5 m über der Standfläche des hierfür erforderlichen Gerüstes.
Menge: 10,000 St
Leistungsbereichkatalog: 047
DIN276-1_08: 499
DIN276_06: 422
Kostengruppe DIN 276 2018-12: 499
DIN276_81: 33300
DIN276_93: 422

**2.1.470 Endstelle Mineralwolle AS-Qualität hydrophobiert Wärmedämmung Rohr DN80 Gebäude 0,035W/(mK) D 100mm kaschiert Alu-Folie**
*** gemäß Ausführungsbeschreibung 8
STLB-Bau 2024-04 047, Katalog-Nr. 490 - Wärmedämmung/412+420_1/ 1. 1. 900.
Endstelle für Dämmung aus Mineralwolle DIN EN 14303, AS-Qualität und hydrophobiert, Wärmedämmung DIN 4140 an haus- und betriebstechnischen Anlagen, an Rohrleitung, DN 80, im Gebäude, Brandverhaltensklasse DIN EN 13501-1 A2 -s1, d0 (nichtbrennbar), Wärmeleitfähigkeit 0,035 W/(mK) bei 40 Grad C Mitteltemperatur DIN EN 12667, Gesamt-Dämmschichtdicke 100 mm, kaschiert mit Aluminiumfolie, Arbeitshöhe des Montageortes bis 3,5 m über der Standfläche des hierfür erforderlichen Gerüstes.
Menge: 6,000 St
Leistungsbereichkatalog: 047
DIN276-1_08: 499
DIN276_06: 422
Kostengruppe DIN 276 2018-12: 499
DIN276_81: 33300
DIN276_93: 422

**2.1.480 Wärmedämmung Flanschenpaar DN15 Gebäude Mineralwolle AS-Qualität Lamellenmatte druckfest D 20mm**
*** gemäß Ausführungsbeschreibung 8
STLB-Bau 2024-04 047, Katalog-Nr. 490 - Wärmedämmung/412+420_1/ 1. 1. 980.
Wärmedämmung ohne Ummantelung DIN 4140 an haus- und betriebstechnischen Anlagen, an Flanschenpaar, DN 15, Mindestabstände DIN 4140 sind nicht eingehalten, im Gebäude, Dämmung aus Mineralwolle DIN EN 14303, AS-Qualität, als Lamellenmatte, druckfest, Dämmschichtdicke 20 mm, Brandverhaltensklasse DIN EN 13501-1 A2 -s1, d0 (nichtbrennbar), Wärmeleitfähigkeit 0,040 W/(mK) bei 40 Grad C Mitteltemperatur DIN EN 12667, kaschiert mit Alufolie, Arbeitshöhe des Montageortes bis 3,5 m über der Standfläche des hierfür erforderlichen Gerüstes.
Menge: 11,000 St
Leistungsbereichkatalog: 047
DIN276-1_08: 499
DIN276_06: 422
Kostengruppe DIN 276 2018-12: 499
DIN276_81: 32300
DIN276_93: 422

**2.1.490 Wärmedämmung Flanschenpaar DN20 Gebäude Mineralwolle AS-Qualität Lamellenmatte druckfest D 20mm**
*** gemäß Ausführungsbeschreibung 8
STLB-Bau 2024-04 047, Katalog-Nr. 490 - Wärmedämmung/412+420_1/ 1. 1. 990.
Wärmedämmung ohne Ummantelung DIN 4140 an haus- und betriebstechnischen Anlagen, an Flanschenpaar, DN 20, Mindestabstände DIN 4140 sind nicht eingehalten, im Gebäude, Dämmung aus Mineralwolle DIN EN 14303, AS-Qualität, als Lamellenmatte, druckfest, Dämmschichtdicke 20 mm, Brandverhaltensklasse DIN EN 13501-1 A2 -s1, d0 (nichtbrennbar), Wärmeleitfähigkeit 0,040 W/(mK) bei 40 Grad C Mitteltemperatur DIN EN 12667, kaschiert mit Alufolie, Arbeitshöhe des Montageortes bis 3,5 m über der Standfläche des hierfür erforderlichen Gerüstes.
Menge: 5,000 St
Leistungsbereichkatalog: 047
DIN276-1_08: 499
DIN276_06: 422
Kostengruppe DIN 276 2018-12: 499
DIN276_81: 32300
DIN276_93: 422

**2.1.500 Wärmedämmung Flanschenpaar DN25 Gebäude Mineralwolle AS-Qualität Lamellenmatte druckfest D 30mm**
*** gemäß Ausführungsbeschreibung 8
STLB-Bau 2024-04 047, Katalog-Nr. 490 - Wärmedämmung/412+420_1/ 1. 1.1000.
Wärmedämmung ohne Ummantelung DIN 4140 an haus- und betriebstechnischen Anlagen, an Flanschenpaar, DN 25, Mindestabstände DIN 4140 sind nicht eingehalten, im Gebäude, Dämmung aus Mineralwolle DIN EN 14303, AS-Qualität, als Lamellenmatte, druckfest, Dämmschichtdicke 30 mm, Brandverhaltensklasse DIN EN 13501-1 A2 -s1, d0 (nichtbrennbar), Wärmeleitfähigkeit 0,040 W/(mK) bei 40 Grad C Mitteltemperatur DIN EN 12667, kaschiert mit Alufolie, Arbeitshöhe des Montageortes bis 3,5 m über der Standfläche des hierfür erforderlichen Gerüstes.
Menge: 4,000 St
Leistungsbereichkatalog: 047
DIN276-1_08: 499
DIN276_06: 422
Kostengruppe DIN 276 2018-12: 499
DIN276_81: 32300
DIN276_93: 422

**2.1.510 Wärmedämmung Flanschenpaar DN32 Gebäude Mineralwolle AS-Qualität Lamellenmatte druckfest D 40mm**
*** gemäß Ausführungsbeschreibung 8
STLB-Bau 2024-04 047, Katalog-Nr. 490 - Wärmedämmung/412+420_1/ 1. 1.1010.
Wärmedämmung ohne Ummantelung DIN 4140 an haus- und betriebstechnischen Anlagen, an Flanschenpaar, DN 32, Mindestabstände DIN 4140 sind nicht eingehalten, im Gebäude, Dämmung aus Mineralwolle DIN EN 14303, AS-Qualität, als Lamellenmatte, druckfest, Dämmschichtdicke 40 mm, Brandverhaltensklasse DIN EN 13501-1 A2 -s1, d0 (nichtbrennbar), Wärmeleitfähigkeit 0,040 W/(mK) bei 40 Grad C Mitteltemperatur DIN EN 12667, kaschiert mit Alufolie, Arbeitshöhe des Montageortes bis 3,5 m über der Standfläche des hierfür erforderlichen Gerüstes.
Menge: 5,000 St
Leistungsbereichkatalog: 047
DIN276-1_08: 499
DIN276_06: 422
Kostengruppe DIN 276 2018-12: 499
DIN276_81: 32300
DIN276_93: 422

**2.1.520 Wärmedämmung Flanschenpaar DN40 Gebäude Mineralwolle AS-Qualität Lamellenmatte druckfest D 50mm**
*** gemäß Ausführungsbeschreibung 8
STLB-Bau 2024-04 047, Katalog-Nr. 490 - Wärmedämmung/412+420_1/ 1. 1.1020.
Wärmedämmung ohne Ummantelung DIN 4140 an haus- und betriebstechnischen Anlagen, an Flanschenpaar, DN 40, Mindestabstände DIN 4140 sind nicht eingehalten, im Gebäude, Dämmung aus Mineralwolle DIN EN 14303, AS-Qualität, als Lamellenmatte, druckfest, Dämmschichtdicke 50 mm, Brandverhaltensklasse DIN EN 13501-1 A2 -s1, d0 (nichtbrennbar), Wärmeleitfähigkeit 0,040 W/(mK) bei 40 Grad C Mitteltemperatur DIN EN 12667, kaschiert mit Alufolie, Arbeitshöhe des Montageortes bis 3,5 m über der Standfläche des hierfür erforderlichen Gerüstes.
Menge: 4,000 St
Leistungsbereichkatalog: 047
DIN276-1_08: 499
DIN276_06: 422
Kostengruppe DIN 276 2018-12: 499
DIN276_81: 32300
DIN276_93: 422

**2.1.530 Wärmedämmung Flanschenpaar DN50 Gebäude Mineralwolle AS-Qualität Lamellenmatte druckfest D 60mm**
*** gemäß Ausführungsbeschreibung 8
STLB-Bau 2024-04 047, Katalog-Nr. 490 - Wärmedämmung/412+420_1/ 1. 1.1030.
Wärmedämmung ohne Ummantelung DIN 4140 an haus- und betriebstechnischen Anlagen, an Flanschenpaar, DN 50, Mindestabstände DIN 4140 sind nicht eingehalten, im Gebäude, Dämmung aus Mineralwolle DIN EN 14303, AS-Qualität, als Lamellenmatte, druckfest, Dämmschichtdicke 60 mm, Brandverhaltensklasse DIN EN 13501-1 A2 -s1, d0 (nichtbrennbar), Wärmeleitfähigkeit 0,040 W/(mK) bei 40 Grad C Mitteltemperatur DIN EN 12667, kaschiert mit Alufolie, Arbeitshöhe des Montageortes bis 3,5 m über der Standfläche des hierfür erforderlichen Gerüstes.
Menge: 4,000 St
Leistungsbereichkatalog: 047
DIN276-1_08: 499
DIN276_06: 422
Kostengruppe DIN 276 2018-12: 499
DIN276_81: 32300
DIN276_93: 422

**2.1.540 Wärmedämmung Flanschenpaar DN65 Gebäude Mineralwolle AS-Qualität Lamellenmatte druckfest D 80mm**
*** gemäß Ausführungsbeschreibung 8
STLB-Bau 2024-04 047, Katalog-Nr. 490 - Wärmedämmung/412+420_1/ 1. 1.1050.
Wärmedämmung ohne Ummantelung DIN 4140 an haus- und betriebstechnischen Anlagen, an Flanschenpaar, DN 65, Mindestabstände DIN 4140 sind nicht eingehalten, im Gebäude, Dämmung aus Mineralwolle DIN EN 14303, AS-Qualität, als Lamellenmatte, druckfest, Dämmschichtdicke 80 mm, Brandverhaltensklasse DIN EN 13501-1 A2 -s1, d0 (nichtbrennbar), Wärmeleitfähigkeit 0,040 W/(mK) bei 40 Grad C Mitteltemperatur DIN EN 12667, kaschiert mit Alufolie, Arbeitshöhe des Montageortes bis 3,5 m über der Standfläche des hierfür erforderlichen Gerüstes.
Menge: 14,000 St
Leistungsbereichkatalog: 047
DIN276-1_08: 499
DIN276_06: 422
Kostengruppe DIN 276 2018-12: 499
DIN276_81: 32300
DIN276_93: 422

**2.1.550 Wärmedämmung Flanschenpaar DN80 Gebäude Mineralwolle AS-Qualität Lamellenmatte druckfest D 100mm**
*** gemäß Ausführungsbeschreibung 8
STLB-Bau 2024-04 047, Katalog-Nr. 490 - Wärmedämmung/412+420_1/ 1. 1.1060.
Wärmedämmung ohne Ummantelung DIN 4140 an haus- und betriebstechnischen Anlagen, an Flanschenpaar, DN 80, Mindestabstände DIN 4140 sind nicht eingehalten, im Gebäude, Dämmung aus Mineralwolle DIN EN 14303, AS-Qualität, als Lamellenmatte, druckfest, Dämmschichtdicke 100 mm, Brandverhaltensklasse DIN EN 13501-1 A2 -s1, d0 (nichtbrennbar), Wärmeleitfähigkeit 0,040 W/(mK) bei 40 Grad C Mitteltemperatur DIN EN 12667, kaschiert mit Alufolie, Arbeitshöhe des Montageortes bis 3,5 m über der Standfläche des hierfür erforderlichen Gerüstes.
Menge: 7,000 St
Leistungsbereichkatalog: 047
DIN276-1_08: 499
DIN276_06: 422
Kostengruppe DIN 276 2018-12: 499
DIN276_81: 32300
DIN276_93: 422

**2.1.560 Ausschnitt Mineralwolle AS-Qualität hydrophobiert Wärmedämmung Rohr DN15 Gebäude 0,035W/(mK) D 20mm kaschiert Alu-Folie**
*** gemäß Ausführungsbeschreibung 8
STLB-Bau 2024-04 047, Katalog-Nr. 490 - Wärmedämmung/412+420_1/ 1. 1.1140.
Ausschnitt für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 84,000 St
Leistungsbereichkatalog: 047
DIN276-1_08: 499
DIN276_06: 422
Kostengruppe DIN 276 2018-12: 499
DIN276_81: 33300
DIN276_93: 422

**2.1.570 Ausschnitt Mineralwolle AS-Qualität hydrophobiert Wärmedämmung Rohr DN20 Gebäude 0,035W/(mK) D 20mm kaschiert Alu-Folie**
*** gemäß Ausführungsbeschreibung 8
STLB-Bau 2024-04 047, Katalog-Nr. 490 - Wärmedämmung/412+420_1/ 1. 1.1150.
Ausschnitt für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 12,000 St
Leistungsbereichkatalog: 047
DIN276-1_08: 499
DIN276_06: 422
Kostengruppe DIN 276 2018-12: 499
DIN276_81: 33300
DIN276_93: 422

**2.1.580 Ausschnitt Mineralwolle AS-Qualität hydrophobiert Wärmedämmung Rohr DN25 Gebäude 0,035W/(mK) D 30mm kaschiert Alu-Folie**
*** gemäß Ausführungsbeschreibung 8
STLB-Bau 2024-04 047, Katalog-Nr. 490 - Wärmedämmung/412+420_1/ 1. 1.1160.
Ausschnitt für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 12,000 St
Leistungsbereichkatalog: 047
DIN276-1_08: 499
DIN276_06: 422
Kostengruppe DIN 276 2018-12: 499
DIN276_81: 33300
DIN276_93: 422

**2.1.590 Ausschnitt Mineralwolle AS-Qualität hydrophobiert Wärmedämmung Rohr DN32 Gebäude 0,035W/(mK) D 40mm kaschiert Alu-Folie**
*** gemäß Ausführungsbeschreibung 8
STLB-Bau 2024-04 047, Katalog-Nr. 490 - Wärmedämmung/412+420_1/ 1. 1.1170.
Ausschnitt für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 13,000 St
Leistungsbereichkatalog: 047
DIN276-1_08: 499
DIN276_06: 422
Kostengruppe DIN 276 2018-12: 499
DIN276_81: 33300
DIN276_93: 422

**2.1.600 Ausschnitt Mineralwolle AS-Qualität hydrophobiert Wärmedämmung Rohr DN40 Gebäude 0,035W/(mK) D 50mm kaschiert Alu-Folie**
*** gemäß Ausführungsbeschreibung 8
STLB-Bau 2024-04 047, Katalog-Nr. 490 - Wärmedämmung/412+420_1/ 1. 1.1180.
Ausschnitt für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 25,000 St
Leistungsbereichkatalog: 047
DIN276-1_08: 499
DIN276_06: 422
Kostengruppe DIN 276 2018-12: 499
DIN276_81: 33300
DIN276_93: 422

**2.1.610 Ausschnitt Mineralwolle AS-Qualität hydrophobiert Wärmedämmung Rohr DN50 Gebäude 0,035W/(mK) D 60mm kaschiert Alu-Folie**
*** gemäß Ausführungsbeschreibung 8
STLB-Bau 2024-04 047, Katalog-Nr. 490 - Wärmedämmung/412+420_1/ 1. 1.1190.
Ausschnitt für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 13,000 St
Leistungsbereichkatalog: 047
DIN276-1_08: 499
DIN276_06: 422
Kostengruppe DIN 276 2018-12: 499
DIN276_81: 33300
DIN276_93: 422

**2.1.620 Ausschnitt Mineralwolle AS-Qualität hydrophobiert Wärmedämmung Rohr DN65 Gebäude 0,035W/(mK) D 80mm kaschiert Alu-Folie**
*** gemäß Ausführungsbeschreibung 8
STLB-Bau 2024-04 047, Katalog-Nr. 490 - Wärmedämmung/412+420_1/ 1. 1.1210.
Ausschnitt für Dämmung aus Mineralwolle DIN EN 14303, AS-Qualität und hydrophobiert, Wärmedämmung DIN 4140 an haus- und betriebstechnischen Anlagen, an Rohrleitung, DN 65, im Gebäude, Brandverhaltensklasse DIN EN 13501-1 A2 -s1, d0 (nichtbrennbar), Wärmeleitfähigkeit 0,035 W/(mK) bei 40 Grad C Mitteltemperatur DIN EN 12667, Gesamt-Dämmschichtdicke 80 mm, kaschiert mit Aluminiumfolie, Arbeitshöhe des Montageortes bis 3,5 m über der Standfläche des hierfür erforderlichen Gerüstes.
Menge: 7,000 St
Leistungsbereichkatalog: 047
DIN276-1_08: 499
DIN276_06: 422
Kostengruppe DIN 276 2018-12: 499
DIN276_81: 33300
DIN276_93: 422

**2.1.630 Ausschnitt Mineralwolle AS-Qualität hydrophobiert Wärmedämmung Rohr DN80 Gebäude 0,035W/(mK) D 100mm kaschiert Alu-Folie**
*** gemäß Ausführungsbeschreibung 8
STLB-Bau 2024-04 047, Katalog-Nr. 490 - Wärmedämmung/412+420_1/ 1. 1.1220.
Ausschnitt für Dämmung aus Mineralwolle DIN EN 14303, AS-Qualität und hydrophobiert, Wärmedämmung DIN 4140 an haus- und betriebstechnischen Anlagen, an Rohrleitung, DN 80, im Gebäude, Brandverhaltensklasse DIN EN 13501-1 A2 -s1, d0 (nichtbrennbar), Wärmeleitfähigkeit 0,035 W/(mK) bei 40 Grad C Mitteltemperatur DIN EN 12667, Gesamt-Dämmschichtdicke 100 mm, kaschiert mit Aluminiumfolie, Arbeitshöhe des Montageortes bis 3,5 m über der Standfläche des hierfür erforderlichen Gerüstes.
Menge: 5,000 St
Leistungsbereichkatalog: 047
DIN276-1_08: 499
DIN276_06: 422
Kostengruppe DIN 276 2018-12: 499
DIN276_81: 33300
DIN276_93: 422

**2.1.640 Abflachung Mineralwolle AS-Qualität hydrophobiert Wärmedämmung Rohr DN15 Gebäude 0,035W/(mK) D 20mm kaschiert Alu-Folie**
*** gemäß Ausführungsbeschreibung 8
STLB-Bau 2024-04 047, Katalog-Nr. 490 - Wärmedämmung/412+420_1/ 1. 1.1300.
Abflachung für Dämmung aus Mineralwolle DIN EN 14303, AS-Qualität und hydrophobiert, Wärmedämmung DIN 4140 an haus- und betriebstechnischen Anlagen, an Rohrleitung, DN 15, im Gebäude, Brandverhaltensklasse DIN EN 13501-1 A2 -s1, d0 (nichtbrennbar), Wärmeleitfähigkeit 0,035 W/(mK) bei 40 Grad C Mitteltemperatur DIN EN 12667, Gesamt-Dämmschichtdicke 20 mm, kaschiert mit Aluminiumfolie, Arbeitshöhe des Montageortes bis 3,5 m über der Standfläche des hierfür erforderlichen Gerüstes.
Menge: 4,000 St
Leistungsbereichkatalog: 047
DIN276-1_08: 499
DIN276_06: 422
Kostengruppe DIN 276 2018-12: 499
DIN276_81: 33300
DIN276_93: 422

**2.1.650 Abflachung Mineralwolle AS-Qualität hydrophobiert Wärmedämmung Rohr DN20 Gebäude 0,035W/(mK) D 20mm kaschiert Alu-Folie**
*** gemäß Ausführungsbeschreibung 8
STLB-Bau 2024-04 047, Katalog-Nr. 490 - Wärmedämmung/412+420_1/ 1. 1.1310.
Abflachung für Dämmung aus Mineralwolle DIN EN 14303, AS-Qualität und hydrophobiert, Wärmedämmung DIN 4140 an haus- und betriebstechnischen Anlagen, an Rohrleitung, DN 20, im Gebäude, Brandverhaltensklasse DIN EN 13501-1 A2 -s1, d0 (nichtbrennbar), Wärmeleitfähigkeit 0,035 W/(mK) bei 40 Grad C Mitteltemperatur DIN EN 12667, Gesamt-Dämmschichtdicke 20 mm, kaschiert mit Aluminiumfolie, Arbeitshöhe des Montageortes bis 3,5 m über der Standfläche des hierfür erforderlichen Gerüstes.
Menge: 4,000 St
Leistungsbereichkatalog: 047
DIN276-1_08: 499
DIN276_06: 422
Kostengruppe DIN 276 2018-12: 499
DIN276_81: 33300
DIN276_93: 422

**2.1.660 Abflachung Mineralwolle AS-Qualität hydrophobiert Wärmedämmung Rohr DN25 Gebäude 0,035W/(mK) D 30mm kaschiert Alu-Folie**
*** gemäß Ausführungsbeschreibung 8
STLB-Bau 2024-04 047, Katalog-Nr. 490 - Wärmedämmung/412+420_1/ 1. 1.1320.
Abflachung für Dämmung aus Mineralwolle DIN EN 14303, AS-Qualität und hydrophobiert, Wärmedämmung DIN 4140 an haus- und betriebstechnischen Anlagen, an Rohrleitung, DN 25, im Gebäude, Brandverhaltensklasse DIN EN 13501-1 A2 -s1, d0 (nichtbrennbar), Wärmeleitfähigkeit 0,035 W/(mK) bei 40 Grad C Mitteltemperatur DIN EN 12667, Gesamt-Dämmschichtdicke 30 mm, kaschiert mit Aluminiumfolie, Arbeitshöhe des Montageortes bis 3,5 m über der Standfläche des hierfür erforderlichen Gerüstes.
Menge: 4,000 St
Leistungsbereichkatalog: 047
DIN276-1_08: 499
DIN276_06: 422
Kostengruppe DIN 276 2018-12: 499
DIN276_81: 33300
DIN276_93: 422

**2.1.670 Abflachung Mineralwolle AS-Qualität hydrophobiert Wärmedämmung Rohr DN32 Gebäude 0,035W/(mK) D 40mm kaschiert Alu-Folie**
*** gemäß Ausführungsbeschreibung 8
STLB-Bau 2024-04 047, Katalog-Nr. 490 - Wärmedämmung/412+420_1/ 1. 1.1330.
Abflachung für Dämmung aus Mineralwolle DIN EN 14303, AS-Qualität und hydrophobiert, Wärmedämmung DIN 4140 an haus- und betriebstechnischen Anlagen, an Rohrleitung, DN 32, im Gebäude, Brandverhaltensklasse DIN EN 13501-1 A2 -s1, d0 (nichtbrennbar), Wärmeleitfähigkeit 0,035 W/(mK) bei 40 Grad C Mitteltemperatur DIN EN 12667, Gesamt-Dämmschichtdicke 40 mm, kaschiert mit Aluminiumfolie, Arbeitshöhe des Montageortes bis 3,5 m über der Standfläche des hierfür erforderlichen Gerüstes.
Menge: 4,000 St
Leistungsbereichkatalog: 047
DIN276-1_08: 499
DIN276_06: 422
Kostengruppe DIN 276 2018-12: 499
DIN276_81: 33300
DIN276_93: 422

**2.1.680 Abflachung Mineralwolle AS-Qualität hydrophobiert Wärmedämmung Rohr DN40 Gebäude 0,035W/(mK) D 50mm kaschiert Alu-Folie**
*** gemäß Ausführungsbeschreibung 8
STLB-Bau 2024-04 047, Katalog-Nr. 490 - Wärmedämmung/412+420_1/ 1. 1.1340.
Abflachung für Dämmung aus Mineralwolle DIN EN 14303, AS-Qualität und hydrophobiert, Wärmedämmung DIN 4140 an haus- und betriebstechnischen Anlagen, an Rohrleitung, DN 40, im Gebäude, Brandverhaltensklasse DIN EN 13501-1 A2 -s1, d0 (nichtbrennbar), Wärmeleitfähigkeit 0,035 W/(mK) bei 40 Grad C Mitteltemperatur DIN EN 12667, Gesamt-Dämmschichtdicke 50 mm, kaschiert mit Aluminiumfolie, Arbeitshöhe des Montageortes bis 3,5 m über der Standfläche des hierfür erforderlichen Gerüstes.
Menge: 4,000 St
Leistungsbereichkatalog: 047
DIN276-1_08: 499
DIN276_06: 422
Kostengruppe DIN 276 2018-12: 499
DIN276_81: 33300
DIN276_93: 422

**2.1.690 Abflachung Mineralwolle AS-Qualität hydrophobiert Wärmedämmung Rohr DN50 Gebäude 0,035W/(mK) D 60mm kaschiert Alu-Folie**
*** gemäß Ausführungsbeschreibung 8
STLB-Bau 2024-04 047, Katalog-Nr. 490 - Wärmedämmung/412+420_1/ 1. 1.1350.
Abflachung für Dämmung aus Mineralwolle DIN EN 14303, AS-Qualität und hydrophobiert, Wärmedämmung DIN 4140 an haus- und betriebstechnischen Anlagen, an Rohrleitung, DN 50, im Gebäude, Brandverhaltensklasse DIN EN 13501-1 A2 -s1, d0 (nichtbrennbar), Wärmeleitfähigkeit 0,035 W/(mK) bei 40 Grad C Mitteltemperatur DIN EN 12667, Gesamt-Dämmschichtdicke 60 mm, kaschiert mit Aluminiumfolie, Arbeitshöhe des Montageortes bis 3,5 m über der Standfläche des hierfür erforderlichen Gerüstes.
Menge: 4,000 St
Leistungsbereichkatalog: 047
DIN276-1_08: 499
DIN276_06: 422
Kostengruppe DIN 276 2018-12: 499
DIN276_81: 33300
DIN276_93: 422

**2.1.700 Abflachung Mineralwolle AS-Qualität hydrophobiert Wärmedämmung Rohr DN65 Gebäude 0,035W/(mK) D 80mm kaschiert Alu-Folie**
*** gemäß Ausführungsbeschreibung 8
STLB-Bau 2024-04 047, Katalog-Nr. 490 - Wärmedämmung/412+420_1/ 1. 1.1370.
Abflachung für Dämmung aus Mineralwolle DIN EN 14303, AS-Qualität und hydrophobiert, Wärmedämmung DIN 4140 an haus- und betriebstechnischen Anlagen, an Rohrleitung, DN 65, im Gebäude, Brandverhaltensklasse DIN EN 13501-1 A2 -s1, d0 (nichtbrennbar), Wärmeleitfähigkeit 0,035 W/(mK) bei 40 Grad C Mitteltemperatur DIN EN 12667, Gesamt-Dämmschichtdicke 80 mm, kaschiert mit Aluminiumfolie, Arbeitshöhe des Montageortes bis 3,5 m über der Standfläche des hierfür erforderlichen Gerüstes.
Menge: 4,000 St
Leistungsbereichkatalog: 047
DIN276-1_08: 499
DIN276_06: 422
Kostengruppe DIN 276 2018-12: 499
DIN276_81: 33300
DIN276_93: 422

**2.1.710 Abflachung Mineralwolle AS-Qualität hydrophobiert Wärmedämmung Rohr DN80 Gebäude 0,035W/(mK) D 100mm kaschiert Alu-Folie**
*** gemäß Ausführungsbeschreibung 8
STLB-Bau 2024-04 047, Katalog-Nr. 490 - Wärmedämmung/412+420_1/ 1. 1.1380.
Abflachung für Dämmung aus Mineralwolle DIN EN 14303, AS-Qualität und hydrophobiert, Wärmedämmung DIN 4140 an haus- und betriebstechnischen Anlagen, an Rohrleitung, DN 80, im Gebäude, Brandverhaltensklasse DIN EN 13501-1 A2 -s1, d0 (nichtbrennbar), Wärmeleitfähigkeit 0,035 W/(mK) bei 40 Grad C Mitteltemperatur DIN EN 12667, Gesamt-Dämmschichtdicke 100 mm, kaschiert mit Aluminiumfolie, Arbeitshöhe des Montageortes bis 3,5 m über der Standfläche des hierfür erforderlichen Gerüstes.
Menge: 4,000 St
Leistungsbereichkatalog: 047
DIN276-1_08: 499
DIN276_06: 422
Kostengruppe DIN 276 2018-12: 499
DIN276_81: 33300
DIN276_93: 422

**2.1.720 Anschluss an Bestandsdämmung Mineralwolle AS-Qualität hydrophobiert Rohr DN25**
*** gemäß Ausführungsbeschreibung 8
Katalog-Nr. 490 - Wärmedämmung/412+420_1/ 1. 1.1480.
Anschluss an Bestandsdämmung für Dämmung aus Mineralwolle, AS-Qualität und hydrophobiert, Wärmedämmung DIN 4140 an haus- und betriebstechnischen Anlagen, an Rohrleitung, DN 25, im Gebäude, Brandverhaltensklasse DIN EN 13501-1 A2 -s1, d0 (nichtbrennbar), Wärmeleitfähigkeit 0,035 W/(mK) bei 40 Grad C Mitteltemperatur DIN EN 12667, Gesamt-Dämmschichtdicke 30 mm, kaschiert mit Aluminiumfolie, Bestehende Wärmedämmung aus Mineralwolle oder Steinwolle, Arbeitshöhe des Montageortes bis 3,5 m über der Standfläche des hierfür erforderlichen Gerüstes.
Menge: 2,000 St
Kostengruppe DIN 276 2018-12: 499

**2.1.730 Anschluss an Bestandsdämmung Mineralwolle AS-Qualität hydrophobiert Rohr DN32**
*** gemäß Ausführungsbeschreibung 8
Katalog-Nr. 490 - Wärmedämmung/412+420_1/ 1. 1.1490.
Anschluss an Bestandsdämmung für Dämmung aus Mineralwolle, AS-Qualität und hydrophobiert, Wärmedämmung DIN 4140 an haus- und betriebstechnischen Anlagen, an Rohrleitung, DN 32, im Gebäude, Brandverhaltensklasse DIN EN 13501-1 A2 -s1, d0 (nichtbrennbar), Wärmeleitfähigkeit 0,035 W/(mK) bei 40 Grad C Mitteltemperatur DIN EN 12667, Gesamt-Dämmschichtdicke 40 mm, kaschiert mit Aluminiumfolie, Bestehende Wärmedämmung aus Mineralwolle oder Steinwolle, Arbeitshöhe des Montageortes bis 3,5 m über der Standfläche des hierfür erforderlichen Gerüstes.
Menge: 2,000 St
Kostengruppe DIN 276 2018-12: 499

**2.1.740 Anschluss an Bestandsdämmung Mineralwolle AS-Qualität hydrophobiert Rohr DN40**
*** gemäß Ausführungsbeschreibung 8
Katalog-Nr. 490 - Wärmedämmung/412+420_1/ 1. 1.1500.
Anschluss an Bestandsdämmung für Dämmung aus Mineralwolle, AS-Qualität und hydrophobiert, Wärmedämmung DIN 4140 an haus- und betriebstechnischen Anlagen, an Rohrleitung, DN 40, im Gebäude, Brandverhaltensklasse DIN EN 13501-1 A2 -s1, d0 (nichtbrennbar), Wärmeleitfähigkeit 0,035 W/(mK) bei 40 Grad C Mitteltemperatur DIN EN 12667, Gesamt-Dämmschichtdicke 50 mm, kaschiert mit Aluminiumfolie, Bestehende Wärmedämmung aus Mineralwolle oder Steinwolle, Arbeitshöhe des Montageortes bis 3,5 m über der Standfläche des hierfür erforderlichen Gerüstes.
Menge: 2,000 St
Kostengruppe DIN 276 2018-12: 499

**2.1.750 Anschluss an Bestandsdämmung Mineralwolle AS-Qualität hydrophobiert Rohr DN50**
*** gemäß Ausführungsbeschreibung 8
Katalog-Nr. 490 - Wärmedämmung/412+420_1/ 1. 1.1510.
Anschluss an Bestandsdämmung für Dämmung aus Mineralwolle, AS-Qualität und hydrophobiert, Wärmedämmung DIN 4140 an haus- und betriebstechnischen Anlagen, an Rohrleitung, DN 50, im Gebäude, Brandverhaltensklasse DIN EN 13501-1 A2 -s1, d0 (nichtbrennbar), Wärmeleitfähigkeit 0,035 W/(mK) bei 40 Grad C Mitteltemperatur DIN EN 12667, Gesamt-Dämmschichtdicke 60 mm, kaschiert mit Aluminiumfolie, Bestehende Wärmedämmung aus Mineralwolle oder Steinwolle, Arbeitshöhe des Montageortes bis 3,5 m über der Standfläche des hierfür erforderlichen Gerüstes.
Menge: 2,000 St
Kostengruppe DIN 276 2018-12: 499

**2.1.760 Anschluss an Bestandsdämmung Mineralwolle AS-Qualität hydrophobiert Rohr DN65**
*** gemäß Ausführungsbeschreibung 8
Katalog-Nr. 490 - Wärmedämmung/412+420_1/ 1. 1.1530.
Anschluss an Bestandsdämmung für Dämmung aus Mineralwolle, AS-Qualität und hydrophobiert, Wärmedämmung DIN 4140 an haus- und betriebstechnischen Anlagen, an Rohrleitung, DN 65, im Gebäude, Brandverhaltensklasse DIN EN 13501-1 A2 -s1, d0 (nichtbrennbar), Wärmeleitfähigkeit 0,035 W/(mK) bei 40 Grad C Mitteltemperatur DIN EN 12667, Gesamt-Dämmschichtdicke 80 mm, kaschiert mit Aluminiumfolie, Bestehende Wärmedämmung aus Mineralwolle oder Steinwolle, Arbeitshöhe des Montageortes bis 3,5 m über der Standfläche des hierfür erforderlichen Gerüstes.
Menge: 2,000 St
Kostengruppe DIN 276 2018-12: 499

**2.1.770 Wärmedämmung Lufttopf DN40 Gebäude Mineralwolle AS-Qualität hydrophobiert Matte D 50mm**
*** gemäß Ausführungsbeschreibung 8
STLB-Bau 2024-04 047, Katalog-Nr. 490 - Wärmedämmung/412+420_1/ 1. 1.1660.
Wärmedämmung ohne Ummantelung DIN 4140 an haus- und betriebstechnischen Anlagen, an Lufttopf, DN 40, Mindestabstände DIN 4140 sind nicht eingehalten, im Gebäude, Dämmung aus Mineralwolle DIN EN 14303, AS-Qualität und hydrophobiert, als Lamellenmatte, Dämmschichtdicke 50 mm, Brandverhaltensklasse DIN EN 13501-1 A2 -s1, d0 (nichtbrennbar), Wärmeleitfähigkeit 0,040 W/(mK) bei 40 Grad C Mitteltemperatur DIN EN 12667, kaschiert mit Alufolie, Arbeitshöhe des Montageortes bis 3,5 m über der Standfläche des hierfür erforderlichen Gerüstes.
Menge: 2,000 St
Leistungsbereichkatalog: 047
DIN276-1_08: 499
DIN276_06: 422
Kostengruppe DIN 276 2018-12: 499
DIN276_81: 32300
DIN276_93: 422

**2.1.780 Wärmedämmung Lufttopf DN50 Gebäude Mineralwolle AS-Qualität hydrophobiert Matte D 60mm**
*** gemäß Ausführungsbeschreibung 8
STLB-Bau 2024-04 047, Katalog-Nr. 490 - Wärmedämmung/412+420_1/ 1. 1.1670.
Wärmedämmung ohne Ummantelung DIN 4140 an haus- und betriebstechnischen Anlagen, an Lufttopf, DN 50, Mindestabstände DIN 4140 sind nicht eingehalten, im Gebäude, Dämmung aus Mineralwolle DIN EN 14303, AS-Qualität und hydrophobiert, als Lamellenmatte, Dämmschichtdicke 60 mm, Brandverhaltensklasse DIN EN 13501-1 A2 -s1, d0 (nichtbrennbar), Wärmeleitfähigkeit 0,040 W/(mK) bei 40 Grad C Mitteltemperatur DIN EN 12667, kaschiert mit Alufolie, Arbeitshöhe des Montageortes bis 3,5 m über der Standfläche des hierfür erforderlichen Gerüstes.
Menge: 4,000 St
Leistungsbereichkatalog: 047
DIN276-1_08: 499
DIN276_06: 422
Kostengruppe DIN 276 2018-12: 499
DIN276_81: 32300
DIN276_93: 422

**2.1.790 Wärmedämmung Lufttopf DN65 Gebäude Mineralwolle AS-Qualität hydrophobiert Matte D 80mm**
*** gemäß Ausführungsbeschreibung 8
STLB-Bau 2024-04 047, Katalog-Nr. 490 - Wärmedämmung/412+420_1/ 1. 1.1690.
Wärmedämmung ohne Ummantelung DIN 4140 an haus- und betriebstechnischen Anlagen, an Lufttopf, DN 65, Mindestabstände DIN 4140 sind nicht eingehalten, im Gebäude, Dämmung aus Mineralwolle DIN EN 14303, AS-Qualität und hydrophobiert, als Lamellenmatte, Dämmschichtdicke 80 mm, Brandverhaltensklasse DIN EN 13501-1 A2 -s1, d0 (nichtbrennbar), Wärmeleitfähigkeit 0,040 W/(mK) bei 40 Grad C Mitteltemperatur DIN EN 12667, kaschiert mit Alufolie, Arbeitshöhe des Montageortes bis 3,5 m über der Standfläche des hierfür erforderlichen Gerüstes.
Menge: 2,000 St
Leistungsbereichkatalog: 047
DIN276-1_08: 499
DIN276_06: 422
Kostengruppe DIN 276 2018-12: 499
DIN276_81: 32300
DIN276_93: 422

**2.1.800 Wärmedämmung Lufttopf DN80 Gebäude Mineralwolle AS-Qualität hydrophobiert Matte D 100mm**
*** gemäß Ausführungsbeschreibung 8
STLB-Bau 2024-04 047, Katalog-Nr. 490 - Wärmedämmung/412+420_1/ 1. 1.1700.
Wärmedämmung ohne Ummantelung DIN 4140 an haus- und betriebstechnischen Anlagen, an Lufttopf, DN 80, Mindestabstände DIN 4140 sind nicht eingehalten, im Gebäude, Dämmung aus Mineralwolle DIN EN 14303, AS-Qualität und hydrophobiert, als Lamellenmatte, Dämmschichtdicke 100 mm, Brandverhaltensklasse DIN EN 13501-1 A2 -s1, d0 (nichtbrennbar), Wärmeleitfähigkeit 0,040 W/(mK) bei 40 Grad C Mitteltemperatur DIN EN 12667, kaschiert mit Alufolie, Arbeitshöhe des Montageortes bis 3,5 m über der Standfläche des hierfür erforderlichen Gerüstes.
Menge: 5,000 St
Leistungsbereichkatalog: 047
DIN276-1_08: 499
DIN276_06: 422
Kostengruppe DIN 276 2018-12: 499
DIN276_81: 32300
DIN276_93: 422

**2.1.810 Wärmedämmung Lufttopf DN100 Gebäude Mineralwolle AS-Qualität hydrophobiert Matte D 100mm**
*** gemäß Ausführungsbeschreibung 8
STLB-Bau 2024-04 047, Katalog-Nr. 490 - Wärmedämmung/412+420_1/ 1. 1.1710.
Wärmedämmung ohne Ummantelung DIN 4140 an haus- und betriebstechnischen Anlagen, an Lufttopf, DN 100, Mindestabstände DIN 4140 sind nicht eingehalten, im Gebäude, Dämmung aus Mineralwolle DIN EN 14303, AS-Qualität und hydrophobiert, als Lamellenmatte, Dämmschichtdicke 100 mm, Brandverhaltensklasse DIN EN 13501-1 A2 -s1, d0 (nichtbrennbar), Wärmeleitfähigkeit 0,040 W/(mK) bei 40 Grad C Mitteltemperatur DIN EN 12667, kaschiert mit Alufolie, Arbeitshöhe des Montageortes bis 3,5 m über der Standfläche des hierfür erforderlichen Gerüstes.
Menge: 5,000 St
Leistungsbereichkatalog: 047
DIN276-1_08: 499
DIN276_06: 422
Kostengruppe DIN 276 2018-12: 499
DIN276_81: 32300
DIN276_93: 422

**2.1.820 Wärmedämmung Absperrventil Flanschanschluss DN15 Mineralwolle AS-Qualität hydrophobiert Matte D 20mm**
*** gemäß Ausführungsbeschreibung 8
Katalog-Nr. 490 - Wärmedämmung/412+420_1/ 1. 1.2420.
Wärmedämmung ohne Ummantelung DIN 4140 an haus- und betriebstechnische Anlagen, Absperrventil mit Flanschanschlüssen, DN 15, Mindestabstände DIN 4140 sind nicht eingehalten, im Gebäude, Dämmung aus Mineralwolle DIN EN 14303, AS-Qualität und hydrophobiert, als Lamellenmatte, Dämmschichtdicke 20 mm, Brandverhaltensklasse DIN EN 13501-1 A2 -s1, d0 (nichtbrennbar), Wärmeleitfähigkeit 0,040 W/(mK) bei 40 Grad C Mitteltemperatur DIN EN 12667, kaschiert mit Alufolie, Arbeitshöhe des Montageortes bis 3,5 m über der Standfläche des hierfür erforderlichen Gerüstes.
Menge: 11,000 St
Kostengruppe DIN 276 2018-12: 499

**2.1.830 Wärmedämmung Absperrventil Flanschanschluss DN20 Mineralwolle AS-Qualität hydrophobiert Matte D 20mm**
*** gemäß Ausführungsbeschreibung 8
Katalog-Nr. 490 - Wärmedämmung/412+420_1/ 1. 1.2430.
Wärmedämmung ohne Ummantelung DIN 4140 an haus- und betriebstechnische Anlagen, Absperrventil mit Flanschanschlüssen, DN 20, Mindestabstände DIN 4140 sind nicht eingehalten, im Gebäude, Dämmung aus Mineralwolle DIN EN 14303, AS-Qualität und hydrophobiert, als Lamellenmatte, Dämmschichtdicke 20 mm, Brandverhaltensklasse DIN EN 13501-1 A2 -s1, d0 (nichtbrennbar), Wärmeleitfähigkeit 0,040 W/(mK) bei 40 Grad C Mitteltemperatur DIN EN 12667, kaschiert mit Alufolie, Arbeitshöhe des Montageortes bis 3,5 m über der Standfläche des hierfür erforderlichen Gerüstes.
Menge: 4,000 St
Kostengruppe DIN 276 2018-12: 499

**2.1.840 Wärmedämmung Absperrventil Flanschanschluss DN25 Mineralwolle AS-Qualität hydrophobiert Matte D 30mm**
*** gemäß Ausführungsbeschreibung 8
Katalog-Nr. 490 - Wärmedämmung/412+420_1/ 1. 1.2440.
Wärmedämmung ohne Ummantelung DIN 4140 an haus- und betriebstechnische Anlagen, Absperrventil mit Flanschanschlüssen, DN 25, Mindestabstände DIN 4140 sind nicht eingehalten, im Gebäude, Dämmung aus Mineralwolle DIN EN 14303, AS-Qualität und hydrophobiert, als Lamellenmatte, Dämmschichtdicke 30 mm, Brandverhaltens- klasse DIN EN 13501-1 A2 -s1, d0 (nichtbrennbar), Wärmeleitfähigkeit 0,040 W/(mK) bei 40 Grad C Mitteltemperatur DIN EN 12667, kaschiert mit Alufolie, Arbeitshöhe des Montageortes bis 3,5 m über der Standfläche des hierfür erforderlichen Gerüstes.
Menge: 2,000 St
Kostengruppe DIN 276 2018-12: 499

**2.1.850 Wärmedämmung Absperrventil Flanschanschluss DN32 Mineralwolle AS-Qualität hydrophobiert Matte D 40mm**
*** gemäß Ausführungsbeschreibung 8
Katalog-Nr. 490 - Wärmedämmung/412+420_1/ 1. 1.2450.
Wärmedämmung ohne Ummantelung DIN 4140 an haus- und betriebstechnische Anlagen, Absperrventil mit Flanschanschlüssen, DN 32, Mindestabstände DIN 4140 sind nicht eingehalten, im Gebäude, Dämmung aus Mineralwolle DIN EN 14303, AS-Qualität und hydrophobiert, als Lamellenmatte, Dämmschichtdicke 40 mm, Brandverhaltens- klasse DIN EN 13501-1 A2 -s1, d0 (nichtbrennbar), Wärmeleitfähigkeit 0,040 W/(mK) bei 40 Grad C Mitteltemperatur DIN EN 12667, kaschiert mit Alufolie, Arbeitshöhe des Montageortes bis 3,5 m über der Standfläche des hierfür erforderlichen Gerüstes.
Menge: 4,000 St
Kostengruppe DIN 276 2018-12: 499

**2.1.860 Wärmedämmung Absperrventil Flanschanschluss DN40 Mineralwolle AS-Qualität hydrophobiert Matte D 50mm**
*** gemäß Ausführungsbeschreibung 8
Katalog-Nr. 490 - Wärmedämmung/412+420_1/ 1. 1.2460.
Wärmedämmung ohne Ummantelung DIN 4140 an haus- und betriebstechnische Anlagen, Absperrventil mit Flanschanschlüssen, DN 40, Mindestabstände DIN 4140 sind nicht eingehalten, im Gebäude, Dämmung aus Mineralwolle DIN EN 14303, AS-Qualität und hydrophobiert, als Lamellenmatte, Dämmschichtdicke 50 mm, Brandverhaltens- klasse DIN EN 13501-1 A2 -s1, d0 (nichtbrennbar), Wärmeleitfähigkeit 0,040 W/(mK) bei 40 Grad C Mitteltemperatur DIN EN 12667, kaschiert mit Alufolie, Arbeitshöhe des Montageortes bis 3,5 m über der Standfläche des hierfür erforderlichen Gerüstes.
Menge: 2,000 St
Kostengruppe DIN 276 2018-12: 499

**2.1.870 Wärmedämmung Absperrventil Flanschanschluss DN50 Mineralwolle AS-Qualität hydrophobiert Matte D 60mm**
*** gemäß Ausführungsbeschreibung 8
Katalog-Nr. 490 - Wärmedämmung/412+420_1/ 1. 1.2470.
Wärmedämmung ohne Ummantelung DIN 4140 an haus- und betriebstechnische Anlagen, Absperrventil mit Flanschanschlüssen, DN 50, Mindestabstände DIN 4140 sind nicht eingehalten, im Gebäude, Dämmung aus Mineralwolle DIN EN 14303, AS-Qualität und hydrophobiert, als Lamellenmatte, Dämmschichtdicke 60 mm, Brandverhaltens- klasse DIN EN 13501-1 A2 -s1, d0 (nichtbrennbar), Wärmeleitfähigkeit 0,040 W/(mK) bei 40 Grad C Mitteltemperatur DIN EN 12667, kaschiert mit Alufolie, Arbeitshöhe des Montageortes bis 3,5 m über der Standfläche des hierfür erforderlichen Gerüstes.
Menge: 2,000 St
Kostengruppe DIN 276 2018-12: 499

**2.1.880 Wärmedämmung Absperrventil Flanschanschluss DN65 Mineralwolle AS-Qualität hydrophobiert Matte D 80mm**
*** gemäß Ausführungsbeschreibung 8
Katalog-Nr. 490 - Wärmedämmung/412+420_1/ 1. 1.2490.
Wärmedämmung ohne Ummantelung DIN 4140 an haus- und betriebstechnische Anlagen, Absperrventil mit Flanschanschlüssen, DN 65, Mindestabstände DIN 4140 sind nicht eingehalten, im Gebäude, Dämmung aus Mineralwolle DIN EN 14303, AS-Qualität und hydrophobiert, als Lamellenmatte, Dämmschichtdicke 80 mm, Brandverhaltens- klasse DIN EN 13501-1 A2 -s1, d0 (nichtbrennbar), Wärmeleitfähigkeit 0,040 W/(mK) bei 40 Grad C Mitteltemperatur DIN EN 12667, kaschiert mit Alufolie, Arbeitshöhe des Montageortes bis 3,5 m über der Standfläche des hierfür erforderlichen Gerüstes.
Menge: 10,000 St
Kostengruppe DIN 276 2018-12: 499

**2.1.890 Wärmedämmung Absperrventil Flanschanschluss DN80 Mineralwolle AS-Qualität hydrophobiert Matte D 100mm**
*** gemäß Ausführungsbeschreibung 8
Katalog-Nr. 490 - Wärmedämmung/412+420_1/ 1. 1.2500.
Wärmedämmung ohne Ummantelung DIN 4140 an haus- und betriebstechnische Anlagen, Absperrventil mit Flanschanschlüssen, DN 80, Mindestabstände DIN 4140 sind nicht eingehalten, im Gebäude, Dämmung aus Mineralwolle DIN EN 14303, AS-Qualität und hydrophobiert, als Lamellenmatte, Dämmschichtdicke 100 mm, Brandverhaltens- klasse DIN EN 13501-1 A2 -s1, d0 (nichtbrennbar), Wärmeleitfähigkeit 0,040 W/(mK) bei 40 Grad C Mitteltemperatur DIN EN 12667, kaschiert mit Alufolie, Arbeitshöhe des Montageortes bis 3,5 m über der Standfläche des hierfür erforderlichen Gerüstes.
Menge: 5,000 St
Kostengruppe DIN 276 2018-12: 499

**2.1.900 Wärmedämmung Durchgangs-Regelventil DN25 Gebäude Mineralwolle AS-Qualität hydrophobiert Matte D 30mm**
*** gemäß Ausführungsbeschreibung 8
STLB-Bau 2024-04 047, Katalog-Nr. 490 - Wärmedämmung/412+420_1/ 1. 1.2580.
Wärmedämmung ohne Ummantelung DIN 4140 an haus- und betriebstechnischen Anlagen, an Durchgangs-Regelventil, DN 25, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 3,000 St
Leistungsbereichkatalog: 047
DIN276-1_08: 499
DIN276_06: 422
Kostengruppe DIN 276 2018-12: 499
DIN276_81: 32300
DIN276_93: 422

**2.1.910 Wärmedämmung Durchgangs-Regelventil DN32 Gebäude Mineralwolle AS-Qualität hydrophobiert Matte D 40mm**
*** gemäß Ausführungsbeschreibung 8
STLB-Bau 2024-04 047, Katalog-Nr. 490 - Wärmedämmung/412+420_1/ 1. 1.2590.
Wärmedämmung ohne Ummantelung DIN 4140 an haus- und betriebstechnischen Anlagen, an Durchgangs-Regelventil, DN 32, Mindestabstände DIN 4140 sind nicht eingehalten, im Gebäude, Dämmung aus Mineralwolle DIN EN 14303, AS-Qualität und hydrophobiert, als Lamellenmatte, Dämmschichtdicke 40 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**2.1.920 Wärmedämmung Durchgangs-Regelventil DN40 Gebäude Mineralwolle AS-Qualität hydrophobiert Matte D 50mm**
*** gemäß Ausführungsbeschreibung 8
STLB-Bau 2024-04 047, Katalog-Nr. 490 - Wärmedämmung/412+420_1/ 1. 1.2600.
Wärmedämmung ohne Ummantelung DIN 4140 an haus- und betriebstechnischen Anlagen, an Durchgangs-Regelventil, DN 40, Mindestabstände DIN 4140 sind nicht eingehalten, im Gebäude, Dämmung aus Mineralwolle DIN EN 14303, AS-Qualität und hydrophobiert, als Lamellenmatte, Dämmschichtdicke 50 mm, Brandverhaltensklasse DIN EN 13501-1 A2 -s1, d0 (nichtbrennbar), Wärmeleitfähigkeit 0,040 W/(mK) bei 40 Grad C Mitteltemperatur DIN EN 12667, kaschiert mit Alufolie, Arbeitshöhe des Montageortes bis 3,5 m über der Standfläche des hierfür erforderlichen Gerüstes.
Menge: 1,000 St
Leistungsbereichkatalog: 047
DIN276-1_08: 499
DIN276_06: 422
Kostengruppe DIN 276 2018-12: 499
DIN276_81: 32300
DIN276_93: 422

**2.1.930 Wärmedämmung Durchgangs-Regelventil DN65 Gebäude Mineralwolle AS-Qualität hydrophobiert Matte D 80mm**
*** gemäß Ausführungsbeschreibung 8
STLB-Bau 2024-04 047, Katalog-Nr. 490 - Wärmedämmung/412+420_1/ 1. 1.2620.
Wärmedämmung ohne Ummantelung DIN 4140 an haus- und betriebstechnischen Anlagen, an Durchgangs-Regelventil, DN 65, Mindestabstände DIN 4140 sind nicht eingehalten, im Gebäude, Dämmung aus Mineralwolle DIN EN 14303, AS-Qualität und hydrophobiert, als Lamellenmatte, Dämmschichtdicke 80 mm, Brandverhaltensklasse DIN EN 13501-1 A2 -s1, d0 (nichtbrennbar), Wärmeleitfähigkeit 0,040 W/(mK) bei 40 Grad C Mitteltemperatur DIN EN 12667, kaschiert mit Alufolie, Arbeitshöhe des Montageortes bis 3,5 m über der Standfläche des hierfür erforderlichen Gerüstes.
Menge: 2,000 St
Leistungsbereichkatalog: 047
DIN276-1_08: 499
DIN276_06: 422
Kostengruppe DIN 276 2018-12: 499
DIN276_81: 32300
DIN276_93: 422

**2.1.940 Zulage Montagehöhe bis '5'm bis DN 32, Dämmung Rohrleitung**
Katalog-Nr. 400 - Gewerkeübergreifende Positionen/400-2/ 2. 2. 10.
Zulage für die Verlegung der vorstehenden Dämmung, einschl. Form- und Verbindungsstücken, bis DN 32, Montagehöhe über Gelände/Fussboden über 3,50 m bis
'5,0' m,
Gerüststellung wird gemäß den LV-Positionen vergütet.
Menge: 100,000 m
Kostengruppe DIN 276 2018-12: 499

**2.1.950 Zulage Montagehöhe bis '5'm DN40-DN50, Dämmung Rohrleitung**
Katalog-Nr. 400 - Gewerkeübergreifende Positionen/400-2/ 2. 2. 20.
Zulage für die Verlegung der vorstehenden Dämmung, einschl. Form- und Verbindungsstücken, DN 40 - DN 50, Montagehöhe über Gelände/Fussboden über 3,50 m bis
'5,0' m,
Gerüststellung wird gemäß den LV-Positionen vergütet.
Menge: 50,000 m
Kostengruppe DIN 276 2018-12: 499

**2.1.960 Zulage Montagehöhe bis '5'm DN65-DN80, Dämmung Rohrleitung**
Katalog-Nr. 400 - Gewerkeübergreifende Positionen/400-2/ 2. 2. 30.
Zulage für die Verlegung der vorstehenden Dämmung, einschl. Form- und Verbindungsstücken, DN 65 - DN 80, Montagehöhe über Gelände/Fussboden über 3,50 m bis
'5,0' m,
Gerüststellung wird gemäß den LV-Positionen vergütet.
Menge: 50,000 m
Kostengruppe DIN 276 2018-12: 499

**2.1.970 Zulage Unterschreitung der MIndestabstände DN12 bis DN80, Dämmung Rohrleitung**
Zulage für die Verlegung der vorstehenden Dämmung, einschl.
Form- und Verbindungsstücke, DN 12 bis DN 80, eingeschränkt durch Installationen verschiedener Gewerke. Montage zwischen vorhandenen oder bereits verlegten Installationen verschiedener Gewerke.
Menge: 100,000 m
Kostengruppe DIN 276 2018-12: 499

**2.1.980 Zulage Vorabdämmung von Mindermengen DN15 bis DN80, Dämmung Rohrleitung**
Zulage für die Vorabdämmung von Minderdämmung auf Anweisung der Bauüberwachung
Form- und Verbindungsstücke, DN 15 bis DN 80.
Menge: 20,000 m
Kostengruppe DIN 276 2018-12: 499

#### Abschnitt 2.2 Mineralwolle mit Blechmantel feuerverzinkt

**Ausführungsbeschreibung 9 Mineralwolle mit Blechmantel feuerverzinkt**
Katalog-Nr. 490 - Wärmedämmung/412+420_1/ 1. 3.
Die Trinkwasser- und Wärmeversorgungsleitungen sind mit Mineralwollschalen, einschl. Ummantelung aus feuerverzinktem Stahlblech, nach GEG mit einer Dämmstärke von mind. 100% zu dämmen.

Mediumtemperatur: '70 Grad C',

Umgebungstemperatur: '32 Grad C',

Umgebungsfeuchte: '75 %',

Für die Baumaßnahme ist nur ein Herstellersystem zu verwenden.

Die Dämmung ist gemäß DIN 4140 mit Draht zu binden (mind. 6 Umwicklungen je m). Längs und Rundstöße sind mit selbstklebender Aluminiumfolie zu überkleben. Der Blechmantel ist einreihig mit 6 Blechschrauben je Meter zu verbinden.

Zulagen für Verbinder, Muffen und Ausschnitte für die Rohrleitungsbefestigungen werden nicht separat vergütet und sind in die Einheitspreise der Hauptpositionen zu kalkulieren.

Zulagen für die Abstimmung mit Fremdgewerken sind in die Einheitspreise einzukalkulieren.

Verarbeitung nach Herstellerangabe.

Durch beengte Leitungsführung verschiedener Installationsgewerke werden die Mindestabstände gemäß
DIN 4140 in Teilbereichen unterschritten.

Die in dieser Ausführungsbeschreibung beschriebenen Inhalte sind in den folgenden Einzelpositionen einzukalkulieren.

**2.2.10 Wärmedämmung Ummantelung Rohr DN15 Gebäude Mineralwolle AS-Qualität hydrophobiert Rohrschale D 20mm Mantel Blech Stahl verz**
*** gemäß Ausführungsbeschreibung 9
STLB-Bau 2024-04 047, Katalog-Nr. 490 - Wärmedämmung/412+420_1/ 1. 3. 20.
Wärmedämmung einschl. Ummantelung DIN 4140 an haus- und betriebstechnischen Anlagen, an Rohrleitung, DN 15, Mindestabstände DIN 4140 sind nicht eingehalten, im Gebäude, Dämmung aus Mineralwolle DIN EN 14303, AS-Qualität und hydrophobiert, als Rohrschale, Dämmschichtdicke 20 mm, Brandverhaltensklasse DIN EN 13501-1 A2 -s1, d0 (nichtbrennbar), Wärmeleitfähigkeit 0,035 W/(mK) bei 40 Grad C Mitteltemperatur DIN EN 12667, kaschiert mit Alufolie, Ummantelung aus nichtprofiliertem Blech, Stahl, feuerverzinkt, Blechdicke 0,5 mm, Überlappungen verschrauben, Arbeitshöhe des Montageortes bis 3,5 m über der Standfläche des hierfür erforderlichen Gerüstes.
Menge: 143,000 m
Leistungsbereichkatalog: 047
DIN276-1_08: 499
DIN276_06: 422
Kostengruppe DIN 276 2018-12: 499
DIN276_81: 32300
DIN276_93: 422

**2.2.20 Wärmedämmung Ummantelung Rohr DN20 Gebäude Mineralwolle AS-Qualität hydrophobiert Rohrschale D 20mm Mantel Blech Stahl verz**
*** gemäß Ausführungsbeschreibung 9
STLB-Bau 2024-04 047, Katalog-Nr. 490 - Wärmedämmung/412+420_1/ 1. 3. 30.
Wärmedämmung einschl. Ummantelung DIN 4140 an haus- und betriebstechnischen Anlagen, an Rohrleitung, DN 20, Mindestabstände DIN 4140 sind nicht eingehalten, im Gebäude, Dämmung aus Mineralwolle DIN EN 14303, AS-Qualität und hydrophobiert, als Rohrschale, Dämmschichtdicke 20 mm, Brandverhaltensklasse DIN EN 13501-1 A2 -s1, d0 (nichtbrennbar), Wärmeleitfähigkeit 0,035 W/(mK) bei 40 Grad C Mitteltemperatur DIN EN 12667, kaschiert mit Alufolie, Ummantelung aus nichtprofiliertem Blech, Stahl, feuerverzinkt, Blechdicke 0,5 mm, Überlappungen verschrauben, Arbeitshöhe des Montageortes bis 3,5 m über der Standfläche des hierfür erforderlichen Gerüstes.
Menge: 15,000 m
Leistungsbereichkatalog: 047
DIN276-1_08: 499
DIN276_06: 422
Kostengruppe DIN 276 2018-12: 499
DIN276_81: 32300
DIN276_93: 422

**2.2.30 Wärmedämmung Ummantelung Rohr DN25 Gebäude Mineralwolle AS-Qualität hydrophobiert Rohrschale D 30mm Mantel Blech Stahl verz**
*** gemäß Ausführungsbeschreibung 9
STLB-Bau 2024-04 047, Katalog-Nr. 490 - Wärmedämmung/412+420_1/ 1. 3. 40.
Wärmedämmung einschl. Ummantelung DIN 4140 an haus- und betriebstechnischen Anlagen, an Rohrleitung, DN 25, Mindestabstände DIN 4140 sind nicht eingehalten, im Gebäude, Dämmung aus Mineralwolle DIN EN 14303, AS-Qualität und hydrophobiert, als Rohrschale, Dämmschichtdicke 30 mm, Brandverhaltensklasse DIN EN 13501-1 A2 -s1, d0 (nichtbrennbar), Wärmeleitfähigkeit 0,035 W/(mK) bei 40 Grad C Mitteltemperatur DIN EN 12667, kaschiert mit Alufolie, Ummantelung aus nichtprofiliertem Blech, Stahl, feuerverzinkt, Blechdicke 0,5 mm, Überlappungen verschrauben, Arbeitshöhe des Montageortes bis 3,5 m über der Standfläche des hierfür erforderlichen Gerüstes.
Menge: 17,000 m
Leistungsbereichkatalog: 047
DIN276-1_08: 499
DIN276_06: 422
Kostengruppe DIN 276 2018-12: 499
DIN276_81: 32300
DIN276_93: 422

**2.2.40 Wärmedämmung Ummantelung Rohr DN32 Gebäude Mineralwolle AS-Qualität hydrophobiert Rohrschale D 40mm Mantel Blech Stahl verz**
*** gemäß Ausführungsbeschreibung 9
STLB-Bau 2024-04 047, Katalog-Nr. 490 - Wärmedämmung/412+420_1/ 1. 3. 50.
Wärmedämmung einschl. Ummantelung DIN 4140 an haus- und betriebstechnischen Anlagen, an Rohrleitung, DN 32, Mindestabstände DIN 4140 sind nicht eingehalten, im Gebäude, Dämmung aus Mineralwolle DIN EN 14303, AS-Qualität und hydrophobiert, als Rohrschale, Dämmschichtdicke 40 mm, Brandverhaltensklasse DIN EN 13501-1 A2 -s1, d0 (nichtbrennbar), Wärmeleitfähigkeit 0,035 W/(mK) bei 40 Grad C Mitteltemperatur DIN EN 12667, kaschiert mit Alufolie, Ummantelung aus nichtprofiliertem Blech, Stahl, feuerverzinkt, Blechdicke 0,5 mm, Überlappungen verschrauben, Arbeitshöhe des Montageortes bis 3,5 m über der Standfläche des hierfür erforderlichen Gerüstes.
Menge: 3,000 m
Leistungsbereichkatalog: 047
DIN276-1_08: 499
DIN276_06: 422
Kostengruppe DIN 276 2018-12: 499
DIN276_81: 32300
DIN276_93: 422

**2.2.50 Wärmedämmung Ummantelung Rohr DN40 Gebäude Mineralwolle AS-Qualität hydrophobiert Rohrschale D 50mm Mantel Blech Stahl verz**
*** gemäß Ausführungsbeschreibung 9
STLB-Bau 2024-04 047, Katalog-Nr. 490 - Wärmedämmung/412+420_1/ 1. 3. 60.
Wärmedämmung einschl. Ummantelung DIN 4140 an haus- und betriebstechnischen Anlagen, an Rohrleitung, DN 40, Mindestabstände DIN 4140 sind nicht eingehalten, im Gebäude, Dämmung aus Mineralwolle DIN EN 14303, AS-Qualität und hydrophobiert, als Rohrschale, Dämmschichtdicke 50 mm, Brandverhaltensklasse DIN EN 13501-1 A2 -s1, d0 (nichtbrennbar), Wärmeleitfähigkeit 0,035 W/(mK) bei 40 Grad C Mitteltemperatur DIN EN 12667, kaschiert mit Alufolie, Ummantelung aus nichtprofiliertem Blech, Stahl, feuerverzinkt, Blechdicke 0,6 mm, Überlappungen verschrauben, Arbeitshöhe des Montageortes bis 3,5 m über der Standfläche des hierfür erforderlichen Gerüstes.
Menge: 17,000 m
Leistungsbereichkatalog: 047
DIN276-1_08: 499
DIN276_06: 422
Kostengruppe DIN 276 2018-12: 499
DIN276_81: 32300
DIN276_93: 422

**2.2.60 Wärmedämmung Ummantelung Rohr DN50 Gebäude Mineralwolle AS-Qualität hydrophobiert Rohrschale D 60mm Mantel Blech Stahl verz**
*** gemäß Ausführungsbeschreibung 9
STLB-Bau 2024-04 047, Katalog-Nr. 490 - Wärmedämmung/412+420_1/ 1. 3. 70.
Wärmedämmung einschl. Ummantelung DIN 4140 an haus- und betriebstechnischen Anlagen, an Rohrleitung, DN 50, Mindestabstände DIN 4140 sind nicht eingehalten, im Gebäude, Dämmung aus Mineralwolle DIN EN 14303, AS-Qualität und hydrophobiert, als Rohrschale, Dämmschichtdicke 60 mm, Brandverhaltensklasse DIN EN 13501-1 A2 -s1, d0 (nichtbrennbar), Wärmeleitfähigkeit 0,035 W/(mK) bei 40 Grad C Mitteltemperatur DIN EN 12667, kaschiert mit Alufolie, Ummantelung aus nichtprofiliertem Blech, Stahl, feuerverzinkt, Blechdicke 0,6 mm, Überlappungen verschrauben, Arbeitshöhe des Montageortes bis 3,5 m über der Standfläche des hierfür erforderlichen Gerüstes.
Menge: 11,000 m
Leistungsbereichkatalog: 047
DIN276-1_08: 499
DIN276_06: 422
Kostengruppe DIN 276 2018-12: 499
DIN276_81: 32300
DIN276_93: 422

**2.2.70 Wärmedämmung Ummantelung Rohr DN65 Gebäude Mineralwolle AS-Qualität hydrophobiert Rohrschale D 80mm Mantel Blech Stahl verz**
*** gemäß Ausführungsbeschreibung 9
STLB-Bau 2024-04 047, Katalog-Nr. 490 - Wärmedämmung/412+420_1/ 1. 3. 90.
Wärmedämmung einschl. Ummantelung DIN 4140 an haus- und betriebstechnischen Anlagen, an Rohrleitung, DN 65, Mindestabstände DIN 4140 sind nicht eingehalten, im Gebäude, Dämmung aus Mineralwolle DIN EN 14303, AS-Qualität und hydrophobiert, als Rohrschale, Dämmschichtdicke 80 mm, Brandverhaltensklasse DIN EN 13501-1 A2 -s1, d0 (nichtbrennbar), Wärmeleitfähigkeit 0,035 W/(mK) bei 40 Grad C Mitteltemperatur DIN EN 12667, kaschiert mit Alufolie, Ummantelung aus nichtprofiliertem Blech, Stahl, feuerverzinkt, Blechdicke 0,6 mm, Überlappungen verschrauben, Arbeitshöhe des Montageortes bis 3,5 m über der Standfläche des hierfür erforderlichen Gerüstes.
Menge: 25,000 m
Leistungsbereichkatalog: 047
DIN276-1_08: 499
DIN276_06: 422
Kostengruppe DIN 276 2018-12: 499
DIN276_81: 32300
DIN276_93: 422

**2.2.80 Wärmedämmung Ummantelung Rohr DN80 Gebäude Mineralwolle AS-Qualität hydrophobiert Rohrschale D 100mm Mantel Blech Stahl verz**
*** gemäß Ausführungsbeschreibung 9
STLB-Bau 2024-04 047, Katalog-Nr. 490 - Wärmedämmung/412+420_1/ 1. 3. 100.
Wärmedämmung einschl. Ummantelung DIN 4140 an haus- und betriebstechnischen Anlagen, an Rohrleitung, DN 80, Mindestabstände DIN 4140 sind nicht eingehalten, im Gebäude, Dämmung aus Mineralwolle DIN EN 14303, AS-Qualität und hydrophobiert, als Rohrschale, Dämmschichtdicke 100 mm, Brandverhaltensklasse DIN EN 13501-1 A2 -s1, d0 (nichtbrennbar), Wärmeleitfähigkeit 0,035 W/(mK) bei 40 Grad C Mitteltemperatur DIN EN 12667, kaschiert mit Alufolie, Ummantelung aus nichtprofiliertem Blech, Stahl, feuerverzinkt, Blechdicke 0,7 mm, Überlappungen verschrauben, Arbeitshöhe des Montageortes bis 3,5 m über der Standfläche des hierfür erforderlichen Gerüstes.
Menge: 32,000 m
Leistungsbereichkatalog: 047
DIN276-1_08: 499
DIN276_06: 422
Kostengruppe DIN 276 2018-12: 499
DIN276_81: 32300
DIN276_93: 422

**2.2.90 Passstück Mineralwolle AS-Qualität hydrophobiert Wärmedämmung Ummantelung Rohr DN15 Gebäude 0,035W/(mK) D 20mm kaschiert Alu-Folie Mantel Blech Stahl verz D 0,5mm verschrauben**
*** gemäß Ausführungsbeschreibung 9
STLB-Bau 2024-04 047, Katalog-Nr. 490 - Wärmedämmung/412+420_1/ 1. 3. 180.
Passstück aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 146,000 St
Leistungsbereichkatalog: 047
DIN276-1_08: 499
DIN276_06: 422
Kostengruppe DIN 276 2018-12: 499
DIN276_81: 32300
DIN276_93: 422

**2.2.100 Passstück Mineralwolle AS-Qualität hydrophobiert Wärmedämmung Ummantelung Rohr DN20 Gebäude 0,035W/(mK) D 20mm kaschiert Alu-Folie Mantel Blech Stahl verz D 0,5mm verschrauben**
*** gemäß Ausführungsbeschreibung 9
STLB-Bau 2024-04 047, Katalog-Nr. 490 - Wärmedämmung/412+420_1/ 1. 3. 190.
Passstück aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 17,000 St
Leistungsbereichkatalog: 047
DIN276-1_08: 499
DIN276_06: 422
Kostengruppe DIN 276 2018-12: 499
DIN276_81: 32300
DIN276_93: 422

**2.2.110 Passstück Mineralwolle AS-Qualität hydrophobiert Wärmedämmung Ummantelung Rohr DN25 Gebäude 0,035W/(mK) D 30mm kaschiert Alu-Folie Mantel Blech Stahl verz D 0,5mm verschrauben**
*** gemäß Ausführungsbeschreibung 9
STLB-Bau 2024-04 047, Katalog-Nr. 490 - Wärmedämmung/412+420_1/ 1. 3. 200.
Passstück aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 19,000 St
Leistungsbereichkatalog: 047
DIN276-1_08: 499
DIN276_06: 422
Kostengruppe DIN 276 2018-12: 499
DIN276_81: 32300
DIN276_93: 422

**2.2.120 Passstück Mineralwolle AS-Qualität hydrophobiert Wärmedämmung Ummantelung Rohr DN32 Gebäude 0,035W/(mK) D 40mm kaschiert Alu-Folie Mantel Blech Stahl verz D 0,5mm verschrauben**
*** gemäß Ausführungsbeschreibung 9
STLB-Bau 2024-04 047, Katalog-Nr. 490 - Wärmedämmung/412+420_1/ 1. 3. 210.
Passstück aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 5,000 St
Leistungsbereichkatalog: 047
DIN276-1_08: 499
DIN276_06: 422
Kostengruppe DIN 276 2018-12: 499
DIN276_81: 32300
DIN276_93: 422

**2.2.130 Passstück Mineralwolle AS-Qualität hydrophobiert Wärmedämmung Ummantelung Rohr DN40 Gebäude 0,035W/(mK) D 50mm kaschiert Alu-Folie Mantel Blech Stahl verz D 0,6mm verschrauben**
*** gemäß Ausführungsbeschreibung 9
STLB-Bau 2024-04 047, Katalog-Nr. 490 - Wärmedämmung/412+420_1/ 1. 3. 220.
Passstück aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 26,000 St
Leistungsbereichkatalog: 047
DIN276-1_08: 499
DIN276_06: 422
Kostengruppe DIN 276 2018-12: 499
DIN276_81: 32300
DIN276_93: 422

**2.2.140 Passstück Mineralwolle AS-Qualität hydrophobiert Wärmedämmung Ummantelung Rohr DN50 Gebäude 0,035W/(mK) D 60mm kaschiert Alu-Folie Mantel Blech Stahl verz D 0,6mm verschrauben**
*** gemäß Ausführungsbeschreibung 9
STLB-Bau 2024-04 047, Katalog-Nr. 490 - Wärmedämmung/412+420_1/ 1. 3. 230.
Passstück aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 16,000 St
Leistungsbereichkatalog: 047
DIN276-1_08: 499
DIN276_06: 422
Kostengruppe DIN 276 2018-12: 499
DIN276_81: 32300
DIN276_93: 422

**2.2.150 Passstück Mineralwolle AS-Qualität hydrophobiert Wärmedämmung Ummantelung Rohr DN65 Gebäude 0,035W/(mK) D 80mm kaschiert Alu-Folie Mantel Blech Stahl verz D 0,6mm verschrauben**
*** gemäß Ausführungsbeschreibung 9
STLB-Bau 2024-04 047, Katalog-Nr. 490 - Wärmedämmung/412+420_1/ 1. 3. 250.
Passstück aus Mineralwolle DIN EN 14303, AS-Qualität und hydrophobiert, Wärmedämmung einschl. Ummantelung DIN 4140 an haus- und betriebstechnischen Anlagen, an Rohrleitung, DN 65, Mindestabstände DIN 4140 sind nicht eingehalten, im Gebäude, Brandverhaltensklasse DIN EN 13501-1 A2 -s1, d0 (nichtbrennbar), Wärmeleitfähigkeit 0,035 W/(mK) bei 40 Grad C Mitteltemperatur DIN EN 12667, Dämmschichtdicke 80 mm, kaschiert mit Aluminiumfolie, Ummantelung aus nichtprofiliertem Blech, Stahl, feuerverzinkt, Blechdicke 0,6 mm, verschrauben, Arbeitshöhe des Montageortes bis 3,5 m über der Standfläche des hierfür erforderlichen Gerüstes.
Menge: 28,000 St
Leistungsbereichkatalog: 047
DIN276-1_08: 499
DIN276_06: 422
Kostengruppe DIN 276 2018-12: 499
DIN276_81: 32300
DIN276_93: 422

**2.2.160 Passstück Mineralwolle AS-Qualität hydrophobiert Wärmedämmung Ummantelung Rohr DN80 Gebäude 0,035W/(mK) D 100mm kaschiert Alu-Folie Mantel Blech Stahl verz D 0,7mm verschrauben**
*** gemäß Ausführungsbeschreibung 9
STLB-Bau 2024-04 047, Katalog-Nr. 490 - Wärmedämmung/412+420_1/ 1. 3. 260.
Passstück aus Mineralwolle DIN EN 14303, AS-Qualität und hydrophobiert, Wärmedämmung einschl. Ummantelung DIN 4140 an haus- und betriebstechnischen Anlagen, an Rohrleitung, DN 80, Mindestabstände DIN 4140 sind nicht eingehalten, im Gebäude, Brandverhaltensklasse DIN EN 13501-1 A2 -s1, d0 (nichtbrennbar), Wärmeleitfähigkeit 0,035 W/(mK) bei 40 Grad C Mitteltemperatur DIN EN 12667, Dämmschichtdicke 100 mm, kaschiert mit Aluminiumfolie, Ummantelung aus nichtprofiliertem Blech, Stahl, feuerverzinkt, Blechdicke 0,7 mm, verschrauben, Arbeitshöhe des Montageortes bis 3,5 m über der Standfläche des hierfür erforderlichen Gerüstes.
Menge: 35,000 St
Leistungsbereichkatalog: 047
DIN276-1_08: 499
DIN276_06: 422
Kostengruppe DIN 276 2018-12: 499
DIN276_81: 32300
DIN276_93: 422

**2.2.170 Bogen Mineralwolle AS-Qualität hydrophobiert Wärmedämmung Ummantelung Rohr DN15 Gebäude 0,035W/(mK) D 20mm kaschiert Alu-Folie Mantel Blech Stahl verz D 0,5mm verschrauben**
*** gemäß Ausführungsbeschreibung 9
STLB-Bau 2024-04 047, Katalog-Nr. 490 - Wärmedämmung/412+420_1/ 1. 3. 340.
Bogen aus Mineralwolle DIN EN 14303, AS-Qualität und hydrophobiert, Wärmedämmung einschl. Ummantelung DIN 4140 an haus- und betriebstechnischen Anlagen, an Rohrleitung, DN 15, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 26,000 St
Leistungsbereichkatalog: 047
DIN276-1_08: 499
DIN276_06: 422
Kostengruppe DIN 276 2018-12: 499
DIN276_81: 32300
DIN276_93: 422

**2.2.180 Bogen Mineralwolle AS-Qualität hydrophobiert Wärmedämmung Ummantelung Rohr DN20 Gebäude 0,035W/(mK) D 20mm kaschiert Alu-Folie Mantel Blech Stahl verz D 0,5mm verschrauben**
*** gemäß Ausführungsbeschreibung 9
STLB-Bau 2024-04 047, Katalog-Nr. 490 - Wärmedämmung/412+420_1/ 1. 3. 350.
Bogen aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 3,000 St
Leistungsbereichkatalog: 047
DIN276-1_08: 499
DIN276_06: 422
Kostengruppe DIN 276 2018-12: 499
DIN276_81: 32300
DIN276_93: 422

**2.2.190 Bogen Mineralwolle AS-Qualität hydrophobiert Wärmedämmung Ummantelung Rohr DN25 Gebäude 0,035W/(mK) D 30mm kaschiert Alu-Folie Mantel Blech Stahl verz D 0,5mm verschrauben**
*** gemäß Ausführungsbeschreibung 9
STLB-Bau 2024-04 047, Katalog-Nr. 490 - Wärmedämmung/412+420_1/ 1. 3. 360.
Bogen aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 3,000 St
Leistungsbereichkatalog: 047
DIN276-1_08: 499
DIN276_06: 422
Kostengruppe DIN 276 2018-12: 499
DIN276_81: 32300
DIN276_93: 422

**2.2.200 Bogen Mineralwolle AS-Qualität hydrophobiert Wärmedämmung Ummantelung Rohr DN32 Gebäude 0,035W/(mK) D 40mm kaschiert Alu-Folie Mantel Blech Stahl verz D 0,5mm verschrauben**
*** gemäß Ausführungsbeschreibung 9
STLB-Bau 2024-04 047, Katalog-Nr. 490 - Wärmedämmung/412+420_1/ 1. 3. 370.
Bogen aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 2,000 St
Leistungsbereichkatalog: 047
DIN276-1_08: 499
DIN276_06: 422
Kostengruppe DIN 276 2018-12: 499
DIN276_81: 32300
DIN276_93: 422

**2.2.210 Bogen Mineralwolle AS-Qualität hydrophobiert Wärmedämmung Ummantelung Rohr DN40 Gebäude 0,035W/(mK) D 50mm kaschiert Alu-Folie Mantel Blech Stahl verz D 0,6mm verschrauben**
*** gemäß Ausführungsbeschreibung 9
STLB-Bau 2024-04 047, Katalog-Nr. 490 - Wärmedämmung/412+420_1/ 1. 3. 380.
Bogen aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 4,000 St
Leistungsbereichkatalog: 047
DIN276-1_08: 499
DIN276_06: 422
Kostengruppe DIN 276 2018-12: 499
DIN276_81: 32300
DIN276_93: 422

**2.2.220 Bogen Mineralwolle AS-Qualität hydrophobiert Wärmedämmung Ummantelung Rohr DN50 Gebäude 0,035W/(mK) D 60mm kaschiert Alu-Folie Mantel Blech Stahl verz D 0,6mm verschrauben**
*** gemäß Ausführungsbeschreibung 9
STLB-Bau 2024-04 047, Katalog-Nr. 490 - Wärmedämmung/412+420_1/ 1. 3. 390.
Bogen aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 3,000 St
Leistungsbereichkatalog: 047
DIN276-1_08: 499
DIN276_06: 422
Kostengruppe DIN 276 2018-12: 499
DIN276_81: 32300
DIN276_93: 422

**2.2.230 Bogen Mineralwolle AS-Qualität hydrophobiert Wärmedämmung Ummantelung Rohr DN65 Gebäude 0,035W/(mK) D 80mm kaschiert Alu-Folie Mantel Blech Stahl verz D 0,6mm verschrauben**
*** gemäß Ausführungsbeschreibung 9
STLB-Bau 2024-04 047, Katalog-Nr. 490 - Wärmedämmung/412+420_1/ 1. 3. 410.
Bogen aus Mineralwolle DIN EN 14303, AS-Qualität und hydrophobiert, Wärmedämmung einschl. Ummantelung DIN 4140 an haus- und betriebstechnischen Anlagen, an Rohrleitung, DN 65, Mindestabstände DIN 4140 sind nicht eingehalten, im Gebäude, Brandverhaltensklasse DIN EN 13501-1 A2 -s1, d0 (nichtbrennbar), Wärmeleitfähigkeit 0,035 W/(mK) bei 40 Grad C Mitteltemperatur DIN EN 12667, Dämmschichtdicke 80 mm, kaschiert mit Aluminiumfolie, Ummantelung aus nichtprofiliertem Blech, Stahl, feuerverzinkt, Blechdicke 0,6 mm, verschrauben, Arbeitshöhe des Montageortes bis 3,5 m über der Standfläche des hierfür erforderlichen Gerüstes.
Menge: 6,000 St
Leistungsbereichkatalog: 047
DIN276-1_08: 499
DIN276_06: 422
Kostengruppe DIN 276 2018-12: 499
DIN276_81: 32300
DIN276_93: 422

**2.2.240 Bogen Mineralwolle AS-Qualität hydrophobiert Wärmedämmung Ummantelung Rohr DN80 Gebäude 0,035W/(mK) D 100mm kaschiert Alu-Folie Mantel Blech Stahl verz D 0,7mm verschrauben**
*** gemäß Ausführungsbeschreibung 9
STLB-Bau 2024-04 047, Katalog-Nr. 490 - Wärmedämmung/412+420_1/ 1. 3. 420.
Bogen aus Mineralwolle DIN EN 14303, AS-Qualität und hydrophobiert, Wärmedämmung einschl. Ummantelung DIN 4140 an haus- und betriebstechnischen Anlagen, an Rohrleitung, DN 80, Mindestabstände DIN 4140 sind nicht eingehalten, im Gebäude, Brandverhaltensklasse DIN EN 13501-1 A2 -s1, d0 (nichtbrennbar), Wärmeleitfähigkeit 0,035 W/(mK) bei 40 Grad C Mitteltemperatur DIN EN 12667, Dämmschichtdicke 100 mm, kaschiert mit Aluminiumfolie, Ummantelung aus nichtprofiliertem Blech, Stahl, feuerverzinkt, Blechdicke 0,7 mm, verschrauben, Arbeitshöhe des Montageortes bis 3,5 m über der Standfläche des hierfür erforderlichen Gerüstes.
Menge: 6,000 St
Leistungsbereichkatalog: 047
DIN276-1_08: 499
DIN276_06: 422
Kostengruppe DIN 276 2018-12: 499
DIN276_81: 32300
DIN276_93: 422

**2.2.250 Stutzen Mineralwolle AS-Qualität hydrophobiert Wärmedämmung Ummantelung Rohr DN20 Gebäude 0,035W/(mK) D 20mm kaschiert Alu-Folie Mantel Blech Stahl verz D 0,5mm verschrauben**
*** gemäß Ausführungsbeschreibung 9
STLB-Bau 2024-04 047, Katalog-Nr. 490 - Wärmedämmung/412+420_1/ 1. 3. 510.
Stutzen aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 4,000 St
Leistungsbereichkatalog: 047
DIN276-1_08: 499
DIN276_06: 422
Kostengruppe DIN 276 2018-12: 499
DIN276_81: 32300
DIN276_93: 422

**2.2.260 Stutzen Mineralwolle AS-Qualität hydrophobiert Wärmedämmung Ummantelung Rohr DN25 Gebäude 0,035W/(mK) D 30mm kaschiert Alu-Folie Mantel Blech Stahl verz D 0,5mm verschrauben**
*** gemäß Ausführungsbeschreibung 9
STLB-Bau 2024-04 047, Katalog-Nr. 490 - Wärmedämmung/412+420_1/ 1. 3. 520.
Stutzen aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 2,000 St
Leistungsbereichkatalog: 047
DIN276-1_08: 499
DIN276_06: 422
Kostengruppe DIN 276 2018-12: 499
DIN276_81: 32300
DIN276_93: 422

**2.2.270 Stutzen Mineralwolle AS-Qualität hydrophobiert Wärmedämmung Ummantelung Rohr DN32 Gebäude 0,035W/(mK) D 40mm kaschiert Alu-Folie Mantel Blech Stahl verz D 0,5mm verschrauben**
*** gemäß Ausführungsbeschreibung 9
STLB-Bau 2024-04 047, Katalog-Nr. 490 - Wärmedämmung/412+420_1/ 1. 3. 530.
Stutzen aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 2,000 St
Leistungsbereichkatalog: 047
DIN276-1_08: 499
DIN276_06: 422
Kostengruppe DIN 276 2018-12: 499
DIN276_81: 32300
DIN276_93: 422

**2.2.280 Stutzen Mineralwolle AS-Qualität hydrophobiert Wärmedämmung Ummantelung Rohr DN40 Gebäude 0,035W/(mK) D 50mm kaschiert Alu-Folie Mantel Blech Stahl verz D 0,6mm verschrauben**
*** gemäß Ausführungsbeschreibung 9
STLB-Bau 2024-04 047, Katalog-Nr. 490 - Wärmedämmung/412+420_1/ 1. 3. 540.
Stutzen aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 1,000 St
Leistungsbereichkatalog: 047
DIN276-1_08: 499
DIN276_06: 422
Kostengruppe DIN 276 2018-12: 499
DIN276_81: 32300
DIN276_93: 422

**2.2.290 Stutzen Mineralwolle AS-Qualität hydrophobiert Wärmedämmung Ummantelung Rohr DN50 Gebäude 0,035W/(mK) D 60mm kaschiert Alu-Folie Mantel Blech Stahl verz D 0,6mm verschrauben**
*** gemäß Ausführungsbeschreibung 9
STLB-Bau 2024-04 047, Katalog-Nr. 490 - Wärmedämmung/412+420_1/ 1. 3. 550.
Stutzen aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 2,000 St
Leistungsbereichkatalog: 047
DIN276-1_08: 499
DIN276_06: 422
Kostengruppe DIN 276 2018-12: 499
DIN276_81: 32300
DIN276_93: 422

**2.2.300 Stutzen Mineralwolle AS-Qualität hydrophobiert Wärmedämmung Ummantelung Rohr DN65 Gebäude 0,035W/(mK) D 80mm kaschiert Alu-Folie Mantel Blech Stahl verz D 0,6mm verschrauben**
*** gemäß Ausführungsbeschreibung 9
STLB-Bau 2024-04 047, Katalog-Nr. 490 - Wärmedämmung/412+420_1/ 1. 3. 570.
Stutzen aus Mineralwolle DIN EN 14303, AS-Qualität und hydrophobiert, Wärmedämmung einschl. Ummantelung DIN 4140 an haus- und betriebstechnischen Anlagen, an Rohrleitung, DN 65, Mindestabstände DIN 4140 sind nicht eingehalten, im Gebäude, Brandverhaltensklasse DIN EN 13501-1 A2 -s1, d0 (nichtbrennbar), Wärmeleitfähigkeit 0,035 W/(mK) bei 40 Grad C Mitteltemperatur DIN EN 12667, Dämmschichtdicke 80 mm, kaschiert mit Aluminiumfolie, Ummantelung aus nichtprofiliertem Blech, Stahl, feuerverzinkt, Blechdicke 0,6 mm, verschrauben, Arbeitshöhe des Montageortes bis 3,5 m über der Standfläche des hierfür erforderlichen Gerüstes.
Menge: 2,000 St
Leistungsbereichkatalog: 047
DIN276-1_08: 499
DIN276_06: 422
Kostengruppe DIN 276 2018-12: 499
DIN276_81: 32300
DIN276_93: 422

**2.2.310 Stutzen Mineralwolle AS-Qualität hydrophobiert Wärmedämmung Ummantelung Rohr DN80 Gebäude 0,035W/(mK) D 100mm kaschiert Alu-Folie Mantel Blech Stahl verz D 0,7mm verschrauben**
*** gemäß Ausführungsbeschreibung 9
STLB-Bau 2024-04 047, Katalog-Nr. 490 - Wärmedämmung/412+420_1/ 1. 3. 580.
Stutzen aus Mineralwolle DIN EN 14303, AS-Qualität und hydrophobiert, Wärmedämmung einschl. Ummantelung DIN 4140 an haus- und betriebstechnischen Anlagen, an Rohrleitung, DN 80, Mindestabstände DIN 4140 sind nicht eingehalten, im Gebäude, Brandverhaltensklasse DIN EN 13501-1 A2 -s1, d0 (nichtbrennbar), Wärmeleitfähigkeit 0,035 W/(mK) bei 40 Grad C Mitteltemperatur DIN EN 12667, Dämmschichtdicke 100 mm, kaschiert mit Aluminiumfolie, Ummantelung aus nichtprofiliertem Blech, Stahl, feuerverzinkt, Blechdicke 0,7 mm, verschrauben, Arbeitshöhe des Montageortes bis 3,5 m über der Standfläche des hierfür erforderlichen Gerüstes.
Menge: 2,000 St
Leistungsbereichkatalog: 047
DIN276-1_08: 499
DIN276_06: 422
Kostengruppe DIN 276 2018-12: 499
DIN276_81: 32300
DIN276_93: 422

**2.2.320 Konus Mineralwolle AS-Qualität hydrophobiert Wärmedämmung Ummantelung Rohr DN20 Gebäude 0,035W/(mK) D 20mm kaschiert Alu-Folie Mantel Blech Stahl verz D 0,5mm verschrauben**
*** gemäß Ausführungsbeschreibung 9
STLB-Bau 2024-04 047, Katalog-Nr. 490 - Wärmedämmung/412+420_1/ 1. 3. 670.
Konus aus Mineralwolle DIN EN 14303, AS-Qualität und hydrophobiert, Wärmedämmung einschl. Ummantelung DIN 4140 an haus- und betriebstechnischen Anlagen, an Rohrleitung, DN 20, Mindestabstände DIN 4140 sind nicht eingehalten, im Gebäude, Brandverhaltensklasse DIN EN 13501-1 A2 -s1, d0 (nichtbrennbar), Wärmeleitfähigkeit 0,035 W/(mK) bei 40 Grad C Mitteltemperatur DIN EN 12667, Dämmschichtdicke 20 mm, kaschiert mit Aluminiumfolie, Ummantelung aus nichtprofiliertem Blech, Stahl, feuerverzinkt, Blechdicke 0,5 mm, verschrauben, Arbeitshöhe des Montageortes bis 3,5 m über der Standfläche des hierfür erforderlichen Gerüstes.
Menge: 1,000 St
Leistungsbereichkatalog: 047
DIN276-1_08: 499
DIN276_06: 422
Kostengruppe DIN 276 2018-12: 499
DIN276_81: 32300
DIN276_93: 422

**2.2.330 Konus Mineralwolle AS-Qualität hydrophobiert Wärmedämmung Ummantelung Rohr DN25 Gebäude 0,035W/(mK) D 30mm kaschiert Alu-Folie Mantel Blech Stahl verz D 0,5mm verschrauben**
*** gemäß Ausführungsbeschreibung 9
STLB-Bau 2024-04 047, Katalog-Nr. 490 - Wärmedämmung/412+420_1/ 1. 3. 680.
Konus aus Mineralwolle DIN EN 14303, AS-Qualität und hydrophobiert, Wärmedämmung einschl. Ummantelung DIN 4140 an haus- und betriebstechnischen Anlagen, an Rohrleitung, DN 25, Mindestabstände DIN 4140 sind nicht eingehalten, im Gebäude, Brandverhaltensklasse DIN EN 13501-1 A2 -s1, d0 (nichtbrennbar), Wärmeleitfähigkeit 0,035 W/(mK) bei 40 Grad C Mitteltemperatur DIN EN 12667, Dämmschichtdicke 30 mm, kaschiert mit Aluminiumfolie, Ummantelung aus nichtprofiliertem Blech, Stahl, feuerverzinkt, Blechdicke 0,5 mm, verschrauben, Arbeitshöhe des Montageortes bis 3,5 m über der Standfläche des hierfür erforderlichen Gerüstes.
Menge: 1,000 St
Leistungsbereichkatalog: 047
DIN276-1_08: 499
DIN276_06: 422
Kostengruppe DIN 276 2018-12: 499
DIN276_81: 32300
DIN276_93: 422

**2.2.340 Konus Mineralwolle AS-Qualität hydrophobiert Wärmedämmung Ummantelung Rohr DN32 Gebäude 0,035W/(mK) D 40mm kaschiert Alu-Folie Mantel Blech Stahl verz D 0,5mm verschrauben**
*** gemäß Ausführungsbeschreibung 9
STLB-Bau 2024-04 047, Katalog-Nr. 490 - Wärmedämmung/412+420_1/ 1. 3. 690.
Konus aus Mineralwolle DIN EN 14303, AS-Qualität und hydrophobiert, Wärmedämmung einschl. Ummantelung DIN 4140 an haus- und betriebstechnischen Anlagen, an Rohrleitung, DN 32, Mindestabstände DIN 4140 sind nicht eingehalten, im Gebäude, Brandverhaltensklasse DIN EN 13501-1 A2 -s1, d0 (nichtbrennbar), Wärmeleitfähigkeit 0,035 W/(mK) bei 40 Grad C Mitteltemperatur DIN EN 12667, Dämmschichtdicke 40 mm, kaschiert mit Aluminiumfolie, Ummantelung aus nichtprofiliertem Blech, Stahl, feuerverzinkt, Blechdicke 0,5 mm, verschrauben, Arbeitshöhe des Montageortes bis 3,5 m über der Standfläche des hierfür erforderlichen Gerüstes.
Menge: 1,000 St
Leistungsbereichkatalog: 047
DIN276-1_08: 499
DIN276_06: 422
Kostengruppe DIN 276 2018-12: 499
DIN276_81: 32300
DIN276_93: 422

**2.2.350 Konus Mineralwolle AS-Qualität hydrophobiert Wärmedämmung Ummantelung Rohr DN40 Gebäude 0,035W/(mK) D 50mm kaschiert Alu-Folie Mantel Blech Stahl verz D 0,6mm verschrauben**
*** gemäß Ausführungsbeschreibung 9
STLB-Bau 2024-04 047, Katalog-Nr. 490 - Wärmedämmung/412+420_1/ 1. 3. 700.
Konus aus Mineralwolle DIN EN 14303, AS-Qualität und hydrophobiert, Wärmedämmung einschl. Ummantelung DIN 4140 an haus- und betriebstechnischen Anlagen, an Rohrleitung, DN 40, Mindestabstände DIN 4140 sind nicht eingehalten, im Gebäude, Brandverhaltensklasse DIN EN 13501-1 A2 -s1, d0 (nichtbrennbar), Wärmeleitfähigkeit 0,035 W/(mK) bei 40 Grad C Mitteltemperatur DIN EN 12667, Dämmschichtdicke 50 mm, kaschiert mit Aluminiumfolie, Ummantelung aus nichtprofiliertem Blech, Stahl, feuerverzinkt, Blechdicke 0,6 mm, verschrauben, Arbeitshöhe des Montageortes bis 3,5 m über der Standfläche des hierfür erforderlichen Gerüstes.
Menge: 1,000 St
Leistungsbereichkatalog: 047
DIN276-1_08: 499
DIN276_06: 422
Kostengruppe DIN 276 2018-12: 499
DIN276_81: 32300
DIN276_93: 422

**2.2.360 Konus Mineralwolle AS-Qualität hydrophobiert Wärmedämmung Ummantelung Rohr DN50 Gebäude 0,035W/(mK) D 60mm kaschiert Alu-Folie Mantel Blech Stahl verz D 0,6mm verschrauben**
*** gemäß Ausführungsbeschreibung 9
STLB-Bau 2024-04 047, Katalog-Nr. 490 - Wärmedämmung/412+420_1/ 1. 3. 710.
Konus aus Mineralwolle DIN EN 14303, AS-Qualität und hydrophobiert, Wärmedämmung einschl. Ummantelung DIN 4140 an haus- und betriebstechnischen Anlagen, an Rohrleitung, DN 50, Mindestabstände DIN 4140 sind nicht eingehalten, im Gebäude, Brandverhaltensklasse DIN EN 13501-1 A2 -s1, d0 (nichtbrennbar), Wärmeleitfähigkeit 0,035 W/(mK) bei 40 Grad C Mitteltemperatur DIN EN 12667, Dämmschichtdicke 60 mm, kaschiert mit Aluminiumfolie, Ummantelung aus nichtprofiliertem Blech, Stahl, feuerverzinkt, Blechdicke 0,6 mm, verschrauben, Arbeitshöhe des Montageortes bis 3,5 m über der Standfläche des hierfür erforderlichen Gerüstes.
Menge: 1,000 St
Leistungsbereichkatalog: 047
DIN276-1_08: 499
DIN276_06: 422
Kostengruppe DIN 276 2018-12: 499
DIN276_81: 32300
DIN276_93: 422

**2.2.370 Konus Mineralwolle AS-Qualität hydrophobiert Wärmedämmung Ummantelung Rohr DN65 Gebäude 0,035W/(mK) D 80mm kaschiert Alu-Folie Mantel Blech Stahl verz D 0,6mm verschrauben**
*** gemäß Ausführungsbeschreibung 9
STLB-Bau 2024-04 047, Katalog-Nr. 490 - Wärmedämmung/412+420_1/ 1. 3. 730.
Konus aus Mineralwolle DIN EN 14303, AS-Qualität und hydrophobiert, Wärmedämmung einschl. Ummantelung DIN 4140 an haus- und betriebstechnischen Anlagen, an Rohrleitung, DN 65, Mindestabstände DIN 4140 sind nicht eingehalten, im Gebäude, Brandverhaltensklasse DIN EN 13501-1 A2 -s1, d0 (nichtbrennbar), Wärmeleitfähigkeit 0,035 W/(mK) bei 40 Grad C Mitteltemperatur DIN EN 12667, Dämmschichtdicke 80 mm, kaschiert mit Aluminiumfolie, Ummantelung aus nichtprofiliertem Blech, Stahl, feuerverzinkt, Blechdicke 0,6 mm, verschrauben, Arbeitshöhe des Montageortes bis 3,5 m über der Standfläche des hierfür erforderlichen Gerüstes.
Menge: 1,000 St
Leistungsbereichkatalog: 047
DIN276-1_08: 499
DIN276_06: 422
Kostengruppe DIN 276 2018-12: 499
DIN276_81: 32300
DIN276_93: 422

**2.2.380 Konus Mineralwolle AS-Qualität hydrophobiert Wärmedämmung Ummantelung Rohr DN80 Gebäude 0,035W/(mK) D 100mm kaschiert Alu-Folie Mantel Blech Stahl verz D 0,7mm verschrauben**
*** gemäß Ausführungsbeschreibung 9
STLB-Bau 2024-04 047, Katalog-Nr. 490 - Wärmedämmung/412+420_1/ 1. 3. 740.
Konus aus Mineralwolle DIN EN 14303, AS-Qualität und hydrophobiert, Wärmedämmung einschl. Ummantelung DIN 4140 an haus- und betriebstechnischen Anlagen, an Rohrleitung, DN 80, Mindestabstände DIN 4140 sind nicht eingehalten, im Gebäude, Brandverhaltensklasse DIN EN 13501-1 A2 -s1, d0 (nichtbrennbar), Wärmeleitfähigkeit 0,035 W/(mK) bei 40 Grad C Mitteltemperatur DIN EN 12667, Dämmschichtdicke 100 mm, kaschiert mit Aluminiumfolie, Ummantelung aus nichtprofiliertem Blech, Stahl, feuerverzinkt, Blechdicke 0,7 mm, verschrauben, Arbeitshöhe des Montageortes bis 3,5 m über der Standfläche des hierfür erforderlichen Gerüstes.
Menge: 1,000 St
Leistungsbereichkatalog: 047
DIN276-1_08: 499
DIN276_06: 422
Kostengruppe DIN 276 2018-12: 499
DIN276_81: 32300
DIN276_93: 422

**2.2.390 Endstelle Mineralwolle AS-Qualität hydrophobiert Wärmedämmung Ummantelung Rohr DN15 Gebäude 0,035W/(mK) D 20mm kaschiert Alu-Folie Stahl verz D 0,5mm**
*** gemäß Ausführungsbeschreibung 9
STLB-Bau 2024-04 047, Katalog-Nr. 490 - Wärmedämmung/412+420_1/ 1. 3. 820.
Endstelle für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 47,000 St
Leistungsbereichkatalog: 047
DIN276-1_08: 499
DIN276_06: 422
Kostengruppe DIN 276 2018-12: 499
DIN276_81: 33300
DIN276_93: 422

**2.2.400 Endstelle Mineralwolle AS-Qualität hydrophobiert Wärmedämmung Ummantelung Rohr DN20 Gebäude 0,035W/(mK) D 20mm kaschiert Alu-Folie Stahl verz D 0,5mm**
*** gemäß Ausführungsbeschreibung 9
STLB-Bau 2024-04 047, Katalog-Nr. 490 - Wärmedämmung/412+420_1/ 1. 3. 830.
Endstelle für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 23,000 St
Leistungsbereichkatalog: 047
DIN276-1_08: 499
DIN276_06: 422
Kostengruppe DIN 276 2018-12: 499
DIN276_81: 33300
DIN276_93: 422

**2.2.410 Endstelle Mineralwolle AS-Qualität hydrophobiert Wärmedämmung Ummantelung Rohr DN25 Gebäude 0,035W/(mK) D 30mm kaschiert Alu-Folie Stahl verz D 0,5mm**
*** gemäß Ausführungsbeschreibung 9
STLB-Bau 2024-04 047, Katalog-Nr. 490 - Wärmedämmung/412+420_1/ 1. 3. 840.
Endstelle für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 28,000 St
Leistungsbereichkatalog: 047
DIN276-1_08: 499
DIN276_06: 422
Kostengruppe DIN 276 2018-12: 499
DIN276_81: 33300
DIN276_93: 422

**2.2.420 Endstelle Mineralwolle AS-Qualität hydrophobiert Wärmedämmung Ummantelung Rohr DN32 Gebäude 0,035W/(mK) D 40mm kaschiert Alu-Folie Stahl verz D 0,5mm**
*** gemäß Ausführungsbeschreibung 9
STLB-Bau 2024-04 047, Katalog-Nr. 490 - Wärmedämmung/412+420_1/ 1. 3. 850.
Endstelle für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 28,000 St
Leistungsbereichkatalog: 047
DIN276-1_08: 499
DIN276_06: 422
Kostengruppe DIN 276 2018-12: 499
DIN276_81: 33300
DIN276_93: 422

**2.2.430 Endstelle Mineralwolle AS-Qualität hydrophobiert Wärmedämmung Ummantelung Rohr DN40 Gebäude 0,035W/(mK) D 50mm kaschiert Alu-Folie Stahl verz D 0,6mm**
*** gemäß Ausführungsbeschreibung 9
STLB-Bau 2024-04 047, Katalog-Nr. 490 - Wärmedämmung/412+420_1/ 1. 3. 860.
Endstelle für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 13,000 St
Leistungsbereichkatalog: 047
DIN276-1_08: 499
DIN276_06: 422
Kostengruppe DIN 276 2018-12: 499
DIN276_81: 33300
DIN276_93: 422

**2.2.440 Endstelle Mineralwolle AS-Qualität hydrophobiert Wärmedämmung Ummantelung Rohr DN50 Gebäude 0,035W/(mK) D 60mm kaschiert Alu-Folie Stahl verz D 0,6mm**
*** gemäß Ausführungsbeschreibung 9
STLB-Bau 2024-04 047, Katalog-Nr. 490 - Wärmedämmung/412+420_1/ 1. 3. 870.
Endstelle für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 13,000 St
Leistungsbereichkatalog: 047
DIN276-1_08: 499
DIN276_06: 422
Kostengruppe DIN 276 2018-12: 499
DIN276_81: 33300
DIN276_93: 422

**2.2.450 Endstelle Mineralwolle AS-Qualität hydrophobiert Wärmedämmung Ummantelung Rohr DN65 Gebäude 0,035W/(mK) D 80mm kaschiert Alu-Folie Stahl verz D 0,6mm**
*** gemäß Ausführungsbeschreibung 9
STLB-Bau 2024-04 047, Katalog-Nr. 490 - Wärmedämmung/412+420_1/ 1. 3. 890.
Endstelle für Dämmung aus Mineralwolle DIN EN 14303, AS-Qualität und hydrophobiert, Wärmedämmung einschl. Ummantelung DIN 4140 an haus- und betriebstechnischen Anlagen, an Rohrleitung, DN 65, im Gebäude, Brandverhaltensklasse DIN EN 13501-1 A2 -s1, d0 (nichtbrennbar), Wärmeleitfähigkeit 0,035 W/(mK) bei 40 Grad C Mitteltemperatur DIN EN 12667, Gesamt-Dämmschichtdicke 80 mm, kaschiert mit Aluminiumfolie, Ummantelung aus nichtprofiliertem Blech, Stahl, feuerverzinkt, Blechdicke 0,6 mm, verschrauben, Arbeitshöhe des Montageortes bis 3,5 m über der Standfläche des hierfür erforderlichen Gerüstes.
Menge: 39,000 St
Leistungsbereichkatalog: 047
DIN276-1_08: 499
DIN276_06: 422
Kostengruppe DIN 276 2018-12: 499
DIN276_81: 33300
DIN276_93: 422

**2.2.460 Endstelle Mineralwolle AS-Qualität hydrophobiert Wärmedämmung Ummantelung Rohr DN80 Gebäude 0,035W/(mK) D 100mm kaschiert Alu-Folie Stahl verz D 0,7mm**
*** gemäß Ausführungsbeschreibung 9
STLB-Bau 2024-04 047, Katalog-Nr. 490 - Wärmedämmung/412+420_1/ 1. 3. 900.
Endstelle für Dämmung aus Mineralwolle DIN EN 14303, AS-Qualität und hydrophobiert, Wärmedämmung einschl. Ummantelung DIN 4140 an haus- und betriebstechnischen Anlagen, an Rohrleitung, DN 80, im Gebäude, Brandverhaltensklasse DIN EN 13501-1 A2 -s1, d0 (nichtbrennbar), Wärmeleitfähigkeit 0,035 W/(mK) bei 40 Grad C Mitteltemperatur DIN EN 12667, Gesamt-Dämmschichtdicke 100 mm, kaschiert mit Aluminiumfolie, Ummantelung aus nichtprofiliertem Blech, Stahl, feuerverzinkt, Blechdicke 0,7 mm, verschrauben, Arbeitshöhe des Montageortes bis 3,5 m über der Standfläche des hierfür erforderlichen Gerüstes.
Menge: 23,000 St
Leistungsbereichkatalog: 047
DIN276-1_08: 499
DIN276_06: 422
Kostengruppe DIN 276 2018-12: 499
DIN276_81: 33300
DIN276_93: 422

**2.2.470 Wärmedämmung Ummantelung Flanschenpaar DN15 Gebäude Mineralwolle AS-Qualität hydrophobiert Lamellenmatte druckfest D 20mm Mantel Blech Stahl verz**
*** gemäß Ausführungsbeschreibung 9
STLB-Bau 2024-04 047, Katalog-Nr. 490 - Wärmedämmung/412+420_1/ 1. 3. 980.
Wärmedämmung einschl. Ummantelung DIN 4140 an haus- und betriebstechnischen Anlagen, an Flanschenpaar, DN 15, Mindestabstände DIN 4140 sind nicht eingehalten, im Gebäude, Dämmung aus Mineralwolle DIN EN 14303, AS-Qualität und hydrophobiert, als Lamellenmatte, druckfest, Dämmschichtdicke 20 mm, Brandverhaltensklasse DIN EN 13501-1 A2 -s1, d0 (nichtbrennbar), Wärmeleitfähigkeit 0,040 W/(mK) bei 40 Grad C Mitteltemperatur DIN EN 12667, kaschiert mit Alufolie, Ummantelung aus nichtprofiliertem Blech, Stahl, feuerverzinkt, Blechdicke 0,5 mm, Überlappungen verschrauben, Arbeitshöhe des Montageortes bis 3,5 m über der Standfläche des hierfür erforderlichen Gerüstes.
Menge: 42,000 St
Leistungsbereichkatalog: 047
DIN276-1_08: 499
DIN276_06: 422
Kostengruppe DIN 276 2018-12: 499
DIN276_81: 32300
DIN276_93: 422

**2.2.480 Wärmedämmung Ummantelung Flanschenpaar DN20 Gebäude Mineralwolle AS-Qualität hydrophobiert Lamellenmatte druckfest D 20mm Mantel Blech Stahl verz**
*** gemäß Ausführungsbeschreibung 9
STLB-Bau 2024-04 047, Katalog-Nr. 490 - Wärmedämmung/412+420_1/ 1. 3. 990.
Wärmedämmung einschl. Ummantelung DIN 4140 an haus- und betriebstechnischen Anlagen, an Flanschenpaar, DN 20, Mindestabstände DIN 4140 sind nicht eingehalten, im Gebäude, Dämmung aus Mineralwolle DIN EN 14303, AS-Qualität und hydrophobiert, als Lamellenmatte, druckfest, Dämmschichtdicke 20 mm, Brandverhaltensklasse DIN EN 13501-1 A2 -s1, d0 (nichtbrennbar), Wärmeleitfähigkeit 0,040 W/(mK) bei 40 Grad C Mitteltemperatur DIN EN 12667, kaschiert mit Alufolie, Ummantelung aus nichtprofiliertem Blech, Stahl, feuerverzinkt, Blechdicke 0,5 mm, Überlappungen verschrauben, Arbeitshöhe des Montageortes bis 3,5 m über der Standfläche des hierfür erforderlichen Gerüstes.
Menge: 20,000 St
Leistungsbereichkatalog: 047
DIN276-1_08: 499
DIN276_06: 422
Kostengruppe DIN 276 2018-12: 499
DIN276_81: 32300
DIN276_93: 422

**2.2.490 Wärmedämmung Ummantelung Flanschenpaar DN25 Gebäude Mineralwolle AS-Qualität hydrophobiert Lamellenmatte druckfest D 30mm Mantel Blech Stahl verz**
*** gemäß Ausführungsbeschreibung 9
STLB-Bau 2024-04 047, Katalog-Nr. 490 - Wärmedämmung/412+420_1/ 1. 3.1000.
Wärmedämmung einschl. Ummantelung DIN 4140 an haus- und betriebstechnischen Anlagen, an Flanschenpaar, DN 25, Mindestabstände DIN 4140 sind nicht eingehalten, im Gebäude, Dämmung aus Mineralwolle DIN EN 14303, AS-Qualität und hydrophobiert, als Lamellenmatte, druckfest, Dämmschichtdicke 30 mm, Brandverhaltensklasse DIN EN 13501-1 A2 -s1, d0 (nichtbrennbar), Wärmeleitfähigkeit 0,040 W/(mK) bei 40 Grad C Mitteltemperatur DIN EN 12667, kaschiert mit Alufolie, Ummantelung aus nichtprofiliertem Blech, Stahl, feuerverzinkt, Blechdicke 0,5 mm, Überlappungen verschrauben, Arbeitshöhe des Montageortes bis 3,5 m über der Standfläche des hierfür erforderlichen Gerüstes.
Menge: 15,000 St
Leistungsbereichkatalog: 047
DIN276-1_08: 499
DIN276_06: 422
Kostengruppe DIN 276 2018-12: 499
DIN276_81: 32300
DIN276_93: 422

**2.2.500 Wärmedämmung Ummantelung Flanschenpaar DN32 Gebäude Mineralwolle AS-Qualität hydrophobiert Lamellenmatte druckfest D 40mm Mantel Blech Stahl verz**
*** gemäß Ausführungsbeschreibung 9
STLB-Bau 2024-04 047, Katalog-Nr. 490 - Wärmedämmung/412+420_1/ 1. 3.1010.
Wärmedämmung einschl. Ummantelung DIN 4140 an haus- und betriebstechnischen Anlagen, an Flanschenpaar, DN 32, Mindestabstände DIN 4140 sind nicht eingehalten, im Gebäude, Dämmung aus Mineralwolle DIN EN 14303, AS-Qualität und hydrophobiert, als Lamellenmatte, druckfest, Dämmschichtdicke 40 mm, Brandverhaltensklasse DIN EN 13501-1 A2 -s1, d0 (nichtbrennbar), Wärmeleitfähigkeit 0,040 W/(mK) bei 40 Grad C Mitteltemperatur DIN EN 12667, kaschiert mit Alufolie, Ummantelung aus nichtprofiliertem Blech, Stahl, feuerverzinkt, Blechdicke 0,5 mm, Überlappungen verschrauben, Arbeitshöhe des Montageortes bis 3,5 m über der Standfläche des hierfür erforderlichen Gerüstes.
Menge: 20,000 St
Leistungsbereichkatalog: 047
DIN276-1_08: 499
DIN276_06: 422
Kostengruppe DIN 276 2018-12: 499
DIN276_81: 32300
DIN276_93: 422

**2.2.510 Wärmedämmung Ummantelung Flanschenpaar DN40 Gebäude Mineralwolle AS-Qualität hydrophobiert Lamellenmatte druckfest D 50mm Mantel Blech Stahl verz**
*** gemäß Ausführungsbeschreibung 9
STLB-Bau 2024-04 047, Katalog-Nr. 490 - Wärmedämmung/412+420_1/ 1. 3.1020.
Wärmedämmung einschl. Ummantelung DIN 4140 an haus- und betriebstechnischen Anlagen, an Flanschenpaar, DN 40, Mindestabstände DIN 4140 sind nicht eingehalten, im Gebäude, Dämmung aus Mineralwolle DIN EN 14303, AS-Qualität und hydrophobiert, als Lamellenmatte, druckfest, Dämmschichtdicke 50 mm, Brandverhaltensklasse DIN EN 13501-1 A2 -s1, d0 (nichtbrennbar), Wärmeleitfähigkeit 0,040 W/(mK) bei 40 Grad C Mitteltemperatur DIN EN 12667, kaschiert mit Alufolie, Ummantelung aus nichtprofiliertem Blech, Stahl, feuerverzinkt, Blechdicke 0,6 mm, Überlappungen verschrauben, Arbeitshöhe des Montageortes bis 3,5 m über der Standfläche des hierfür erforderlichen Gerüstes.
Menge: 16,000 St
Leistungsbereichkatalog: 047
DIN276-1_08: 499
DIN276_06: 422
Kostengruppe DIN 276 2018-12: 499
DIN276_81: 32300
DIN276_93: 422

**2.2.520 Wärmedämmung Ummantelung Flanschenpaar DN50 Gebäude Mineralwolle AS-Qualität hydrophobiert Lamellenmatte druckfest D 60mm Mantel Blech Stahl verz**
*** gemäß Ausführungsbeschreibung 9
STLB-Bau 2024-04 047, Katalog-Nr. 490 - Wärmedämmung/412+420_1/ 1. 3.1030.
Wärmedämmung einschl. Ummantelung DIN 4140 an haus- und betriebstechnischen Anlagen, an Flanschenpaar, DN 50, Mindestabstände DIN 4140 sind nicht eingehalten, im Gebäude, Dämmung aus Mineralwolle DIN EN 14303, AS-Qualität und hydrophobiert, als Lamellenmatte, druckfest, Dämmschichtdicke 60 mm, Brandverhaltensklasse DIN EN 13501-1 A2 -s1, d0 (nichtbrennbar), Wärmeleitfähigkeit 0,040 W/(mK) bei 40 Grad C Mitteltemperatur DIN EN 12667, kaschiert mit Alufolie, Ummantelung aus nichtprofiliertem Blech, Stahl, feuerverzinkt, Blechdicke 0,6 mm, Überlappungen verschrauben, Arbeitshöhe des Montageortes bis 3,5 m über der Standfläche des hierfür erforderlichen Gerüstes.
Menge: 15,000 St
Leistungsbereichkatalog: 047
DIN276-1_08: 499
DIN276_06: 422
Kostengruppe DIN 276 2018-12: 499
DIN276_81: 32300
DIN276_93: 422

**2.2.530 Wärmedämmung Ummantelung Flanschenpaar DN65 Gebäude Mineralwolle AS-Qualität hydrophobiert Lamellenmatte druckfest D 80mm Mantel Blech Stahl verz**
*** gemäß Ausführungsbeschreibung 9
STLB-Bau 2024-04 047, Katalog-Nr. 490 - Wärmedämmung/412+420_1/ 1. 3.1050.
Wärmedämmung einschl. Ummantelung DIN 4140 an haus- und betriebstechnischen Anlagen, an Flanschenpaar, DN 65, Mindestabstände DIN 4140 sind nicht eingehalten, im Gebäude, Dämmung aus Mineralwolle DIN EN 14303, AS-Qualität und hydrophobiert, als Lamellenmatte, druckfest, Dämmschichtdicke 80 mm, Brandverhaltensklasse DIN EN 13501-1 A2 -s1, d0 (nichtbrennbar), Wärmeleitfähigkeit 0,040 W/(mK) bei 40 Grad C Mitteltemperatur DIN EN 12667, kaschiert mit Alufolie, Ummantelung aus nichtprofiliertem Blech, Stahl, feuerverzinkt, Blechdicke 0,6 mm, Überlappungen verschrauben, Arbeitshöhe des Montageortes bis 3,5 m über der Standfläche des hierfür erforderlichen Gerüstes.
Menge: 53,000 St
Leistungsbereichkatalog: 047
DIN276-1_08: 499
DIN276_06: 422
Kostengruppe DIN 276 2018-12: 499
DIN276_81: 32300
DIN276_93: 422

**2.2.540 Wärmedämmung Ummantelung Flanschenpaar DN80 Gebäude Mineralwolle AS-Qualität hydrophobiert Lamellenmatte druckfest D 100mm Mantel Blech Stahl verz**
*** gemäß Ausführungsbeschreibung 9
STLB-Bau 2024-04 047, Katalog-Nr. 490 - Wärmedämmung/412+420_1/ 1. 3.1060.
Wärmedämmung einschl. Ummantelung DIN 4140 an haus- und betriebstechnischen Anlagen, an Flanschenpaar, DN 80, Mindestabstände DIN 4140 sind nicht eingehalten, im Gebäude, Dämmung aus Mineralwolle DIN EN 14303, AS-Qualität und hydrophobiert, als Lamellenmatte, druckfest, Dämmschichtdicke 100 mm, Brandverhaltensklasse DIN EN 13501-1 A2 -s1, d0 (nichtbrennbar), Wärmeleitfähigkeit 0,040 W/(mK) bei 40 Grad C Mitteltemperatur DIN EN 12667, kaschiert mit Alufolie, Ummantelung aus nichtprofiliertem Blech, Stahl, feuerverzinkt, Blechdicke 0,7 mm, Überlappungen verschrauben, Arbeitshöhe des Montageortes bis 3,5 m über der Standfläche des hierfür erforderlichen Gerüstes.
Menge: 26,000 St
Leistungsbereichkatalog: 047
DIN276-1_08: 499
DIN276_06: 422
Kostengruppe DIN 276 2018-12: 499
DIN276_81: 32300
DIN276_93: 422

**2.2.550 Ausschnitt Mineralwolle AS-Qualität hydrophobiert Wärmedämmung Ummantelung Rohr DN15 Gebäude 0,035W/(mK) D 20mm kaschiert Alu-Folie Stahl verz D 0,5mm**
*** gemäß Ausführungsbeschreibung 9
STLB-Bau 2024-04 047, Katalog-Nr. 490 - Wärmedämmung/412+420_1/ 1. 3.1140.
Ausschnitt für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 196,000 St
Leistungsbereichkatalog: 047
DIN276-1_08: 499
DIN276_06: 422
Kostengruppe DIN 276 2018-12: 499
DIN276_81: 33300
DIN276_93: 422

**2.2.560 Ausschnitt Mineralwolle AS-Qualität hydrophobiert Wärmedämmung Ummantelung Rohr DN20 Gebäude 0,035W/(mK) D 20mm kaschiert Alu-Folie Stahl verz D 0,5mm**
*** gemäß Ausführungsbeschreibung 9
STLB-Bau 2024-04 047, Katalog-Nr. 490 - Wärmedämmung/412+420_1/ 1. 3.1150.
Ausschnitt für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 28,000 St
Leistungsbereichkatalog: 047
DIN276-1_08: 499
DIN276_06: 422
Kostengruppe DIN 276 2018-12: 499
DIN276_81: 33300
DIN276_93: 422

**2.2.570 Ausschnitt Mineralwolle AS-Qualität hydrophobiert Wärmedämmung Ummantelung Rohr DN25 Gebäude 0,035W/(mK) D 30mm kaschiert Alu-Folie Stahl verz D 0,5mm**
*** gemäß Ausführungsbeschreibung 9
STLB-Bau 2024-04 047, Katalog-Nr. 490 - Wärmedämmung/412+420_1/ 1. 3.1160.
Ausschnitt für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 27,000 St
Leistungsbereichkatalog: 047
DIN276-1_08: 499
DIN276_06: 422
Kostengruppe DIN 276 2018-12: 499
DIN276_81: 33300
DIN276_93: 422

**2.2.580 Ausschnitt Mineralwolle AS-Qualität hydrophobiert Wärmedämmung Ummantelung Rohr DN32 Gebäude 0,035W/(mK) D 40mm kaschiert Alu-Folie Stahl verz D 0,5mm**
*** gemäß Ausführungsbeschreibung 9
STLB-Bau 2024-04 047, Katalog-Nr. 490 - Wärmedämmung/412+420_1/ 1. 3.1170.
Ausschnitt für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 31,000 St
Leistungsbereichkatalog: 047
DIN276-1_08: 499
DIN276_06: 422
Kostengruppe DIN 276 2018-12: 499
DIN276_81: 33300
DIN276_93: 422

**2.2.590 Ausschnitt Mineralwolle AS-Qualität hydrophobiert Wärmedämmung Ummantelung Rohr DN40 Gebäude 0,035W/(mK) D 50mm kaschiert Alu-Folie Stahl verz D 0,6mm**
*** gemäß Ausführungsbeschreibung 9
STLB-Bau 2024-04 047, Katalog-Nr. 490 - Wärmedämmung/412+420_1/ 1. 3.1180.
Ausschnitt für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 59,000 St
Leistungsbereichkatalog: 047
DIN276-1_08: 499
DIN276_06: 422
Kostengruppe DIN 276 2018-12: 499
DIN276_81: 33300
DIN276_93: 422

**2.2.600 Ausschnitt Mineralwolle AS-Qualität hydrophobiert Wärmedämmung Ummantelung Rohr DN50 Gebäude 0,035W/(mK) D 60mm kaschiert Alu-Folie Stahl verz D 0,6mm**
*** gemäß Ausführungsbeschreibung 9
STLB-Bau 2024-04 047, Katalog-Nr. 490 - Wärmedämmung/412+420_1/ 1. 3.1190.
Ausschnitt für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 30,000 St
Leistungsbereichkatalog: 047
DIN276-1_08: 499
DIN276_06: 422
Kostengruppe DIN 276 2018-12: 499
DIN276_81: 33300
DIN276_93: 422

**2.2.610 Ausschnitt Mineralwolle AS-Qualität hydrophobiert Wärmedämmung Ummantelung Rohr DN65 Gebäude 0,035W/(mK) D 80mm kaschiert Alu-Folie Stahl verz D 0,6mm**
*** gemäß Ausführungsbeschreibung 9
STLB-Bau 2024-04 047, Katalog-Nr. 490 - Wärmedämmung/412+420_1/ 1. 3.1210.
Ausschnitt für Dämmung aus Mineralwolle DIN EN 14303, AS-Qualität und hydrophobiert, Wärmedämmung einschl. Ummantelung DIN 4140 an haus- und betriebstechnischen Anlagen, an Rohrleitung, DN 65, im Gebäude, Brandverhaltensklasse DIN EN 13501-1 A2 -s1, d0 (nichtbrennbar), Wärmeleitfähigkeit 0,035 W/(mK) bei 40 Grad C Mitteltemperatur DIN EN 12667, Gesamt-Dämmschichtdicke 80 mm, kaschiert mit Aluminiumfolie, Ummantelung aus nichtprofiliertem Blech, Stahl, feuerverzinkt, Blechdicke 0,6 mm, verschrauben, Arbeitshöhe des Montageortes bis 3,5 m über der Standfläche des hierfür erforderlichen Gerüstes.
Menge: 17,000 St
Leistungsbereichkatalog: 047
DIN276-1_08: 499
DIN276_06: 422
Kostengruppe DIN 276 2018-12: 499
DIN276_81: 33300
DIN276_93: 422

**2.2.620 Ausschnitt Mineralwolle AS-Qualität hydrophobiert Wärmedämmung Ummantelung Rohr DN80 Gebäude 0,035W/(mK) D 100mm kaschiert Alu-Folie Stahl verz D 0,7mm**
*** gemäß Ausführungsbeschreibung 9
STLB-Bau 2024-04 047, Katalog-Nr. 490 - Wärmedämmung/412+420_1/ 1. 3.1220.
Ausschnitt für Dämmung aus Mineralwolle DIN EN 14303, AS-Qualität und hydrophobiert, Wärmedämmung einschl. Ummantelung DIN 4140 an haus- und betriebstechnischen Anlagen, an Rohrleitung, DN 80, im Gebäude, Brandverhaltensklasse DIN EN 13501-1 A2 -s1, d0 (nichtbrennbar), Wärmeleitfähigkeit 0,035 W/(mK) bei 40 Grad C Mitteltemperatur DIN EN 12667, Gesamt-Dämmschichtdicke 100 mm, kaschiert mit Aluminiumfolie, Ummantelung aus nichtprofiliertem Blech, Stahl, feuerverzinkt, Blechdicke 0,7 mm, verschrauben, Arbeitshöhe des Montageortes bis 3,5 m über der Standfläche des hierfür erforderlichen Gerüstes.
Menge: 11,000 St
Leistungsbereichkatalog: 047
DIN276-1_08: 499
DIN276_06: 422
Kostengruppe DIN 276 2018-12: 499
DIN276_81: 33300
DIN276_93: 422

**2.2.630 Abflachung Mineralwolle AS-Qualität hydrophobiert Wärmedämmung Ummantelung Rohr DN15 Gebäude 0,035W/(mK) D 20mm kaschiert Alu-Folie Stahl verz D 0,5mm**
*** gemäß Ausführungsbeschreibung 9
STLB-Bau 2024-04 047, Katalog-Nr. 490 - Wärmedämmung/412+420_1/ 1. 3.1300.
Abflachung für Dämmung aus Mineralwolle DIN EN 14303, AS-Qualität und hydrophobiert, Wärmedämmung einschl. Ummantelung DIN 4140 an haus- und betriebstechnischen Anlagen, an Rohrleitung, DN 15, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**2.2.640 Abflachung Mineralwolle AS-Qualität hydrophobiert Wärmedämmung Ummantelung Rohr DN20 Gebäude 0,035W/(mK) D 20mm kaschiert Alu-Folie Stahl verz D 0,5mm**
*** gemäß Ausführungsbeschreibung 9
STLB-Bau 2024-04 047, Katalog-Nr. 490 - Wärmedämmung/412+420_1/ 1. 3.1310.
Abflachung für Dämmung aus Mineralwolle DIN EN 14303, AS-Qualität und hydrophobiert, Wärmedämmung einschl. Ummantelung DIN 4140 an haus- und betriebstechnischen Anlagen, an Rohrleitung, DN 20, im Gebäude, Brandverhaltensklasse DIN EN 13501-1 A2 -s1, d0 (nichtbrennbar), Wärmeleitfähigkeit 0,035 W/(mK) bei 40 Grad C Mitteltemperatur DIN EN 12667, Gesamt-Dämmschichtdicke 20 mm, kaschiert mit Aluminiumfolie, Ummantelung aus nichtprofiliertem Blech, Stahl, feuerverzinkt, Blechdicke 0,5 mm, verschrauben, Arbeitshöhe des Montageortes bis 3,5 m über der Standfläche des hierfür erforderlichen Gerüstes.
Menge: 2,000 St
Leistungsbereichkatalog: 047
DIN276-1_08: 499
DIN276_06: 422
Kostengruppe DIN 276 2018-12: 499
DIN276_81: 33300
DIN276_93: 422

**2.2.650 Abflachung Mineralwolle AS-Qualität hydrophobiert Wärmedämmung Ummantelung Rohr DN25 Gebäude 0,035W/(mK) D 30mm kaschiert Alu-Folie Stahl verz D 0,5mm**
*** gemäß Ausführungsbeschreibung 9
STLB-Bau 2024-04 047, Katalog-Nr. 490 - Wärmedämmung/412+420_1/ 1. 3.1320.
Abflachung für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,5 mm, verschrauben, Arbeitshöhe des Montageortes bis 3,5 m über der Standfläche des hierfür erforderlichen Gerüstes.
Menge: 2,000 St
Leistungsbereichkatalog: 047
DIN276-1_08: 499
DIN276_06: 422
Kostengruppe DIN 276 2018-12: 499
DIN276_81: 33300
DIN276_93: 422

**2.2.660 Abflachung Mineralwolle AS-Qualität hydrophobiert Wärmedämmung Ummantelung Rohr DN32 Gebäude 0,035W/(mK) D 40mm kaschiert Alu-Folie Stahl verz D 0,5mm**
*** gemäß Ausführungsbeschreibung 9
STLB-Bau 2024-04 047, Katalog-Nr. 490 - Wärmedämmung/412+420_1/ 1. 3.1330.
Abflachung für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,5 mm, verschrauben, Arbeitshöhe des Montageortes bis 3,5 m über der Standfläche des hierfür erforderlichen Gerüstes.
Menge: 2,000 St
Leistungsbereichkatalog: 047
DIN276-1_08: 499
DIN276_06: 422
Kostengruppe DIN 276 2018-12: 499
DIN276_81: 33300
DIN276_93: 422

**2.2.670 Abflachung Mineralwolle AS-Qualität hydrophobiert Wärmedämmung Ummantelung Rohr DN40 Gebäude 0,035W/(mK) D 50mm kaschiert Alu-Folie Stahl verz D 0,6mm**
*** gemäß Ausführungsbeschreibung 9
STLB-Bau 2024-04 047, Katalog-Nr. 490 - Wärmedämmung/412+420_1/ 1. 3.1340.
Abflachung für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,6 mm, verschrauben, Arbeitshöhe des Montageortes bis 3,5 m über der Standfläche des hierfür erforderlichen Gerüstes.
Menge: 2,000 St
Leistungsbereichkatalog: 047
DIN276-1_08: 499
DIN276_06: 422
Kostengruppe DIN 276 2018-12: 499
DIN276_81: 33300
DIN276_93: 422

**2.2.680 Abflachung Mineralwolle AS-Qualität hydrophobiert Wärmedämmung Ummantelung Rohr DN50 Gebäude 0,035W/(mK) D 60mm kaschiert Alu-Folie Stahl verz D 0,6mm**
*** gemäß Ausführungsbeschreibung 9
STLB-Bau 2024-04 047, Katalog-Nr. 490 - Wärmedämmung/412+420_1/ 1. 3.1350.
Abflachung für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,6 mm, verschrauben, Arbeitshöhe des Montageortes bis 3,5 m über der Standfläche des hierfür erforderlichen Gerüstes.
Menge: 2,000 St
Leistungsbereichkatalog: 047
DIN276-1_08: 499
DIN276_06: 422
Kostengruppe DIN 276 2018-12: 499
DIN276_81: 33300
DIN276_93: 422

**2.2.690 Abflachung Mineralwolle AS-Qualität hydrophobiert Wärmedämmung Ummantelung Rohr DN65 Gebäude 0,035W/(mK) D 80mm kaschiert Alu-Folie Stahl verz D 0,6mm**
*** gemäß Ausführungsbeschreibung 9
STLB-Bau 2024-04 047, Katalog-Nr. 490 - Wärmedämmung/412+420_1/ 1. 3.1370.
Abflachung für Dämmung aus Mineralwolle DIN EN 14303, AS-Qualität und hydrophobiert, Wärmedämmung einschl. Ummantelung DIN 4140 an haus- und betriebstechnischen Anlagen, an Rohrleitung, DN 65, im Gebäude, Brandverhaltensklasse DIN EN 13501-1 A2 -s1, d0 (nichtbrennbar), Wärmeleitfähigkeit 0,035 W/(mK) bei 40 Grad C Mitteltemperatur DIN EN 12667, Gesamt-Dämmschichtdicke 80 mm, kaschiert mit Aluminiumfolie, Ummantelung aus nichtprofiliertem Blech, Stahl, feuerverzinkt, Blechdicke 0,6 mm, verschrauben, Arbeitshöhe des Montageortes bis 3,5 m über der Standfläche des hierfür erforderlichen Gerüstes.
Menge: 2,000 St
Leistungsbereichkatalog: 047
DIN276-1_08: 499
DIN276_06: 422
Kostengruppe DIN 276 2018-12: 499
DIN276_81: 33300
DIN276_93: 422

**2.2.700 Abflachung Mineralwolle AS-Qualität hydrophobiert Wärmedämmung Ummantelung Rohr DN80 Gebäude 0,035W/(mK) D 100mm kaschiert Alu-Folie Stahl verz D 0,7mm**
*** gemäß Ausführungsbeschreibung 9
STLB-Bau 2024-04 047, Katalog-Nr. 490 - Wärmedämmung/412+420_1/ 1. 3.1380.
Abflachung für Dämmung aus Mineralwolle DIN EN 14303, AS-Qualität und hydrophobiert, Wärmedämmung einschl. Ummantelung DIN 4140 an haus- und betriebstechnischen Anlagen, an Rohrleitung, DN 80, im Gebäude, Brandverhaltensklasse DIN EN 13501-1 A2 -s1, d0 (nichtbrennbar), Wärmeleitfähigkeit 0,035 W/(mK) bei 40 Grad C Mitteltemperatur DIN EN 12667, Gesamt-Dämmschichtdicke 100 mm, kaschiert mit Aluminiumfolie, Ummantelung aus nichtprofiliertem Blech, Stahl, feuerverzinkt, Blechdicke 0,7 mm, verschrauben, Arbeitshöhe des Montageortes bis 3,5 m über der Standfläche des hierfür erforderlichen Gerüstes.
Menge: 2,000 St
Leistungsbereichkatalog: 047
DIN276-1_08: 499
DIN276_06: 422
Kostengruppe DIN 276 2018-12: 499
DIN276_81: 33300
DIN276_93: 422

**2.2.710 Anschluss an Bestandsdämmung Mineralwolle AS-Qualität hydrophobiert Ummantelung Rohr DN25**
*** gemäß Ausführungsbeschreibung 9
Katalog-Nr. 490 - Wärmedämmung/412+420_1/ 1. 3.1480.
Anschluss an Bestandsdämmung für Dämmung aus Mineralwolle DIN EN 14303, AS-Qualität und hydrophobiert, Wärmedämmung einschl. Ummantelung DIN 4140 an haus- und betriebstechnischen Anlagen, an Rohrleitung, DN 25, im Gebäude, Brandverhaltensklasse DIN EN 13501-1 A2 -s1, d0 (nichtbrennbar), Wärmeleitfähigkeit 0,035 W/(mK) bei 40 Grad C Mitteltemperatur DIN EN 12667, Gesamt-Dämmschichtdicke 30 mm, kaschiert mit Aluminiumfolie, Ummantelung aus nichtprofiliertem Blech, Stahl, feuerverzinkt, Blechdicke 0,8 mm, verschrauben, Bestehende Wärmedämmung aus Mineralwolle oder Steinwolle, Arbeitshöhe des Montageortes bis 3,5 m über der Standfläche des hierfür erforderlichen Gerüstes.
Menge: 2,000 St
Kostengruppe DIN 276 2018-12: 499

**2.2.720 Anschluss an Bestandsdämmung Mineralwolle AS-Qualität hydrophobiert Ummantelung Rohr DN32**
*** gemäß Ausführungsbeschreibung 9
Katalog-Nr. 490 - Wärmedämmung/412+420_1/ 1. 3.1490.
Anschluss an Bestandsdämmung für Dämmung aus Mineralwolle DIN EN 14303, AS-Qualität und hydrophobiert, Wärmedämmung einschl. Ummantelung DIN 4140 an haus- und betriebstechnischen Anlagen, an Rohrleitung, DN 32, im Gebäude, Brandverhaltensklasse DIN EN 13501-1 A2 -s1, d0 (nichtbrennbar), Wärmeleitfähigkeit 0,035 W/(mK) bei 40 Grad C Mitteltemperatur DIN EN 12667, Gesamt-Dämmschichtdicke 40 mm, kaschiert mit Aluminiumfolie, Ummantelung aus nichtprofiliertem Blech, Stahl, feuerverzinkt, Blechdicke 0,8 mm, verschrauben, Bestehende Wärmedämmung aus Mineralwolle oder Steinwolle, Arbeitshöhe des Montageortes bis 3,5 m über der Standfläche des hierfür erforderlichen Gerüstes.
Menge: 2,000 St
Kostengruppe DIN 276 2018-12: 499

**2.2.730 Anschluss an Bestandsdämmung Mineralwolle AS-Qualität hydrophobiert Ummantelung Rohr DN40**
*** gemäß Ausführungsbeschreibung 9
Katalog-Nr. 490 - Wärmedämmung/412+420_1/ 1. 3.1500.
Anschluss an Bestandsdämmung für Dämmung aus Mineralwolle DIN EN 14303, AS-Qualität und hydrophobiert, Wärmedämmung einschl. Ummantelung DIN 4140 an haus- und betriebstechnischen Anlagen, an Rohrleitung, DN 40, im Gebäude, Brandverhaltensklasse DIN EN 13501-1 A2 -s1, d0 (nichtbrennbar), Wärmeleitfähigkeit 0,035 W/(mK) bei 40 Grad C Mitteltemperatur DIN EN 12667, Gesamt-Dämmschichtdicke 50 mm, kaschiert mit Aluminiumfolie, Ummantelung aus nichtprofiliertem Blech, Stahl, feuerverzinkt, Blechdicke 0,8 mm, verschrauben, Bestehende Wärmedämmung aus Mineralwolle oder Steinwolle, Arbeitshöhe des Montageortes bis 3,5 m über der Standfläche des hierfür erforderlichen Gerüstes.
Menge: 2,000 St
Kostengruppe DIN 276 2018-12: 499

**2.2.740 Anschluss an Bestandsdämmung Mineralwolle AS-Qualität hydrophobiert Ummantelung Rohr DN50**
*** gemäß Ausführungsbeschreibung 9
Katalog-Nr. 490 - Wärmedämmung/412+420_1/ 1. 3.1510.
Anschluss an Bestandsdämmung für Dämmung aus Mineralwolle DIN EN 14303, AS-Qualität und hydrophobiert, Wärmedämmung einschl. Ummantelung DIN 4140 an haus- und betriebstechnischen Anlagen, an Rohrleitung, DN 50, im Gebäude, Brandverhaltensklasse DIN EN 13501-1 A2 -s1, d0 (nichtbrennbar), Wärmeleitfähigkeit 0,035 W/(mK) bei 40 Grad C Mitteltemperatur DIN EN 12667, Gesamt-Dämmschichtdicke 60 mm, kaschiert mit Aluminiumfolie, Ummantelung aus nichtprofiliertem Blech, Stahl, feuerverzinkt, Blechdicke 0,8 mm, verschrauben, Bestehende Wärmedämmung aus Mineralwolle oder Steinwolle, Arbeitshöhe des Montageortes bis 3,5 m über der Standfläche des hierfür erforderlichen Gerüstes.
Menge: 2,000 St
Kostengruppe DIN 276 2018-12: 499

**2.2.750 Anschluss an Bestandsdämmung Mineralwolle AS-Qualität hydrophobiert Ummantelung Rohr DN65**
*** gemäß Ausführungsbeschreibung 9
Katalog-Nr. 490 - Wärmedämmung/412+420_1/ 1. 3.1530.
Anschluss an Bestandsdämmung für Dämmung aus Mineralwolle DIN EN 14303, AS-Qualität und hydrophobiert, Wärmedämmung einschl. Ummantelung DIN 4140 an haus- und betriebstechnischen Anlagen, an Rohrleitung, DN 65, im Gebäude, Brandverhaltensklasse DIN EN 13501-1 A2 -s1, d0 (nichtbrennbar), Wärmeleitfähigkeit 0,035 W/(mK) bei 40 Grad C Mitteltemperatur DIN EN 12667, Gesamt-Dämmschichtdicke 80 mm, kaschiert mit Aluminiumfolie, Ummantelung aus nichtprofiliertem Blech, Stahl, feuerverzinkt, Blechdicke 0,8 mm, verschrauben, Bestehende Wärmedämmung aus Mineralwolle oder Steinwolle, Arbeitshöhe des Montageortes bis 3,5 m über der Standfläche des hierfür erforderlichen Gerüstes.
Menge: 2,000 St
Kostengruppe DIN 276 2018-12: 499

**2.2.760 Wärmedämmung Ummantelung Lufttopf DN40 Gebäude Mineralwolle AS-Qualität hydrophobiert Matte D 50mm Mantel Blech Stahl verz**
*** gemäß Ausführungsbeschreibung 9
STLB-Bau 2024-04 047, Katalog-Nr. 490 - Wärmedämmung/412+420_1/ 1. 3.1660.
Wärmedämmung einschl. Ummantelung DIN 4140 an haus- und betriebstechnischen Anlagen, an Lufttopf, DN 40, Mindestabstände DIN 4140 sind nicht eingehalten, im Gebäude, Dämmung aus Mineralwolle DIN EN 14303, AS-Qualität und hydrophobiert, als Lamellenmatte, Dämmschichtdicke 50 mm, Brandverhaltensklasse DIN EN 13501-1 A2 -s1, d0 (nichtbrennbar), Wärmeleitfähigkeit 0,040 W/(mK) bei 40 Grad C Mitteltemperatur DIN EN 12667, kaschiert mit Alufolie, Ummantelung aus nichtprofiliertem Blech, Stahl, feuerverzinkt, Blechdicke 0,6 mm, Überlappungen verschrauben, Arbeitshöhe des Montageortes bis 3,5 m über der Standfläche des hierfür erforderlichen Gerüstes.
Menge: 2,000 St
Leistungsbereichkatalog: 047
DIN276-1_08: 499
DIN276_06: 422
Kostengruppe DIN 276 2018-12: 499
DIN276_81: 32300
DIN276_93: 422

**2.2.770 Wärmedämmung Ummantelung Lufttopf DN50 Gebäude Mineralwolle AS-Qualität hydrophobiert Matte D 60mm Mantel Blech Stahl verz**
*** gemäß Ausführungsbeschreibung 9
STLB-Bau 2024-04 047, Katalog-Nr. 490 - Wärmedämmung/412+420_1/ 1. 3.1670.
Wärmedämmung einschl. Ummantelung DIN 4140 an haus- und betriebstechnischen Anlagen, an Lufttopf, DN 50, Mindestabstände DIN 4140 sind nicht eingehalten, im Gebäude, Dämmung aus Mineralwolle DIN EN 14303, AS-Qualität und hydrophobiert, als Lamellenmatte, Dämmschichtdicke 60 mm, Brandverhaltensklasse DIN EN 13501-1 A2 -s1, d0 (nichtbrennbar), Wärmeleitfähigkeit 0,040 W/(mK) bei 40 Grad C Mitteltemperatur DIN EN 12667, kaschiert mit Alufolie, Ummantelung aus nichtprofiliertem Blech, Stahl, feuerverzinkt, Blechdicke 0,6 mm, Überlappungen verschrauben, Arbeitshöhe des Montageortes bis 3,5 m über der Standfläche des hierfür erforderlichen Gerüstes.
Menge: 2,000 St
Leistungsbereichkatalog: 047
DIN276-1_08: 499
DIN276_06: 422
Kostengruppe DIN 276 2018-12: 499
DIN276_81: 32300
DIN276_93: 422

**2.2.780 Wärmedämmung Ummantelung Absperrarmatur Flanschanschluss DN15 Mineralwolle AS-Qualität hydrophobiert Matte D 20mm**
*** gemäß Ausführungsbeschreibung 9
Katalog-Nr. 490 - Wärmedämmung/412+420_1/ 1. 3.2420.
Wärmedämmung einschl. Ummantelung DIN 4140 an haus- und betriebstechnische Anlagen, Absperrventil mit Flanschanschlüssen, DN 15, Mindestabstände nach DIN 4140 sind nicht eingehalten, im Gebäude, Dämmung aus Mineralwolle, AS-Qualität und hydrophobiert, als Lamellenmatte, Dämmschichtdicke 20 mm, Brandverhaltensklasse DIN EN 13501-1 A2 -s1, d0 (nichtbrennbar), Wärmeleitfähigkeit 0,040 W/(mK) bei 40 Grad C Mitteltemperatur DIN EN 12667, kaschiert mit Alufolie, Ummantelung aus nichtprofiliertem Blech, Stahl, feuerverzinkt, Blechdicke 0,5 mm, Überlappungen verschrauben, Arbeitshöhe des Montageortes bis 3,5 m über der Standfläche des hierfür erforderlichen Gerüstes.
Menge: 11,000 St
Kostengruppe DIN 276 2018-12: 499

**2.2.790 Wärmedämmung Ummantelung Absperrarmatur Flanschanschluss DN20 Mineralwolle AS-Qualität hydrophobiert Matte D 20mm**
*** gemäß Ausführungsbeschreibung 9
Katalog-Nr. 490 - Wärmedämmung/412+420_1/ 1. 3.2430.
Wärmedämmung einschl. Ummantelung DIN 4140 an haus- und betriebstechnische Anlagen, Absperrventil mit Flanschanschlüssen, DN 20, Mindestabstände nach DIN 4140 sind nicht eingehalten, im Gebäude, Dämmung aus Mineralwolle, AS-Qualität und hydrophobiert, als Lamellenmatte, Dämmschichtdicke 20 mm, Brandverhaltensklasse DIN EN 13501-1 A2 -s1, d0 (nichtbrennbar), Wärmeleitfähigkeit 0,040 W/(mK) bei 40 Grad C Mitteltemperatur DIN EN 12667, kaschiert mit Alufolie, Ummantelung aus nichtprofiliertem Blech, Stahl, feuerverzinkt, Blechdicke 0,5 mm, Überlappungen verschrauben, Arbeitshöhe des Montageortes bis 3,5 m über der Standfläche des hierfür erforderlichen Gerüstes.
Menge: 4,000 St
Kostengruppe DIN 276 2018-12: 499

**2.2.800 Wärmedämmung Ummantelung Absperrarmatur Flanschanschluss DN25 Mineralwolle AS-Qualität hydrophobiert Matte D 30mm**
*** gemäß Ausführungsbeschreibung 9
Katalog-Nr. 490 - Wärmedämmung/412+420_1/ 1. 3.2440.
Wärmedämmung einschl. Ummantelung DIN 4140 an haus- und betriebstechnische Anlagen, Absperrventil mit Flanschanschlüssen, DN 25, Mindestabstände nach DIN 4140 sind nicht eingehalten, im Gebäude, Dämmung aus Mineralwolle, AS-Qualität und hydrophobiert, als Lamellenmatte, Dämmschichtdicke 30 mm, Brandverhaltensklasse DIN EN 13501-1 A2 -s1, d0 (nichtbrennbar), Wärmeleitfähigkeit 0,040 W/(mK) bei 40 Grad C Mitteltemperatur DIN EN 12667, kaschiert mit Alufolie, Ummantelung aus nichtprofiliertem Blech, Stahl, feuerverzinkt, Blechdicke 0,5 mm, Überlappungen verschrauben, Arbeitshöhe des Montageortes bis 3,5 m über der Standfläche des hierfür erforderlichen Gerüstes.
Menge: 2,000 St
Kostengruppe DIN 276 2018-12: 499

**2.2.810 Wärmedämmung Ummantelung Absperrarmatur Flanschanschluss DN32 Mineralwolle AS-Qualität hydrophobiert Matte D 30mm**
*** gemäß Ausführungsbeschreibung 9
Katalog-Nr. 490 - Wärmedämmung/412+420_1/ 1. 3.2450.
Wärmedämmung einschl. Ummantelung DIN 4140 an haus- und betriebstechnische Anlagen, Absperrventil mit Flanschanschlüssen, DN 32, Mindestabstände nach DIN 4140 sind nicht eingehalten, im Gebäude, Dämmung aus Mineralwolle, AS-Qualität und hydrophobiert, als Lamellenmatte, Dämmschichtdicke 40 mm, Brandverhaltensklasse DIN EN 13501-1 A2 -s1, d0 (nichtbrennbar), Wärmeleitfähigkeit 0,040 W/(mK) bei 40 Grad C Mitteltemperatur DIN EN 12667, kaschiert mit Alufolie, Ummantelung aus nichtprofiliertem Blech, Stahl, feuerverzinkt, Blechdicke 0,5 mm, Überlappungen verschrauben, Arbeitshöhe des Montageortes bis 3,5 m über der Standfläche des hierfür erforderlichen Gerüstes.
Menge: 4,000 St
Kostengruppe DIN 276 2018-12: 499

**2.2.820 Wärmedämmung Ummantelung Absperrarmatur Flanschanschluss DN40 Mineralwolle AS-Qualität hydrophobiert Matte D 40mm**
*** gemäß Ausführungsbeschreibung 9
Katalog-Nr. 490 - Wärmedämmung/412+420_1/ 1. 3.2460.
Wärmedämmung einschl. Ummantelung DIN 4140 an haus- und betriebstechnische Anlagen, Absperrventil mit Flanschanschlüssen, DN 40, Mindestabstände nach DIN 4140 sind nicht eingehalten, im Gebäude, Dämmung aus Mineralwolle, AS-Qualität und hydrophobiert, als Lamellenmatte, Dämmschichtdicke 50 mm, Brandverhaltensklasse DIN EN 13501-1 A2 -s1, d0 (nichtbrennbar), Wärmeleitfähigkeit 0,040 W/(mK) bei 40 Grad C Mitteltemperatur DIN EN 12667, kaschiert mit Alufolie, Ummantelung aus nichtprofiliertem Blech, Stahl, feuerverzinkt, Blechdicke 0,6 mm, Überlappungen verschrauben, Arbeitshöhe des Montageortes bis 3,5 m über der Standfläche des hierfür erforderlichen Gerüstes.
Menge: 2,000 St
Kostengruppe DIN 276 2018-12: 499

**2.2.830 Wärmedämmung Ummantelung Absperrarmatur Flanschanschluss DN50 Mineralwolle AS-Qualität hydrophobiert Matte D 50mm**
*** gemäß Ausführungsbeschreibung 9
Katalog-Nr. 490 - Wärmedämmung/412+420_1/ 1. 3.2470.
Wärmedämmung einschl. Ummantelung DIN 4140 an haus- und betriebstechnische Anlagen, Absperrventil mit Flanschanschlüssen, DN 50, Mindestabstände nach DIN 4140 sind nicht eingehalten, im Gebäude, Dämmung aus Mineralwolle, AS-Qualität und hydrophobiert, als Lamellenmatte, Dämmschichtdicke 60 mm, Brandverhaltensklasse DIN EN 13501-1 A2 -s1, d0 (nichtbrennbar), Wärmeleitfähigkeit 0,040 W/(mK) bei 40 Grad C Mitteltemperatur DIN EN 12667, kaschiert mit Alufolie, Ummantelung aus nichtprofiliertem Blech, Stahl, feuerverzinkt, Blechdicke 0,6 mm, Überlappungen verschrauben, Arbeitshöhe des Montageortes bis 3,5 m über der Standfläche des hierfür erforderlichen Gerüstes.
Menge: 2,000 St
Kostengruppe DIN 276 2018-12: 499

**2.2.840 Wärmedämmung Ummantelung Absperrarmatur Flanschanschluss DN65 Mineralwolle AS-Qualität hydrophobiert Matte D 80mm**
*** gemäß Ausführungsbeschreibung 9
Katalog-Nr. 490 - Wärmedämmung/412+420_1/ 1. 3.2490.
Wärmedämmung einschl. Ummantelung DIN 4140 an haus- und betriebstechnische Anlagen, Absperrventil mit Flanschanschlüssen, DN 65, Mindestabstände nach DIN 4140 sind nicht eingehalten, im Gebäude, Dämmung aus Mineralwolle, AS-Qualität und hydrophobiert, als Lamellenmatte, Dämmschichtdicke 80 mm, Brandverhaltensklasse DIN EN 13501-1 A2 -s1, d0 (nichtbrennbar), Wärmeleitfähigkeit 0,040 W/(mK) bei 40 Grad C Mitteltemperatur DIN EN 12667, kaschiert mit Alufolie, Ummantelung aus nichtprofiliertem Blech, Stahl, feuerverzinkt, Blechdicke 0,6 mm, Überlappungen verschrauben, Arbeitshöhe des Montageortes bis 3,5 m über der Standfläche des hierfür erforderlichen Gerüstes.
Menge: 10,000 St
Kostengruppe DIN 276 2018-12: 499

**2.2.850 Wärmedämmung Ummantelung Absperrarmatur Flanschanschluss DN80 Mineralwolle AS-Qualität hydrophobiert Matte D 100mm**
*** gemäß Ausführungsbeschreibung 9
Katalog-Nr. 490 - Wärmedämmung/412+420_1/ 1. 3.2500.
Wärmedämmung einschl. Ummantelung DIN 4140 an haus- und betriebstechnische Anlagen, Absperrventil mit Flanschanschlüssen, DN 80, Mindestabstände nach DIN 4140 sind nicht eingehalten, im Gebäude, Dämmung aus Mineralwolle, AS-Qualität und hydrophobiert, als Lamellenmatte, Dämmschichtdicke 100 mm, Brandverhaltensklasse DIN EN 13501-1 A2 -s1, d0 (nichtbrennbar), Wärmeleitfähigkeit 0,040 W/(mK) bei 40 Grad C Mitteltemperatur DIN EN 12667, kaschiert mit Alufolie, Ummantelung aus nichtprofiliertem Blech, Stahl, feuerverzinkt, Blechdicke 0,7 mm, Überlappungen verschrauben, Arbeitshöhe des Montageortes bis 3,5 m über der Standfläche des hierfür erforderlichen Gerüstes.
Menge: 5,000 St
Kostengruppe DIN 276 2018-12: 499

**2.2.860 Wärmedämmung Ummantelung Durchgangs-Regelventil DN25 Gebäude Mineralwolle AS-Qualität hydrophobiert Matte D 30mm Mantel Blech Stahl verz**
*** gemäß Ausführungsbeschreibung 9
STLB-Bau 2024-04 047, Katalog-Nr. 490 - Wärmedämmung/412+420_1/ 1. 3.2580.
Wärmedämmung einschl. Ummantelung DIN 4140 an haus- und betriebstechnischen Anlagen, an Durchgangs-Regelventil, DN 25, Mindestabstände DIN 4140 sind nicht eingehalten, im Gebäude, Dämmung aus Mineralwolle DIN EN 14303, AS-Qualität und hydrophobiert, als Lamellenmatte, Dämmschichtdicke 30 mm, Brandverhaltensklasse DIN EN 13501-1 A2 -s1, d0 (nichtbrennbar), Wärmeleitfähigkeit 0,040 W/(mK) bei 40 Grad C Mitteltemperatur DIN EN 12667, kaschiert mit Alufolie, Ummantelung aus nichtprofiliertem Blech, Stahl, feuerverzinkt, Blechdicke 0,5 mm, Überlappungen verschrauben, Arbeitshöhe des Montageortes bis 3,5 m über der Standfläche des hierfür erforderlichen Gerüstes.
Menge: 3,000 St
Leistungsbereichkatalog: 047
DIN276-1_08: 499
DIN276_06: 422
Kostengruppe DIN 276 2018-12: 499
DIN276_81: 32300
DIN276_93: 422

**2.2.870 Wärmedämmung Ummantelung Durchgangs-Regelventil DN32 Gebäude Mineralwolle AS-Qualität hydrophobiert Matte D 40mm Mantel Blech Stahl verz**
*** gemäß Ausführungsbeschreibung 9
STLB-Bau 2024-04 047, Katalog-Nr. 490 - Wärmedämmung/412+420_1/ 1. 3.2590.
Wärmedämmung einschl. Ummantelung DIN 4140 an haus- und betriebstechnischen Anlagen, an Durchgangs-Regelventil, DN 32, Mindestabstände DIN 4140 sind nicht eingehalten, im Gebäude, Dämmung aus Mineralwolle DIN EN 14303, AS-Qualität und hydrophobiert, als Lamellenmatte, Dämmschichtdicke 40 mm, Brandverhaltensklasse DIN EN 13501-1 A2 -s1, d0 (nichtbrennbar), Wärmeleitfähigkeit 0,040 W/(mK) bei 40 Grad C Mitteltemperatur DIN EN 12667, kaschiert mit Alufolie, Ummantelung aus nichtprofiliertem Blech, Stahl, feuerverzinkt, Blechdicke 0,5 mm, Überlappungen verschrauben, Arbeitshöhe des Montageortes bis 3,5 m über der Standfläche des hierfür erforderlichen Gerüstes.
Menge: 1,000 St
Leistungsbereichkatalog: 047
DIN276-1_08: 499
DIN276_06: 422
Kostengruppe DIN 276 2018-12: 499
DIN276_81: 32300
DIN276_93: 422

**2.2.880 Wärmedämmung Ummantelung Durchgangs-Regelventil DN40 Gebäude Mineralwolle AS-Qualität hydrophobiert Matte D 50mm Mantel Blech Stahl verz**
*** gemäß Ausführungsbeschreibung 9
STLB-Bau 2024-04 047, Katalog-Nr. 490 - Wärmedämmung/412+420_1/ 1. 3.2600.
Wärmedämmung einschl. Ummantelung DIN 4140 an haus- und betriebstechnischen Anlagen, an Durchgangs-Regelventil, DN 40, Mindestabstände DIN 4140 sind nicht eingehalten, im Gebäude, Dämmung aus Mineralwolle DIN EN 14303, AS-Qualität und hydrophobiert, als Lamellenmatte, Dämmschichtdicke 50 mm, Brandverhaltensklasse DIN EN 13501-1 A2 -s1, d0 (nichtbrennbar), Wärmeleitfähigkeit 0,040 W/(mK) bei 40 Grad C Mitteltemperatur DIN EN 12667, kaschiert mit Alufolie, Ummantelung aus nichtprofiliertem Blech, Stahl, feuerverzinkt, Blechdicke 0,6 mm, Überlappungen verschrauben, Arbeitshöhe des Montageortes bis 3,5 m über der Standfläche des hierfür erforderlichen Gerüstes.
Menge: 1,000 St
Leistungsbereichkatalog: 047
DIN276-1_08: 499
DIN276_06: 422
Kostengruppe DIN 276 2018-12: 499
DIN276_81: 32300
DIN276_93: 422

**2.2.890 Wärmedämmung Ummantelung Durchgangs-Regelventil DN65 Gebäude Mineralwolle AS-Qualität hydrophobiert Matte D 80mm Mantel Blech Stahl verz**
*** gemäß Ausführungsbeschreibung 9
STLB-Bau 2024-04 047, Katalog-Nr. 490 - Wärmedämmung/412+420_1/ 1. 3.2620.
Wärmedämmung einschl. Ummantelung DIN 4140 an haus- und betriebstechnischen Anlagen, an Durchgangs-Regelventil, DN 65, Mindestabstände DIN 4140 sind nicht eingehalten, im Gebäude, Dämmung aus Mineralwolle DIN EN 14303, AS-Qualität und hydrophobiert, als Lamellenmatte, Dämmschichtdicke 80 mm, Brandverhaltensklasse DIN EN 13501-1 A2 -s1, d0 (nichtbrennbar), Wärmeleitfähigkeit 0,040 W/(mK) bei 40 Grad C Mitteltemperatur DIN EN 12667, kaschiert mit Alufolie, Ummantelung aus nichtprofiliertem Blech, Stahl, feuerverzinkt, Blechdicke 0,6 mm, Überlappungen verschrauben, Arbeitshöhe des Montageortes bis 3,5 m über der Standfläche des hierfür erforderlichen Gerüstes.
Menge: 2,000 St
Leistungsbereichkatalog: 047
DIN276-1_08: 499
DIN276_06: 422
Kostengruppe DIN 276 2018-12: 499
DIN276_81: 32300
DIN276_93: 422

**2.2.900 Zulage Unterschreitung der MIndestabstände DN12 bis DN80, Dämmung Rohrleitung**
Zulage für die Verlegung der vorstehenden Dämmung, einschl.
Form- und Verbindungsstücke, DN 12 bis DN 80, eingeschränkt durch Installationen verschiedener Gewerke. Montage zwischen vorhandenen oder bereits verlegten Installationen verschiedener Gewerke.
Menge: 100,000 m
Kostengruppe DIN 276 2018-12: 499

**2.2.910 Zulage Vorabdämmung von Mindermengen DN15 bis DN80, Dämmung Rohrleitung**
Zulage für die Vorabdämmung von Minderdämmung auf Anweisung der Bauüberwachung
Form- und Verbindungsstücke, DN 15 bis DN 80.
Menge: 20,000 m
Kostengruppe DIN 276 2018-12: 499

### Bereich 3 Dämmarbeiten Lufttechnische Anlagen

#### Abschnitt 3.1 Mineralwolle im Gebäude eckig

**Ausführungsbeschreibung 10 Dämm- und Brandschutzarb. Luftltg. eckig Mineralw.**
Katalog-Nr. 490 - Wärmedämmung/430_DÄMM/ 1. 1.
Die in dieser Ausführungsbeschreibung beschriebenen Inhalte sind in den folgenden Einzelpositionen einzukalkulieren und werden nicht gesondert vergütet:

- Ausschnitte für die Kanalbefestigungen
- Die Aufdopplung an den Flanschen, Tragschienen sowie Wand- und Deckenanschlüssen
- Abstandhalter bei zusätzlichen Blechummantelungen
- Abflachungen, Blenden, Rosetten, Deckel, Einsätze, Knicke, Kreisringe, Manteleinschnürungen, Passstücke, Regenabweiser, Stirnseiten und Stutzen nach
  VOB/C DIN 18421, Pkt. 0.2.13

Dämmarbeiten, wenn nicht anders beschrieben bis zu einer Montagehöhe von 3,50 m

Mediumtemperatur: '42 Grad C',

Umgebungstemperatur: '32 Grad C',

Umgebungsfeuchte: '75 %',

Die LV-Massen wurden in den Positionen als Flächenmaß (m²) Luftleitungen und Formteile nach VOB/C DIN 18421, Pkt. 0.2.13 berücksichtigt. Ergänzend wurden die Formteile als Zulagepositionen in Stück erfasst.

Die Basis der Massenermittlung und Abrechnung bildet das Aufmaß der Luftleitungen und Formteile nach VOB/C DIN 18379, Pkt. 0.5.1.

Einzelbeschreibung einer Behinderung durch technische Einrichtungen:
Durch beengte Leitungsführung verschiedener Installationsgewerke werden die Mindestabstände gemäß
DIN 4140 unterschritten.

Die in dieser Ausführungsbeschreibung beschriebenen Inhalte sind in den folgenden Einzelpositionen einzukalkulieren.

**3.1.10 Wärmedämmung Luftltg Kanten-L bis 500mm Gebäude Mineralwolle AS-Qualität hydrophobiert Matte D 30mm**
*** gemäß Ausführungsbeschreibung 10
STLB-Bau 2024-04 047, Katalog-Nr. 490 - Wärmedämmung/430_DÄMM/ 1. 1. 10.
Wärmedämmung ohne Ummantelung DIN 4140 an haus- und betriebstechnischen Anlagen, an Luftleitung, rechteckig, Maße DIN EN 1505, Kantenlänge bis 500 mm, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 230,000 m2
Leistungsbereichkatalog: 047
DIN276-1_08: 431
DIN276_06: 431
Kostengruppe DIN 276 2018-12: 431
DIN276_81: 32700
DIN276_93: 431

**3.1.20 Wärmedämmung Luftltg Kanten-L 500-1000mm Gebäude Mineralwolle AS-Qualität hydrophobiert Matte D 30mm**
*** gemäß Ausführungsbeschreibung 10
STLB-Bau 2024-04 047, Katalog-Nr. 490 - Wärmedämmung/430_DÄMM/ 1. 1. 20.
Wärmedämmung ohne Ummantelung DIN 4140 an haus- und betriebstechnischen Anlagen, an Luftleitung, rechteckig, Maße DIN EN 1505, Kantenlänge über 500 bis 1000 mm, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 230,000 m2
Leistungsbereichkatalog: 047
DIN276-1_08: 431
DIN276_06: 431
Kostengruppe DIN 276 2018-12: 431
DIN276_81: 32700
DIN276_93: 431

**3.1.30 Wärmedämmung Luftltg Kanten-L 1000-1500mm Gebäude Mineralwolle AS-Qualität hydrophobiert Matte D 30mm**
*** gemäß Ausführungsbeschreibung 10
STLB-Bau 2024-04 047, Katalog-Nr. 490 - Wärmedämmung/430_DÄMM/ 1. 1. 30.
Wärmedämmung ohne Ummantelung DIN 4140 an haus- und betriebstechnischen Anlagen, an Luftleitung, rechteckig, Maße DIN EN 1505, Kantenlänge über 1000 bis 1500 mm, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 230,000 m2
Leistungsbereichkatalog: 047
DIN276-1_08: 431
DIN276_06: 431
Kostengruppe DIN 276 2018-12: 431
DIN276_81: 32700
DIN276_93: 431

**3.1.40 Wärmedämmung Luftltg Kanten-L 1500-2000mm Gebäude Mineralwolle AS-Qualität hydrophobiert Matte D 30mm**
*** gemäß Ausführungsbeschreibung 10
STLB-Bau 2024-04 047, Katalog-Nr. 490 - Wärmedämmung/430_DÄMM/ 1. 1. 40.
Wärmedämmung ohne Ummantelung DIN 4140 an haus- und betriebstechnischen Anlagen, an Luftleitung, rechteckig, Maße DIN EN 1505, Kantenlänge über 1500 bis 2000 mm, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 40,000 m2
Leistungsbereichkatalog: 047
DIN276-1_08: 431
DIN276_06: 431
Kostengruppe DIN 276 2018-12: 431
DIN276_81: 32700
DIN276_93: 431

**3.1.50 Wärmedämmung Luftltg Kanten-L ü. 2000mm Gebäude Mineralwolle AS-Qualität hydrophobiert Matte D 30mm**
*** gemäß Ausführungsbeschreibung 10
STLB-Bau 2024-04 047, Katalog-Nr. 490 - Wärmedämmung/430_DÄMM/ 1. 1. 50.
Wärmedämmung ohne Ummantelung DIN 4140 an haus- und betriebstechnischen Anlagen, an Luftleitung, rechteckig, Maße DIN EN 1505, Kantenlänge über 2000 mm, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 30,000 m2
Leistungsbereichkatalog: 047
DIN276-1_08: 431
DIN276_06: 431
Kostengruppe DIN 276 2018-12: 431
DIN276_81: 32700
DIN276_93: 431

**3.1.60 Formstück Mineralwolle AS-Qualität hydrophobiert Wärmedämmung Luftltg Kanten-L bis 500mm Gebäude 0,040W/(mK) D 30mm kaschiert Alu-Folie**
*** gemäß Ausführungsbeschreibung 10
STLB-Bau 2024-04 047, Katalog-Nr. 490 - Wärmedämmung/430_DÄMM/ 1. 1. 60.
Formstück aus Mineralwolle DIN EN 14303, AS-Qualität und hydrophobiert, Wärmedämmung DIN 4140 an haus- und betriebstechnischen Anlagen, an Luftleitung, rechteckig, Kantenlänge bis 500 mm, Mindestabstände DIN 4140 sind nicht eingehalten, Maße DIN EN 1505, im Gebäude, Brandverhaltensklasse DIN EN 13501-1 A2 -s1, d0 (nichtbrennbar), Wärmeleitfähigkeit 0,040 W/(mK) bei 40 Grad C Mitteltemperatur DIN EN 12667, Dämmschichtdicke 30 mm, kaschiert mit Aluminiumfolie, Arbeitshöhe des Montageortes bis 3,5 m über der Standfläche des hierfür erforderlichen Gerüstes.
Menge: 160,000 m2
Leistungsbereichkatalog: 047
DIN276-1_08: 431
DIN276_06: 431
Kostengruppe DIN 276 2018-12: 431
DIN276_81: 32700
DIN276_93: 431

**3.1.70 Formstück Mineralwolle AS-Qualität hydrophobiert Wärmedämmung Luftltg Kanten-L 500-1000mm Gebäude 0,040W/(mK) D 30mm kaschiert Alu-Folie**
*** gemäß Ausführungsbeschreibung 10
STLB-Bau 2024-04 047, Katalog-Nr. 490 - Wärmedämmung/430_DÄMM/ 1. 1. 70.
Formstück aus Mineralwolle DIN EN 14303, AS-Qualität und hydrophobiert, Wärmedämmung DIN 4140 an haus- und betriebstechnischen Anlagen, an Luftleitung, rechteckig, Kantenlänge über 500 bis 1000 mm, Mindestabstände DIN 4140 sind nicht eingehalten, Maße DIN EN 1505, im Gebäude, Brandverhaltensklasse DIN EN 13501-1 A2 -s1, d0 (nichtbrennbar), Wärmeleitfähigkeit 0,040 W/(mK) bei 40 Grad C Mitteltemperatur DIN EN 12667, Dämmschichtdicke 30 mm, kaschiert mit Aluminiumfolie, Arbeitshöhe des Montageortes bis 3,5 m über der Standfläche des hierfür erforderlichen Gerüstes.
Menge: 190,000 m2
Leistungsbereichkatalog: 047
DIN276-1_08: 431
DIN276_06: 431
Kostengruppe DIN 276 2018-12: 431
DIN276_81: 32700
DIN276_93: 431

**3.1.80 Formstück Mineralwolle AS-Qualität hydrophobiert Wärmedämmung Luftltg Kanten-L 1000-1500mm Gebäude 0,040W/(mK) D 30mm kaschiert Alu-Folie**
*** gemäß Ausführungsbeschreibung 10
STLB-Bau 2024-04 047, Katalog-Nr. 490 - Wärmedämmung/430_DÄMM/ 1. 1. 80.
Formstück aus Mineralwolle DIN EN 14303, AS-Qualität und hydrophobiert, Wärmedämmung DIN 4140 an haus- und betriebstechnischen Anlagen, an Luftleitung, rechteckig, Kantenlänge über 1000 bis 1500 mm, Mindestabstände DIN 4140 sind nicht eingehalten, Maße DIN EN 1505, im Gebäude, Brandverhaltensklasse DIN EN 13501-1 A2 -s1, d0 (nichtbrennbar), Wärmeleitfähigkeit 0,040 W/(mK) bei 40 Grad C Mitteltemperatur DIN EN 12667, Dämmschichtdicke 30 mm, kaschiert mit Aluminiumfolie, Arbeitshöhe des Montageortes bis 3,5 m über der Standfläche des hierfür erforderlichen Gerüstes.
Menge: 170,000 m2
Leistungsbereichkatalog: 047
DIN276-1_08: 431
DIN276_06: 431
Kostengruppe DIN 276 2018-12: 431
DIN276_81: 32700
DIN276_93: 431

**3.1.90 Formstück Mineralwolle AS-Qualität hydrophobiert Wärmedämmung Luftltg Kanten-L 1500-2000mm Gebäude 0,040W/(mK) D 30mm kaschiert Alu-Folie**
*** gemäß Ausführungsbeschreibung 10
STLB-Bau 2024-04 047, Katalog-Nr. 490 - Wärmedämmung/430_DÄMM/ 1. 1. 90.
Formstück aus Mineralwolle DIN EN 14303, AS-Qualität und hydrophobiert, Wärmedämmung DIN 4140 an haus- und betriebstechnischen Anlagen, an Luftleitung, rechteckig, Kantenlänge über 1500 bis 2000 mm, Mindestabstände DIN 4140 sind nicht eingehalten, Maße DIN EN 1505, im Gebäude, Brandverhaltensklasse DIN EN 13501-1 A2 -s1, d0 (nichtbrennbar), Wärmeleitfähigkeit 0,040 W/(mK) bei 40 Grad C Mitteltemperatur DIN EN 12667, Dämmschichtdicke 30 mm, kaschiert mit Aluminiumfolie, Arbeitshöhe des Montageortes bis 3,5 m über der Standfläche des hierfür erforderlichen Gerüstes.
Menge: 90,000 m2
Leistungsbereichkatalog: 047
DIN276-1_08: 431
DIN276_06: 431
Kostengruppe DIN 276 2018-12: 431
DIN276_81: 32700
DIN276_93: 431

**3.1.100 Formstück Mineralwolle AS-Qualität hydrophobiert Wärmedämmung Luftltg Kanten-L ü. 2000mm Gebäude 0,040W/(mK) D 30mm kaschiert Alu-Folie**
*** gemäß Ausführungsbeschreibung 10
STLB-Bau 2024-04 047, Katalog-Nr. 490 - Wärmedämmung/430_DÄMM/ 1. 1. 100.
Formstück aus Mineralwolle DIN EN 14303, AS-Qualität und hydrophobiert, Wärmedämmung DIN 4140 an haus- und betriebstechnischen Anlagen, an Luftleitung, rechteckig, Kantenlänge über 2000 mm, Mindestabstände DIN 4140 sind nicht eingehalten, Maße DIN EN 1505, im Gebäude, Brandverhaltensklasse DIN EN 13501-1 A2 -s1, d0 (nichtbrennbar), Wärmeleitfähigkeit 0,040 W/(mK) bei 40 Grad C Mitteltemperatur DIN EN 12667, Dämmschichtdicke 30 mm, kaschiert mit Aluminiumfolie, Arbeitshöhe des Montageortes bis 3,5 m über der Standfläche des hierfür erforderlichen Gerüstes.
Menge: 30,000 m2
Leistungsbereichkatalog: 047
DIN276-1_08: 431
DIN276_06: 431
Kostengruppe DIN 276 2018-12: 431
DIN276_81: 32700
DIN276_93: 431

**3.1.110 Wärmedämmung Ausschnitt 20cm x 20cm Luftltg rechteckig Mineralwolle D 30mm**
*** gemäß Ausführungsbeschreibung 10
Katalog-Nr. 490 - Wärmedämmung/430_DÄMM/ 1. 1. 110.
Wärmedämmung ohne Ummantelung DIN 4140, haus- und betriebstechnische Anlage, Ausschnitt für rechteckige Luftleitung für Fühler, Revisionsöffnungen, Thermometer usw., bis zu 20cm x 20cm, Maße DIN EN 1505, im Gebäude,
Mindestabstände DIN 4140 sind nicht eingehalten, Dämmung aus Mineralwolle DIN EN 14303, AS-Qualität und hydrophobiert, als Lamellenmatte, Brandverhaltensklasse DIN EN 13501-1 A2 -s1, d0 (nichtbrennbar), Wärmeleitfähigkeit 0,040 W/(mK) bei 40 Grad C Mitteltemperatur DIN EN 12667, Dicke 30 mm, kaschiert mit Alufolie, Verarbeitung nach Herstellerangabe, Einfassung des Ausschnittes umlaufend mit Klebefolie alukaschiert, Arbeitshöhe des Montageortes bis 3,5 m über der Standfläche des hierfür erforderlichen Gerüstes.
Menge: 10,000 St
DIN276_06: 431
Kostengruppe DIN 276 2018-12: 431

**3.1.120 Wärmedämmung Ausschnitt 60cm x 60cm Luftltg rechteckig Mineralwolle D 30mm**
*** gemäß Ausführungsbeschreibung 10
Katalog-Nr. 490 - Wärmedämmung/430_DÄMM/ 1. 1. 120.
Wärmedämmung ohne Ummantelung DIN 4140, haus- und betriebstechnische Anlage, Ausschnitt für rechteckige Luftleitung für Fühler, Revisionsöffnungen, Thermometer usw., bis zu 60cm x 60cm, Maße DIN EN 1505, im Gebäude,
Mindestabstände DIN 4140 sind nicht eingehalten, Dämmung aus Mineralwolle DIN EN 14303, AS-Qualität und hydrophobiert, als Lamellenmatte, Brandverhaltensklasse DIN EN 13501-1 A2 -s1, d0 (nichtbrennbar), Wärmeleitfähigkeit 0,040 W/(mK) bei 40 Grad C Mitteltemperatur DIN EN 12667, Dicke 30 mm, kaschiert mit Alufolie, Verarbeitung nach Herstellerangabe, Einfassung des Ausschnittes umlaufend mit Klebefolie alukaschiert, Arbeitshöhe des Montageortes bis 3,5 m über der Standfläche des hierfür erforderlichen Gerüstes.
Menge: 10,000 St
DIN276_06: 431
Kostengruppe DIN 276 2018-12: 431

**3.1.130 Wärmedämmung Ummantelung Luftltg Kanten-L bis 500mm Gebäude Mineralwolle AS-Qualität hydrophobiert Matte D 30mm Mantel Blech AlMg2Mn0,8**
*** gemäß Ausführungsbeschreibung 10
STLB-Bau 2024-04 047, Katalog-Nr. 490 - Wärmedämmung/430_DÄMM/ 1. 1. 270.
Wärmedämmung einschl. Ummantelung DIN 4140 an haus- und betriebstechnischen Anlagen, an Luftleitung, rechteckig, Maße DIN EN 1505, Kantenlänge bis 500 mm, Mindestabstände DIN 4140 sind nicht eingehalten, im Gebäude, Dämmung aus Mineralwolle DIN EN 14303, AS-Qualität und hydrophobiert, als Lamellenmatte, Dämmschichtdicke 30 mm, Brandverhaltensklasse DIN EN 13501-1 A2 -s1, d0 (nichtbrennbar), Wärmeleitfähigkeit 0,040 W/(mK) bei 40 Grad C Mitteltemperatur DIN EN 12667, kaschiert mit Alufolie, Ummantelung aus nichtprofiliertem Blech, Aluminium, AlMg2Mn0,8, Blechdicke 0,6 mm, Überlappungen verschrauben, Arbeitshöhe des Montageortes bis 3,5 m über der Standfläche des hierfür erforderlichen Gerüstes.
Menge: 100,000 m2
Leistungsbereichkatalog: 047
DIN276-1_08: 431
DIN276_06: 431
Kostengruppe DIN 276 2018-12: 431
DIN276_81: 32700
DIN276_93: 431

**3.1.140 Wärmedämmung Ummantelung Luftltg Kanten-L 500-1000mm Gebäude Mineralwolle AS-Qualität hydrophobiert Matte D 30mm Mantel Blech AlMg2Mn0,8**
*** gemäß Ausführungsbeschreibung 10
STLB-Bau 2024-04 047, Katalog-Nr. 490 - Wärmedämmung/430_DÄMM/ 1. 1. 280.
Wärmedämmung einschl. Ummantelung DIN 4140 an haus- und betriebstechnischen Anlagen, an Luftleitung, rechteckig, Maße DIN EN 1505, Kantenlänge über 500 bis 1000 mm, Mindestabstände DIN 4140 sind nicht eingehalten, im Gebäude, Dämmung aus Mineralwolle DIN EN 14303, AS-Qualität und hydrophobiert, als Lamellenmatte, Dämmschichtdicke 30 mm, Brandverhaltensklasse DIN EN 13501-1 A2 -s1, d0 (nichtbrennbar), Wärmeleitfähigkeit 0,040 W/(mK) bei 40 Grad C Mitteltemperatur DIN EN 12667, kaschiert mit Alufolie, Ummantelung aus nichtprofiliertem Blech, Aluminium, AlMg2Mn0,8, Blechdicke 0,6 mm, Überlappungen verschrauben, Arbeitshöhe des Montageortes bis 3,5 m über der Standfläche des hierfür erforderlichen Gerüstes.
Menge: 100,000 m2
Leistungsbereichkatalog: 047
DIN276-1_08: 431
DIN276_06: 431
Kostengruppe DIN 276 2018-12: 431
DIN276_81: 32700
DIN276_93: 431

**3.1.150 Wärmedämmung Ummantelung Luftltg Kanten-L 1000-1500mm Gebäude Mineralwolle AS-Qualität hydrophobiert Matte D 30mm Mantel Blech AlMg2Mn0,8**
*** gemäß Ausführungsbeschreibung 10
STLB-Bau 2024-04 047, Katalog-Nr. 490 - Wärmedämmung/430_DÄMM/ 1. 1. 290.
Wärmedämmung einschl. Ummantelung DIN 4140 an haus- und betriebstechnischen Anlagen, an Luftleitung, rechteckig, Maße DIN EN 1505, Kantenlänge über 1000 bis 1500 mm, Mindestabstände DIN 4140 sind nicht eingehalten, im Gebäude, Dämmung aus Mineralwolle DIN EN 14303, AS-Qualität und hydrophobiert, als Lamellenmatte, Dämmschichtdicke 30 mm, Brandverhaltensklasse DIN EN 13501-1 A2 -s1, d0 (nichtbrennbar), Wärmeleitfähigkeit 0,040 W/(mK) bei 40 Grad C Mitteltemperatur DIN EN 12667, kaschiert mit Alufolie, Ummantelung aus nichtprofiliertem Blech, Aluminium, AlMg2Mn0,8, Blechdicke 0,6 mm, Überlappungen verschrauben, Arbeitshöhe des Montageortes bis 3,5 m über der Standfläche des hierfür erforderlichen Gerüstes.
Menge: 110,000 m2
Leistungsbereichkatalog: 047
DIN276-1_08: 431
DIN276_06: 431
Kostengruppe DIN 276 2018-12: 431
DIN276_81: 32700
DIN276_93: 431

**3.1.160 Wärmedämmung Ummantelung Luftltg Kanten-L 1500-2000mm Gebäude Mineralwolle AS-Qualität hydrophobiert Matte D 30mm Mantel Blech AlMg2Mn0,8**
*** gemäß Ausführungsbeschreibung 10
STLB-Bau 2024-04 047, Katalog-Nr. 490 - Wärmedämmung/430_DÄMM/ 1. 1. 300.
Wärmedämmung einschl. Ummantelung DIN 4140 an haus- und betriebstechnischen Anlagen, an Luftleitung, rechteckig, Maße DIN EN 1505, Kantenlänge über 1500 bis 2000 mm, Mindestabstände DIN 4140 sind nicht eingehalten, im Gebäude, Dämmung aus Mineralwolle DIN EN 14303, AS-Qualität und hydrophobiert, als Lamellenmatte, Dämmschichtdicke 30 mm, Brandverhaltensklasse DIN EN 13501-1 A2 -s1, d0 (nichtbrennbar), Wärmeleitfähigkeit 0,040 W/(mK) bei 40 Grad C Mitteltemperatur DIN EN 12667, kaschiert mit Alufolie, Ummantelung aus nichtprofiliertem Blech, Aluminium, AlMg2Mn0,8, Blechdicke 0,6 mm, Überlappungen verschrauben, Arbeitshöhe des Montageortes bis 3,5 m über der Standfläche des hierfür erforderlichen Gerüstes.
Menge: 20,000 m2
Leistungsbereichkatalog: 047
DIN276-1_08: 431
DIN276_06: 431
Kostengruppe DIN 276 2018-12: 431
DIN276_81: 32700
DIN276_93: 431

**3.1.170 Wärmedämmung Ummantelung Luftltg Kanten-L ü. 2000mm Gebäude Mineralwolle AS-Qualität hydrophobiert Matte D 30mm Mantel Blech AlMg2Mn0,8**
*** gemäß Ausführungsbeschreibung 10
STLB-Bau 2024-04 047, Katalog-Nr. 490 - Wärmedämmung/430_DÄMM/ 1. 1. 310.
Wärmedämmung einschl. Ummantelung DIN 4140 an haus- und betriebstechnischen Anlagen, an Luftleitung, rechteckig, Maße DIN EN 1505, Kantenlänge über 2000 mm, Mindestabstände DIN 4140 sind nicht eingehalten, im Gebäude, Dämmung aus Mineralwolle DIN EN 14303, AS-Qualität und hydrophobiert, als Lamellenmatte, Dämmschichtdicke 30 mm, Brandverhaltensklasse DIN EN 13501-1 A2 -s1, d0 (nichtbrennbar), Wärmeleitfähigkeit 0,040 W/(mK) bei 40 Grad C Mitteltemperatur DIN EN 12667, kaschiert mit Alufolie, Ummantelung aus nichtprofiliertem Blech, Aluminium, AlMg2Mn0,8, Blechdicke 0,6 mm, Überlappungen verschrauben, Arbeitshöhe des Montageortes bis 3,5 m über der Standfläche des hierfür erforderlichen Gerüstes.
Menge: 10,000 m2
Leistungsbereichkatalog: 047
DIN276-1_08: 431
DIN276_06: 431
Kostengruppe DIN 276 2018-12: 431
DIN276_81: 32700
DIN276_93: 431

**3.1.180 Wärmedämmung Formstücke Kanten-L bis 500mm Mineralwolle AS-Qualität hydrophobiert D 30mm AlMg2Mn0,8**
*** gemäß Ausführungsbeschreibung 10
Katalog-Nr. 490 - Wärmedämmung/430_DÄMM/ 1. 1. 320.
Wärmedämmung einschl. Ummantelung DIN 4140, haus- und betriebstechnische Anlage, an Formstücke für rechteckige Luftleitung, Maße DIN EN 1505, Kantenlänge bis 500 mm, im Gebäude, Mindestabstände DIN 4140 sind nicht eingehalten, Dämmung aus Mineralwolle DIN EN 14303, AS-Qualität und hydrophobiert, als Lamellenmatte, Brandverhaltensklasse DIN EN 13501-1 A2 -s1, d0 (nichtbrennbar) Wärmeleitfähigkeit 0,040 W/(mK) bei 40 Grad C Mitteltemperatur DIN EN 12667, Dicke 30 mm, kaschiert mit Alufolie, Verarbeitung nach Herstellerangabe, Ummantelung aus nichtprofiliertem Blech, Aluminium, AlMg2Mn0,8, Dicke 0,6 mm, Überlappungen verschrauben, Arbeitshöhe des Montageortes bis 3,5 m über der Standfläche des hierfür erforderlichen Gerüstes.
Menge: 80,000 m²
Leistungsbereichkatalog: 047
DIN276_06: 431
Kostengruppe DIN 276 2018-12: 431

**3.1.190 Wärmedämmung Formstücke Kanten-L 500-1000mm Mineralwolle AS-Qualität hydrophobiert D 30mm AlMg2Mn0,8**
*** gemäß Ausführungsbeschreibung 10
Katalog-Nr. 490 - Wärmedämmung/430_DÄMM/ 1. 1. 330.
Wärmedämmung einschl. Ummantelung DIN 4140, haus- und betriebstechnische Anlage, an Formstücke für rechteckige Luftleitung, Maße DIN EN 1505, Kantenlänge 500 bis 1000 mm, im Gebäude, Mindestabstände DIN 4140 sind nicht eingehalten, Dämmung aus Mineralwolle DIN EN 14303, AS-Qualität und hydrophobiert, als Lamellenmatte, Brandverhaltensklasse DIN EN 13501-1 A2 -s1, d0 (nichtbrennbar), Wärmeleitfähigkeit 0,040 W/(mK) bei 40 Grad C Mitteltemperatur DIN EN 12667, Dicke 30 mm, kaschiert mit Alufolie, Verarbeitung nach Herstellerangabe, Ummantelung aus nichtprofiliertem Blech, Aluminium, AlMg2Mn0,8, Dicke 0,6 mm, Überlappungen verschrauben, Arbeitshöhe des Montageortes bis 3,5 m über der Standfläche des hierfür erforderlichen Gerüstes.
Menge: 80,000 m²
Leistungsbereichkatalog: 047
DIN276_06: 431
Kostengruppe DIN 276 2018-12: 431

**3.1.200 Wärmedämmung Formstücke Kanten-L 1000-1500mm Mineralwolle AS-Qualität hydrophobiert D 30mm AlMg2Mn0,8**
*** gemäß Ausführungsbeschreibung 10
Katalog-Nr. 490 - Wärmedämmung/430_DÄMM/ 1. 1. 340.
Wärmedämmung einschl. Ummantelung DIN 4140, haus- und betriebstechnische Anlage, an Formstücke für rechteckige Luftleitung, Maße DIN EN 1505, Kantenlänge 1000 bis 1500 mm, im Gebäude, Mindestabstände DIN 4140 sind nicht eingehalten, Dämmung aus Mineralwolle DIN EN 14303, AS-Qualität und hydrophobiert, als Lamellenmatte, Brandverhaltensklasse DIN EN 13501-1 A2 -s1, d0 (nichtbrennbar), Wärmeleitfähigkeit 0,040 W/(mK) bei 40 Grad C Mitteltemperatur DIN EN 12667, Dicke 30 mm, kaschiert mit Alufolie, Verarbeitung nach Herstellerangabe, Ummantelung aus nichtprofiliertem Blech, Aluminium, AlMg2Mn0,8, Dicke 0,6 mm, Überlappungen verschrauben, Arbeitshöhe des Montageortes bis 3,5 m über der Standfläche des hierfür erforderlichen Gerüstes.
Menge: 90,000 m²
Leistungsbereichkatalog: 047
DIN276_06: 431
Kostengruppe DIN 276 2018-12: 431

**3.1.210 Wärmedämmung Formstücke Kanten-L 1500-2000mm Mineralwolle AS-Qualität hydrophobiert D 30mm AlMg2Mn0,8**
*** gemäß Ausführungsbeschreibung 10
Katalog-Nr. 490 - Wärmedämmung/430_DÄMM/ 1. 1. 350.
Wärmedämmung einschl. Ummantelung DIN 4140, haus- und betriebstechnische Anlage, an Formstücke für rechteckige Luftleitung, Maße DIN EN 1505, Kantenlänge 1500 bis 2000 mm, im Gebäude, Mindestabstände DIN 4140 sind nicht eingehalten, Dämmung aus Mineralwolle DIN EN 14303, AS-Qualität und hydrophobiert, als Lamellenmatte, Brandverhaltensklasse DIN EN 13501-1 A2 -s1, d0 (nichtbrennbar), Wärmeleitfähigkeit 0,040 W/(mK) bei 40 Grad C Mitteltemperatur DIN EN 12667, Dicke 30 mm, kaschiert mit Alufolie, Verarbeitung nach Herstellerangabe, Ummantelung aus nichtprofiliertem Blech, Aluminium, AlMg2Mn0,8, Dicke 0,6 mm, Überlappungen verschrauben, Arbeitshöhe des Montageortes bis 3,5 m über der Standfläche des hierfür erforderlichen Gerüstes.
Menge: 40,000 m²
Leistungsbereichkatalog: 047
DIN276_06: 431
Kostengruppe DIN 276 2018-12: 431

**3.1.220 Wärmedämmung Formstücke Kanten-L ü. 2000mm Mineralwolle AS-Qualität hydrophobiert D 30mm AlMg2Mn0,8**
*** gemäß Ausführungsbeschreibung 10
Katalog-Nr. 490 - Wärmedämmung/430_DÄMM/ 1. 1. 360.
Wärmedämmung einschl. Ummantelung DIN 4140, haus- und betriebstechnische Anlage, an Formstücke für rechteckige Luftleitung, Maße DIN EN 1505, Kantenlänge über 2000 mm, im Gebäude, Mindestabstände DIN 4140 sind nicht eingehalten,, Dämmung aus Mineralwolle DIN EN 14303, AS-Qualität und hydrophobiert, als Lamellenmatte, Brandverhaltensklasse DIN EN 13501-1 A2 -s1, d0 (nichtbrennbar), Wärmeleitfähigkeit 0,040 W/(mK) bei 40 Grad C Mitteltemperatur DIN EN 12667, Dicke 30 mm, kaschiert mit Alufolie, Verarbeitung nach Herstellerangabe, Ummantelung aus nichtprofiliertem Blech, Aluminium, AlMg2Mn0,8, Dicke 0,6 mm, Überlappungen verschrauben, Arbeitshöhe des Montageortes bis 3,5 m über der Standfläche des hierfür erforderlichen Gerüstes.
Menge: 20,000 m²
Leistungsbereichkatalog: 047
DIN276_06: 431
Kostengruppe DIN 276 2018-12: 431

**3.1.230 Wärmedämmung Ausschnitt 20cm x 20cm Luftltg rechteckig Mineralwolle D 30mm AlMg2Mn0,8**
*** gemäß Ausführungsbeschreibung 10
Katalog-Nr. 490 - Wärmedämmung/430_DÄMM/ 1. 1. 370.
Wärmedämmung einschl. Ummantelung DIN 4140, haus- und betriebstechnische Anlage, Ausschnitt für rechteckige Luftleitung für Fühler, Revisionsöffnungen, Thermometer usw., bis zu 20cm x 20cm, Maße DIN EN 1505, im Gebäude,
Mindestabstände DIN 4140 sind nicht eingehalten, Dämmung aus Mineralwolle DIN EN 14303, AS-Qualität und hydrophobiert, als Lamellenmatte, Brandverhaltensklasse DIN EN 13501-1 A2 -s1, d0 (nichtbrennbar), Wärmeleitfähigkeit 0,040 W/(mK) bei 40 Grad C Mitteltemperatur DIN EN 12667, Dicke 30 mm, kaschiert mit Alufolie, Verarbeitung nach Herstellerangabe, Ummantelung aus nichtprofiliertem Blech, Aluminium, AlMg2Mn0,8, Dicke 0,6 mm, Überlappungen verschrauben, Einfassung des Ausschnittes umlaufend mit Alu-Blechwinkel, Arbeitshöhe des Montageortes bis 3,5 m über der Standfläche des hierfür erforderlichen Gerüstes.
Menge: 10,000 St
DIN276_06: 431
Kostengruppe DIN 276 2018-12: 431

**3.1.240 Wärmedämmung Ausschnitt 60cm x 60cm Luftltg rechteckig Mineralwolle D 30mm AlMg2Mn0,8**
*** gemäß Ausführungsbeschreibung 10
Katalog-Nr. 490 - Wärmedämmung/430_DÄMM/ 1. 1. 380.
Wärmedämmung einschl. Ummantelung DIN 4140, haus- und betriebstechnische Anlage, Ausschnitt für rechteckige Luftleitung für Fühler, Revisionsöffnungen, Thermometer usw., bis zu 60cm x 60cm, Maße DIN EN 1505, im Gebäude,
Mindestabstände DIN 4140 sind nicht eingehalten, Dämmung aus Mineralwolle DIN EN 14303, AS-Qualität und hydrophobiert, als Lamellenmatte, Brandverhaltensklasse DIN EN 13501-1 A2 -s1, d0 (nichtbrennbar), Wärmeleitfähigkeit 0,040 W/(mK) bei 40 Grad C Mitteltemperatur DIN EN 12667, Dicke 30 mm, kaschiert mit Alufolie, Verarbeitung nach Herstellerangabe, Ummantelung aus nichtprofiliertem Blech, Aluminium, AlMg2Mn0,8, Dicke 0,6 mm, Überlappungen verschrauben, Einfassung des Ausschnittes umlaufend mit Alu-Blechwinkel, Arbeitshöhe des Montageortes bis 3,5 m über der Standfläche des hierfür erforderlichen Gerüstes.
Menge: 10,000 St
DIN276_06: 431
Kostengruppe DIN 276 2018-12: 431

**3.1.250 Zulage Montagehöhe Luftltg. eckig bis '5'm**
Katalog-Nr. 400 - Gewerkeübergreifende Positionen/400-2/ 2. 3. 10.
Zulage für die Verlegung der vorstehenden Luftleitungen eckig,
einschl. Form- und Verbindungsstücken, Montagehöhe über
3,50 m bis
'5,0' m,
Gerüststellung wird gemäß den LV-Positionen vergütet.
Menge: 300,000 m²

**3.1.260 Zulage eingeengte Montageverhältnisse Dämmung Luftleitung, eckig**
Katalog-Nr. 400 - Gewerkeübergreifende Positionen/400-2/ 2. 6. 190.
Zulage für die Verlegung der vorstehenden Dämmung Luftleitung, eckig, im abgehängten Deckenbereich. Montage zwischen vorhandenen oder bereits verlegten Installationen verschiedener Gewerke.
Menge: 50,000 m²

**3.1.270 Zulage Unterschreitung der Mindestabstände, Dämmung Luftleitungen, eckig**
Zulage für die Verlegung der vorstehenden Dämmung, einschl.
Form- und Verbindungsstücken, Luftleitungen eckig, eingeschränkt durch Installationen verschiedener Gewerke. Montage zwischen vorhandenen oder bereits verlegten Installationen verschiedener Gewerke.
Menge: 100,000 m²

**3.1.280 Zulage Vorabdämmung von Mindermengen Dämmung Luftleitungen, eckig**
Zulage für die Vorabdämmung von Minderdämmung auf Anweisung der Bauüberwachung
Form- und Verbindungsstücke, Luftleitungen eckig.
Menge: 100,000 m²

#### Abschnitt 3.2 Mineralwolle im Gebäude rund

**Ausführungsbeschreibung 11 Luftleitungen rund Mineralwolle**
Katalog-Nr. 490 - Wärmedämmung/430_DÄMM/ 2. 1.
Die in dieser Ausführungsbeschreibung beschriebenen Inhalte sind in den folgenden Einzelpositionen einzukalkulieren und werden nicht gesondert vergütet:

- Dämmung aus Mineralwolle, AS-Qualität hydrophobiert als Lamellenmatte
- Ausschnitte für die Kanalbefestigungen
- Die Aufdopplung an den Flanschen, Tragschienen sowie Wand- und Deckenanschlüssen
- Abstandhalter bei zusätzlichen Blechummantelungen
- Einfassung des Ausschnittes bei zusätzlichen Blechummantelungen umlaufend mit Blechwinkel in vorgenannter Blechqualität
- Dämmung vollflächig verkleben

Dämmarbeiten, wenn nicht anders beschrieben bis zu einer Montagehöhe von 3,50 m

Mediumtemperatur: '42 Grad C',

Umgebungstemperatur: '32 Grad C',

Umgebungsfeuchte: '75 %',

Die in dieser Ausführungsbeschreibung beschriebenen Inhalte sind in den folgenden Einzelpositionen einzukalkulieren.

**3.2.10 Wärmedämmung Luftltg DN100 Gebäude Mineralwolle AS-Qualität hydrophobiert Matte D 30mm**
*** gemäß Ausführungsbeschreibung 11
STLB-Bau 2024-04 047, Katalog-Nr. 490 - Wärmedämmung/430_DÄMM/ 2. 1. 30.
Wärmedämmung ohne Ummantelung DIN 4140 an haus- und betriebstechnischen Anlagen, an Luftleitung, rund, DN 100, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 99,000 m
Leistungsbereichkatalog: 047
DIN276-1_08: 431
DIN276_06: 431
Kostengruppe DIN 276 2018-12: 431
DIN276_81: 32700
DIN276_93: 431

**3.2.20 Wärmedämmung Luftltg DN125 Gebäude Mineralwolle AS-Qualität hydrophobiert Matte D 30mm**
*** gemäß Ausführungsbeschreibung 11
STLB-Bau 2024-04 047, Katalog-Nr. 490 - Wärmedämmung/430_DÄMM/ 2. 1. 50.
Wärmedämmung ohne Ummantelung DIN 4140 an haus- und betriebstechnischen Anlagen, an Luftleitung, rund, DN 125, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 66,000 m
Leistungsbereichkatalog: 047
DIN276-1_08: 431
DIN276_06: 431
Kostengruppe DIN 276 2018-12: 431
DIN276_81: 32700
DIN276_93: 431

**3.2.30 Wärmedämmung Luftltg DN160 Gebäude Mineralwolle AS-Qualität hydrophobiert Matte D 30mm**
*** gemäß Ausführungsbeschreibung 11
STLB-Bau 2024-04 047, Katalog-Nr. 490 - Wärmedämmung/430_DÄMM/ 2. 1. 110.
Wärmedämmung ohne Ummantelung DIN 4140 an haus- und betriebstechnischen Anlagen, an Luftleitung, rund, DN 160, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 77,000 m
Leistungsbereichkatalog: 047
DIN276-1_08: 431
DIN276_06: 431
Kostengruppe DIN 276 2018-12: 431
DIN276_81: 32700
DIN276_93: 431

**3.2.40 Wärmedämmung Luftltg DN200 Gebäude Mineralwolle AS-Qualität hydrophobiert Matte D 30mm**
*** gemäß Ausführungsbeschreibung 11
STLB-Bau 2024-04 047, Katalog-Nr. 490 - Wärmedämmung/430_DÄMM/ 2. 1. 150.
Wärmedämmung ohne Ummantelung DIN 4140 an haus- und betriebstechnischen Anlagen, an Luftleitung, rund, DN 200, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 83,000 m
Leistungsbereichkatalog: 047
DIN276-1_08: 431
DIN276_06: 431
Kostengruppe DIN 276 2018-12: 431
DIN276_81: 32700
DIN276_93: 431

**3.2.50 Wärmedämmung Luftltg DN224 Gebäude Mineralwolle AS-Qualität hydrophobiert Matte D 30mm**
*** gemäß Ausführungsbeschreibung 11
STLB-Bau 2024-04 047, Katalog-Nr. 490 - Wärmedämmung/430_DÄMM/ 2. 1. 170.
Wärmedämmung ohne Ummantelung DIN 4140 an haus- und betriebstechnischen Anlagen, an Luftleitung, rund, DN 224, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 6,000 m
Leistungsbereichkatalog: 047
DIN276-1_08: 431
DIN276_06: 431
Kostengruppe DIN 276 2018-12: 431
DIN276_81: 32700
DIN276_93: 431

**3.2.60 Wärmedämmung Luftltg DN250 Gebäude Mineralwolle AS-Qualität hydrophobiert Matte D 30mm**
*** gemäß Ausführungsbeschreibung 11
STLB-Bau 2024-04 047, Katalog-Nr. 490 - Wärmedämmung/430_DÄMM/ 2. 1. 190.
Wärmedämmung ohne Ummantelung DIN 4140 an haus- und betriebstechnischen Anlagen, an Luftleitung, rund, DN 250, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 28,000 m
Leistungsbereichkatalog: 047
DIN276-1_08: 431
DIN276_06: 431
Kostengruppe DIN 276 2018-12: 431
DIN276_81: 32700
DIN276_93: 431

**3.2.70 Wärmedämmung Luftltg DN315 Gebäude Mineralwolle AS-Qualität hydrophobiert Matte D 30mm**
*** gemäß Ausführungsbeschreibung 11
STLB-Bau 2024-04 047, Katalog-Nr. 490 - Wärmedämmung/430_DÄMM/ 2. 1. 250.
Wärmedämmung ohne Ummantelung DIN 4140 an haus- und betriebstechnischen Anlagen, an Luftleitung, rund, DN 315, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 6,000 m
Leistungsbereichkatalog: 047
DIN276-1_08: 431
DIN276_06: 431
Kostengruppe DIN 276 2018-12: 431
DIN276_81: 32700
DIN276_93: 431

**3.2.80 Wärmedämmung Luftltg DN355 Gebäude Mineralwolle AS-Qualität hydrophobiert Matte D 30mm**
*** gemäß Ausführungsbeschreibung 11
STLB-Bau 2024-04 047, Katalog-Nr. 490 - Wärmedämmung/430_DÄMM/ 2. 1. 270.
Wärmedämmung ohne Ummantelung DIN 4140 an haus- und betriebstechnischen Anlagen, an Luftleitung, rund, DN 355, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 6,000 m
Leistungsbereichkatalog: 047
DIN276-1_08: 431
DIN276_06: 431
Kostengruppe DIN 276 2018-12: 431
DIN276_81: 32700
DIN276_93: 431

**3.2.90 Wärmedämmung Luftltg DN400 Gebäude Mineralwolle AS-Qualität hydrophobiert Matte D 30mm**
*** gemäß Ausführungsbeschreibung 11
STLB-Bau 2024-04 047, Katalog-Nr. 490 - Wärmedämmung/430_DÄMM/ 2. 1. 290.
Wärmedämmung ohne Ummantelung DIN 4140 an haus- und betriebstechnischen Anlagen, an Luftleitung, rund, DN 400, Mindestabstände DIN 4140 sind nicht eingehalten, im Gebäude, Dämmung aus Mineralwolle DIN EN 14303, AS-Qualität und hydrophobiert, als Lamellenmatte, Dämmschichtdicke 30 mm, Brandverhaltensklasse DIN EN 13501-1 A2 -s1, d0 (nichtbrennbar), Wärmeleitfähigkeit 0,040 W/(mK) bei 40 Grad C Mitteltemperatur DIN EN 12667, kaschiert mit Alufolie, Arbeitshöhe des Montageortes bis 3,5 m über der Standfläche des hierfür erforderlichen Gerüstes.
Menge: 11,000 m
Leistungsbereichkatalog: 047
DIN276-1_08: 431
DIN276_06: 431
Kostengruppe DIN 276 2018-12: 431
DIN276_81: 32700
DIN276_93: 431

**3.2.100 Passstück Mineralwolle AS-Qualität hydrophobiert Wärmedämmung Luftltg DN100 Gebäude 0,040W/(mK) D 30mm kaschiert Alu-Folie**
*** gemäß Ausführungsbeschreibung 11
STLB-Bau 2024-04 047, Katalog-Nr. 490 - Wärmedämmung/430_DÄMM/ 2. 1. 430.
Passstück aus Mineralwolle DIN EN 14303, AS-Qualität und hydrophobiert, Wärmedämmung DIN 4140 an haus- und betriebstechnischen Anlagen, an Luftleitung, rund, DN 100, Mindestabstände DIN 4140 sind nicht eingehalten, im Gebäude, Brandverhaltensklasse DIN EN 13501-1 A2 -s1, d0 (nichtbrennbar), Wärmeleitfähigkeit 0,040 W/(mK) bei 40 Grad C Mitteltemperatur DIN EN 12667, Dämmschichtdicke 30 mm, kaschiert mit Aluminiumfolie, Arbeitshöhe des Montageortes bis 3,5 m über der Standfläche des hierfür erforderlichen Gerüstes.
Menge: 114,000 St
Leistungsbereichkatalog: 047
DIN276-1_08: 431
DIN276_06: 431
Kostengruppe DIN 276 2018-12: 431
DIN276_81: 32700
DIN276_93: 431

**3.2.110 Passstück Mineralwolle AS-Qualität hydrophobiert Wärmedämmung Luftltg DN125 Gebäude 0,040W/(mK) D 30mm kaschiert Alu-Folie**
*** gemäß Ausführungsbeschreibung 11
STLB-Bau 2024-04 047, Katalog-Nr. 490 - Wärmedämmung/430_DÄMM/ 2. 1. 450.
Passstück aus Mineralwolle DIN EN 14303, AS-Qualität und hydrophobiert, Wärmedämmung DIN 4140 an haus- und betriebstechnischen Anlagen, an Luftleitung, rund, DN 125, Mindestabstände DIN 4140 sind nicht eingehalten, im Gebäude, Brandverhaltensklasse DIN EN 13501-1 A2 -s1, d0 (nichtbrennbar), Wärmeleitfähigkeit 0,040 W/(mK) bei 40 Grad C Mitteltemperatur DIN EN 12667, Dämmschichtdicke 30 mm, kaschiert mit Aluminiumfolie, Arbeitshöhe des Montageortes bis 3,5 m über der Standfläche des hierfür erforderlichen Gerüstes.
Menge: 92,000 St
Leistungsbereichkatalog: 047
DIN276-1_08: 431
DIN276_06: 431
Kostengruppe DIN 276 2018-12: 431
DIN276_81: 32700
DIN276_93: 431

**3.2.120 Passstück Mineralwolle AS-Qualität hydrophobiert Wärmedämmung Luftltg DN160 Gebäude 0,040W/(mK) D 30mm kaschiert Alu-Folie**
*** gemäß Ausführungsbeschreibung 11
STLB-Bau 2024-04 047, Katalog-Nr. 490 - Wärmedämmung/430_DÄMM/ 2. 1. 510.
Passstück aus Mineralwolle DIN EN 14303, AS-Qualität und hydrophobiert, Wärmedämmung DIN 4140 an haus- und betriebstechnischen Anlagen, an Luftleitung, rund, DN 160, Mindestabstände DIN 4140 sind nicht eingehalten, im Gebäude, Brandverhaltensklasse DIN EN 13501-1 A2 -s1, d0 (nichtbrennbar), Wärmeleitfähigkeit 0,040 W/(mK) bei 40 Grad C Mitteltemperatur DIN EN 12667, Dämmschichtdicke 30 mm, kaschiert mit Aluminiumfolie, Arbeitshöhe des Montageortes bis 3,5 m über der Standfläche des hierfür erforderlichen Gerüstes.
Menge: 332,000 St
Leistungsbereichkatalog: 047
DIN276-1_08: 431
DIN276_06: 431
Kostengruppe DIN 276 2018-12: 431
DIN276_81: 32700
DIN276_93: 431

**3.2.130 Passstück Mineralwolle AS-Qualität hydrophobiert Wärmedämmung Luftltg DN200 Gebäude 0,040W/(mK) D 30mm kaschiert Alu-Folie**
*** gemäß Ausführungsbeschreibung 11
STLB-Bau 2024-04 047, Katalog-Nr. 490 - Wärmedämmung/430_DÄMM/ 2. 1. 550.
Passstück aus Mineralwolle DIN EN 14303, AS-Qualität und hydrophobiert, Wärmedämmung DIN 4140 an haus- und betriebstechnischen Anlagen, an Luftleitung, rund, DN 200, Mindestabstände DIN 4140 sind nicht eingehalten, im Gebäude, Brandverhaltensklasse DIN EN 13501-1 A2 -s1, d0 (nichtbrennbar), Wärmeleitfähigkeit 0,040 W/(mK) bei 40 Grad C Mitteltemperatur DIN EN 12667, Dämmschichtdicke 30 mm, kaschiert mit Aluminiumfolie, Arbeitshöhe des Montageortes bis 3,5 m über der Standfläche des hierfür erforderlichen Gerüstes.
Menge: 182,000 St
Leistungsbereichkatalog: 047
DIN276-1_08: 431
DIN276_06: 431
Kostengruppe DIN 276 2018-12: 431
DIN276_81: 32700
DIN276_93: 431

**3.2.140 Passstück Mineralwolle AS-Qualität hydrophobiert Wärmedämmung Luftltg DN224 Gebäude 0,040W/(mK) D 30mm kaschiert Alu-Folie**
*** gemäß Ausführungsbeschreibung 11
STLB-Bau 2024-04 047, Katalog-Nr. 490 - Wärmedämmung/430_DÄMM/ 2. 1. 570.
Passstück aus Mineralwolle DIN EN 14303, AS-Qualität und hydrophobiert, Wärmedämmung DIN 4140 an haus- und betriebstechnischen Anlagen, an Luftleitung, rund, DN 224, Mindestabstände DIN 4140 sind nicht eingehalten, im Gebäude, Brandverhaltensklasse DIN EN 13501-1 A2 -s1, d0 (nichtbrennbar), Wärmeleitfähigkeit 0,040 W/(mK) bei 40 Grad C Mitteltemperatur DIN EN 12667, Dämmschichtdicke 30 mm, kaschiert mit Aluminiumfolie, Arbeitshöhe des Montageortes bis 3,5 m über der Standfläche des hierfür erforderlichen Gerüstes.
Menge: 6,000 St
Leistungsbereichkatalog: 047
DIN276-1_08: 431
DIN276_06: 431
Kostengruppe DIN 276 2018-12: 431
DIN276_81: 32700
DIN276_93: 431

**3.2.150 Passstück Mineralwolle AS-Qualität hydrophobiert Wärmedämmung Luftltg DN250 Gebäude 0,040W/(mK) D 30mm kaschiert Alu-Folie**
*** gemäß Ausführungsbeschreibung 11
STLB-Bau 2024-04 047, Katalog-Nr. 490 - Wärmedämmung/430_DÄMM/ 2. 1. 590.
Passstück aus Mineralwolle DIN EN 14303, AS-Qualität und hydrophobiert, Wärmedämmung DIN 4140 an haus- und betriebstechnischen Anlagen, an Luftleitung, rund, DN 250, Mindestabstände DIN 4140 sind nicht eingehalten, im Gebäude, Brandverhaltensklasse DIN EN 13501-1 A2 -s1, d0 (nichtbrennbar), Wärmeleitfähigkeit 0,040 W/(mK) bei 40 Grad C Mitteltemperatur DIN EN 12667, Dämmschichtdicke 30 mm, kaschiert mit Aluminiumfolie, Arbeitshöhe des Montageortes bis 3,5 m über der Standfläche des hierfür erforderlichen Gerüstes.
Menge: 72,000 St
Leistungsbereichkatalog: 047
DIN276-1_08: 431
DIN276_06: 431
Kostengruppe DIN 276 2018-12: 431
DIN276_81: 32700
DIN276_93: 431

**3.2.160 Passstück Mineralwolle AS-Qualität hydrophobiert Wärmedämmung Luftltg DN315 Gebäude 0,040W/(mK) D 30mm kaschiert Alu-Folie**
*** gemäß Ausführungsbeschreibung 11
STLB-Bau 2024-04 047, Katalog-Nr. 490 - Wärmedämmung/430_DÄMM/ 2. 1. 650.
Passstück aus Mineralwolle DIN EN 14303, AS-Qualität und hydrophobiert, Wärmedämmung DIN 4140 an haus- und betriebstechnischen Anlagen, an Luftleitung, rund, DN 315, Mindestabstände DIN 4140 sind nicht eingehalten, im Gebäude, Brandverhaltensklasse DIN EN 13501-1 A2 -s1, d0 (nichtbrennbar), Wärmeleitfähigkeit 0,040 W/(mK) bei 40 Grad C Mitteltemperatur DIN EN 12667, Dämmschichtdicke 30 mm, kaschiert mit Aluminiumfolie, Arbeitshöhe des Montageortes bis 3,5 m über der Standfläche des hierfür erforderlichen Gerüstes.
Menge: 6,000 St
Leistungsbereichkatalog: 047
DIN276-1_08: 431
DIN276_06: 431
Kostengruppe DIN 276 2018-12: 431
DIN276_81: 32700
DIN276_93: 431

**3.2.170 Passstück Mineralwolle AS-Qualität hydrophobiert Wärmedämmung Luftltg DN355 Gebäude 0,040W/(mK) D 30mm kaschiert Alu-Folie**
*** gemäß Ausführungsbeschreibung 11
STLB-Bau 2024-04 047, Katalog-Nr. 490 - Wärmedämmung/430_DÄMM/ 2. 1. 670.
Passstück aus Mineralwolle DIN EN 14303, AS-Qualität und hydrophobiert, Wärmedämmung DIN 4140 an haus- und betriebstechnischen Anlagen, an Luftleitung, rund, DN 355, Mindestabstände DIN 4140 sind nicht eingehalten, im Gebäude, Brandverhaltensklasse DIN EN 13501-1 A2 -s1, d0 (nichtbrennbar), Wärmeleitfähigkeit 0,040 W/(mK) bei 40 Grad C Mitteltemperatur DIN EN 12667, Dämmschichtdicke 30 mm, kaschiert mit Aluminiumfolie, Arbeitshöhe des Montageortes bis 3,5 m über der Standfläche des hierfür erforderlichen Gerüstes.
Menge: 62,000 St
Leistungsbereichkatalog: 047
DIN276-1_08: 431
DIN276_06: 431
Kostengruppe DIN 276 2018-12: 431
DIN276_81: 32700
DIN276_93: 431

**3.2.180 Passstück Mineralwolle AS-Qualität hydrophobiert Wärmedämmung Luftltg DN400 Gebäude 0,040W/(mK) D 30mm kaschiert Alu-Folie**
*** gemäß Ausführungsbeschreibung 11
STLB-Bau 2024-04 047, Katalog-Nr. 490 - Wärmedämmung/430_DÄMM/ 2. 1. 690.
Passstück aus Mineralwolle DIN EN 14303, AS-Qualität und hydrophobiert, Wärmedämmung DIN 4140 an haus- und betriebstechnischen Anlagen, an Luftleitung, rund, DN 400, Mindestabstände DIN 4140 sind nicht eingehalten, im Gebäude, Brandverhaltensklasse DIN EN 13501-1 A2 -s1, d0 (nichtbrennbar), Wärmeleitfähigkeit 0,040 W/(mK) bei 40 Grad C Mitteltemperatur DIN EN 12667, Dämmschichtdicke 30 mm, kaschiert mit Aluminiumfolie, Arbeitshöhe des Montageortes bis 3,5 m über der Standfläche des hierfür erforderlichen Gerüstes.
Menge: 48,000 St
Leistungsbereichkatalog: 047
DIN276-1_08: 431
DIN276_06: 431
Kostengruppe DIN 276 2018-12: 431
DIN276_81: 32700
DIN276_93: 431

**3.2.190 Formstück Mineralwolle AS-Qualität hydrophobiert Wärmedämmung Luftltg DN100 D 30mm**
*** gemäß Ausführungsbeschreibung 11
Katalog-Nr. 490 - Wärmedämmung/430_DÄMM/ 2. 1. 830.
Formstück aus Mineralwolle DIN EN 14303, AS-Qualität und hydrophobiert, Wärmedämmung DIN 4140 an haus- und betriebstechnische Anlagen, an Luftleitung, rund, DN 100, Mindestabstände DIN 4140 sind nicht eingehalten, im Gebäude,  Brandverhaltensklasse DIN EN 13501-1 A2 -s1, d0 (nichtbrennbar), Wärmeleitfähigkeit 0,040 W/(mK) bei 40 Grad C Mitteltemperatur DIN EN 12667, Dämmschichtdicke 30 mm, kaschiert mit Aluminiumfolie, Arbeitshöhe des Montageortes bis 3,5 m über der Standfläche des hierfür erforderlichen Gerüstes.
Menge: 57,000 St
Leistungsbereichkatalog: 047
DIN276_06: 431
Kostengruppe DIN 276 2018-12: 431

**3.2.200 Formstück Mineralwolle AS-Qualität hydrophobiert Wärmedämmung Luftltg DN125 D 30mm**
*** gemäß Ausführungsbeschreibung 11
Katalog-Nr. 490 - Wärmedämmung/430_DÄMM/ 2. 1. 850.
Formstück aus Mineralwolle DIN EN 14303, AS-Qualität und hydrophobiert, Wärmedämmung DIN 4140 an haus- und betriebstechnische Anlagen, an Luftleitung, rund, DN 125, Mindestabstände DIN 4140 sind nicht eingehalten, im Gebäude, Brandverhaltensklasse DIN EN 13501-1 A2 -s1, d0 (nichtbrennbar), Wärmeleitfähigkeit 0,040 W/(mK) bei 40 Grad C Mitteltemperatur DIN EN 12667, Dämmschichtdicke 30 mm, kaschiert mit Aluminiumfolie, Arbeitshöhe des Montageortes bis 3,5 m über der Standfläche des hierfür erforderlichen Gerüstes.
Menge: 46,000 St
Leistungsbereichkatalog: 047
DIN276_06: 431
Kostengruppe DIN 276 2018-12: 431

**3.2.210 Formstück Mineralwolle AS-Qualität hydrophobiert Wärmedämmung Luftltg DN160 D 30mm**
*** gemäß Ausführungsbeschreibung 11
Katalog-Nr. 490 - Wärmedämmung/430_DÄMM/ 2. 1. 910.
Formstück aus Mineralwolle DIN EN 14303, AS-Qualität und hydrophobiert, Wärmedämmung DIN 4140 an haus- und betriebstechnische Anlagen, an Luftleitung, rund, DN 160, Mindestabstände DIN 4140 sind nicht eingehalten, im Gebäude, Brandverhaltensklasse DIN EN 13501-1 A2 -s1, d0 (nichtbrennbar), Wärmeleitfähigkeit 0,040 W/(mK) bei 40 Grad C Mitteltemperatur DIN EN 12667, Dämmschichtdicke 30 mm, kaschiert mit Aluminiumfolie, Arbeitshöhe des Montageortes bis 3,5 m über der Standfläche des hierfür erforderlichen Gerüstes.
Menge: 166,000 St
Leistungsbereichkatalog: 047
DIN276_06: 431
Kostengruppe DIN 276 2018-12: 431

**3.2.220 Formstück Mineralwolle AS-Qualität hydrophobiert Wärmedämmung Luftltg DN200 D 30mm**
*** gemäß Ausführungsbeschreibung 11
Katalog-Nr. 490 - Wärmedämmung/430_DÄMM/ 2. 1. 950.
Formstück aus Mineralwolle DIN EN 14303, AS-Qualität und hydrophobiert, Wärmedämmung DIN 4140 an haus- und betriebstechnische Anlagen, an Luftleitung, rund, DN 200, Mindestabstände DIN 4140 sind nicht eingehalten, im Gebäude, Brandverhaltensklasse DIN EN 13501-1 A2 -s1, d0 (nichtbrennbar), Wärmeleitfähigkeit 0,040 W/(mK) bei 40 Grad C Mitteltemperatur DIN EN 12667, Dämmschichtdicke 30 mm, kaschiert mit Aluminiumfolie, Arbeitshöhe des Montageortes bis 3,5 m über der Standfläche des hierfür erforderlichen Gerüstes.
Menge: 91,000 St
Leistungsbereichkatalog: 047
DIN276_06: 431
Kostengruppe DIN 276 2018-12: 431

**3.2.230 Formstück Mineralwolle AS-Qualität hydrophobiert Wärmedämmung Luftltg DN224 D 30mm**
*** gemäß Ausführungsbeschreibung 11
Katalog-Nr. 490 - Wärmedämmung/430_DÄMM/ 2. 1. 970.
Formstück aus Mineralwolle DIN EN 14303, AS-Qualität und hydrophobiert, Wärmedämmung DIN 4140 an haus- und betriebstechnische Anlagen, an Luftleitung, rund, DN 224, Mindestabstände DIN 4140 sind nicht eingehalten, im Gebäude, Brandverhaltensklasse DIN EN 13501-1 A2 -s1, d0 (nichtbrennbar), Wärmeleitfähigkeit 0,040 W/(mK) bei 40 Grad C Mitteltemperatur DIN EN 12667, Dämmschichtdicke 30 mm, kaschiert mit Aluminiumfolie, Arbeitshöhe des Montageortes bis 3,5 m über der Standfläche des hierfür erforderlichen Gerüstes.
Menge: 3,000 St
Leistungsbereichkatalog: 047
DIN276_06: 431
Kostengruppe DIN 276 2018-12: 431

**3.2.240 Formstück Mineralwolle AS-Qualität hydrophobiert Wärmedämmung Luftltg DN250 D 30mm**
*** gemäß Ausführungsbeschreibung 11
Katalog-Nr. 490 - Wärmedämmung/430_DÄMM/ 2. 1. 990.
Formstück aus Mineralwolle DIN EN 14303, AS-Qualität und hydrophobiert, Wärmedämmung DIN 4140 an haus- und betriebstechnische Anlagen, an Luftleitung, rund, DN 250, Mindestabstände DIN 4140 sind nicht eingehalten, im Gebäude, Brandverhaltensklasse DIN EN 13501-1 A2 -s1, d0 (nichtbrennbar), Wärmeleitfähigkeit 0,040 W/(mK) bei 40 Grad C Mitteltemperatur DIN EN 12667, Dämmschichtdicke 30 mm, kaschiert mit Aluminiumfolie, Arbeitshöhe des Montageortes bis 3,5 m über der Standfläche des hierfür erforderlichen Gerüstes.
Menge: 36,000 St
Leistungsbereichkatalog: 047
DIN276_06: 431
Kostengruppe DIN 276 2018-12: 431

**3.2.250 Formstück Mineralwolle AS-Qualität hydrophobiert Wärmedämmung Luftltg DN315 D 30mm**
*** gemäß Ausführungsbeschreibung 11
Katalog-Nr. 490 - Wärmedämmung/430_DÄMM/ 2. 1.1050.
Formstück aus Mineralwolle DIN EN 14303, AS-Qualität und hydrophobiert, Wärmedämmung DIN 4140 an haus- und betriebstechnische Anlagen, an Luftleitung, rund, DN 315, Mindestabstände DIN 4140 sind nicht eingehalten, im Gebäude, Brandverhaltensklasse DIN EN 13501-1 A2 -s1, d0 (nichtbrennbar), Wärmeleitfähigkeit 0,040 W/(mK) bei 40 Grad C Mitteltemperatur DIN EN 12667, Dämmschichtdicke 30 mm, kaschiert mit Aluminiumfolie, Arbeitshöhe des Montageortes bis 3,5 m über der Standfläche des hierfür erforderlichen Gerüstes.
Menge: 3,000 St
Leistungsbereichkatalog: 047
DIN276_06: 431
Kostengruppe DIN 276 2018-12: 431

**3.2.260 Formstück Mineralwolle AS-Qualität hydrophobiert Wärmedämmung Luftltg DN355 D 30mm**
*** gemäß Ausführungsbeschreibung 11
Katalog-Nr. 490 - Wärmedämmung/430_DÄMM/ 2. 1.1070.
Formstück aus Mineralwolle DIN EN 14303, AS-Qualität und hydrophobiert, Wärmedämmung DIN 4140 an haus- und betriebstechnische Anlagen, an Luftleitung, rund, DN 355, Mindestabstände DIN 4140 sind nicht eingehalten, im Gebäude, Brandverhaltensklasse DIN EN 13501-1 A2 -s1, d0 (nichtbrennbar), Wärmeleitfähigkeit 0,040 W/(mK) bei 40 Grad C Mitteltemperatur DIN EN 12667, Dämmschichtdicke 30 mm, kaschiert mit Aluminiumfolie, Arbeitshöhe des Montageortes bis 3,5 m über der Standfläche des hierfür erforderlichen Gerüstes.
Menge: 31,000 St
Leistungsbereichkatalog: 047
DIN276_06: 431
Kostengruppe DIN 276 2018-12: 431

**3.2.270 Formstück Mineralwolle AS-Qualität hydrophobiert Wärmedämmung Luftltg DN400 D 30mm**
*** gemäß Ausführungsbeschreibung 11
Katalog-Nr. 490 - Wärmedämmung/430_DÄMM/ 2. 1.1090.
Formstück aus Mineralwolle DIN EN 14303, AS-Qualität und hydrophobiert, Wärmedämmung DIN 4140 an haus- und betriebstechnische Anlagen, an Luftleitung, rund, DN 400, Mindestabstände DIN 4140 sind nicht eingehalten, im Gebäude, Brandverhaltensklasse DIN EN 13501-1 A1 (nichtbrennbar), Wärmeleitfähigkeit 0,040 W/(mK) bei 40 Grad C Mitteltemperatur DIN EN 12667, Dämmschichtdicke 30 mm, kaschiert mit Aluminiumfolie, Arbeitshöhe des Montageortes bis 3,5 m über der Standfläche des hierfür erforderlichen Gerüstes.
Menge: 24,000 St
Leistungsbereichkatalog: 047
DIN276_06: 431
Kostengruppe DIN 276 2018-12: 431

**3.2.280 Ausschnitt Mineralwolle AS-Qualität hydrophobiert Wärmedämmung Luftltg DN100 D 30mm**
*** gemäß Ausführungsbeschreibung 11
Katalog-Nr. 490 - Wärmedämmung/430_DÄMM/ 2. 1.1230.
Ausschnitt für Fühler, Revisionsöffnungen, Thermometer, Kreuzungen usw., in Mineralwolle DIN EN 14303, AS-Qualität und hydrophobiert, Wärmedämmung DIN 4140 an haus- und betriebstechnische Anlagen, an Luftleitung, rund, DN 100,
Mindestabstände DIN 4140 sind nicht eingehalten, im Gebäude, Brandverhaltensklasse DIN EN 13501-1 A2 -s1, d0 (nichtbrennbar), Wärmeleitfähigkeit 0,040 W/(mK) bei 40 Grad C Mitteltemperatur DIN EN 12667, Dämmschichtdicke 30 mm, kaschiert mit Aluminiumfolie, Arbeitshöhe des Montageortes bis 3,5 m über der Standfläche des hierfür erforderlichen Gerüstes.
Menge: 20,000 St
DIN276_06: 431
Kostengruppe DIN 276 2018-12: 431

**3.2.290 Ausschnitt Mineralwolle AS-Qualität hydrophobiert Wärmedämmung Luftltg DN125 D 30mm**
*** gemäß Ausführungsbeschreibung 11
Katalog-Nr. 490 - Wärmedämmung/430_DÄMM/ 2. 1.1250.
Ausschnitt für Fühler, Revisionsöffnungen, Thermometer, Kreuzungen usw., in Mineralwolle DIN EN 14303, AS-Qualität und hydrophobiert, Wärmedämmung DIN 4140 an haus- und betriebstechnische Anlagen, an Luftleitung, rund, DN 125,
Mindestabstände DIN 4140 sind nicht eingehalten, im Gebäude, Brandverhaltensklasse DIN EN 13501-1 A2 -s1, d0 (nichtbrennbar), Wärmeleitfähigkeit 0,040 W/(mK) bei 40 Grad C Mitteltemperatur DIN EN 12667, Dämmschichtdicke 30 mm, kaschiert mit Aluminiumfolie, Arbeitshöhe des Montageortes bis 3,5 m über der Standfläche des hierfür erforderlichen Gerüstes.
Menge: 10,000 St
DIN276_06: 431
Kostengruppe DIN 276 2018-12: 431

**3.2.300 Ausschnitt Mineralwolle AS-Qualität hydrophobiert Wärmedämmung Luftltg DN140 D 30mm**
*** gemäß Ausführungsbeschreibung 11
Katalog-Nr. 490 - Wärmedämmung/430_DÄMM/ 2. 1.1270.
Ausschnitt für Fühler, Revisionsöffnungen, Thermometer, Kreuzungen usw., in Mineralwolle DIN EN 14303, AS-Qualität und hydrophobiert, Wärmedämmung DIN 4140 an haus- und betriebstechnische Anlagen, an Luftleitung, rund, DN 140,
Mindestabstände DIN 4140 sind nicht eingehalten, im Gebäude, Brandverhaltensklasse DIN EN 13501-1 A2 -s1, d0 (nichtbrennbar), Wärmeleitfähigkeit 0,040 W/(mK) bei 40 Grad C Mitteltemperatur DIN EN 12667, Dämmschichtdicke 30 mm, kaschiert mit Aluminiumfolie, Arbeitshöhe des Montageortes bis 3,5 m über der Standfläche des hierfür erforderlichen Gerüstes.
Menge: 6,000 St
DIN276_06: 431
Kostengruppe DIN 276 2018-12: 431

**3.2.310 Ausschnitt Mineralwolle AS-Qualität hydrophobiert Wärmedämmung Luftltg DN160 D 30mm**
*** gemäß Ausführungsbeschreibung 11
Katalog-Nr. 490 - Wärmedämmung/430_DÄMM/ 2. 1.1310.
Ausschnitt für Fühler, Revisionsöffnungen, Thermometer, Kreuzungen usw., in Mineralwolle DIN EN 14303, AS-Qualität und hydrophobiert, Wärmedämmung DIN 4140 an haus- und betriebstechnische Anlagen, an Luftleitung, rund, DN 160,
Mindestabstände DIN 4140 sind nicht eingehalten, im Gebäude, Brandverhaltensklasse DIN EN 13501-1 A2 -s1, d0 (nichtbrennbar), Wärmeleitfähigkeit 0,040 W/(mK) bei 40 Grad C Mitteltemperatur DIN EN 12667, Dämmschichtdicke 30 mm, kaschiert mit Aluminiumfolie, Arbeitshöhe des Montageortes bis 3,5 m über der Standfläche des hierfür erforderlichen Gerüstes.
Menge: 6,000 St
DIN276_06: 431
Kostengruppe DIN 276 2018-12: 431

**3.2.320 Ausschnitt Mineralwolle AS-Qualität hydrophobiert Wärmedämmung Luftltg DN180 D 30mm**
*** gemäß Ausführungsbeschreibung 11
Katalog-Nr. 490 - Wärmedämmung/430_DÄMM/ 2. 1.1330.
Ausschnitt für Fühler, Revisionsöffnungen, Thermometer, Kreuzungen usw., in Mineralwolle DIN EN 14303, AS-Qualität und hydrophobiert, Wärmedämmung DIN 4140 an haus- und betriebstechnische Anlagen, an Luftleitung, rund, DN 180,
Mindestabstände DIN 4140 sind nicht eingehalten, im Gebäude, Brandverhaltensklasse DIN EN 13501-1 A2 -s1, d0 (nichtbrennbar), Wärmeleitfähigkeit 0,040 W/(mK) bei 40 Grad C Mitteltemperatur DIN EN 12667, Dämmschichtdicke 30 mm, kaschiert mit Aluminiumfolie, Arbeitshöhe des Montageortes bis 3,5 m über der Standfläche des hierfür erforderlichen Gerüstes.
Menge: 8,000 St
DIN276_06: 431
Kostengruppe DIN 276 2018-12: 431

**3.2.330 Ausschnitt Mineralwolle AS-Qualität hydrophobiert Wärmedämmung Luftltg DN200 D 30mm**
*** gemäß Ausführungsbeschreibung 11
Katalog-Nr. 490 - Wärmedämmung/430_DÄMM/ 2. 1.1350.
Ausschnitt für Fühler, Revisionsöffnungen, Thermometer, Kreuzungen usw., in Mineralwolle DIN EN 14303, AS-Qualität und hydrophobiert, Wärmedämmung DIN 4140 an haus- und betriebstechnische Anlagen, an Luftleitung, rund, DN 200,
Mindestabstände DIN 4140 sind nicht eingehalten, im Gebäude, Brandverhaltensklasse DIN EN 13501-1 A2 -s1, d0 (nichtbrennbar), Wärmeleitfähigkeit 0,040 W/(mK) bei 40 Grad C Mitteltemperatur DIN EN 12667, Dämmschichtdicke 30 mm, kaschiert mit Aluminiumfolie, Arbeitshöhe des Montageortes bis 3,5 m über der Standfläche des hierfür erforderlichen Gerüstes.
Menge: 25,000 St
DIN276_06: 431
Kostengruppe DIN 276 2018-12: 431

**3.2.340 Ausschnitt Mineralwolle AS-Qualität hydrophobiert Wärmedämmung Luftltg DN224 D 30mm**
*** gemäß Ausführungsbeschreibung 11
Katalog-Nr. 490 - Wärmedämmung/430_DÄMM/ 2. 1.1370.
Ausschnitt für Fühler, Revisionsöffnungen, Thermometer, Kreuzungen usw., in Mineralwolle DIN EN 14303, AS-Qualität und hydrophobiert, Wärmedämmung DIN 4140 an haus- und betriebstechnische Anlagen, an Luftleitung, rund, DN 224,
Mindestabstände DIN 4140 sind nicht eingehalten, im Gebäude, Brandverhaltensklasse DIN EN 13501-1 A2 -s1, d0 (nichtbrennbar), Wärmeleitfähigkeit 0,040 W/(mK) bei 40 Grad C Mitteltemperatur DIN EN 12667, Dämmschichtdicke 30 mm, kaschiert mit Aluminiumfolie, Arbeitshöhe des Montageortes bis 3,5 m über der Standfläche des hierfür erforderlichen Gerüstes.
Menge: 10,000 St
DIN276_06: 431
Kostengruppe DIN 276 2018-12: 431

**3.2.350 Ausschnitt Mineralwolle AS-Qualität hydrophobiert Wärmedämmung Luftltg DN250 D 30mm**
*** gemäß Ausführungsbeschreibung 11
Katalog-Nr. 490 - Wärmedämmung/430_DÄMM/ 2. 1.1390.
Ausschnitt für Fühler, Revisionsöffnungen, Thermometer, Kreuzungen usw., in Mineralwolle DIN EN 14303, AS-Qualität und hydrophobiert, Wärmedämmung DIN 4140 an haus- und betriebstechnische Anlagen, an Luftleitung, rund, DN 250,
Mindestabstände DIN 4140 sind nicht eingehalten, im Gebäude, Brandverhaltensklasse DIN EN 13501-1 A2 -s1, d0 (nichtbrennbar), Wärmeleitfähigkeit 0,040 W/(mK) bei 40 Grad C Mitteltemperatur DIN EN 12667, Dämmschichtdicke 30 mm, kaschiert mit Aluminiumfolie, Arbeitshöhe des Montageortes bis 3,5 m über der Standfläche des hierfür erforderlichen Gerüstes.
Menge: 12,000 St
DIN276_06: 431
Kostengruppe DIN 276 2018-12: 431

**3.2.360 Ausschnitt Mineralwolle AS-Qualität hydrophobiert Wärmedämmung Luftltg DN280 D 30mm**
*** gemäß Ausführungsbeschreibung 11
Katalog-Nr. 490 - Wärmedämmung/430_DÄMM/ 2. 1.1410.
Ausschnitt für Fühler, Revisionsöffnungen, Thermometer, Kreuzungen usw., in Mineralwolle DIN EN 14303, AS-Qualität und hydrophobiert, Wärmedämmung DIN 4140 an haus- und betriebstechnische Anlagen, an Luftleitung, rund, DN 280,
Mindestabstände DIN 4140 sind nicht eingehalten, im Gebäude, Brandverhaltensklasse DIN EN 13501-1 A2 -s1, d0 (nichtbrennbar), Wärmeleitfähigkeit 0,040 W/(mK) bei 40 Grad C Mitteltemperatur DIN EN 12667, Dämmschichtdicke 30 mm, kaschiert mit Aluminiumfolie, Arbeitshöhe des Montageortes bis 3,5 m über der Standfläche des hierfür erforderlichen Gerüstes.
Menge: 6,000 St
DIN276_06: 431
Kostengruppe DIN 276 2018-12: 431

**3.2.370 Ausschnitt Mineralwolle AS-Qualität hydrophobiert Wärmedämmung Luftltg DN315 D 30mm**
*** gemäß Ausführungsbeschreibung 11
Katalog-Nr. 490 - Wärmedämmung/430_DÄMM/ 2. 1.1450.
Ausschnitt für Fühler, Revisionsöffnungen, Thermometer, Kreuzungen usw., in Mineralwolle DIN EN 14303, AS-Qualität und hydrophobiert, Wärmedämmung DIN 4140 an haus- und betriebstechnische Anlagen, an Luftleitung, rund, DN 315,
Mindestabstände DIN 4140 sind nicht eingehalten, im Gebäude, Brandverhaltensklasse DIN EN 13501-1 A2 -s1, d0 (nichtbrennbar), Wärmeleitfähigkeit 0,040 W/(mK) bei 40 Grad C Mitteltemperatur DIN EN 12667, Dämmschichtdicke 30 mm, kaschiert mit Aluminiumfolie, Arbeitshöhe des Montageortes bis 3,5 m über der Standfläche des hierfür erforderlichen Gerüstes.
Menge: 6,000 St
DIN276_06: 431
Kostengruppe DIN 276 2018-12: 431

**3.2.380 Ausschnitt Mineralwolle AS-Qualität hydrophobiert Wärmedämmung Luftltg DN355 D 30mm**
*** gemäß Ausführungsbeschreibung 11
Katalog-Nr. 490 - Wärmedämmung/430_DÄMM/ 2. 1.1470.
Ausschnitt für Fühler, Revisionsöffnungen, Thermometer, Kreuzungen usw., in Mineralwolle DIN EN 14303, AS-Qualität und hydrophobiert, Wärmedämmung DIN 4140 an haus- und betriebstechnische Anlagen, an Luftleitung, rund, DN 355,
Mindestabstände DIN 4140 sind nicht eingehalten, im Gebäude, Brandverhaltensklasse DIN EN 13501-1 A2 -s1, d0 (nichtbrennbar), Wärmeleitfähigkeit 0,040 W/(mK) bei 40 Grad C Mitteltemperatur DIN EN 12667, Dämmschichtdicke 30 mm, kaschiert mit Aluminiumfolie, Arbeitshöhe des Montageortes bis 3,5 m über der Standfläche des hierfür erforderlichen Gerüstes.
Menge: 4,000 St
DIN276_06: 431
Kostengruppe DIN 276 2018-12: 431

**3.2.390 Ausschnitt Mineralwolle AS-Qualität hydrophobiert Wärmedämmung Luftltg DN400 D 30mm**
*** gemäß Ausführungsbeschreibung 11
Katalog-Nr. 490 - Wärmedämmung/430_DÄMM/ 2. 1.1490.
Ausschnitt für Fühler, Revisionsöffnungen, Thermometer, Kreuzungen usw., in Mineralwolle DIN EN 14303, AS-Qualität und hydrophobiert, Wärmedämmung DIN 4140 an haus- und betriebstechnische Anlagen, an Luftleitung, rund, DN 400,
Mindestabstände DIN 4140 sind nicht eingehalten, im Gebäude, Brandverhaltensklasse DIN EN 13501-1 A2 -s1, d0 (nichtbrennbar), Wärmeleitfähigkeit 0,040 W/(mK) bei 40 Grad C Mitteltemperatur DIN EN 12667, Dämmschichtdicke 30 mm, kaschiert mit Aluminiumfolie, Arbeitshöhe des Montageortes bis 3,5 m über der Standfläche des hierfür erforderlichen Gerüstes.
Menge: 12,000 St
DIN276_06: 431
Kostengruppe DIN 276 2018-12: 431

**3.2.400 Endstelle Mineralwolle AS-Qualität hydrophobiert Wärmedämmung Luftltg DN100 Gebäude 0,040W/(mK) D 30mm kaschiert Alu-Folie**
*** gemäß Ausführungsbeschreibung 11
STLB-Bau 2024-04 047, Katalog-Nr. 490 - Wärmedämmung/430_DÄMM/ 2. 1.2030.
Endstelle für Dämmung aus Mineralwolle DIN EN 14303, AS-Qualität und hydrophobiert, Wärmedämmung DIN 4140 an haus- und betriebstechnischen Anlagen, an Luftleitung, rund, DN 100, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.410 Endstelle Mineralwolle AS-Qualität hydrophobiert Wärmedämmung Luftltg DN125 Gebäude 0,040W/(mK) D 30mm kaschiert Alu-Folie**
*** gemäß Ausführungsbeschreibung 11
STLB-Bau 2024-04 047, Katalog-Nr. 490 - Wärmedämmung/430_DÄMM/ 2. 1.2050.
Endstelle für Dämmung aus Mineralwolle DIN EN 14303, AS-Qualität und hydrophobiert, Wärmedämmung DIN 4140 an haus- und betriebstechnischen Anlagen, an Luftleitung, rund, DN 125, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.420 Endstelle Mineralwolle AS-Qualität hydrophobiert Wärmedämmung Luftltg DN140 Gebäude 0,040W/(mK) D 30mm kaschiert Alu-Folie**
*** gemäß Ausführungsbeschreibung 11
STLB-Bau 2024-04 047, Katalog-Nr. 490 - Wärmedämmung/430_DÄMM/ 2. 1.2070.
Endstelle für Dämmung aus Mineralwolle DIN EN 14303, AS-Qualität und hydrophobiert, Wärmedämmung DIN 4140 an haus- und betriebstechnischen Anlagen, an Luftleitung, rund, DN 140, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.430 Endstelle Mineralwolle AS-Qualität hydrophobiert Wärmedämmung Luftltg DN160 Gebäude 0,040W/(mK) D 30mm kaschiert Alu-Folie**
*** gemäß Ausführungsbeschreibung 11
STLB-Bau 2024-04 047, Katalog-Nr. 490 - Wärmedämmung/430_DÄMM/ 2. 1.2110.
Endstelle für Dämmung aus Mineralwolle DIN EN 14303, AS-Qualität und hydrophobiert, Wärmedämmung DIN 4140 an haus- und betriebstechnischen Anlagen, an Luftleitung, rund, DN 160, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.440 Endstelle Mineralwolle AS-Qualität hydrophobiert Wärmedämmung Luftltg DN180 Gebäude 0,040W/(mK) D 30mm kaschiert Alu-Folie**
*** gemäß Ausführungsbeschreibung 11
STLB-Bau 2024-04 047, Katalog-Nr. 490 - Wärmedämmung/430_DÄMM/ 2. 1.2130.
Endstelle für Dämmung aus Mineralwolle DIN EN 14303, AS-Qualität und hydrophobiert, Wärmedämmung DIN 4140 an haus- und betriebstechnischen Anlagen, an Luftleitung, rund, DN 180, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.450 Endstelle Mineralwolle AS-Qualität hydrophobiert Wärmedämmung Luftltg DN200 Gebäude 0,040W/(mK) D 30mm kaschiert Alu-Folie**
*** gemäß Ausführungsbeschreibung 11
STLB-Bau 2024-04 047, Katalog-Nr. 490 - Wärmedämmung/430_DÄMM/ 2. 1.2150.
Endstelle für Dämmung aus Mineralwolle DIN EN 14303, AS-Qualität und hydrophobiert, Wärmedämmung DIN 4140 an haus- und betriebstechnischen Anlagen, an Luftleitung, rund, DN 200, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.460 Endstelle Mineralwolle AS-Qualität hydrophobiert Wärmedämmung Luftltg DN224 Gebäude 0,040W/(mK) D 30mm kaschiert Alu-Folie**
*** gemäß Ausführungsbeschreibung 11
STLB-Bau 2024-04 047, Katalog-Nr. 490 - Wärmedämmung/430_DÄMM/ 2. 1.2170.
Endstelle für Dämmung aus Mineralwolle DIN EN 14303, AS-Qualität und hydrophobiert, Wärmedämmung DIN 4140 an haus- und betriebstechnischen Anlagen, an Luftleitung, rund, DN 224, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.470 Endstelle Mineralwolle AS-Qualität hydrophobiert Wärmedämmung Luftltg DN250 Gebäude 0,040W/(mK) D 30mm kaschiert Alu-Folie**
*** gemäß Ausführungsbeschreibung 11
STLB-Bau 2024-04 047, Katalog-Nr. 490 - Wärmedämmung/430_DÄMM/ 2. 1.2190.
Endstelle für Dämmung aus Mineralwolle DIN EN 14303, AS-Qualität und hydrophobiert, Wärmedämmung DIN 4140 an haus- und betriebstechnischen Anlagen, an Luftleitung, rund, DN 250, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.480 Endstelle Mineralwolle AS-Qualität hydrophobiert Wärmedämmung Luftltg DN280 Gebäude 0,040W/(mK) D 30mm kaschiert Alu-Folie**
*** gemäß Ausführungsbeschreibung 11
STLB-Bau 2024-04 047, Katalog-Nr. 490 - Wärmedämmung/430_DÄMM/ 2. 1.2210.
Endstelle für Dämmung aus Mineralwolle DIN EN 14303, AS-Qualität und hydrophobiert, Wärmedämmung DIN 4140 an haus- und betriebstechnischen Anlagen, an Luftleitung, rund, DN 280, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.490 Endstelle Mineralwolle AS-Qualität hydrophobiert Wärmedämmung Luftltg DN315 Gebäude 0,040W/(mK) D 30mm kaschiert Alu-Folie**
*** gemäß Ausführungsbeschreibung 11
STLB-Bau 2024-04 047, Katalog-Nr. 490 - Wärmedämmung/430_DÄMM/ 2. 1.2250.
Endstelle für Dämmung aus Mineralwolle DIN EN 14303, AS-Qualität und hydrophobiert, Wärmedämmung DIN 4140 an haus- und betriebstechnischen Anlagen, an Luftleitung, rund, DN 315, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.500 Endstelle Mineralwolle AS-Qualität hydrophobiert Wärmedämmung Luftltg DN355 Gebäude 0,040W/(mK) D 30mm kaschiert Alu-Folie**
*** gemäß Ausführungsbeschreibung 11
STLB-Bau 2024-04 047, Katalog-Nr. 490 - Wärmedämmung/430_DÄMM/ 2. 1.2270.
Endstelle für Dämmung aus Mineralwolle DIN EN 14303, AS-Qualität und hydrophobiert, Wärmedämmung DIN 4140 an haus- und betriebstechnischen Anlagen, an Luftleitung, rund, DN 355, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.510 Endstelle Mineralwolle AS-Qualität hydrophobiert Wärmedämmung Luftltg DN400 Gebäude 0,040W/(mK) D 30mm kaschiert Alu-Folie**
*** gemäß Ausführungsbeschreibung 11
STLB-Bau 2024-04 047, Katalog-Nr. 490 - Wärmedämmung/430_DÄMM/ 2. 1.2290.
Endstelle für Dämmung aus Mineralwolle DIN EN 14303, AS-Qualität und hydrophobiert, Wärmedämmung DIN 4140 an haus- und betriebstechnischen Anlagen, an Luftleitung, rund, DN 400, im Gebäude, Brandverhaltensklasse DIN EN 13501-1 A2 -s1, d0 (nichtbrennbar), Wärmeleitfähigkeit 0,040 W/(mK) bei 40 Grad C Mitteltemperatur DIN EN 12667, Gesamt-Dämmschichtdicke 30 mm, kaschiert mit Aluminiumfolie, Arbeitshöhe des Montageortes bis 3,5 m über der Standfläche des hierfür erforderlichen Gerüstes.
Menge: 2,000 St
Leistungsbereichkatalog: 047
DIN276-1_08: 431
DIN276_06: 431
Kostengruppe DIN 276 2018-12: 431
DIN276_81: 32700
DIN276_93: 431

**3.2.520 Zulage Montagehöhe Luftltg. rund bis DN400, bis '5'm**
Katalog-Nr. 400 - Gewerkeübergreifende Positionen/400-2/ 2. 3. 40.
Zulage für die Verlegung der vorstehenden Luftleitungen rund,
einschl. Form- und Verbindungsstücken, bis DN 400, Montagehöhe über 3,50 m bis
'5,0' m,
Gerüststellung wird gemäß den LV-Positionen vergütet.
Menge: 30,000 m

**3.2.530 Zulage eingeengte Montageverhältnisse DN100, Dämmung Rohrleitung**
Katalog-Nr. 400 - Gewerkeübergreifende Positionen/400-2/ 2. 6. 40.
Zulage für die Verlegung der vorstehenden Dämmung DN 100, im abgehängten Deckenbereich. Montage zwischen vorhandenen oder bereits verlegten Installationen verschiedener Gewerke.
Menge: 5,000 m

**3.2.540 Zulage eingeengte Montageverhältnisse DN125, Dämmung Rohrleitung**
Katalog-Nr. 400 - Gewerkeübergreifende Positionen/400-2/ 2. 6. 50.
Zulage für die Verlegung der vorstehenden Dämmung DN 125, im abgehängten Deckenbereich. Montage zwischen vorhandenen oder bereits verlegten Installationen verschiedener Gewerke.
Menge: 5,000 m

**3.2.550 Zulage eingeengte Montageverhältnisse DN200, Dämmung Rohrleitung**
Katalog-Nr. 400 - Gewerkeübergreifende Positionen/400-2/ 2. 6. 70.
Zulage für die Verlegung der vorstehenden Dämmung DN 200, im abgehängten Deckenbereich. Montage zwischen vorhandenen oder bereits verlegten Installationen verschiedener Gewerke.
Menge: 5,000 m

**3.2.560 Zulage eingeengte Montageverhältnisse DN250, Dämmung Rohrleitung**
Katalog-Nr. 400 - Gewerkeübergreifende Positionen/400-2/ 2. 6. 80.
Zulage für die Verlegung der vorstehenden Dämmung DN 250, im abgehängten Deckenbereich. Montage zwischen vorhandenen oder bereits verlegten Installationen verschiedener Gewerke.
Menge: 5,000 m

**3.2.570 Zulage eingeengte Montageverhältnisse DN300, Dämmung Rohrleitung**
Katalog-Nr. 400 - Gewerkeübergreifende Positionen/400-2/ 2. 6. 90.
Zulage für die Verlegung der vorstehenden Dämmung DN 300, im abgehängten Deckenbereich. Montage zwischen vorhandenen oder bereits verlegten Installationen verschiedener Gewerke.
Menge: 5,000 m

**3.2.580 Zulage Unterschreitung der Mindestabstände DN100 bis DN315, Dämmung Rohrleitung**
Zulage für die Verlegung der vorstehenden Dämmung, einschl.
Form- und Verbindungsstücke, Luftleitungen Rund DN100 bis DN 315, eingeschränkt durch Installationen verschiedener Gewerke. Montage zwischen vorhandenen oder bereits verlegten Installationen verschiedener Gewerke.
Menge: 100,000 m

**3.2.590 Zulage Vorabdämmung von Mindermengen DN100 bis DN315, Dämmung Rohrleitung**
Zulage für die Vorabdämmung von Minderdämmung auf Anweisung der Bauüberwachung
Form- und Verbindungsstücke, Luftleitungen rund DN100 bis DN 315.
Menge: 100,000 m

### Bereich 4 Ergänzende Leistungen

#### Abschnitt 4.1 Ergänzende Leistungen

**4.1.10 Einrichten und Räumen der Baustelle**
*** Pauschalposition
Katalog-Nr. 400 - Gewerkeübergreifende Positionen/400-0/ 0. 1. 5.
Einrichten und Räumen der Baustelle für den in diesem Leistungsverzeichnis beschriebenen Umfang. Diese Leistung umfasst das Anliefern, Aufbauen, Abbauen und Rücktransportieren der vollständigen und fachlich einwandfreien Baustelleneinrichtung, die zu einer termin- und fachgerechten Erfüllung des Bauvertrages erforderlich ist.
Hierin enthalten sind (sofern erforderlich) auch die Anlagen zur Heranführung und Versorgung mit Wasser und Energie sowie Aufenthalts- und Lagerräume
Die Leistung wird vergütet zu 1/2 der Pauschale nach
Einrichten der Baustelle, zu 1/2 der Pauschale nach
Abschluß der Baustelle.
Menge: 1,000 psch
Leistungsbereichkatalog: 000
DIN276_06: 432

**4.1.20 Vorhalten von Aufenthalts- und Lagerräumen**
*** Pauschalposition
Vorhalten von Aufenthalts- und Lagerräumen für die gesamte Bauzeit. Diese Leistung umfasst das Einrichten, Vorhalten, Unterhalten und Räumen. Der AG stellt keinerlei Räume zur Verfügung.
Menge: 1,000 psch

**4.1.30 Umsetzen der Aufenthalts- und Lagerräume**
Umsetzen der Aufenthalts- und Lagerräume auf dem Baustellengelände, einschl. trennen und wiederverbinden aller Medien.
Menge: 3,000 St

**4.1.40 Fahrbares Gerüst aufstellen**
*** Pauschalposition
Katalog-Nr. 400 - Gewerkeübergreifende Positionen/400-2/ 2. 9. 70.
Fahrbares Gerüst entsprechend den Richtlinien der VOB, DIN 18 451, den Vorschriften der DIN 4422 und den Sicherheitsbestimmungen der Bauberufsgenossenschaften für die Dauer der Ausführung der in diesem LV beschriebenen Leistungen vorhalten, einschließlich An- und Abtransport, Auf-, Um- und Abbau an der Baustelle,
Aufstellung im Gebäude, Anzahl nach Erfordernis, Grundeinsatzzeit wird nicht vereinbart.
Maße:
'1,5 m x 2,85 m'

Arbeitshöhe ca:
'5' m
Lastklasse:
'4'
Menge: 1,000 psch

**4.1.50 Koordination der Dämmarbeiten**
*** Pauschalposition
Koordination der Dämmarbeiten sowie Detailabstimmungen mit den am Bau beteiligten Firmen. Die ausführende Firma hat die Federführung zu übernehmen.
Menge: 1,000 psch

**4.1.60 Obermonteur/-in sämtliche Kosten/Zuschläge**
STLB-Bau 2024-04 091, Katalog-Nr. 400 - Gewerkeübergreifende Positionen/400-8/ 8. 1. 10.
Stundenlohnarbeiten durch Obermonteur/-in
der Verrechnungssatz für die jeweilige Arbeitskraft umfasst sämtliche Aufwendungen wie Lohn- und Gehaltskosten, Lohn- und Gehaltsnebenkosten, Zuschläge, lohngebundene und lohnabhängige Kosten, sonstige Sozialkosten, Gemeinkosten, Wagnis und Gewinn.
Menge: 10,000 h
Leistungsbereichkatalog: 091
DIN276-1_08: 399
Kostengruppe DIN 276 2018-12: 399

**4.1.70 Monteur/-in sämtliche Kosten/Zuschläge**
STLB-Bau 2024-04 091, Katalog-Nr. 400 - Gewerkeübergreifende Positionen/400-8/ 8. 1. 40.
Stundenlohnarbeiten durch Monteur/-in
der Verrechnungssatz für die jeweilige Arbeitskraft umfasst sämtliche Aufwendungen wie Lohn- und Gehaltskosten, Lohn- und Gehaltsnebenkosten, Zuschläge, lohngebundene und lohnabhängige Kosten, sonstige Sozialkosten, Gemeinkosten, Wagnis und Gewinn.
Menge: 10,000 h
Leistungsbereichkatalog: 091
DIN276-1_08: 399
Kostengruppe DIN 276 2018-12: 399

**4.1.80 Helfer/-in sämtliche Kosten/Zuschläge**
STLB-Bau 2024-04 091, Katalog-Nr. 400 - Gewerkeübergreifende Positionen/400-8/ 8. 1. 70.
Stundenlohnarbeiten durch Helfer/-in
der Verrechnungssatz für die jeweilige Arbeitskraft umfasst sämtliche Aufwendungen wie Lohn- und Gehaltskosten, Lohn- und Gehaltsnebenkosten, Zuschläge, lohngebundene und lohnabhängige Kosten, sonstige Sozialkosten, Gemeinkosten, Wagnis und Gewinn.
Menge: 10,000 h
Leistungsbereichkatalog: 091
DIN276-1_08: 399
Kostengruppe DIN 276 2018-12: 399

**4.1.90 Brandschutzschottung als Mörtelschott S90 0,01 bis 0,2 m², Wand**
Brandschutzschottung für die Abschottung von Kabeln und
brennbaren/nichtbrennbaren Rohrleitungen als Brandschutzmörtel MG3, mit allgemeinem bauaufsichtlichen Prüfzeugnis/ allgemeinerbauaufsichtlicher Zulassung, eckiger Durchbruch, im Gebäude, Wand, Querschnitt 0,01 bis 0,2 m², Bauteildicke bis 350 mm, Kennzeichnung.
Menge: 4,000 St

**4.1.100 Brandschutzschottung als Mörtelschott S90 0,2 bis 0,3 m², Wand**
Brandschutzschottung für die Abschottung von Kabeln und
brennbaren/nichtbrennbaren Rohrleitungen als Brandschutzmörtel MG3, mit allgemeinem bauaufsichtlichen Prüfzeugnis/ allgemeinerbauaufsichtlicher Zulassung, eckiger Durchbruch, im Gebäude, Wand, Querschnitt 0,2 bis 0,3 m², Bauteildicke bis 350 mm, Kennzeichnung.
Menge: 4,000 St

**4.1.110 Brandschutzschottung als Mörtelschott S90 0,3 bis 0,4 m², Wand**
Brandschutzschottung für die Abschottung von Kabeln und
brennbaren/nichtbrennbaren Rohrleitungen als Brandschutzmörtel MG3, mit allgemeinem bauaufsichtlichen Prüfzeugnis/ allgemeinerbauaufsichtlicher Zulassung, eckiger Durchbruch, im Gebäude, Wand, Querschnitt 0,3 bis 0,4 m², Bauteildicke bis 350 mm, Kennzeichnung.
Menge: 4,000 St

**4.1.120 Brandschutzschottung als Mörtelschott S90 0,4 bis 0,6 m², Wand**
Brandschutzschottung für die Abschottung von Kabeln und
brennbaren/nichtbrennbaren Rohrleitungen als Brandschutzmörtel MG3, mit allgemeinem bauaufsichtlichen Prüfzeugnis/ allgemeinerbauaufsichtlicher Zulassung, eckiger Durchbruch, im Gebäude, Wand, Querschnitt 0,4 bis 0,6 m², Bauteildicke bis 350 mm, Kennzeichnung.
Menge: 4,000 St

**4.1.130 Brandschutzschottung als Mörtelschott S90 0,01 bis 0,2 m², Decke**
Brandschutzschottung für die Abschottung von Kabeln und
brennbaren/nichtbrennbaren Rohrleitungen als Brandschutzmörtel MG3, mit allgemeinem bauaufsichtlichen Prüfzeugnis/ allgemeinerbauaufsichtlicher Zulassung, eckiger Durchbruch, im Gebäude, Decke, Querschnitt 0,01 bis 0,2 m², Bauteildicke bis 350 mm, Kennzeichnung.
Menge: 4,000 St

**4.1.140 Brandschutzschottung als Mörtelschott S90 0,2 bis 0,3 m², Decke**
Brandschutzschottung für die Abschottung von Kabeln und
brennbaren/nichtbrennbaren Rohrleitungen als Brandschutzmörtel MG3, mit allgemeinem bauaufsichtlichen Prüfzeugnis/ allgemeinerbauaufsichtlicher Zulassung, eckiger Durchbruch, im Gebäude, Decke, Querschnitt 0,2 bis 0,3 m², Bauteildicke bis 350 mm, Kennzeichnung.
Menge: 4,000 St

**4.1.150 Brandschutzschottung als Mörtelschott S90 0,3 bis 0,4 m², Decke**
Brandschutzschottung für die Abschottung von Kabeln und
brennbaren/nichtbrennbaren Rohrleitungen als Brandschutzmörtel MG3, mit allgemeinem bauaufsichtlichen Prüfzeugnis/ allgemeinerbauaufsichtlicher Zulassung, eckiger Durchbruch, im Gebäude, Decke, Querschnitt 0,3 bis 0,4 m², Bauteildicke bis 350 mm, Kennzeichnung.
Menge: 4,000 St

**4.1.160 Brandschutzschottung als Mörtelschott S90 0,4 bis 0,6 m², Decke**
Brandschutzschottung für die Abschottung von Kabeln und
brennbaren/nichtbrennbaren Rohrleitungen als Brandschutzmörtel MG3, mit allgemeinem bauaufsichtlichen Prüfzeugnis/ allgemeinerbauaufsichtlicher Zulassung, eckiger Durchbruch, im Gebäude, Decke, Querschnitt 0,4 bis 0,6 m², Bauteildicke bis 350 mm, Kennzeichnung.
Menge: 4,000 St

**Ausführungsbeschreibung 12 F90-Rohrschale für nichtbrennbare Rohrleitungen**
Katalog-Nr. 400 - Gewerkeübergreifende Positionen/400-6/ 6.10.
Die gekennzeichneten Positionen müssen die nachfolgenden technischen Anforderungen erfüllen:
- Schmelzpunkt > 1.000 °C
- Rohdichte 150 kg/m³
- AS-Qualität
- geeignet für Nullabstand innerhalb von Schottsystemen des gleichen Herstellers
- geeignet für Einbau in Beton- und massive Trennwände
- geeignet für Einbau in Leichte Trennwände
- geeignet für Einbau in vor beschriebene Wände mit gleitendem Deckenanschluß
- einschl. der erforderlichen beiderseitig weiterführenden Dämmung gemäß dem allgemeinen bauaufsichtlichen Prüfzeugnis/ der allgemeinen bauaufsichtlichen Zulassung.

Für die in den Positionen beschriebenen Durchbrüche sind folgende Arbeiten mit auszuführen:
- Herstellung der Schalung aus Brettern
- Aufbringung des Trennmittels auf die Schalungsoberfläche
- Verschließen der Öffnung mit geeignetem Material gem. abP/ abZ
- Entfernung der Schalung nach Beendigung der Arbeiten

Die in dieser Ausführungsbeschreibung beschriebenen Inhalte sind in den folgenden Einzelpositionen einzukalkulieren.

**4.1.170 R90-Rohrschalen bis DN20 Einbau eckiger Durchbruch Massivwand**
*** gemäß Ausführungsbeschreibung 12
Katalog-Nr. 400 - Gewerkeübergreifende Positionen/400-6/ 6.10. 280.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung bis DN 20.
Menge: 2,000 St

**4.1.180 R90-Rohrschalen DN25 bis DN32 Einbau eckiger Durchbruch Massivwand**
*** gemäß Ausführungsbeschreibung 12
Katalog-Nr. 400 - Gewerkeübergreifende Positionen/400-6/ 6.10. 290.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 25 bis DN 32.
Menge: 2,000 St

**4.1.190 R90-Rohrschalen DN40 Einbau eckiger Durchbruch Massivwand**
*** gemäß Ausführungsbeschreibung 12
Katalog-Nr. 400 - Gewerkeübergreifende Positionen/400-6/ 6.10. 300.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 40.
Menge: 2,000 St

**4.1.200 R90-Rohrschalen DN50 Einbau eckiger Durchbruch Massivwand**
*** gemäß Ausführungsbeschreibung 12
Katalog-Nr. 400 - Gewerkeübergreifende Positionen/400-6/ 6.10. 310.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 50.
Menge: 2,000 St

**4.1.210 R90-Rohrschalen DN65 Einbau eckiger Durchbruch Massivwand**
*** gemäß Ausführungsbeschreibung 12
Katalog-Nr. 400 - Gewerkeübergreifende Positionen/400-6/ 6.10. 320.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 65.
Menge: 5,000 St

**4.1.220 R90-Rohrschalen DN100 Einbau eckiger Durchbruch Massivwand**
*** gemäß Ausführungsbeschreibung 12
Katalog-Nr. 400 - Gewerkeübergreifende Positionen/400-6/ 6.10. 340.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 100.
Menge: 2,000 St

**4.1.230 R90-Rohrschalen DN125 Einbau eckiger Durchbruch Massivwand**
*** gemäß Ausführungsbeschreibung 12
Katalog-Nr. 400 - Gewerkeübergreifende Positionen/400-6/ 6.10. 350.
Rohrschalen aus Steinwolle, für nichtbrennbare Rohrleitungen, mit allgemeinem bauaufsichtlichen Prüfzeugnis/ allgemeiner bauaufsichtlicher Zulassung,
Feuerwiderstandsklasse R 90 DIN 4102-11,
Baustoffklasse DIN 4102-1 A2 (nichtbrennbar),
wärmedämmend, schallentkoppelnd und wasserabweisend,
Einbau in Massivwände, Dicke bis 240 mm, eckiger Durchbruch, umlaufender Spalt max. 220 mm breit,
einschl. Rechteckdurchbruch füllen gemäß abP/ abZ,
in kurzen Längen mit beidseitig weiterführender Dämmung gemäß abP/ abZ,
für metallische Rohrleitung DN 125.
Menge: 6,000 St

**4.1.240 R90-Rohrschalen bis DN20 Einbau eckige Deckenöffnung**
*** gemäß Ausführungsbeschreibung 12
Katalog-Nr. 400 - Gewerkeübergreifende Positionen/400-6/ 6.10. 460.
Rohrschalen aus Steinwolle, für nichtbrennbare Rohrleitungen, mit allgemeinem bauaufsichtlichen Prüfzeugnis/ allgemeiner bauaufsichtlicher Zulassung,
Feuerwiderstandsklasse R 90 DIN 4102-11,
Baustoffklasse DIN 4102-1 A2 (nichtbrennbar),
wärmedämmend, schallentkoppelnd und wasserabweisend,
Einbau in Massivdecken, Dicke mind. 150 mm, eckiger Durchbruch, umlaufender Spalt max. 220 mm breit,
einschl. Rechteckdurchbruch füllen gemäß abP/ abZ,
einschl. Verschalungsarbeiten,
in kurzen Längen mit beidseitig weiterführender Dämmung gemäß abP/ abZ,
für metallische Rohrleitung bis DN 20.
Menge: 4,000 St

**4.1.250 R90-Rohrschalen DN125 Einbau eckige Deckenöffnung**
*** gemäß Ausführungsbeschreibung 12
Katalog-Nr. 400 - Gewerkeübergreifende Positionen/400-6/ 6.10. 530.
Rohrschalen aus Steinwolle, für nichtbrennbare Rohrleitungen, mit allgemeinem bauaufsichtlichen Prüfzeugnis/ allgemeiner bauaufsichtlicher Zulassung,
Feuerwiderstandsklasse R 90 DIN 4102-11,
Baustoffklasse DIN 4102-1 A2 (nichtbrennbar),
wärmedämmend, schallentkoppelnd und wasserabweisend,
Einbau in Massivdecken, Dicke mind. 150 mm, eckiger Durchbruch, umlaufender Spalt max. 220 mm breit,
einschl. Rechteckdurchbruch füllen gemäß abP/ abZ,
einschl. Verschalungsarbeiten,
in kurzen Längen mit beidseitig weiterführender Dämmung gemäß abP/ abZ,
für metallische Rohrleitung DN 125.
Menge: 2,000 St
